# MON-HAL
Angebotsaufforderung (GAEB 90, DA83)
DV-Nummer: 287
Währung: EUR
Auftraggeber: Montessori Bamberg e.V., Weiße Martererstraße 4, 96049 Bambe

## Fenster- und Verglasungsarbeiten, Pfoste
Datum: 29.05.26

*Hinweis*
PROJEKTBESCHREIBUNG

Das bestehende Gebäude befindet sich in der

Emil-Kemmer-Straße 33
96103 Hallstadt

Nach einer umfassenden Voruntersuchung wird das
bestehende, ehemalige Verwaltungs- und Laborgebäudeder
,
der Dr. Pfleger Arzneimittel GmbH, des künftigen Dr.
Pfleger
Campus zum neuen Standort der Montessorischule Bamberg
umgenutzt.
Am Standort soll künftig die Montessori-Grundschule
sowie die
Sekundarstufe etabliert werden.

Lage und Zufahrt zum Gebäude

Die Emil-Kemmer-Straße 33 in 96103 Hallstadt befindet
sich am
östlichen Rand eines Gewerbegebiets nördlich der
Bamberger
Innenstadt, nahe der Bahnstrecke BambergSchweinfurt.
Die Emil-Kemmer-Straße ist eine gut ausgebaute,
asphaltierte
Erschließungsstraße mit beidseitigen Gehwegen und
teilweise
separaten Radwegen.
Die Zufahrt zum Grundstück erfolgt über eine mit
Schranke
gesicherte Einfahrt im nordwestlichen
Grundstücksbereich.

Es gelten die öffentlich-rechtlichen Vorschriften für
Fußgänger,
Straßenverkehr etc.
Entsprechende Schutzmaßnahmen für den Abbruch oder die
Bauarbeiten sind selbstständig nach den
öffentlich-rechtlichen
Vorschriften für die entsprechenden Gewerke zu
veranlassen.

Gebäude

Das bestehende Ensemble setzt sich aus zwei
zweistöckigen
Gebäudeflügeln im Nordwesten und Nordosten, die durch
einen
zentralen einstöckigen Mittelbau verbunden sind
zusammen.
Das Gebäude ist gesamtheitlich unterkellert.
Das Tragwerk beteht aus StB-Stützen und StB-Decken.
Im Innenausbau bestehen die nichttragenden
Wandkonstruktionen aus Trockenbauwänden mit
Metallständerwerk sowie teilweise aus vormontierten
Elementwänden mit Glaseinsätzen.
Die Decken sind mít Trockenbau in
Metallunterkonstruktion
abgehängt.
Der Fußbodenbelag variiert --> (Bestand: PVC;Teppich,
Fließen
u. Laminat, neu: Teppich, Parkett, Sonstiges)

Baufristen

Nachfolgender Bauablauf ist vorgesehen:

Eckdaten:

Beginn Werkstatt-Planung Fenster: Anfang September 2026
Beginn Einbau Fenster: Anfang November 2026
Ende Einbau Fenster: (witterungsabhängig) Februar 2027

Transport und Anlieferung

Für den Transport zur Baustelle, das Abladen und
Lagern,
sowie den Transport zur Einbaustelle hat der
Auftragnehmer
selbst zu sorgen. Bauseitige Aufzugshilfen und Baukräne
stehen nicht zur Verfügung.
Diese Leistungen sind in den Einheitspreisen
einzukalkulieren
und werden nicht gesondert vergütet.

Materialanlieferung an die Baustelle

Die örtliche Objektüberwachung nimmt für
denAuftragnehmer
keine Lieferungen an. Für Lagerräume hat der
Auftragnehmer
selbst zu sorgen. Der Auftragnehmer hat entsprechend
die
Anlieferung von Maschinen, Werkzeugen, Baustoffen usw.
so
zu steuern, dass diese erst dann an die Baustelle
geliefert
werden, wenn ausreichend geeignetes und befugtes
Personal
des Auftragnehmers zum Empfang und zur sicheren
Lagerung und Aufbewahrung auf der Baustelle bereit
steht.
Anzuliefernde Materialien sind umgehend für den Einbau
auf die
Gebäudeebene weiter zu transportieren. Eine größere
Zwischenlagerung vor Ort ist nicht möglich.

Straßenverunreinigungen

Es wird ausdrücklich darauf hingewiesen, dass sämtliche
Verkehrswege, Zufahrten und Lagerplätze von
Verschmutzungen durch Baustellenverkehr sauber gehalten
werden müssen. Verunreinigungen der Ab- und
Zufahrtswege,
vor allem der öffentlichen Straßen, sind umgehend und
unaufgefordert vom AN kostenlos zu beseitigen. Auf §
41 der
Straßenverkehrsordnung wird hingewiesen. AN, die dieser
Aufforderung nicht
nachkommen, werden alle anfallenden Kosten für die
Reinigung
in Abzug gebracht. Für Unfälle, die sich aus der
Verletzung
obiger Verpflichtungen ergeben, haftet der AN.
Offenes Feuer und das Verbrennen von Abfällen,
Verpackungsmaterialien usw. ist auf der Baustelle
verboten.

Baustellenbereich

Verkehrssicherungspflicht:
Die Verkehrssicherungspflicht obliegt dem
Auftragnehmer.
Feuerwehrzufahrtswege und Standflächen sind immer
freizuhalten.

Die Zugänge zum Bauwerk und zum Baugelände sind während
der Ausführungszeit und nach Beendigung der
Tagesleistungen
so zu verschließen, dass Unbefugte das Bauwerk nicht
betreten
können.

Baustelleneinrichtung

Materiallagerung ist auf den umliegenden Freiflächen
nur sehr
begrenzt möglich, nach Abschluss der Arbeiten sind die
Oberflächen wieder ordnungsgemäß herzustellen, dies
ist in die
Einheitspreise einzukalkulieren.
Abgesperrte Räume können nicht zur Verfügung gestellt
werden.

Stellflächen für KFZ sind auf dem Grundstück vorhanden.
Fahrzeuge von auf der Baustelle beschäftigten Personen
dürfen
nicht im Baustellenbereich abgestellt werden.

Die Einrichtung der Baustelle und der Arbeitsablauf
sind vor
Baubeginn mit der Bauleitung bzw. dem Auftraggeber
abzustimmen. Im Zuge des Baufortschrittes erforderlich
werdende Umsetzungen der Baustelleneinrichtung sind auf
Anordnung der Bauleitung auszuführen.

Das Stellen eines stationären Hochbaukranes ist
möglich. Der
Baustelleneinrichtungsplan ist entsprechend vorzulegen.

Mobile Kräne können ebenfalls gestellt werden, sind
jedoch
entsprechend mit der örtlichen Bauleitung rechtzeitig
abzustimmen.

Wasser- und Energieanschlüsse

Die Wasser und Energieanschlüsse sind entsprechend für
den
Abbruch vorhanden.

Sanitäranlagen

Eine Toilettenanlage ist bauseits vorhanden.

Sicherheits- und Gesundheitsschutzplan

Zur Durchführung der Maßnahme wird durch den AG und
den SIGE-Koordinator ein Sicherheits- und
Gesundheitsschutzplan erstellt. Der AN hat seine
Beschäftigten
über den SIGE-Plan zu informieren. Der SIGE-Plan ist zu
beachten und in der Firmenbauleitung bereitzuhalten.
Der AN
hat dessen Anordnungen vor Ort bei akuter Unfallgefahr
umgehend Folge zu leisten.

Schutzvorrichtungen anderer Auftragnehmer dürfen, wenn
die
eigenen Arbeiten behindert werden, keinesfalls, auch
nicht
vorübergehend, ohne Zustimmung der Bauüberwachung
eigenmächtig entfernt werden. Bei Zustimmung sind sie
nach
Beendigung der Arbeiten wieder in den ursprünglichen
Zustand
aufzubauen.

Technische Vorbemerkungen

Eventuell benötigte Gerüste sind vom Auftragnehmer zu
erstellen und vorzuhalten. Dies ist in die
Einheitspreise
einzukalkulieren.

Aufmaß

Feststellung der Massen:
Der Auftragnehmer ist verpflichtet, wenn nötig, Maße
an Ort und
Stelle verantwortlich zu nehmen. Dies trifft
insbesondere dort
zu, wo die Herstellung seiner Leistung verbindlich
davon
abhängt.

Maßtoleranzen

Überschreitung von Maßtoleranzen:
Soweit Überschreitungen der Maßtoleranzen und sonstige
Fehler bei der Vorleistung festgestellt werden, sind
diese
umgehend der Bauleitung mitzuteilen. Der AN hat die
Untergründe sowie die für sein Gewerk bauseitigen
Vorkehrungen rechtzeitig vor Arbeitsbeginn
verantwortlich zu
überprüfen und abzunehmen. Eventuelle Beanstandungen
müssen der örtlichen Bauleitung so rechtzeitig
angegeben
werden, dass sie vor Beginn der Arbeiten behoben werden
können, ohne die Fertigstellungstermine zu verzögern
(rechtzeitige Arbeitsvorbereitung).

Anlagen zum LV

Die beiliegenden Skizzen und Zeichnungen sind
Grundlage des
LV und sind bei Kalkulation der jeweiligen Positionen
zu
berücksichtigen.

*Hinweis*
Weitere Besondere Vertragsbedingungen

Stoffe und Bauteile

Vom Auftragnehmer dürfen keine gesundheitsgefährdenden
Stoffe und Bauteile eingebaut werden. Die Werte der
derzeit
gültigen MAK-Liste sind einzuhalten.
Die Vorschriften für nachhaltiges Bauen sind
einzuhalten.

Bauprodukte / Nachweise

Bauprodukte dürfen nur verwendet werden, wenn sie für
den
Verwendungszweck

Den Vorschriften des Bauproduktengesetzes, der
Bauproduktenrichtlinien und der Umsetzung sonstiger
Richtlinien der Europäischen Gemeinschaften entsprechen
und das CE-Zeichen tragen (siehe auch Bauregelliste B)
oder
Den in der Bauregelliste A aufgeführten Techn. Regeln
entsprechen und aufgrund des
Übereinstimmungsnachweises das Ü-Zeichen tragen oder
Eine allgemeine bauaufsichtliche Zulassung besitzen
oder
Ein allgemeines bauaufsichtliches Prüfungszeugnis
erhalten
haben oder
Eine Zustimmung im Einzelfall besitzen oder
Einer Regelung für sonstige Bauprodukte (für die
vorgenannten Punkte nicht zutreffend) entsprechen, z.B.
Nachweis der Gleichwertigkeit.

Gem. Art. 52 Abs. 1 BayBO hat der Unternehmer die
erforderlichen Nachweise über die Verwendbarkeit der
eingesetzten Bauprodukte und Bauarten auf der Baustelle
bereitzuhalten.
Gem. Art. 77 Abs. 6 BayBO ist dem Architekturbüro, das
die
Bauüberwachung durchführt, auf der Baustelle bzw.
Betriebsstätte Einblick in die Genehmigungen,
Zulassungen,
Prüfzeugnisse, Übereinstimmungs-Erklärungen,
Übereinstimmungs-Zertifikate, Überwachungsnachweise,
Zeugnisse und Aufzeichnungen über die Prüfung von
Bauprodukten usw. zu gewähren. Diese Nachweise sind vor
Baubeginn dem Auftraggeber als Kopie zu übergeben.

Die Dokumentation des gebauten Bestandes (Zulassungen,
Übereinstimmungserklärungen etc.) sind dem AG zur
Abnahme
und zur Prüfung durch die Bauordnungsbehörde
nachvollziehbar zu übergeben.

Abnahmen und ggf. erforderliche Einzelnachweise und
Dokumentationen von Leistungen bzw. Produkten sowie
deren
Einbau sind dem AG bzw. der Bauleitung rechtzeitig, vor
Verschluss von Bauteilen, anzuzeigen und zu
dokumentieren.

Produktnachweise

Die Absicht, andere Produkte zu verwenden und deren
Gleichwertigkeit ist mit der Angebotsabgabe
nachzuweisen.
Sofern keine Alternativprodukte genannt und
nachgewiesen
werden, gilt das ausgeschriebene Produkt als
angeboten. Der
Nachweis der Gleichwertigkeit ist mit der
Angebotsabgabe
anhand von aussagekräftigen Produktdatenblättern etc.
nachzuweisen. Fehlende Nachweise können zum Ausschluss
vom Verfahren führen. Bei alternativ angebotenen
Produkten
behält sich der AG vor ggf. Handmuster vor Vergabe
nachzufordern.

Die Positionen des Leistungsverzeichnisses sind keine
Bestellgrundlage. Die Positionen sind vor der
Bestellung zu
überprüfen und mit der Bauleitung abzuklären.

Lieferung und Einbau

Soweit im Einzelfall keine abweichende Festlegung
getroffen
wurde, beinhalten die Positionen die Lieferung und den
Einbau.

Anordnung von Stundenlohnarbeiten

Mit der Ausführung der im Leistungsverzeichnis
vorgesehenen
Stundenlohnarbeiten ist erst nach schriftlicher
Anordnung des
Auftraggebers zu beginnen. Der Umfang der im
Einzelfall zu
erbringenden Leistungen wird bei der Anordnung
festgelegt. Die
Stundenlohnzettel sind täglich einzureichen.

Baubesprechungen

Der Auftragnehmer hat zu den Baustellenbesprechungen,
die
der Auftraggeber regelmäßig durchführt, einen
bevollmächtigten
Vertreter zu entsenden. Die Besprechungen finden je
nach
Bedarf 1  2 mal je Woche statt. Die Kosten sind in die
EP
einzurechnen.

Bauleitung

Während der Arbeiten des Auftragnehmers an der
Baustelle
muss ständig eine fachlich qualifizierte
Aufsichtsperson des
Auftragnehmers anwesend sein. Die Qualifikation ist auf
Anforderung des AG durch den Auftragnehmer
nachzuweisen.

Der AN hat während der gesamten Bauzeit eine
entsprechend
ausgebildete Person als DGUV-1-Koordinator für die
Beschäftigten des AN sowie allen eingesetzten
Nachunternehmerfirmen zu stellen.

Bautagebuch

Vom AN sind auf Formblättern Beiträge für das
Bautagebuch
täglich zu liefern. Diese Arbeitsberichte
sollen Stand und Fortschritt der Arbeiten sowie alle
bemerkenswerten Ereignisse des Bauablaufes lückenlos
festhalten. Es dient als Grundlage für alle Meldungen
und
Berichte, die über die Bauausführung zu erstatten sind
und
bildet nach Abschluss der Bauarbeiten einen wichtigen
Bestandteil der Bauakten. Insbesondere sind in diesen
Arbeitsberichten einzutragen: die erbrachte
Leistung und Arbeitsfortschritt des AN und die Zahl der
eingesetzten Facharbeiter, Lehrlinge, etc.,
außergewöhnliche
Ereignisse (Unfälle, Behinderungen, etc.).

Betriebszeiten

Die festgelegten möglichen Regel-Arbeitszeiten sind:
Mo-Fr:  von 07:00 Uhr bis 19:00 Uhr,
Sa  von 07:00 Uhr bis 13:00 Uhr.
Arbeiten außerhalb dieser Zeitfenster benötigen eine
Sondergenehmigung der Klinikleitung.

Immisionsschutz

Bei der Durchführung der Arbeiten sind alle
Begleiterscheinungen, die die Krankenhausfunktionen
beeinträchtigen können, wie Lärm, Staub und anderes zu
vermeiden, oder auf das technisch mögliche Minimum zu
reduzieren.

Es sind geräuschreduzierte Baumaschinen zu verwenden.

Es gelten die Immisionsrichtwerte der AVV Baulärm:
tagsüber 60 dB (A)
nachts 45 dB (A)

Bei Arbeiten in geschlossenen Räumen sind elektrisch
betriebene Maschinen und Geräte einzusetzen. Von
bestehenden Luftansaugungen müssen abgaserzeugende
Geräte einen Abstand einhalten, Abgase von Geräten
dürfen
durch Lüftungsanlagen nicht angesaugt werden und den
Klinikbetrieb nicht beeinflussen.

Brandschutz

Der  Brandschutz ist entsprechend zu beachten. Die
gültigen
Scheine, Zulassungen und Zeugnisse für das Schweißen
und
Flexen sind Voraussetzung.

Schweißen und Flexen, Arbeiten mit offener Flamme sind
der
technischen Leitung des Klinikums rechtzeitig zu
melden und
vorher genehmigen zu lassen (Arbeitsscheine).

Im Bestandsgebäude befindet sich eine BMA mit
Rauchmeldern. Die Arbeiten sind somit vor Beginn mit
dem
Klinikum abzustimmen. Die Außerbetriebnahme
betroffener
Rauchmelder während der Arbeiten (tägliche An- und
Abmeldung an der Pforte) sowie der Schutz der Melder
(Gummihülle überziehen/entfernen) obliegt dem AN und
wird
nicht gesondert vergütet.

Auf Vorhaltung geeigneter und ausreichender
Löschmittel wird
hingewiesen. Diese können nicht aus dem Bestand des
Klinikums entnommen werden.

Nachweis der Feuerwiderstandsdauer der tragenden
Bauteile

Alle tragenden Bauteile werden massiv ausgebildet und
entsprechen den Anforderungen aus dem
Brandschutzkonzept.

Umweltschutz

Der Auftragnehmer hat zum Schutz der Umwelt,
Landschaft und
Gewässer die durch die Arbeiten verursachten
Beeinträchtigungen auf das unvermeidliche Mindestmaß zu
beschränken. Der Auftragnehmer hat behördliche
Anordnungen
oder Ansprüche Dritter dem Auftraggeber unverzüglich
mitzuteilen. Der AN hat die Arbeiten so auszuführen,
dass eine
Beeinträchtigung der Umwelt ausgeschlossen ist.
Verwiesen wir
hier nur exemplarisch auf die Bereiche Lärmschutz und
Grundwasserschutz.

Ver- und Entsorgungsleitungen

Der AN hat sich vor Ausführung der Arbeiten über die
Lage von
Leitungen, Kabeln, Dränen, Kanälen u.ä. beim AG anhand
der
Bestandspläne und der dazu ergangenen Anweisungen zu
unterrichten.

Vor Beginn der Arbeiten hat sich der Auftragnehmer
außerdem
bei allen zuständigen Stellen über eventuell
vorhandene Ver-
und Entsorgungsleitungen sowie deren Schutz zu
informieren.
Bei allen Arbeiten, mit oder ohne Geräteeinsatz, im
Bereich der
Leitungstrassen sind grundsätzlich die einschlägigen
Vorschriften der BayBO und der Berufsgenossenschaften,
der
VDE zwingend einzuhalten. Schäden an Ver- und
Entsorgungsleitungen sowie daraus entstehende
Folgekosten
gehen zu Lasten des Auftragnehmers.

Haftung und Verkehrssicherungspflicht

Der Auftragnehmer ist verpflichtet,
eigenverantwortlich alle
notwendigen Sicherheitsvorkehrungen im eigenen
Leistungsbereich zu treffen, um Schäden von Personen
und
Sachen innerhalb des Baugeländes und des Baubereichs
abzuwenden (Verkehrssicherungspflicht). Der
Auftragnehmer
stellt den Auftraggeber im Innenverhältnis von
sämtlichen
Schadensersatzansprüchen aus schuldhafter
Verkehrssicherungspflichtverletzung im eigenen
Leistungsbereich frei, insbesondere bei etwaigen von
ihm
schuldhaft verursachten Schäden an Nachbargebäuden oder
-grundstücken.

Der Auftragnehmer hat Bauunfälle, bei denen Personen-
oder
Sachschäden entstanden sind, dem Auftraggeber
unverzüglich
mitzuteilen.

Abfallbeseitigung

Der bei der Ausführung der Arbeiten anfallende Abfall
aus dem
Bereich des Auftragnehmers (Bauschutt,
Verpackungsmaterial,
Reststoffe; Müll, usw.) ist restlos zu beseitigen und
entsprechend den rechtlichen Vorschriften (z.B.
örtliche
Abfallsatzung) zu entsorgen. Wertstoffe sind
auszusondern, in
getrennten Fraktionen zu erfassen und der
Wiederverwertung
zuzuführen.

Baureinigung

Die Baustelle ist täglich zu reinigen. Fluchtwege sind
immer
freizuhalten.

Bei Fertigstellung einzelner Arbeitsabschnitte sind
diese
besenrein zu säubern.

Die vom Auftragnehmer gelieferten Teile sind innen und
außen
in sauberem Zustand zu montieren. Bei Teilen, die mit
besonderen Schutzvorrichtungen versehen sind, dürfen
die
Schutzteile erst nach Abstimmung mit der örtlichen
Bauleitung
entfernt und entsorgt werden. Dies ist noch Leistung
des
Auftragnehmers. Eine einmalige Erstreinigung hat als
Feinreinigung der montierten Teile nach Aufforderung
der
Bauleitung mit den entsprechenden Vorschriften der
Reinigung
von Bauteilen und Baustoffen im  Bauwesen zu erfolgen.
Die
nach den abfallrechtlichen Bestimmungen zum Nachweis
einer
ordnungsgemäßen Entsorgung erforderlichen Erklärungen,
Bestätigungen, Belege, usw., sind dem Auftraggeber
vorzulegen.

Werbung

Firmentafeln und Werbebanner sind nicht zulässig.
Werbung
auf der Baustelle ist nur nach vorherigen schriftlicher
Zustimmung des Auftraggebers und nur auf der Bautafel
zulässig.

Ende der Weiteren Besonderen Vertragsbedingungen

*Hinweis*
Vorzulegende Nachweise

Vom Bieter mit dem Angebot vorzulegende Nachweise
1. Den Nachweis der Gebrauchstauglichkeit gemäß § 3
Nr. 2 der
Musterbauordnung (MBO) bzw. der zuständigen
Landesbauordnung (LBO).
Der Nachweis der Gebrauchstauglichkeit kann durch
Vorlage des gültigen
Eignungsnachweises für das angebotene System vom
Institut für
Fenstertechnik (ift), Rosenheim und der
Gütegemeinschaft Fenster und
Haustüren e.V., Frankfurt oder durch Vorlage des
RAL-Gütezeichen
Holz-Fenster erfolgen.
Bieter, die nicht über diesen Nachweis verfügen,
müssen einen
vergleichbaren Nachweis vorlegen. Darin muss ein dafür
geeignetes Institut
bestätigen, dass das System und die zugehörige
Systembeschreibung der
angebotenen Konstruktion positiv geprüft ist und über
eine Systemprüfung
eine Klassifizierung der angebotenen
Fensterkonstruktion nach EN 12207
(Luftdurchlässigkeit), EN 12208
(Schlagregendichtheit), EN 12210
(Windwiderstand), EN 13115 (Bedienkräfte, mech.
Festigkeit) und EN 12400
(Dauerfunktion) vorgenommen wurde. Dieser Nachweis ist
mit dem Angebot
zu erbringen.

2. Eine werkseigene Produktionskontrolle, wie sie im
Zusammenhang mit
Leistungserklärung und CE-Zeichen für Fenster in EN
14351-1 gefordert wird,
ist ebenfalls nachzuweisen. Dieser Nachweis ist mit
der Vorlage des
RAL-Gütezeichens Holz-Fenster erbracht. Die vom Bieter
für eventuell
erforderliche Zusatzoder Sonderprüfungen vorgesehenen
Prüfinstitute sind
bei der Angebotsabgabe zu benennen.

3. Den Nachweis, dass die in dieser Ausschreibung
geforderten
energetischen Werte erfüllt werden. Bei diesem
Nachweis sind die
Ausführungen der gültigen Energieeinsparverordnung
(EnEV) sowie die
Vorgaben der EN 14351-1 und die Forderungen dieser
Ausschreibung zu
berücksichtigen.

4. Den Nachweis der von den anzubietenden Bauteilen
geforderten
Schalldämmwerte. Ausschließliche Grundlage für die
jeweiligen
Mindestanforderungen ist die DIN 4109. Die
Schalldämmung eines Fensters
wird mit der Kenngröße Rw(C;Ctr) in dB deklariert.
Dabei können laut Planung
Anforderungen an die Kenngrößen Rw und/oder Rw(C)
und/oder Rw(C;Ctr)
gestellt werden. Rw ist das bewertete Schalldämm-Maß,
C und Ctr sind die
Spektrumanpassungswerte gem. Spektrum 1 und 2 nach EN
ISO 717-1. DIN
4109 legt einen Rechenwert Rw,R fest, der sich wie
folgt errechnet: Rw,R =
Rw  2 dB (Vorhaltemaß). Gefordert wird also der
Nachweis des Rw -Wertes
der angebotenen Konstruktion, worin das Vorhaltemaß
für den eingebauten
Zustand nicht enthalten ist.

5. Den Nachweis der anzubietenden Lüftungselemente,
die in das Fenster
integriert sind oder in direktem Zusammenhang mit dem
Fenster stehen
(Fensterlüfter). Lüftungstechnischen Kennwerte sind
Volumenstrom bei 4 Pa,
8 Pa, 10 Pa und 20 Pa Druckdifferenz und für nicht
selbst-regelnde Elemente
die Lüftungskenngrößen (K) und der Strömungsexponent
(n). Dazu müssen
laut Planung Anforderungen an die Kennwerte vorgegeben
werden.

Nachweis der feuchtetechnischen Anforderungen im
Baukörperanschlussbereich
Wenn der Baukörperanschluss von den Vorgaben in DIN
4108 Bbl. 2
abweicht, und/oder die Planungsvorgabe die anerkannten
Regeln der Technik
gefährdet, hat der Auftragnehmer gegenüber dem
Auftraggeber Bedenken
geltend zu machen. In diesen Fällen ist die Erfüllung
der mit diesen ZTV
aufgestellten 4  wärme- und feuchtetechnischen
Forderungen für den
Baukörperanschluss durch eine Temperaturfeldberechnung
mit graphischem
Isothermenverlauf durch die Anschlussausbildung
nachzuweisen.
Diesem Nachweis muss der Verlauf der 13 °C-Isotherme
als
schimmelpilzkritische innere Oberflächen-temperatur
(DIN 4108-2) zu
entnehmen sein. Wird seine Angabe gefordert, ist über
eine
Isothermenverlaufsberechnung auch der fRsiWert zu
ermitteln.
Alternativ kann der Nachweis der 13 °C-Isotherme oder
des fRsi-Faktors für
entsprechende Baukörperanschlussausbildungen unter
Verwendung von
Wärmebrückenkatalogen geführt werden.

### Titel 01 Baustelleneinrichtung

**01.1 Baustelleneinrichtung**
Einrichten der Baustelle und vorhalten der
Baustelleneinrichtung
für die vereinbarte Bauzeit

Räumen der Baustelle nach Abschluss der Leistungen und
Wiederherstellung des Geländes

Im Einheitspreis sind nachfolgende Leistungen
einzukalkulieren:

Herrichten der erforderlichen Lager- und Arbeitsplätze
Verkehrssicherungseinrichtungen
Baustellenbeleuchtung
Notwendige Geräte, Werkzeuge, Hilfsmittel. sowie
Errichtung und Unterhalt eines Baubüros soweit vom AN
für die Durchführung seiner Leistungen benötigt
Tages- und Wohnunterkünfte soweit vom AN für die
Durchführungen seiner Leistungen benötigt
Lager, Werkstatt, Magazin und Unterstelleinrichtungen

Die Baustelleneinrichtung ist vor Beginn der
Leistungen mit der
örtlichen Bauleitung abzustimmen

Der AN hat bei der Kalkulation seiner Leistungen davon
auszugehen, dass eine durchgehende Ausführung ohne
Unterbrechung bzw. örtliches Ausweichen innerhalb der
einzelnen Arbeitsabschnitte, nicht möglich sein wird.
Der damit verbunde Mehraufwand ist einzukalkulieren
und wird
nicht gesondert vergütet.
Menge: 1,000 psch

### Titel 02 Demontagen Fenster

*Hinweis*
Aluminium-Außenfenster inkl. Außen-Raffstore mit
Laufschienen
und Blechblenden, samt Innenfensterbank aus
Aluminium (Ausladung 25-30 cm) und
Außenfensterbank aus Blech (Ausladung 20-25 cm)
fachgerecht demontieren und verwerten.

inkl. Freilegung der Befestigungsteile

Fenster inkl. aller Beschläge und Fensterflügel, 2-Scheiben isolierverglast, Deckleisten und
sonstige
Profile (z.B. Rahmenverbreiterungen)

Schutzmaßnahmen der angrenzenden Bauteile ist
einzurechnen, Abbruch ist von Hand durchzuführen.

Material unter Berücksichtigung der
Annahmebedingungen des Verwerters/Entsorgers trennen,
in entsprechenden Abfallcontainern zwischenlagern und
ordnungsgemäß entsorgen/verwerten.
Einschl. sämtlicher Entsorgung-/Verwertungskosten.
Einschl. aller Transportarbeiten und aller
Verwertung-/Entsorgungskosten.

Material:  Alu/Glas, Alublech, Blech
Umfassungsbauteile:  massiv, Mauerwerk/Beton
Abmessungen: vergleiche Positionstexte
  Dicke ca. 8 cm
Abbruchort:  vergleiche Positionstexte

#### Bereich 02.00 Untergeschoss UG

*Hinweis*

**02.00.1 BA1 UG F 1.3 Ausbau Fenster ca. 0,90*0,83m**
Fenster wie Leitbeschreibung ausbauen,
jedoch
1-flüglig
Profil-Material Stahl
Abmessungen: BxH ca. 0,90*0,83m
Abbruchort: UG
Menge: 6,000 St

**02.00.2 BA1 UG F 1.4 Ausbau Fenster ca. 0,90*0,86m**
Fenster wie Leitbeschreibung ausbauen,
jedoch
1-flüglig
Profil-Material Stahl
Abmessungen: BxH ca. 0,90*0,86m
Abbruchort: UG
Menge: 24,000 St

*Hinweis*

**02.00.3 BA2 G F2.1 Ausbau Fenster ca. 0,83*0,86m**
Fenster wie Leitbeschreibung ausbauen,
jedoch
1-flüglig
Profil-Material Stahl
Abmessungen: BxH ca. 0,83*0,86m
Abbruchort: UG
Menge: 2,000 St

**02.00.4 BA2UG F2.2 Ausbau Fenster ca. 0,88*0,84m**
Fenster wie Leitbeschreibung ausbauen,
jedoch
1-flüglig
Profil-Material Stahl
Abmessungen: BxH ca. 0,88*0,84m
Abbruchort: UG
Menge: 3,000 St

**02.00.5 BA2 G F2.3 Ausbau Fenster ca. 2,01*0,85m**
Fenster wie Leitbeschreibung ausbauen,
jedoch
1-flüglig
Profil-Material Stahl
Abmessungen: BxH ca. 2,01*0,85m
Abbruchort: UG
Menge: 1,000 St

**02.00.6 BA2 G T2.1 Ausbau Tür ca. 1,15*2,70m**
Tür wie Leitbeschreibung ausbauen,
jedoch
1-flüglig
Profil-Material Stahl1,15*2,70m
Abbruchort: UG
Menge: 1,000 St

**02.00.7 BA2 UG F2.4 Ausbau Fenster ca. 2,135*0,96**
Fenster wie Leitbeschreibung ausbauen,
jedoch
Profil-Material Stahl
Abmessungen: BxH ca. 2,135*0,96m
Abbruchort: UG
Menge: 6,000 St

*Hinweis*

**02.00.8 BA3 UG F3.3 Ausbau Fenster ca. 0,90*0,85m**
Fenster wie Leitbeschreibung ausbauen,
jedoch
1-flüglig
Profil-Material Stahl
Abmessungen: BxH ca. 0,90*0,85m
Abbruchort: UG
Menge: 25,000 St

**02.00.9 BA3 UG F3.4 Ausbau Fenster ca. 0,90*0,85m**
Fenster wie Leitbeschreibung ausbauen,
jedoch
1-flüglig
Profil-Material Stahl
Abmessungen: BxH ca. 0,90*0,85m
Abbruchort: UG
Menge: 7,000 St

*Hinweis*

**02.00.10 BA4.1 UG F4.9a Ausbau Fenster ca. 1,10*0,89m**
Fenster wie Leitbeschreibung ausbauen,
jedoch
1flüglig
Abmessungen: BxH ca. 1,10*0,89m
Abbruchort: UG
Menge: 1,000 St

**02.00.11 BA4.1 UG F4.9b Ausbau Fenster ca. 4,28*0,89m**
Fenster wie Leitbeschreibung ausbauen,
jedoch

Abmessungen: BxH ca. 4,28*0,89m
Abbruchort: UG
Menge: 1,000 St

**02.00.12 BA4.1 UG F4.9 Ausbau Fenster ca. 1,01*0,81m**
Fenster wie Leitbeschreibung ausbauen,
jedoch
bestehend aus 4 Stück 1-flügeligen Fensterelementen,
die in
der Mitte an den senkrechten Rahmen miteinander
gekoppelt
sind.
Abmessungen: BxH ca. 1,01*0,81m
Abbruchort: UG
Menge: 4,000 St

**02.00.13 BA4.1 UG F4.10 Ausbau Fenster ca. 2,25*0,90m**
Fenster wie Leitbeschreibung ausbauen,
jedoch
bestehend aus 2 Stück 1-flügeligen Fensterelementen,
die in
der Mitte an den senkrechten Rahmen miteinander
gekoppelt
sind.
Abmessungen: BxH ca. 2,25*090m
Abbruchort: UG
Menge: 1,000 St

**02.00.14 BA4.1 UG F4.11 Ausbau Fenster ca. 1,01*0,81m**
Fenster wie Leitbeschreibung ausbauen,
jedoch
1flüglig
Abmessungen: BxH ca. 1,01*0,81m
Abbruchort: UG
Menge: 6,000 St

**02.00.15 BA4.1 UG F4.12 Ausbau Fenster ca. 2,25*0,81m**
Fenster wie Leitbeschreibung ausbauen,
jedoch
bestehend aus 2 Stück 1-flügeligen Fensterelementen,
die in
der Mitte an den senkrechten Rahmen miteinander
gekoppelt
sind.

Abmessungen: BxH ca. 2,25*0,81m
Abbruchort: UG
Menge: 5,000 St

*Hinweis*

**02.00.16 BA4.2 UG F4.13 Ausbau Fenster ca. 1,01*0,81m**
Fenster wie Leitbeschreibung ausbauen,
jedoch
1flüglig
Abmessungen: BxH ca. 1,01*0,81m
Abbruchort: UG
Menge: 9,000 St

**02.00.17 BA4.2 UG F4.14 Ausbau Fenster ca. 2,25*0,81m**
Fenster wie Leitbeschreibung ausbauen,
jedoch
bestehend aus 2 Stück 1-flügeligen Fensterelementen,
die in
der Mitte an den senkrechten Rahmen miteinander
gekoppelt
sind.
Abmessungen: BxH ca. 2,25*0,81m
Abbruchort: UG
Menge: 8,000 St

**02.00.18 BA4.2 UG F4.15 Ausbau Fenster ca. 1,01*0,81m**
Fenster wie Leitbeschreibung ausbauen,
jedoch
1flüglig
Abmessungen: BxH ca. 1,01*0,81m
Abbruchort: UG
Menge: 3,000 St

**02.00.19 BA4.2 UG F4.16 Ausbau Fenster ca. 2,26*1,01m**
Fenster wie Leitbeschreibung ausbauen,
jedoch
bestehend aus 2 Stück 1-flügeligen Fensterelementen,
die in
der Mitte an den senkrechten Rahmen miteinander
gekoppelt
sind.

Abmessungen: BxH ca. 2,26*1,01m
Abbruchort: UG
Menge: 1,000 St

**02.00.20 BA4.2 UG F4.17 Ausbau Fenster ca. 1,75*0,87m**
Fenster wie Leitbeschreibung ausbauen,
jedoch
2flüglig
Abmessungen: BxH ca. 1,75*0,87m
Abbruchort: UG
Menge: 1,000 St

**02.00.21 BA4.2 UG F4.18 Ausbau Fenster ca. 0,80*0,87m**
Fenster wie Leitbeschreibung ausbauen,
jedoch
1flüglig
Abmessungen: BxH ca. 0,80*0,87m
Abbruchort: UG
Menge: 1,000 St

**02.00.22 BA4.2 UG F4.19 Ausbau Fenster ca. 1,13*0,87m**
Fenster wie Leitbeschreibung ausbauen,
jedoch
1flüglig
Abmessungen: BxH ca. 1,13*0,87m
Abbruchort: UG
Menge: 1,000 St

**02.00.23 BA4.2 UG F4.20 Ausbau Fenster ca. 1,10*1,01m**
Fenster wie Leitbeschreibung ausbauen,
jedoch
1flüglig
Abmessungen: BxH ca. 1,10*1,01m
Abbruchort: UG
Menge: 1,000 St

**02.00.24 BA4.2 UG F4.21 Ausbau Fenster ca. 2,19*1,01m**
Fenster wie Leitbeschreibung ausbauen,
jedoch
bestehend aus 2 Stück 1-flügeligen Fensterelementen,
die in
der Mitte an den senkrechten Rahmen miteinander
gekoppelt
sind.
Abmessungen: BxH ca. 2,19*1,01m
Abbruchort: UG
Menge: 1,000 St

#### Bereich 02.01 Erdgeschoss EG

*Hinweis*

**02.01.1 BA1 EG F 1.1 Ausbau Fenster ca. 1,01*2,16m**
Fenster wie Leitbeschreibung ausbauen,
jedoch
1flüglig
Abmessungen: BxH ca. 1,01*2,16m
Abbruchort: EG
Menge: 34,000 St

*Hinweis*

**02.01.2 BA3 EG F3.1 Ausbau Fenster ca. 1,05*2,11m**
Fenster wie Leitbeschreibung ausbauen,
jedoch
1flüglig
Abmessungen: BxH ca. 1,05*2,11m
Abbruchort: EG
Menge: 32,000 St

*Hinweis*
Die bestehenden Fensterelemente im Bauteil 4 sind
zwischen
der Rohbaudecken und Rohbaustützen bzw. Außenwand und
der mit dem Rohbau verankerten vorgehängten
Betonlisenenkonstruktion angeordnet. Die Elemente
stehen auf
dem horizontalen Beton-Riegel in der Ebene Decke über
UG
auf und sind in den jeweiligen Geschossen auf
Deckenebene
und seitlich an Betonstützen befestigt.
Die neuen Fensterelemente werden in gleicher Art
angeordnet
und befestigt.

**02.01.3 BA4.1 EG F4.1 Ausbau Fenster ca. 1,01*3,00m**
Fenster wie Leitbeschreibung ausbauen,
jedoch
1flüglig
ohne Fensterbank innen und außen
(nur inkl. Blechblende Raffstore außen im Bereich der
Decke
über EG)
Abmessungen: BxH ca. 1,01*3,00m
Abbruchort: EG
Menge: 10,000 St

**02.01.4 BA4.1 EG F4.2 Ausbau Fenster ca. 2,30*3,00m**
Fenster wie Leitbeschreibung ausbauen,
jedoch
bestehend aus 2 Stück 1-flügeligen Fensterelementen,
die in
der Mitte an den senkrechten Rahmen miteinander
gekoppelt
sind.
ohne Fensterbank innen und außen
(nur inkl. Blechblende Raffstore außen im Bereich der
Decke
über EG)
Abmessungen: BxH ca. 2,30*3,00m (Gesamtbreite)
Abbruchort: EG
Menge: 6,000 St

*Hinweis*
Die bestehenden Fensterelemente im Bauteil 4 sind
zwischen
der Rohbaudecken und Rohbaustützen bzw. Außenwand und
der mit dem Rohbau verankerten vorgehängten
Betonlisenenkonstruktion angeordnet. Die Elemente
stehen auf
dem horizontalen Beton-Riegel in der Ebene Decke über
UG
auf und sind in den jeweiligen Geschossen auf
Deckenebene
und seitlich an Betonstützen befestigt.
Die neuen Fensterelemente werden in gleicher Art
angeordnet
und befestigt.

**02.01.5 BA4.2 EG F4.3 Ausbau Fenster ca. 1,02*3,00m**
Fenster wie Leitbeschreibung ausbauen,
jedoch
1flüglig
ohne Fensterbank innen und außen
(nur inkl. Blechblende Raffstore außen im Bereich der
Decke
über EG)
Abmessungen: BxH ca. 1,02*3,00m
Abbruchort: EG
Menge: 13,000 St

**02.01.6 BA4.2 EG F4.4 Ausbau Fenster ca. 2,31*3,00m**
Fenster wie Leitbeschreibung ausbauen,
jedoch
bestehend aus 2 Stück 1-flügeligen Fensterelementen,
die in
der Mitte an den senkrechten Rahmen miteinander
gekoppelt
sind.
ohne Fensterbank innen und außen
(nur inkl. Blechblende Raffstore außen im Bereich der
Decke
über EG)
Abmessungen: BxH ca. 2,31*3,00m (Gesamtbreite)
Abbruchort: EG
Menge: 9,000 St

#### Bereich 02.02 Obergeschoss OG

*Hinweis*

**02.02.1 BA1 OG F 1.2 Ausbau Fenster ca. 1,01*2,16m**
Fenster wie Leitbeschreibung ausbauen,
jedoch
1-flüglig
Abmessungen: BxH ca. 1,06*2,16m
Abbruchort: OG
Menge: 34,000 St

*Hinweis*

**02.02.2 BA3 OG F3.2 Ausbau Fenster ca. 1,05*2,11m**
Fenster wie Leitbeschreibung ausbauen,
jedoch
1-flüglig
Abmessungen: BxH ca. 1,06*2,11m
Abbruchort: OG
Menge: 32,000 St

*Hinweis*
Die bestehenden Fensterelemente im Bauteil 4 sind
zwischen
der Rohbaudecken und Rohbaustützen bzw. Außenwand und
der mit dem Rohbau verankerten vorgehängten
Betonlisenenkonstruktion angeordnet. Die Elemente
stehen auf
dem horizontalen Beton-Riegel in der Ebene Decke über
UG
auf und sind in den jeweiligen Geschossen auf
Deckenebene
und seitlich an Betonstützen befestigt.
Die neuen Fensterelemente werden in gleicher Art
angeordnet
und befestigt.

**02.02.3 BA4.1 OG F4.5 Ausbau Fenster ca. 1,05*2,85m**
Fenster wie Leitbeschreibung ausbauen,
jedoch
1flüglig
ohne Fensterbank innen und außen
ohne. Blechblende Raffstore außen im Bereich der Decke
über
OG
Abmessungen: BxH ca. 1,05*2,85m
Abbruchort: OG
Menge: 10,000 St

**02.02.4 BA4.1 OG F4.6 Ausbau Fenster ca. 2,30*2,85m**
Fenster wie Leitbeschreibung ausbauen,
jedoch
bestehend aus 2 Stück 1-flügeligen Fensterelementen,
die in
der Mitte an den senkrechten Rahmen miteinander
gekoppelt
sind.
ohne Fensterbank innen und außen
ohne. Blechblende Raffstore außen im Bereich der Decke
über
OG
Abmessungen: BxH ca. 2,30*2,85m (Gesamtbreite)
Abbruchort: OG
Menge: 6,000 St

*Hinweis*
Die bestehenden Fensterelemente im Bauteil 4 sind
zwischen
der Rohbaudecken und Rohbaustützen bzw. Außenwand und
der mit dem Rohbau verankerten vorgehängten
Betonlisenenkonstruktion angeordnet. Die Elemente
stehen auf
dem horizontalen Beton-Riegel in der Ebene Decke über
UG
auf und sind in den jeweiligen Geschossen auf
Deckenebene
und seitlich an Betonstützen befestigt.
Die neuen Fensterelemente werden in gleicher Art
angeordnet
und befestigt.

**02.02.5 BA4.2 OG F4.7 Ausbau Fenster ca. 1,05*2,85m**
Fenster wie Leitbeschreibung ausbauen,
jedoch
1flüglig
ohne Fensterbank innen und außen
ohne. Blechblende Raffstore außen im Bereich der Decke
über
OG
Abmessungen: BxH ca. 1,05*2,85m
Abbruchort: OG
Menge: 13,000 St

**02.02.6 BA4.2 EG F4.8 Ausbau Fenster ca. 2,30*2,85m**
Fenster wie Leitbeschreibung ausbauen,
jedoch
bestehend aus 2 Stück 1-flügeligen Fensterelementen,
die in
der Mitte an den senkrechten Rahmen miteinander
gekoppelt
sind.
ohne Fensterbank innen und außen
ohne. Blechblende Raffstore außen im Bereich der Decke
über
OG
Abmessungen: BxH ca. 2,30*2,85m (Gesamtbreite)
Abbruchort: OG
Menge: 9,000 St

### Titel 03 Holz-Aluminium-Fenster Bestandsgebäude

*Hinweis*
Fenster und Türen aus Holz/ Holz-Aluminium mit
außenseitiger Aluminium-Deckschale

Die nachfolgenden Abschnitte werden Vertragsgrundlage:

1. Allgemeine Technische Anforderungen
Die ZTV, die Leistungsbeschreibung und die den
Ausschreibungsunterlagen
beigefügten Zeichnungen erläutern das geforderte
Konstruktionsprinzip. Die
technischen Forderungen der ZTV und die mit dieser
Ausschreibung
vorgegbene formale Gestaltung sind verbindlich. Die in
den ZTV genannten
"Wesentlichen Anforderungen" basieren auf dem
Bauproduktengesetz
(BauPG).
Die konstruktive Ausbildung ist dem Bieter aufgrund
der betriebseigenen
Verfahrensweise und der vorgesehenen Konstruktion
freigestellt, jedoch sind
die vorgegebenen Abmessungen, insbesondere
Ansichtsbreiten einzuhalten.
Bei den in den Abschnitten 1.1 und 1.2 beschriebenen
Forderungen handelt
es sich um Nebenleistungen gemäß ATV DIN 18299 Nr.
4.1, die in die
Vertragspreise einzurechnen sind, sofern nicht
ausdrücklich etwas anderes
bestimmt wird.

1.1 Fertigungszeichnungen
Nach Auftragserteilung und Klärung aller Einzelheiten
sind vom
Auftragnehmer Fertigungszeichnungen von allen
voneinander abweichenden
Positionen anzufertigen. Den Positionsplänen sind die
dazugehörenden
Schnittzeichnungen übersichtlich zuzuordnen. Gemäß
VOB/C müssen aus
den Zeichnungen Konstruktion, Maße, Bauanschlüsse,
Befestigung, Einbau
und Einbaufolge erkennbar sein. Mit der Fertigung darf
erst begonnen
werden, wenn die Zeichnungen vom Auftraggeber oder
dessen Beauftragten
auf Übereinstimmung mit den Vertragsbedingungen
geprüft und für die
Fertigung freigegeben sind.

1.2 Maße
Vor Beginn der Fertigung sind vom Auftragnehmer die
für die Ausführung der
Arbeiten erforderlichen Vermessungsarbeiten auf Basis
bauseitiger
Höhenbezugspunkte (Meterrisse) und Hauptachsangaben
verantwortlich
auszuführen.
Liegen Rohbautoleranzen über den Vorgaben der DIN
18202, ist der
Auftraggeber unverzüglich schriftlich zu informieren.
Auf die grundsätzliche Prüf- und Hinweispflicht des
Auftragnehmers gemäß §
4
Absatz 3 VOB/B wird ausdrücklich hingewiesen.

1.3 Gerüste
Alle für den Einbau der Fenster und für die äußeren
Abdichtungsarbeiten
erforderlichen Gerüste werden bauseits gestellt. Sie
stehen für die gesamte
Bauzeit zur Verfügung. Hinsichtlich der Höhe der
Arbeitslagen und des
Abstandes zwischen Gerüst und Baukörper ist mit der
Bauleitung rechtzeitig
Kontakt aufzunehmen. Erforderliche Umbauarbeiten
werden ausschließlich
bauseits vorgenommen. Grundsätzlich sind bei der
Benutzung der Gerüste
die Vorschriften der Berufsgenossenschaft zu
berücksichtigen und - soweit
erforderlich auch die Bestimmungen der Bauaufsicht.
Für den Fall, dass der Auftragnehmer ein Gerüst zu
stellen hat, enthält die
Leistungsbeschreibung eine entsprechende
Leistungsposition.

1.4 Entsorgung
Fenster und sonstige Bauteile, die im Zusammenhang mit
der
ausgeschriebenen Leistung ausgebaut werden müssen,
sowie alle anderen
Abfälle sind nach den Vorgaben des Umweltschutzes, z.B.
Kreislaufwirtschaftsgesetz, Altholzverordnung, TA
Siedlungsabfall zu
entsorgen. Werden bei den zu entsorgenden Teilen
Schadstoffe festgestellt,
ist der Auftraggeber unverzüglich mündlich und
schriftlich zu informieren.
Das Entsorgen von Abfall aus dem Bereich des
Auftragnehmers und von nicht
schadstoffbehaftetem Abfall bis 1 m3 aus dem Bereich
des Auftraggebers ist
Nebenleistung.
Das Entsorgen von schadstoffbelastetem Abfall und von
nicht
schadstoffbelastetem Abfall über 1 m3 aus dem Bereich
des Auftraggebers
ist besondere Leistung. Dazu enthält die
Leistungsbeschreibung ggf.
entsprechende Leistungspositionen und es wird gemäß
Abschnitt 0.2.14 DIN
18299 (VOB/C) die Entsorgungsanlage vorgegeben. Es
wird ausdrücklich
erwähnt, dass vom Auftragnehmer Nachweise für eine
ordnungsgemäße
Entsorgung verlangt werden.

2. Anforderungen an die Konstruktion

2.1 Statische Anforderungen (Wesentliche Anforderung)
Die Fensterkonstruktion einschließlich der
Verbindungselemente muss alle
planmäßig auf sie einwirkenden Kräfte aufnehmen und an
die Tragwerke des
Baukörpers abgeben können. Ansatzpunkte für die
Ermittlung der
objektbezogenen Leistungsanforderungen auf Basis der
örtlichen
Windbelastung bezüglich Windwiderstandsfähigkeit,
Schlagregendichtheit und
Luftdurchlässigkeit sind der ift Richtlinie FE-05/2
"Einsatzempfehlungen für
Fenster und Außentüren" zu entnehmen.

Die Beanspruchungen sind wie folgt anzunehmen:
Vgl. Leit- bzw. Positionsbeschreibungen

Die Verglasung ist nach der gültigen Fassung der
Richtlinie "Technische
Regeln für die Verwendung von linienförmig gelagerten
Verglasungen"
(TRLV) vom Deutschen Institut für Bautechnik (DIBt) zu
bemessen.
Falls zusätzliche Belastungen zu berücksichtigen sind,
enthält die
Leistungsbeschreibung entsprechende Hinweise.
Für Fenster, die gegen Absturz sichern gilt die
Richtlinie "Technische Regeln
für die Verwendung von absturzsichernden Verglasungen
(TRAV)" vom
Deutschen Institut für Bautechnik (DIBt).
Es ist anzunehmen:
Vgl. Leit- bzw. Positionsbeschreibungen

Bei geklebten Systemen ohne Glashaltefunktion durch
den Rahmen und
punktgehaltenen Systemen oder bei Abweichungen von
TRLV oder TRAV ist
ein bauaufsichtlich anerkannter Nachweis vor der
Ausführung vorzulegen.
Ebenso ist eine Fertigungsüberwachung des angebotenen
Systems vor
Ausführung nachzuweisen.
Für geklebte Fensterflügel mit ausreichender
Glashaltefunktion durch den
Rahmen ist ein Eignungsnachweis einer anerkannten
Prüfstelle vorzulegen.
Frei tragende Rahmenteile wie Pfosten, Riegel und
Blendrahmen,
beispielsweise im Bereich von Rollladenkästen, müssen
so dimensioniert
werden, dass die Verformung dieser Teile unter
vorgegebener Lasteinwirkung
nicht zur Beschädigung der Fenster oder anderen
Einschränkungen der
Gebrauchstauglichkeit führt.

2.2 Anforderungen an die Windwiderstandsfähigkeit
Die Windwiderstandsfähigkeit wird nach EN 12211
geprüft und nach EN
12210 klassifiziert.
Gefordert werden folgende Klassifizierungen, die der
ift Richtlinie FE- 05/2
"Einsatzempfehlungen für Fenster und Außentüren" zu
entnehmen sind:
Vgl. Leit- bzw. Positionsbeschreibungen

2.3 Anforderungen an die Schlagregendichtheit und
Luftdurchlässigkeit
(Wesentliche Anforderung)
Die Schlagregendichtheit muss nach EN 1027 geprüft und
nach EN 12208
klassifiziert sein. Die Fugendurchlässigkeit muss nach
EN 1026 geprüft und
nach EN 12207 klassifiziert sein. Für die Zuordnung
der Klassen vorhandener
Nachweise gem. DIN 18055 können die
Korrelationstabellen der EN 12207
und EN 12208 verwendet werden.
Gefordert werden folgende Klassifizierungen:
Vgl. Leit- bzw. Positionsbeschreibungen

2.4 Anforderungen an den Wärmeschutz (Wesentliche
Anforderung)
Für die Anforderungen an den Wärmeschutz beheizter
oder gekühlter Räume
gilt das Gebäudeenergiegesetz (GEG), das allgemein
keinen
größenabhängigen Einzelnachweis fordert. Sollten diese
gefordert werden, so
bedarf es für den größenabhängigen Nachweis einer
eigenen
Leistungsposition.
Für den größenunabhängigen Nachweis ist der UW-Wert
bezogen auf
das Standardprüfmaß eines Fensters (1,23m x 1,48m)
oder wahlweise
für Fenster-/Fenstertürkonstruktionen > 2,3 m² das
Standardprüfmaß
1,48 m x 2,18 m anzusetzen. Der UW-Wert einer
Fensterkonstruktion
setzt sich zusammen aus dem Uf-Wert des Rahmens, dem
Ug-Wert des
Glases, dem längenbezogenen
Wärmedurchgangskoeffizienten ? und
der Ausbildung möglicherweise vorhandener Sprossen.
Fenstertüren mit Klapp-, Falt, Schiebe- oder
Hebemechanismen werden
wie Fenster behandelt.

Für einen wärmetechnisch verbesserten Randverbund
ergeben sich bei der
Berechnung des Fensters bessere UW-Werte und
vermindern Feuchteanfall
am Glasrand. Der Einsatz des verbesserten
Randverbundes ist gewünscht,
jedoch nicht zwingend. Es steht dem Bieter frei,
dadurch evtl. auf
wirtschaftlichere Art den geforderten Uw-Wert zu
erreichen.
Es ist anzugeben, wenn mit wärmetechnisch verbessertem
Randverbund
angeboten wird.
Wärmetechnisch verbesserter Randverbund angeboten für
Pos.
Vgl. Leit- bzw. Positionsbeschreibungen

?-Wert wärmetechnisch verbesserter Randverbund
Vgl. Leit- bzw. Positionsbeschreibungen

Für die Fenster werden folgende energetische Kennwerte
gefordert:
Wärmedurchgangskoeffizient (inkl. Sprossen) UW in
W/(m2K)
Vgl. Leit- bzw. Positionsbeschreibungen.

Gesamtenergiedurchlassgrad (g-Wert) des Glases
Vgl. Leit- bzw. Positionsbeschreibungen.

Lichttransmissionsgrad (t-Wert) des Glases
Vgl. Leit- bzw. Positionsbeschreibungen.

2.5 Anforderungen an nichttransparente Ausfachungen
(z.B.
Brüstungsfüllungen)
Es werden folgende energetische Kennwerte gefordert:
Für Ausfachungsflächen =50 %
Für Ausfachungsflächen > 50 %- beim Einsatz in
Außenwänden
(Sonst gilt DIN 4108-2, Tabelle 3)
Vgl. Leit- bzw. Positionsbeschreibungen

Der Uf-Wert der Rahmen von Ausfachungen muss
mindestens dem Wert der
Rahmenmaterialgruppe 2.1 nach DIN V 4108-4: 1998-10
entsprechen. Die
Werte sind vor Ausführung nachzuweisen.

2.6 Anforderungen an Rollladenkästen
Der Wärmedurchlasswiderstand muss gemäß DIN 4108-2 im
Mittel R =1,0
(m2K)/W betragen. Für den Revisionsdeckel ist R =0,55
(m2K)/W
einzuhalten.

2.7 Nachweis der Tauwasser- und Schimmelpilzfreiheit
Wird der Baukörperanschluss abweichend von DIN 4108
Bbl. 2 ausgeführt,
muss für den raumseitigen Bereich der
Baukörperanschlussausbildung der
Fenster die Tauwasser- und Schimmelpilzfreiheit gemäß
DIN 4108-2 durch
Angabe des in diesem Bereich erreichten
Temperaturfaktors fRsi
nachgewiesen
werden. Es wird ausdrücklich erwähnt, dass der
Temperaturfaktor fRsi,min
=0,7
betragen muss. Baukröperanschluss gem. DIN 4108 Bbl. 2.
Alternativ wird der Nachweis des Temperaturfaktors
fRsi erforderlich. Dieser
Nachweis ist nach Auftragserteilung, aber vor Beginn
der Fertigung zu führen.

2.8 Anforderungen an den sommerlichen Wärmeschutz
(Sonnenschutz)
Vgl. Leit- bzw. Positionsbeschreibungen
Für die Anforderungen an den sommerlichen Wärmeschutz
gilt die
Energieeinsparverordnung und die DIN 4108-2.
Maßgeblich ist das Produkt aus dem gtotal-Wert und dem
Fensterflächenanteil Aw bezogen auf die
Nettogrundfläche des Raumes oder
des Raumbereichs AG in m². Der gtotal-Wert ist nach
DIN 4108-2 bzw. den
allgemein anerkannten Regeln der Technik aus dem
g-Wert der Verglasung
und dem Abminderungsfaktor Fc von
Sonnenschutzeinrichtungen zu
ermitteln. Im Rahmen dieser Ausschreibung wird -
soweit erforderlich - der
geforderte gtotal-Wert in der Leistungsbeschreibung
angegeben.

2.9 Schallschutz (Wesentliche Anforderung)
Für die Fenster wird ein bewertetes Schalldämm-Maß
gem. DIN 4109
gefordert von:
Vgl. Leit- bzw. Positionsbeschreibungen

Die Baukörperanschlüsse müssen entsprechend den
Anforderungen an die
Schalldämmung der Fenster ausgebildet werden. Für die
umlaufenden
Anschlussfugen sind eine vollständige Verfüllung aller
Hohlräume und eine
umlaufend luftundurchlässige Anschlussfugenausbildung
bindend
vorgeschrieben.
Stöße von mehrteiligen Fenstern, Fensterbändern oder
Fensterelementen, an
die eine Raumtrennwand anschließt, sind
schalltechnisch zu trennen (zu
entkoppeln).
Horizontal oder schräg angeordnete, der Bewitterung
ausgesetzte Bleche
(z.B. Außenfensterbänke) sind zu entdröhnen. Dazu wird
eine rückseitige
Antidröhn Beschichtung gemäß Herstellerangaben
gefordert. Sie ist in die
Vertragspreise einzurechnen. Bei senkrechten Flächen
ist eine
Antidröhn-Beschichtung nur dann anzubieten, wenn dazu
in der
Leistungsbeschreibung eine entsprechende Forderung
enthalten ist.

2.10 Anforderungen an die mechanische Festigkeit
Die Dauerfunktion wird gem. EN 12400 klassifiziert.
Die jeweilige Klasse
ergibt sich aus der angegebenen Anzahl an Zyklen.
Vgl. Leit- bzw. Positionsbeschreibungen

Die Widerstandsfähigkeit gegen Vertikallasten und
statische Verwindung wird
gem. EN 13115 klassifiziert. Die jeweilige Klasse
ergibt sich aus der
angegebenen Lastkombination aus Vertikallast und
Statischer Verwindung.
Vgl. Leit- bzw. Positionsbeschreibungen

2.11 Anforderungen an die Einbruchhemmung
Werden in dieser Ausschreibung Anforderungen an die
Einbruchhemmung
von Bauteilen gestellt, müssen geprüfte Bauteile
eingesetzt werden. Die
Einstufung der bei den angebotenen Bauteilen zur
Anwendung kommenden
Gläser ist vor Ausführung durch ein gültiges
Prüfzeugnis nach EN 356
nachzuweisen.
Gefordert wird eine Einbruchhemmung für das Bauteil
gemäß ENV 1627
Vgl. Leit- bzw. Positionsbeschreibungen

3. Werkstoffe
3.1 Holz
Zur Holzartvorgabe in diesen ZTV ist wegen der nicht
ausreichenden
Normung generell die Merkblatt- Serie HO.06 "Holzarten
für den Fensterbau "
in der jeweils aktuellen Fassung zugrunde zu legen.
Das gilt sowohl für die
grundsätzliche Eignung der Holzart als auch für die
Holzqualität. Auch die
Vorgaben zur botanischen Familie und des Wuchsgebietes
sind einzuhalten.
Vor diesem Hintergrund ist es eventuell erforderlich,
über ein Nebenangebot
eine andere Holzart anzubieten.
Die Mindestrohdichten von 450 kg/m3 bei Laubholz und
350 kg/m3 bei
Nadelholz bei der Messbezugsfeuchte von 15 % sind
zwingend einzuhalten.
Tropische Hölzer sind nicht zugelassen.
Holzart:
Vgl. Leit- bzw. Positionsbeschreibungen

Nachweis nachhaltiger
Forstwirtschaft/Nachhaltigkeitszertifikat FSC, PEFC
oder gleichwertig
Vgl. Leit- bzw. Positionsbeschreibungen

Bei der Auswahl und Festlegung der Sortierklasse ist
zusätzlich das Merkblatt
HO.02 "Auswahl der Holzqualität für Holzfenster und
-Haustüren" zu
beachten.
Sortierklasse gem. EN 942:
Vgl. Leit- bzw. Positionsbeschreibungen

Schichtverleimte (lamellierte) Kanteln bei J2 oder
besser sind
nicht zugelassen/ zugelassen:
Vgl. Leit- bzw. Positionsbeschreibungen

Der Feuchtegehalt der verarbeiteten Hölzer muss nach
Fertigstellung der
Fenster im Bereich von 13 ± 2 % liegen. Bei
schichtverleimten Kanteln darf
der feuchteunterschied zwischen miteinander
verbundenen Holzteilen 2 %
nicht übersteigen.
Bei der Verwendung von schichtverleimten Kanteln ist
die Tabelle 2 der
deutsch-schweizerischen Richtlinie "Massive,
keilgezinkte und lamellierte
Profile für Holzfenster" zugrunde zu legen. Die
prinzipielle Eignung der zur
Anwendung kommenden lamellierten und keilgezinkten
Profile ist durch eine
Eignungsprüfung nachzuweisen. Die gleichmäßige
Qualität ist durch eine
kontinuierliche Eigen- und Fremdüberwachung
sicherzustellen.

Keilzinkenverbindungen bei schichtverleimten Kanteln
sind:
nicht zugelassen/nur in der Mittellage zugelassen/an
allen offenen Flächen
zugelassen:
Vgl. Leit- bzw. Positionsbeschreibungen

3.2 Stahl
Alle Stahlteile, die nach ihrem Einbau nicht mehr
zugänglich sind, müssen
verzinkt werden. Alle anderen Stahlteile müssen
mindestens einen einfachen
Korrosionsschutz erhalten. Er muss mit Zinkauflagen
gemäß EN ISO 14713
ausgeführt werden.
Verankerungen und Befestigungsmittel, die nicht aus
Aluminium bestehen,
mittel- oder unmittelbar der Atmosphäre ausgesetzt
sind, sind aus
nichtrostendem Stahl mindestens der Qualität der
Werkstoff-Nr. 1.4301 zu
fertigen.

3.3 Verbindungselemente
Verbindungselemente wie Beschläge, Schrauben, Bolzen
o.ä. müssen
mindestens korrosionsgeschützt sein. Bei ständiger
Feuchtebelastung
müssen sie aus nichtrostendem Stahl mindestens der
Qualität der
Werkstoff.-Nr. 1.4201 bestehen.

3.4 Zusammenbau unterschiedlicher Metalle
Bei der Verbindung verschiedener Metalle ist die
elektrochemische
Spannungsreihe zu beachten. Metalle mit
unterschiedlichem
Spannungspotential sind durch geeignete
Isolierzwischenlagen so zu trennen,
dass keine Kontaktkorrosion entstehen kann.

3.5 Dichtstoffe für die Verglasung
Dichtstoffe müssen in ihren Eigenschaften DIN 18545
und dem
Verwendungszweck entsprechen. Sie müssen nach DIN
52452 mit
angrenzenden Stoffen verträglich sein. Weiter müssen
Dichtstoffe
alterungsbeständig und - soweit sie direkten
Witterungseinflüssen ausgesetzt
sind - gegen diese beständig sein.

3.6 Dichtprofile
Nichtzellige Elastomer-Dichtprofile (APTK/EPDM) müssen
DIN 7863 bzw. der
EN 12365 entsprechen. Für andere Werkstoffe ist die
Eignung mit dem
Angebot nachzuweisen. Die Dichtprofile müssen mit den
angrenzenden
Stoffen verträglich sein, sie müssen
alterungsbeständig und - soweit sie
direkten Witterungseinflüssen ausgesetzt sind - gegen
diese beständig sein.

3.7 Klebstoffe
Für die Anforderungen an den Klebstoff gilt die
Beanspruchungsgruppe D3
nach EN 204 für die Rahmenverbindung und D4 für
Lamellierung und
Keilzinkung, verbunden mit einem Nachweis der
Temperaturbeständigkeit
durch Prüfung nach EN 14257 (ehemals WATT'91). Bei
Holzarten mit
Inhaltsstoffen, welche die Verklebung beeinflussen,
ist eine Prüfung durch
eine anerkannte Prüfstelle erforderlich. Soll ein
Klebstoff verwendet werden,
der die vorgenannten Nachweise nicht erbringt, ist
eine Eignungsprüfung bei
einer anerkannten Prüfstelle erforderlich.
Liegt dem Angebot eine Einzelteilfertigung zugrunde,
muss über ein
entsprechend anerkanntes Prüfinstitut für die
Verklebung vorbeschichteter
oder beschichteter Holzteile ein Eignungsnachweis
geführt werden. Diese
Forderung
gilt auch für eine mögliche Kombination aus Kleb- und
mechanischer
Verbindung.

4. Ausführung
4.1 Profilausbildung Holz
Um einen ausreichenden konstruktiven Schutz der
Fenster zu erreichen,
muss sich die Profilierung aller Rahmen- und
Zusatzprofile einschließlich der
Sprossen an den Grundsätzen von DIN 68121-2
orientieren. Die Kanten der
Profile sind mit einem Radius von =2 mm zu runden.
Kapillarfugen im Bereich der Bewitterung zwischen
Profilen und/oder
Bauteilen (z.B. Profilkopplungen) müssen über ein
zusätzliches Dichtsystem
abgedichtet werden.

gefordert wird eine Blendrahmen- /Fertigholzdicke von:
Vgl. Leit bzw. Positionsbeschreibungen

Bei Fenstern mit Sprossen werden gefordert:
glasteilende Sprossen/Sprosse mit zusätzlich im SZR
eingelegtem
Randverbund als Abstandhalter als einfache
Sprossenteilung/als mehrfache
Sprossenteilung:
Vgl. Leit bzw. Positionsbeschreibungen

Glasfalze müssen für eine dichtstofffreie Ausführung
ausgebildet und zum
Dampfdruckausgleich an allen vier Ecken geöffnet
werden. Dazu sind
Öffnungen =5 x 12 mm bzw. Bohrungen mit o =8 mm
erforderlich. Diese
Öffnungen dürfen weder durch Falzdichtungen noch durch
andere Teile auch
nur teilweise verdeckt werden.

Die Wetterschutzschienen müssen im seitlichen
Anschluss zum Blendrahmen
zusätzlich gegen das Eindringen von Wasser abgedichtet
werden und eine
kontrollierte und ausreichend bemessene
Wasserabführung zur Außenseite
aufweisen. Die Vorgaben der
Wetterschutzschienenhersteller sind zusätzlich
zu beachten. Weiterhin gelten die Vorgaben der
Richtlinie HO.10
Wetterschutzschienen an Holzfenstern. Bei Abweichungen
von den Vorgaben
dieser ZTV, wie Verzicht auf Wetterschutzschienen,
Ausbildung von
Wetterschenkeln ("Wassernasen") usw. muss der Nachweis
der Eignung der
Konstruktion geführt werden.

4.2 Rahmenverbindung
4.2.1 Holzprofile
Die Rahmenverbindungen müssen formstabil und dauerhaft
dicht ausgeführt
werden. Ab einer Holzdicke von 45 mm müssen bei den
Rahmenverbindungen mindestens Doppelzapfen vorgesehen
werden. Die
äußeren Wangen aller Schlitz/Zapfenverbindungen dürfen
nicht dicker als 16
mm sein. Dübelverbindungen müssen nach den Vorgaben in
DIN 68121-2
ausgebildet werden. Für Rahmenverbindungen von
aufgeklebten Sprossen
sind ebenfalls Dübel zu verwenden. Für andere
Rahmenverbindungen ist die
Eignung durch Prüfung gem. ift-Richtlinie SE-08/1
"Rahmeneckverbindung für
Holzfenster" in einem zugelassenen Prüfinstitut
nachzuweisen.

4.3 Falzausbildung - Falzdichtungen
Die Anordnung und Ausführung muss der
Systembeschreibung entsprechen.
Die Hauptdichtungsebene ist die Windsperre. Sie muss
mit einem
einheitlichen, auswechselbaren, umlaufenden
Dichtungsprofil ausgerüstet
sein, welches gegen Verschieben zu sichern ist. Die
Ecken sind gegen Wind
und Wasser dauerhaft dicht zu verbinden.
Um die Gefahr des Tauwasserausfalls und der
Schimmelpilzbildung im
inneren Beschlagaufnahmefalz weitgehend
einzuschränken, ist gegen den
Feuchteeinfluss der Raumluft vor dem Verlauf der 13°-
Isotherme eine
Dichtebene gegen Feuchte von innen vorzusehen. Sie
kann als
Falzüberschlagsdichtung ausgebildet werden.

4.4 Oberfläche Holz
4.4.1 Chemischer Holzschutz
Nach EN 460 ist bei den Resistenzklassen 1, 2 und 3
nach EN 350-2 kein
vorbeugender chemischer Holzschutz erforderlich. Für
die Klassen 4 und 5 ist
die Notwendigkeit eines chemischen Holzschutzes nach
EN 460 oder
Merkblatt HO.06-1 zu bewerten.
Auf einen vorbeugenden chemischen Holzschutz kann
durch eine
entsprechende Vereinbarung zwischen Auftraggeber und
Auftragnehmer
gemäß DIN 68800-3 Abs. 11.1 verzichtet werden.
Der chemischer Holzschutz ist wegen der
Vergleichbarkeit der Angebote
grundsätzlich anzubieten. Ggf. ist in den
Positionsbeschreibungen noch eine
Minderungs-Position für den Fall vorgesehen, dass
evtl. auf den chem.
Holzschutz verzichtet werden soll.
Das für den vorbeugenden chemische Holzschutz
eingesetzte Mittel muss ein
geeignetes, auf den Verwendungszweck bezogenes,
gültiges Prüfzeugnis
besitzen; entweder das RAL-Gütezeichen Holzschutz oder
eine
DIBt-Zulassung.
Die Holzschutzbehandlung hat, soweit es die Größe der
Fensterelemente
zulässt, im Tauch- oder Flutverfahren zu erfolgen. Das
gilt auch für das
Leistenmaterial. Bei größeren Teilen ist das
Beschichtungsverfahren
einzusetzen.

4.4.2 Oberflächenbeschichtung von maßhaltigen
Bauteilen aus Holz
Die Oberflächenbehandlung der Holzteile richtet sich
nach der verwendeten
Holzart, dem gewählten Beschichtungssystem und der zu
erwartenden
Beanspruchung der Oberfläche. Es sind die
Verarbeitungsvorschriften der
Beschichtungsmittelhersteller anzuwenden. Sind keine
Trockenschichtdicken
vorgegeben sind nach dem deutschen Regelwerk folgende
Mindest-Trockenschichtdicken erforderlich:

= 30µm auf nicht zugänglichen Flächen (Glasfalz) und
an grundierten
Fenstern*)
= 50µm im Baukörperanschlussbereich
= 80µm bei lasierender Beschichtung
= 100µm bei deckender Beschichtung.
*) Gilt auch für alle Flächen unter Metallprofilen und
Blechen, die
konstruktionsbedingt nicht als wasserführende Ebene
ausgeführt sind. Auf
allen anderen Flächen ist die volle Schichtdicke der
Endbehandlung
erforderlich.

Die Auswahl des Beschichtungssystems muss nach
Merkblatt HO.01/A1
"Klassifizierung von Beschichtungen für Holzfenster
und -Haustüren" in
Verbindung mit Merkblatt HO.03 "Anforderungen an
Beschichtungssysteme
von Holzfenstern und -Haustüren" erfolgen. Eine
manuelle Beschichtung
muss in Anlehnung an das BFS- Merkblatt Nr. 18
"Beschichtungen auf Holz
und Holzwerkstoffen im Außenbereich" und nach den
Vorgaben des
Beschichtungsmittelherstellers ausgeführt werden.
Die Schichtdicke der fertigen Beschichtung muss den
Vorgaben der
Beschichtungsmittelhersteller entsprechen. Sie ist auf
Anforderung
nachzuweisen. Werden die Fenster im Sonderfall nur
grundiert ausgeliefert,
dann müssen alle Holzteile vor ihrem Einbau zwischen-
und endbeschichtet
werden. Dazu sind dann Hinweise in der
Leistungsbeschreibung enthalten.

4.4.2.1 Dickschichtlasur auf maßhaltigen Bauteilen
Der Auswahl des Beschichtungssystems ist das Merkblatt
HO.01
"Klassifizierung von Beschichtungen für Holzfenster
und -Haustüren", Tabelle
1 zugrunde zu legen.
Art der Beanspruchung: indirekte, normale, direkte
oder extreme direkte
Bewitterung, Farbton:
Vgl. Leit- bzw. Positionsbeschreibungen
ODER:

4.4.2.2 Deckende Beschichtung auf maßhaltigen Bauteilen
Der Auswahl des Beschichtungssystems ist das Merkblatt
HO.01
"Klassifizierung von Beschichtungen für Holzfenster
und -Haustüren", Tabelle
1 zugrunde zu legen.
Art der Beanspruchung: indirekte, normale, direkte
oder extreme direkte
Bewitterung,  RAL-Farbton:
Vgl. Leit- bzw. Positionsbeschreibungen

4.5 Beschläge
Die Beschläge müssen die Anforderungen der EN 13126
erfüllen und den zu
erwartenden Belastungen entsprechend ausgebildet sein.
Die verwendeten
Werkstoffe sind gegen Korrosion zu schützen. Die
Beschlagteile müssen
nachjustierbar sein und der Einbau hat nach den
Vorgaben des
Beschlagherstellers zu erfolgen. Eine dauerhafte und
sichere Befestigung von
Beschlag- und Verbindungsteilen muss sichergestellt
sein, ebenso die
Möglichkeit zur Wartung und - im Bedarfsfall - zum
Austausch der Beschläge.
Das Ecklager von Drehkippbeschlägen muss den Flügel
bei jeder
Bewegungsstellung sicher führen. Diese Führung muss
auch erhalten
bleiben, wenn der Flügel durch eine Windböe plötzlich
aufgestoßen wird. Die
Ausstellschere muss sicher verhindern, dass der Flügel
bei einer
Fehlbedienung absackt (z.B. Verwendung einer
Dreipunktschere). Andernfalls
sind besondere Schutzmaßnahmen wie z.B. der Einbau von
Fehlbedienungsvorrichtungen oder Vorrichtungen für
eine besondere
Öffnungsfolge zu treffen. Bei Flügelbreiten über 120
cm sind grundsätzlich
Zweitscheren
vorzusehen.
Eine dauerhafte und sichere Befestigung von Beschlag-
und
Verbindungsteilen ist sicherzustellen. Alle
Schließstücke sind scherentlastend
zu befestigen. Die Richtlinie TBDK "Befestigung
tragender Beschlagteile von
Dreh- und Drehkipp-Beschlägen" der Gütegemeinschaft
Schlösser und
Beschläge, Velbert ist zu beachten.
Der Fensterflügel muss im eingebauten Zustand
mindestens um 90° geöffnet
werden können, sofern die geometrischen
Randbedingungen der
Einbausituation das zulassen. Werden über die
Leistungsbeschreibung im
Flügelfalz eingebaute Drehkipp-Beschläge vorgegeben,
ist nachfolgend die
vorgesehene Ausführungsmöglichkeit angegeben:
bandseitig sichtbar (aufliegende Lagerstellen)/oder
bandseitig verdeckt
(verdeckt liegende Lagerstellen)/ oder bandseitig
verdeckt im
Flügelüberschlag (halbverdeckt liegende Lagerstellen)
Vgl. Leit- bzw. Positionsbeschreibungen

Nachfolgend sind die Zusatzeinrichtungen wie z.B.
Flügelheber,
Fehlbedienungssperre, Öffnungsbegrenzer,Drehsperre,
abschließbare Griffe,
Auflaufbock, vorgegeben, die zusammen mit den
Beschlägen anzubieten
sind.
Zusatzeinrichtungen:
Vgl. Leit- bzw. Positionsbeschreibungen

Die Bedienung der Flügel muss leicht und unfallsicher
möglich sein.
Bedienkräfte nach EN 13115:
Vgl. Leit- bzw. Positionsbeschreibungen

Die Bedienungshöhe der Griffe ist in Absprache mit dem
Auftraggeber
festzulegen. Sie ist - soweit möglich - innerhalb
eines Raums einheitlich
festzulegen.

Die Fenstergriffe sind wie folgt auszuführen: Montage
der Fenstergriffe zeitlich
versetzt zum Einbau der Fensterelemente. Zu
Lüftungszwecken sind
geeignete provisorische Fenstergriffe in ausreichender
Zahl zur Verfügung zu
stellen.
Standardgriff oder Fabrikat/ Aluminium oder Edelstahl
oder Messing oder
Farbton:
Vgl. Leit- bzw. Positionsbeschreibungen

Bei Stulpfenstern (zweiflügelige Fenster ohne festes
Mittelstück) muss der
Standflügel durch entsprechende Beschläge im
Blendrahmen fixiert werden.
Bei Kippflügeln und Oberlichtern müssen als
zusätzliche Sicherung Scheren
eingebaut werden, um eventuelle Schäden infolge
unsachgemäßer
Einhängung der Öffnungsscheren zu verhindern. Hierfür
können auch die für
Reinigungszwecke erforderlichen Zusatzscheren
vorgesehen werden.
Beschlagteile für andere Öffnungsarten müssen so
ausgeführt werden, dass
sie die Funktion der Flügel auf Dauer sicherstellen.
Außerdem müssen sie
einen ausreichenden Schutz gegen Fehlbedienungen
aufweisen.
Benutzerinformationen mit Wartungs- und
Pflegeanleitung sind entsprechend
den Forderungen der Landesbauordnungen und des
Produkthaftungsgesetzes dem Auftraggeber spätestens
mit der
Schlussrechnung unaufgefordert zur Weitergabe an die
Nutzer zu übergeben.

Die Richtlinie VHBE "Beschläge für Fenster und
Fenstertüren Vorgaben und
Hinweise für Endanwender" der Gütegemeinschaft
Schlösser und Beschläge,
Velbert ist zu beachten.

5 Glas
5.1 Glasdicken
Die Glasdicken sind unter Berücksichtigung der in
Abschnitt 2.1 dieser ZTV
angegebenen Belastungen zu ermitteln. Falls in diesem
Zusammenhang
zusätzliche Belastungen zu berücksichtigen sind, oder
der Einbau von
Sondergläsern erforderlich ist, ist das den
Leistungsbeschreibungen zu
entnehmen.

5.2 Glaseinbau
Der Glaseinbau ist nach der freigegebenen
Systembeschreibung
auszuführen.
Festverglasungen sind so einzubauen wie
Flügelverglasungen, dazu gehören
auch die Druckausgleichsöffnungen. Die Vorschriften
der Isolierglashersteller
und die "Verglasungsrichtlinien" des Instituts des
Glaserhandwerks in
Hadamar müssen beachtet werden.
Bei einer Glasabdichtung mit Dichtstoffen gelten das
IVD-Merkblatt Nr. 10 und
die ift-Richtlinie VE-06/1 "Beanspruchungsgruppen für
die Verglasung von
Fenstern". Die Abdichtung nichttransparenter
Ausfachungen hat grundsätzlich
nach dem gleichen System zu erfolgen. Beim Einsatz von
Dichtprofilen ist die
iftRichtlinie" Prüfung von Verglasungen mit
vorgefertigten Profilen bei
Holzfenstern" zu beachten.

5.3 Glashalteleisten
Glashalteleisten sind in der Regel auf der Raumseite
anzuordnen. Für die
Befestigung der Glashalteleisten gilt DIN 18545-1 und
-3. Glashalteleisten
müssen passgenau zugeschnitten sein. Eine dauerhaft
dichte Anlage der
Glasleisten an den Rahmenprofilen ist sicherzustellen.
Gegebenenfalls ist ein
zusätzliches Dichtungssystem innerhalb der Fuge
vorzusehen. Werden
Glashalteleisten auf der Außenseite angebracht, müssen
die sich ergebenden
Fugen gegen eindringende Feuchtigkeit abgedichtet
werden. Der Abstand der
Befestigungsmittel darf 35 cm nicht überschreiten. Von
den Ecken ist ein
Mindestabstand von 5 bis 10 cm einzuhalten. Bei der
Befestigung der
Glashalteleisten mit Drahtstiften muss eine
Mindestauflage von 14 mm
sichergestellt werden. Bei versenkter Verstiftung sind
die Löcher mit einem
geeigneten Material zu verschließen. Bei Befestigung
mit Schrauben ist eine
Mindestauflage von 12 mm erforderlich. Schraublöcher
sind grundsätzlich
ausreichend vorzubohren.

6. Verarbeitung
Die Umsetzung der Anforderungen der Landesbauordnungen
für Fenster,
Fenstertüren, Fensterelemente und Vorhangfassaden
setzen eine
dokumentierte Produktionskontrolle von den
Ausgangsstoffen bis zum
Endprodukt voraus.
Für die Beurteilung der Verarbeitung gilt die
Gütesicherung RAL-GZ 695
"Fenster, Haustüren, Fassaden und Wintergärten". Die
Vorlage des
RAL-Gütezeichens Holzfenster ist eine Möglichkeit die
Forderungen der
Landesbauordnungen nachzuweisen. Nachweise über andere
Formen der
Gü-
tesicherung sind sinngemäß zu führen.

7. Einbau
Der Baukörperanschluss und der Einbau sind nach den
anerkannten Regeln
der Technik zu planen und auszuführen. Bei der
Ausbildung der Anschlüsse
an den Baukörper sind die bauphysikalischen
Einwirkungen durch das
Raumklima und das Außenklima zu berücksichtigen. Die
Anschlussausbildung muss den Anforderungen aus dem
Wärme-, Schall- und
Feuchteschutz gerecht werden. Äußere Einwirkungen wie
z.B.
Bauwerksbewegungen dürfen die entsprechenden Maßnahmen
nicht in ihrer
Funktion beeinträchtigen. Dabei sind sowohl DIN
4108-2, Beiblatt 2 zu DIN
4108, DIN 4108-7 als auch die Energieeinsparverordnung
und die aktuelle
Richtlinie "Leitfaden zur Montage", herausgegeben von
den RAL
Gütegemeinschaft Fenster und Haustüren, zu beachten.
Bei der Planung
Anschlussausbildung sind die in diesen ZTV
vorgegebenen Klimadaten
heranzuziehen.
Die Einbauebene der Fenster, Fenstertüren und
Fensterelemente ist so zu
wählen bzw. so zu verändern, dass die mit der DIN
4108-2 vorgegebene
schimmelpilzkritische 13 °C-Isotherme innerhalb der
Konstruktion verläuft.
Zeitweise ausfallendes Tauwasser darf nicht in die
Konstruktion eindringen
und zu einer unzulässigen, dauerhaften Erhöhung der
Materialfeuchten, bzw.
zu Schäden im Bereich der Anbindung an den Baukörper
führen. Hinweise
dazu gibt der Leitfaden zur Montage.

7.1 Lastabtragung in Fensterebene
Die Kräfte in Fensterebene (Eigenlast) müssen im
Regelfall über druckfeste
Unterkonstruktionen, wie z.B. Tragklötze in das
Bauwerk eingeleitet werden.
Die Tragklötze sind in Richtung der Fensterebene so
anzuordnen, dass
sowohl die äußere als auch die innere Abdichtung ohne
jede Unterbrechung
vorgenommen werden kann. Bei mehrschaligen
Wandsystemen, bei denen
das Fenster in der Ebene der Wärmedämmung eingebaut
wird, müssen diese
Kräfte z. B. über Metallwinkel, Zargen oder Konsolen
in die statische
Schichtzone der Außenwand eingeleitet werden. Die
Tragklötze müssen
folgende Forderungen erfüllen:
Sie müssen die anfallenden Lasten übertragen können,
sie müssen gegen
Verschieben gesichert werden, sie dürfen die
Ausführung der Abdichtung
nicht behindern, sie müssen aus einem unverrottbaren
Material (z.B.
Kunststoff, imprägnierte Harthölzer) bestehen. Werden
Dübel, Laschen,
Verschraubungen u.ä. z.B. im Rahmen einer
Distanzbefestigung verwendet,
dürfen diese zur Abtragung der in Fensterebene
wirkenden Lasten nur dann
verwendet werden, wenn das Produkt über einen
entsprechenden Nachweis
verfügt.

7.2 Befestigung
Die Befestigung (Verankerung) muss - alle planmäßig
auf das Fenster
einwirkenden Kräfte mit der erforderlichen Sicherheit
und unter
Berücksichtigung der im Anschlussbereich zu
erwartenden Bewegungen
einwandfrei auf den Baukörper übertragen,- die
Bewegungen sowohl aus der
thermischen Belastung der Fenster und Fensterelemente
als auch aus den zu
erwartenden Formveränderungen des Baukörpers
aufnehmen. Bei den
gegebenen Stützweiten ist mit einer Deckendurchbiegung
von:
Vgl. Leit- bzw. Positionsbeschreibungen

mit einer Durchbiegung des Trägers/Rollokastens von:
Vgl. Leit- bzw. Positionsbeschreibungen

bzw. einer Verschiebung von:
Vgl. Leit- bzw. Positionsbeschreibungen

zu rechnen.

Die angebotene Anschlussausbildung muss diese
Bewegungen ausgleichen
können. Die Befestigungsstellen müssen auf den Sitz
der Beschläge und die
Anordnung der Verklotzung in den Festfeldern
abgestimmt werden. Der
Abstand der Befestigungselemente untereinander darf 70
bis 80 cm nicht
überschreiten. Von Eck- und sonstigen
Rahmenverbindungen darf ein
Abstand von 15 cm nicht überschritten werden. Beim
Einsatz von Dübeln sind
die vorgeschriebenen Bohrabstände einzuhalten. Die
Befestigung von
Montagezargen hat sinngemäß zu erfolgen. Wird bei
Fensterelementen ein
prüffähiger statischer Nachweis für Konstruktion und
Befestigung verlangt,
gelten die Technischen Baubestimmungen.

7.3 Abdichtung zum Baukörper
Die Anschlussfugen müssen
- raumseitig ausreichend luftdicht sein,
- im Zwischenraum vollständig mit Dämmstoff ausgefüllt
sein,
- außenseitig das unkontrollierte Eindringen von
Schlagregen verhindern.
Die Anschlusskonstruktion muss so ausgebildet werden,
dass ein
Feuchteausgleich nach außen möglich ist. Dieser
Ausgleich wird
sichergestellt, wenn die raumseitigen Dichtmaterialien
einen höheren
Diffusionswiderstand aufweisen, als die auf der
Außenseite, oder wenn
außenseitig witterungsgeschützt angeordnete
Druckausgleichsöffnungen
vorgesehen werden.
Geforderter Dämmstoff für Anschluss zum Baukörper:
Vgl. Leit- bzw. Positionsbeschreibungen

Mineralwolledämmstoff/ Ortschaum/ schalldämmender
Schaum/Schaumstoff-Füllbänder/ Spritzkork
/Naturprodukt wie z.B.
Schafwolle

Bei der Abdichtung von Anschlussfugen mit elastischen
Dichtstoffen sind die
Vorgaben der DIN 18540 sinngemäß anzuwenden. Das gilt
für die
konstruktive Fugenausbildung ebenso wie für die
zulässige
Gesamtverformung des Dichtstoffs. Bei der Abdichtung
mit imprägnierten
Dichtbändern aus Schaumkunststoff sind die
Herstellerangeben zu beachten.
Es dürfen nur nach DIN 18542 geprüfte und
klassifizierte Systeme eingesetzt
werden. Im Außenbereich sind Dichtbänder der
Beanspruchungsgruppe 1
(BG 1) einzusetzen. Dichtbänder der BG 2 dürfen nur
geschützt vor direkter
Bewitterung eingesetzt werden. Für beide
Abdichtungsmöglichkeiten müssen
die Fugenflanken ausreichend parallel und eben sein.
Ist das nicht der Fall,
muss die Rohbau-Fugenflanke nach den Vorgaben der DIN
4108-7 bauseits
nachgearbeitet werden. Wird eine Nacharbeit
erforderlich, hat der
Auftragnehmer Bedenken geltend zu machen und der
Auftraggeber ist
unverzüglich schriftlich zu informieren. Die
luftundurchlässige, raumseitige
Abdichtung und die Windsperre können eine Ebene bilden.
Die Gesamtkonstruktion und die erforderliche
Fugenbreite ergeben sich aus
dem vom Bieter gewählten Anschluss- und Dichtsystem.

7.3.1 Dichtsystem
Gehört zum gewählten Dichtsystem eine Abdichtung mit
spritzbarem
Dichtstoff, gelten weiter DIN 18 540 und DIN 18 545-2.
Eine
Zweiflankenhaftung ist durch den Einsatz von
geschlossenzelligem, nicht
wassersaugendem Hinterfüllmaterial sicherzustellen.
Weitere Hinweise zum
Stand der Technik sind enthalten im IVD-Merkblatt Nr.
9 "Dichtstoffe in der
Anschlussfuge für Fenster und Außentüren - Grundlagen
für Planung und
Ausführung". Beim Einsatz von imprägnierten
Fugendichtbändern aus
Polyurethan-Weichschaumstoff sind in jedem Fall die
Herstellerangaben,
speziell der zur vorhandenen Fugenbreite erforderliche
Komprimierungsgrad
zu beachten. Die Schlagregendichtigkeit der
Fugendichtbänder ist auf
Verlangen durch Vorlage eines Prüfzeugnisses
nachzuweisen. Bei der
Abdichtung der Fenster mit Bauabdichtungsbahnen gilt
DIN 18195-9, sofern
vom Auftraggeber keine anderen Vorgaben formuliert
wurden.
Sie müssen mit angrenzenden Stoffen verträglich sein.
Die bauphysikalischen
Grundlagen für die Anwendung von diffusionsoffenen und
dampfdichten
Bauabdichtungsbahnen sind zu beachten. Zur
Sicherstellung einer
dauerhaften Funktion sind Bauabdichtungsbahnen in
beiden
Anschlussbereichen zusätzlich mechanisch zu sichern,
sofern sie nicht aus
bauphysikalischen Gründen freihängend angebracht
werden müssen. Für
andere Dichtsysteme muss die Eignung gemäß ift
Richtlinie MO- 01/1
"Baukörperanschluss von Fenstern; Teil 1 Verfahren zur
Ermittlung der
Gebrauchstauglichkeit von Abdichtungssystemen"
nachgewiesen werden.

7.4 Außenfensterbänke
Fensterbänke sind so auszubilden, dass
Niederschlagswasser problemlos
nach außen über die Fassade abgeleitet wird und kein
Wasser in das
Gebäude eindringen kann. Die Ableitung hat so zu
erfolgen, dass eine
Verschmutzung der Fassade weitgehend vermieden wird.
Dazu wird ein
Gefälle von =5 % und ein Fassadenberstand von =30 mm
gefordert.
Fensterbänke aus Metall müssen mit ausreichender
Sicherheit mit rostfreien
Befestigungsmitteln am Blendrahmen befestigt werden.
Die rückseitige
Fensterbankaufkantung muss gegenüber der äußeren
Fensterebene um ca.
10 mm zurück springen. Dazu ist das Blendrahmenprofil
unten quer mit einem
entsprechenden Falz zu versehen. Zwischen
Fensterbankaufkantung und
Blendrahmen ist ein Dichtungsprofil anzuordnen und die
Verschraubungen
sind abzudichten. Ist ein Rücksprung aus konstruktiven
Gründen nicht
möglich, muss die Anbindung der Fensterbankaufkantung
so erfolgen, dass
eine ungehinderte Wasserableitung stattfinden kann und
keinWasser
zwischen Blendrahmen und Fensterbankaufkantung in die
Konstruktion
eindringen kann. Für die thermisch bedingten
Längenänderungen sind
ausreichende Dehnmöglichkeiten vorzusehen. Die
Fensterbänke aus Metall
müssen mindestens alle 300 cm einen Dehnstoß erhalten.
Stoßunterlappungen sind so auszuführen, dass im
Stoßbereich
eingedrungenes Wasser nach außen abgeleitet wird und
Dehngeräusche
weitgehend vermieden werden. Bei einer Ausladung von
mehr als 15 cm sind
im vorderen Abkantungsbereich zusätzliche
Befestigungen direkt zum
Baukörper vorzusehen und ca. 2/3 der Ausladungsfläche
sind mit einer
Antidröhnmasse zu beschichten. Die Fensterbänke aus
Metall sind seitlich
aufzukanten oder mit Endstücken zu versehen. Unter
Berücksichtigung der zu
erwartenden Längenänderung sind die Fensterbänke in
diesem Bereich zum
Baukörper abzudichten. Bildet Putz die seitliche
Haftfläche, sind komprimierte
Dichtbänder gemäß DIN 18542 zu verwenden; bilden
andere, oberflächenglatte Materialien die Haftfläche, ist eine
elastische Abdichtung in
Anlehnung an DIN 18540 vorzusehen. Bei einer
mehrschaligen
Baukörperausbildung ist unterhalb der Fensterbänke
eine Dichtungsbahn
anzuordnen. Sie ist zusammen mit der Fensterbank am
Fenster zu befestigen
und wannenförmig auszubilden. Um einen Diffusionsstau
zu vermeiden, ist
die Dichtungsbahn im übrigen Bereich lose auf die
Dämmung bzw. den
Baukörper zu legen. Eine Hinterwanderung durch
Niederschlagswasser ist
dauerhaft zu vermeiden. Die senkrechte Abdichtung ist
im Eckbereich
aufzunehmen. Der seitliche Anschluss ist abzudichten
und konstruktiv zu
überdecken.

7.5 Innenfensterbänke
Unabhängig davon, ob die Innenfensterbänke bauseits
angebracht werden,
oder zum Leistungsbereich Fenster gehören, ist durch
die untere
Fensteranschlussausbildung sicherzustellen, dass auch
dieser untere
Anschluss luftundurchlässig abgedichtet ist.
Feuchtehinterwanderungen der
Anschlussfuge von innen sind durch geeignet Maßnahmen
zu verhindern.

7.6 Schwellenausbildung
Schwellenanschlüsse müssen dauerhaft gegen
Niederschlagswasser und
aufsteigende Feuchtigkeit abgedichtet werden. Sie sind
so auszubilden, dass
Wasser jederzeit von der Konstruktion nach außen
abgeleitet wird. Die
Begehbarkeit der angrenzenden Bauteile muss dabei
sichergestellt sein. Die
in dieser Ausschreibung geforderten Schwellenhöhen
sind der
Leistungsbeschreibung zu entnehmen. Sind aufgrund der
Planungsvorgabe
die anerkannten Regeln der Technik gefährdet, hat der
Auftragnehmer
gegenüber dem Auftraggeber schriftlich Bedenken
geltend zu machen. Die in
dieser Ausschreibung geforderten Schwellenhöhen sind
der
Leistungsbeschreibung zu entnehmen.

7.7 Einbau von Rollläden
Durch den Einbau von Rollläden darf die
Standsicherheit der Fenster nicht
beeinträchtigt werden. Falls wegen des Rollladens eine
erforderliche
Befestigung des oberen Blendrahmens nicht möglich ist,
muss der
Blendrahmen entsprechend der Fensterbreite durch
geeignete Maßnahmen
(z. B. Stahlprofilaussteifung) standsicher ausgebildet
werden. Bei
weitgespannten Rollladen-Anlagen ist der Einsatz
tragender, demontierbarer
Konsolen o. ä. erforderlich. Die Revisionsklappen
müssen luftdicht
angeschlossen werden und sich trotz derartiger
Zusatzbauteile ungehindert
öffnen lassen.

7.8 Zargen
Sind im Übergangsbereich vom Fenster zum Baukörper
Zargen vorgesehen,
sind grundsätzlich wärmegedämmte Zargen anzubieten.
Das untere, quer
durchlaufende Zargenprofil ist so auszubilden, dass es
die Basiskonstruktion
bildet und zur Gewichtsaufnahme der Fenster
herangezogen werden kann.
Die dieser Ausschreibung beigefügten bauseitigen
Zeichnungen zeigen die
Rohbauausbildung und die geplante Einbauebene der
Fenster. Die darauf
abzustimmende Zargenkonstruktion hat unabhängig vom
Konstruktionsprinzip
des Bieters folgende Forderungen zu erfüllen. Bei
mehrschichtigen
Außenwänden muss die Zarge in allen Anschlussbereichen
die nachträglich
anzubringende äußere Wärmedämmung in ihrer vollen
Dicke aufnehmen
können, so dass deren Anbringung im direkten Anschluss
an die Zargen und
nach deren Einbau erfolgen kann. Die Zargen sind so
auszubilden, dass sie
nach ihrem Einbau die Lehre für Innen- und Außenputz,
bzw. bei
mehrschichtigen Außenwänden für lnnenputz und
Wetterschutzhaut
(Verblender o. ä.) bilden. Daher sind alle Zargen
abschnittsweise in die
Rohbaufassade einzumessen. Wegen der Lehrenfunktion
sind die Zargen
flucht-, lot- und maßgerecht einzubauen. Dabei sind
die zulässigen
Toleranzen - speziell die Winkeltoleranzen in
horizontaler und vertikaler
Richtung auszugleichen. Die Zargen sind so
auszubilden, dass ihre
dampfbremsende Andichtung in der bauphysikalisch
richtigen Ebene
angeordnet werden kann. Sie sind weiter so
auszubilden, dass die Fenster
unsichtbar mit den Zargen verbunden, aber jederzeit
demontiert werden
können. Auch in diesem Fugenbereich ist in der
bauphysikaIisch richtigen
Ebene eine Dampfbremse vorzusehen.

7.9 Einbau einbruchhemmender Bauteile
Der Einbau von geprüften einbruchhemmenden Bauteilen
hat nach den
Montageanweisungen des Herstellers zu erfolgen. Sollte
die Festigkeit des
Baukörpers nicht ausreichend sein (siehe "Leitfaden
zur Montage" Tabelle
4.2), hat der Auftragnehmer gegenüber dem Auftraggeber
schriftlich
Bedenken geltend zu machen. Der vorschriftsmäßige
Einbau ist spätestens
bei der Abnahme durch eine Montagebescheinigung zu
bestätigen.

8. Ausbau und Entsorgung
Der Ausbau alter Fenster hat grundsätzlich so zu
erfolgen, dass die
Gebäudesubstanz möglichst wenig beschädigt wird, um
kostenintensive
Nacharbeiten zu vermeiden. Treten in diesem
Zusammenhang Probleme auf,
ist die Demontage zu unterbrechen und es ist
unverzüglich die Bauleitung
schriftlich und mündlich zu informieren. Das gilt
auch, wenn bei der
Demontage asbesthaltige Abdichtungs- oder sonstige
asbesthaltige
Materialien vorgefunden werden.
Fenster und sonstige Bauteile, die im Zusammenhang mit
der
ausgeschriebenen Leistungen ausgebaut werden müssen,
sind nach der
Vorgaben des Kreislaufwirtschafts- und Abfallgesetzes
(KrW-/AbfG) zu
entsorgen. Auf dieser Basis hat demzufolge die
Entsorgung durch Recycling
(Kunststoff, Aluminium, Stahl) bzw. umweltgerechter
thermischer Verwertung
(Holz) stattzufinden. Die Leistungsbeschreibung
enthält getrennte
Leistungspositionen für den Ausbau und die Entsorgung
bestimmter Bauteile.

*Hinweis*
Zusammenfassende Angaben zu Produkten und Systemen
(Vom Bieter einzutragen)
Angebotenes Fenstersystem:

'.........'
(vom Bieter auszufüllen)

Nachgewiesener Temperaturfaktor fRsi:

'.........'
(vom Bieter auszufüllen)

Angebotene Holzart:

'.........'
(vom Bieter auszufüllen)

Nachhaltigkeitszertifikat:

'.........'
(vom Bieter auszufüllen)

Angebotene Eckverbindung Holz:

'.........'
(vom Bieter auszufüllen)

Angebotene Holz-Mindestrohdichte:

'.........'
(vom Bieter auszufüllen)

Angebotenes Beschichtungssystem Holz:

'.........'
(vom Bieter auszufüllen)

Angebotenes Beschlagfabrikat:

'.........'
(vom Bieter auszufüllen)

Angebotenes Isolierglasfabrikat:

'.........'
(vom Bieter auszufüllen)

Angebotener Randverbund:

'.........'
(vom Bieter auszufüllen)

Angebotenes Verglasungssystem:

'.........'
(vom Bieter auszufüllen)

Angebotenes Dichtprofilmaterial für die Verglasung:

'.........'
(vom Bieter auszufüllen)

Angebotene Eckverbindung:

'.........'
(vom Bieter auszufüllen)

Angebotenes Dichtprofilmaterial für Falzdichtungen:

'.........'
(vom Bieter auszufüllen)

Angebotene Eckverbindung:

'.........'
(vom Bieter auszufüllen)

Angebotenes Sonnenschutzsystem:

'.........'
(vom Bieter auszufüllen)

Angebotenes Rollladensystem:

'.........'
(vom Bieter auszufüllen)

Angebotenes Dichtsystem Baukörperanschluss
innen:

'.........'

(vom Bieter auszufüllen)
außen:

'.........'
(vom Bieter auszufüllen)

Wärmetechnisch verbesserter Randverbund angeboten für
Pos.
Vgl. Leit- bzw. Positionsbeschreibungen

'.........'
(vom Bieter auszufüllen)

?-Wert wärmetechnisch verbesserter Randverbund
Vgl. Leit- bzw. Positionsbeschreibungen

'.........'
(vom Bieter auszufüllen)

Geforderter Dämmstoff für Anschluss zum Baukörper:
Vgl. Leit- bzw. Positionsbeschreibungen

Mineralwolledämmstoff/ Ortschaum/ schalldämmender
Schaum/Schaumstoff-Füllbänder/ Spritzkork /Naturprodukt
wie z.B. Schafwolle
Angebotenes Produkt und Fabrikat:

'.........'
(vom Bieter auszufüllen)

*Hinweis*
Nachfolgende LV-Positionen beschreiben Lieferung und
Montage von Holz-Alu-Fensterelementen.
Sofern in den LV- Positionen nicht anders beschrieben
handelt
es sich hierbei um Isolierglasfenster
(Holz-Alu-Fenster) ohne
Sprossenteilung. Breitere Rahmenprofile oder
Rahmenaufdoppelungen für in den Positionen beschriebene
Einbausituationen sind einzukalkulieren.
Größen und Teilungen gemäß Übersichtsplan (s. LV-
Beilagen).

Sofern im LV-Text nicht anders beschrieben sind
folgende
Standardleistungen in die LV-Positionen
einzukalkulieren:

Holz-Alu-Fenster
Anforderungen Gesamtkonstruktion
Holz-Aluminium Fenster.
Die Außenseite ist durch Aluminiumprofile abgedeckt.
Die raumseitig angeordneten Profile bestehen aus
lamelliertem
Holz. Die Holzprofile nehmen die Kräfte aus
horizontalen
Verkehrslasten, Windlasten, Füllungen, Beschlägen usw.
auf
und leiten diese in den Baukörper ab. Die Metallprofile
verhindern eine direkte Bewitterung des Holzes.

Die Befestigung des Aluminiumrahmens auf dem Holzrahmen
erfolgt über demontierbare Dreh- und Drehkliphalter aus
hochwertigen und temperaturbeständigen Kunststoffen.
Eine
spannungsfreie Ausdehnung der unterschiedlichen
Materialien
ist hiermit gewährleistet. Die Metallprofile sind mit
einem
durchgängigen Belüftungs- und Entwässerungssystem
ausgebildet.

Dimensionierung der einzelnen Profile siehe
Detailplanung.

Angebotenes Fabrikat: '.........'
(vom Bieter auszufüllen)

Holzkonstruktion
Die Holzkonstruktion wird gemäß den Anforderungen der
DIN
68121 ausgeführt. Die Flügel sind mit angefräster
Glasleiste,
Festverglasungen mit verschraubter Glasleiste
vorzusehen. Der
Isolierglas-Randverbund wird zweiseitig im Holzfalz
aufgenommen.
Holzqualität nach Angaben AG.
Alle zu verwendeten Holzprodukte müssen nach PEFC, FSC
oder gleichwertig zertifiziert sein. Der Bieter muss
für die
angebotenen BSH Elemente eine umfassende Öko-Bilanz
(EPD) nachweisen  können.

Herkunft des Holzes: '.........'
(vom Bieter einzutragen)

Aluminiumkonstruktion
Rahmenprofil und Flügelprofil bilden eine
flächenbündige
Ebene. Ansichtsbreite des sichtbaren Flügelprofils
siehe
Detailplanung. Die Entwässerung des Falzbereiches
erfolgt
durch verdeckte Stanzungen im unteren Profilquerstück
des
Rahmens. Optional kann eine sichtbare Entwässerung mit
Abdeckkappe ausgeführt werden.
Die Eckverbindungen der Aluminium-Rahmen werden in
geschweißter Form ausgeführt.

Zusätzliche Anforderung (Flügelgröße)
Für die großen Flügeln gemäß Planunterlagen sind
zugelassene
Beschlagsysteme für Fensterflügel bis 3,0 m
Flügel-Falzhöhe
auszuwählen. Die Beschläge für DK-Flügel müssen
Flügelgewichte von 200 kg, die D-Flügel bis 300 kg
aufnehmen
können.

Statische Anforderungen (Wesentliche Anforderung)
Windbelastung bezüglich Windwiderstandsfähigkeit,
Schlagregendichtheit und Luftdurchlässigkeit sind der
ift
Richtlinie FE-05/2 "Einsatzempfehlungen für Fenster und
Außentüren" zu entnehmen.
Die Beanspruchungen sind wie folgt anzunehmen:
für Windlasten gem. EN 1991-1-4 (Eurocode 1) und DIN EN
1991-1-4/NA:
(Windlastzone 1, Binnenland, Einbauhöhe 0-10m) qP =
0,50
kN/m²
für  Horizontallasten (Seitenkräfte) an Verglasungen
und
Riegeln bis Brüstungshöhe gem. EN 1991-1-1 (Eurocode
1) und
DIN EN 1991-1-1/NA/A1:
Zusatzlasten: 1 KN/m wirkend in Brüstungshöhe

Anforderungen an die Windwiderstandsfähigkeit
Die Windwiderstandsfähigkeit wird nach EN 12211
geprüft und
nach EN 12210 klassifiziert. Gefordert werden folgende
Klassifizierungen, die der ift Richtlinie FE-05/2
"Einsatzempfehlungen für Fenster und Außentüren"
zu entnehmen sind:
Klassifizierung des erforderlichen Prüfdrucks nach EN
12210 =
3 (1200Pa)
Klassifizierung der Rahmendurchbiegung nach EN 12210 =
Klasse A (1/300)

Anforderungen an die Schlagregendichtheit und
Luftdurchlässigkeit (Wesentliche Anforderung)
Die Schlagregendichtheit muss nach EN 1027 geprüft und
nach
EN 12208 klassifiziert sein. Die Fugendurchlässigkeit
muss
nach EN 1026 geprüft und nach EN 12207 klassifiziert
sein. Für
die Zuordnung der Klassen vorhandener Nachweise gem.
DIN
18055 können die Korrelationstabellen der EN 12207 und
EN
12208 verwendet werden. Gefordert werden folgende
Klassifizierungen:
Schlagregendichtheit nach EN 12208 = 4A (ungeschützt,
150Pa)
Luftdurchlässigkeit nach EN 12207 = Klasse 3 (300Pa)

Anforderungen an den Wärmeschutz (Wesentliche
Anforderung)
Für die Anforderungen an den Wärmeschutz beheizter oder
gekühlter Räume gilt das Gebäudeenergiegesetz (GEG).

Für die Fenster werden folgende energetische Kennwerte
gefordert:
Uw = <1,1 W/(m2K)
g-Wert der Verglasung = 58% (sommerlicher Wärmeschutz)

Angebotenes Glas/Scheibenaufbau:
2-Scheiben-Isolierverglasung/ oder
3-Scheiben-Isolierverglasung

'.........'
(vom Bieter auszufüllen)

Ug-Wert:

'.........'
(vom Bieter auszufüllen)

Angebotenes Rahmenprofil:
IV 68/ oder IV 78- Holzart (s.u.)

'.........'
(vom Bieter auszufüllen)

Uf-Wert:

'.........'
(vom Bieter auszufüllen)

Der Gesamtwert ist durch den Hersteller des
Fenstersystems
nachzuweisen.

Schallschutz (Wesentliche Anforderung)
Die Fenster sind in Wesentlichen im Lärmpegelbereich
IV in
Teilbereichen im Lärmpegelbereich V nach DIN 4109-1:
2018-01 angeordnet und müssen diesen Anforderungen
entsprechen.
In den Positionen ist, wenn nicht ausdrücklich etwas
anderes
vermerkt ist, von Lärmpegelbereich IV auszugehen.

Holz
Holzart: heimische Fichte/Weißtanne
Angebotene Holzart:

'.........'
(vom Bieter auszufüllen)

Angebotene Ansichtsbreite Stulp:
'
'(vom Bieter auszufüllen)

Angebotene Ansichtsbreite Rahmen+ Flügel:

'.........'
(vom Bieter auszufüllen)

Wetterschenkel als echter Wetterschenkel aus einem
Holzquerschnitt gefräst
Holzart wie Fenster,
Dimension h x t ca. 22mm x 42mm mit 5° nach vorne
laufend verjüngt mit Tropfkantennutfräsung
beschichtet wie Fenster

Chemischer Holzschutz
Entsprechend Holzart (vgl. auch ZTV) inkl. chem.
Holzschutz
(farblose Holzschutzimprägnierung)

Beschichtung Holzbauteile:

(Holz-Alu-Elemente)
Die Beschichtung erfolgt mit einer umweltschonenden,
diffusionsfähigen Lasur, z.B. wasserbasierende
Acryl-Holzlasur.
Der Schichtenaufbau und die Untergrundvorbereitung ist
gemäß
Herstellerangaben auszuführen (Grundierung,
Zwischenbeschichtung, Schlussbeschichtung).
Die verwendete Lasur muss der "Spielzeugrichtlinie" EN
71-3
entsprechen.
Grundsätzlich müssen alle Holzteile, zwingend allseitig
beschichtet werden, um ein Eindringen von Feuchtigkeit
dauerhaft auszuschließen.

Farbe:  nach Wahl des AG

Angebotenes Beschichtungssystem:

'.........'
(vom Bieter auszufüllen)

Deckende Beschichtung auf maßhaltigen Bauteilen
Deckende Beschichtung bestehend mindestens aus
Grundierung, Zwischenbeschichtung im Flutverfahren,
Zwischenschliff, Endlackierung durch Spritzen.
Art der Beanspruchung: extreme direkte Bewitterung
RAL-Farbton nach Wahl des AG

Angebotenes Beschichtungssystem:

'.........'
(vom Bieter auszufüllen)

Beschichtung Aluminiumbauteile:

(Holz-Alu-Elemente)
Oberfläche:  pulverbeschichtet
Farbe:  RAL nach Wahl des AG

Angebotenes Beschichtungssystem:

'.........'
(vom Bieter auszufüllen)

Beschläge
Fenstergriff abschließbar mit einer Schaltstufe, mit
verdecktliegendem Getriebe

Das Getriebe wird in den Falz eingebaut.
Die Befestigung des Getriebes erfolgt mittels einer
raumseitig
aufgeschraubten Rosette.
Die Befestigungsschrauben werden durch den - später zu
montierenden - Fenstergriff abgedeckt. Während der
Bauzeit ist
die Rosette mit einer Schutzkappe abzudecken.
Der Fenstergriff ist mit einem Schließzylinder mit
einer
Schaltstufe auszustatten.
Der Fenstergriff ist erst nach Abschluss der
Fenstermontage
beziehungsweise vor der Gebrauchsabnahme der Fenster zu
montieren.

Funktionsbeschreibung:
Grundstellung
Ein Öffnen des Fensters wird verhindert.

Schaltstufe 1
Der Fenstergriff kann aus der senkrechten Stellung um
90°
nach oben in die Drehstellung und um weitere 90° in die
Kippstellung, gedreht werden.

Griff:
einseitiger Fenstergriff für Holz-Alu-Fenster, mit
Griffrosette
korbbogenförmig.

Material: Edelstahl

Oberfläche: fein matt

Leit-Fabrikat:  FSB, 1070 o.glw.

Angebotenes Fabrikat:
'......................................'
(vom Bieter auszufüllen)

Einhand-Drehkipp-Beschläge mit Fehlbedienungssperre und
Hebesicherung, verstellbare Schließstücke, silber- oder
titanfarben
Fabrikat Roto NT o. glw.

'.........'
(vom Bieter auszufüllen)

Bei Fenster zu Terrassen mit Fenstertür
Thermisch getrennte Bodenschwelle, barrierefrei nach
DIN
18040 T2
Fabrikat G-U HTS o. glw.

(vom Bieter auszufüllen)

Verglasung
Verglasung entsprechend o.g. Anforderungen, farbneutral
Glasaufbau (Scheibenaufbau):

'.........'
(vom Bieter auszufüllen)

Laborwert Schallschutz:

'.........'
(vom Bieter auszufüllen)

Ug-Wert: s.o.

Angebotenes Fabrikat:

'.........'
(vom Bieter auszufüllen)

Verglasung beidseitig mit transparenter,
dauerelastischer
Silikonfugenmasse abgedichtet.
Glashalteleisten verdeckt befestigt.
Fensterdichtungen
2 umlaufende, weichfedernde Dichtungen aus EPDM, Farbe
entsprechend Kollektion nach Wahl des AG, Eckausbildung
durchlaufend, nicht gestoßen.

Einbau
Einbau entsprechend den aktuell geltenden
RAL-Montagerichtlinien

*Hinweis*
Fensterbank Aluminium

Allgemein

Die Fensterbänke sind so auszubilden, dass das
Niederschlagswasser nach außen über die Fassade
abgeleitet
wird und dass kein Wasser ins Gebäudeinnere eindringen
kann.
Die Ableitung muss so erfolgen, dass eine
Verschmutzung des
Gebäudes weitgehend vermieden wird.
Die Aluminium-Fensterbänke sind aus AlMgSi 0.5, F22 in
Eloxalqualität anzubieten, gefertigt im
Strangpress-Verfahren
gemäß DIN 1748.
Die Oberflächen-Veredelung ist entweder als
Eloxal-Oberfläche
gemäß DIN 17611 oder als Pulver-beschichtung gemäß den
Richtlinien der Internationalen Gütegemeinschaft für
die
Stückbeschichtung von Bauteilen (GSB) auszuführen.
Die Ausführung und Montage muß nach den einschlägigen
Normen und Richtlinien, den anerkannten Regeln der
Technik
und den Angaben des Systemgebers erfolgen.

Gefordertes Grundsystem

Die Fensterbank ist mit einer Neigung von 6°
auszuführen. Die
Material-Dicke der Fensterbank ist den zu erwartenden
Belastungen der verschiedenen Ausladungen anzupassen.
Der
Anschraubsteg hat eine Höhe von 25 mm und ist 12,5 mm
von
der Oberkante im Abstand von 250 mm mit Langlöchern 4
x 7
mm zu lochen. Die Höhe der Tropfnase ist wahlweise mit
einem
Maß von 25 oder 40 mm auszubilden. Für unsichtbare
Klemmverbindungen mit System-Fensterbankhaltern muss an
der Tropfkante innenseitig ein winkelförmiger Haltesteg
vorhanden sein. Zum Schutz der Oberfläche während des
Transports und der Montage muss eine recyclebare Folie
aufgebracht sein. Die UV-Stabilität der Folie muss für
einen
Zeitraum von 3 Monaten nach Montage gewährleistet
werden.
Als Maßnahme zur Entdröhnung der Fensterbank muss bei
Bedarf eine Antidröhn-Beschichtung auf der Rückseite
der
Fensterbank (ca. 1/3 der Ausladung) ausführbar sein.

Ausladung der Fensterbank:
ca. 24cm bzw. vgl. Positionstexte

Ausbildung der Tropfnase:
Tropfnase 40 mm

Oberfläche der Fensterbank
RAL: nach Wahl des AG

Antidröhn:
Ausführung mit Antidröhn

Fensterbank-Zubehör und Montage
Das eingesetzte Fensterbank-System muss für die
Montage mit
unten aufgeführtem Zubehör ausgestattet sein:
Im System müssen passende V2A-Schrauben mit
Kunststoff-Beilagscheiben und Abdeck-Kappen verfügbar
sein.
Um die Verschraubung vollständig verdecken zu können,
muss
bei Bedarf ein klipsbares, durchlaufendes Abdeckprofil
eingesetzt werden können.
Für die üblichen Einbauituationen sind passende
System-Fensterbankhalter ab einer Ausladung von 150 mm
einzusetzen.
Zur Abdichtung zwischen Fensterbank und Fenster ist bei
hohem Schlagregen-Anfall eine System-Dichtung
vorzusehen.
Fensterbänke ab einer Gesamtlänge von über 3 m sind zu
teilen
und mit System-Stoßverbindern zu versehen. Die
Stoßverbinder
müssen Knacksgeräusche vermeiden und die Stoßstelle
untergreifen um Niederschlagswasser nach außen
abzuleiten.
Die seitlichen Abschlüsse sind so auszuführen, dass die
thermisch bedingten Längenänderungen ohne Schädigung
des
Bauwerkes aufgenommen werden können und Regenwasser
nach außen abgeleitet wird. Bei Einsatz von
Kunststoff-Abschlüssen müssen diese aus
hochwetterfestem
Material wie "Luran" hergestellt werden. Werden
Abschlüsse
ohne Dehnungsausgleich eingesetzt, so ist die
zwängungsfreie
Konstruktion durch den fachgerechten Einbau mit
elastischen
Anschlüssen ans Mauerwerk durch Dichtbänder o. ä.
sicherzustellen.

Montage der Fensterbank:
Montage einschließlich Anschlüsse an Bestandsfassade
inkl. sämtlicher Dichtbänder

Die Leibungen verlaufen schräg.
Die Außenfassade wird nicht neu verpuzt, lediglich
malermäßig
überarbeitet.

Fensterbankabschluss / Bordstück / Klinker

Allgemein

Der Aluminium-Gleitabschluss für die Alu-Fensterbank
ist so
auszuführen, dass die thermisch bedingten
Längenänderungen
der Fensterbank ohne Schädigung des Bauwerkes
aufgenommen werden können und Regenwasser sicher nach
außen abgeleitet wird.
Die Schlagregendichtheit ist in Anlehnung an DIN EN
1027
nachzuweisen.
Der Aluminium-Gleitabschluss ist aus stranggepresstem
Aluminium in der Legierung AlMgSi 0.5, F22 anzubieten,
gefertigt gemäß DIN 17615.
Die Oberflächen-Veredelung ist als Pulverbeschichtung
gemäß
den Richtlinien der Internationalen Güte-gemeinschaft
für die
Stückbeschichtung von Bauteilen (GSB) auszuführen.
Die Ausführung und Montage muß nach den einschlägigen
Normen und Richtlinien, den anerkannten Regeln der
Technik
und den Angaben des Systemgebers erfolgen.

Konstruktionsaufbau

Aluminium-Gleitabschluss
Der Aluminium-Gleitabschluss muss durch geeignete
Aufnahme-Nuten vorgerichtet sein, um auf
System-Aluminium-Fensterbänke durch Aufstecken
montiert zu
werden. Der Gleitabschluss muss im montierten Zustand
nachweislich eine thermisch bedingte Längenänderung der
Fensterbank von bis zu 3 mm in der Konstruktion
einseitig an
jedem Abschluss aufnehmen können. Der Dehnungsausgleich
muß bereits bei geringem Druck (Prüfung durch Drücken
mit
der Hand) wirksam werden, um Schädigungen im Bereich
des
Putzanschlusses auszuschließen. Kunststoffe oder
Gummiprofile sind im Bereich des Dehnungsausgleiches
nicht
zulässig, um die Dauerhaftigkeit der Funktion zu
gewährleisten.
Es ist ein Gerader Abschluß von 16 mm Höhe für den
Einsatz
von z.B. Klinkermauerwerk.
Der Gleitabschluss muss für unterschiedliche
Ausladungen
(50-500 mm) der System-Fensterbänke mit Tropfnase 40 mm
verfügbar sein.

Oberfläche des Gleitabschlusses:
RAL: nach Wahl des AG

Montage
Der Abschluss wird nur durch Aufstecken montiert. Im
Bereich
des Anschraubsteges der Fensterbank wird ein
elastisches
Dichtstück als Abschluss eingesetzt.

Montage der Fensterbank:
Montage einschließlich Anschlüsse

Leitfabrikat:
Aluminium-Gleitabschluss: System GUTMANN BF 4004-Z oder
gleichwertig

'.........'
(vom Bieter angebotenes Fabrikat)

Abgerechnet wird je Fensterbank-Abschluss

#### Bereich 03.00 Untergeschoss UG

*Hinweis*

**03.00.1 BA1 UG F 1.3 Holz-Alu-Fenster ca. 0,90*0,83m**
Holz-Alu-Fenster gemäß Leitbeschreibung liefern und
einbauen,

Öffnung rechteckig
Rohbauöffnungsmaße B x H ca. 0,90*0,83m
Beschlag: 1flüglig, Dreh-/Kipp-Beschlag
Fensterbankanschlussprofilierung innen und außen
Rahmenverbreiterung seitlich beidseitig b ca. 55mm
Rahmenverbreiterung oben b ca. 100mm
inkl. kraftschlüssige Befestigung am Rohbau nach Wahl
des AN
inkl. Fugenausbildung und bauphysikalischem Anschluss
an
Bauwerk

Umfassungsbauteile: massiv, Mauerwerk/Beton
Einbauort: UG
Menge: 6,000 St

**03.00.2 Zulage Uw=0,9 BA1 UG F 1.3 Holz-Alu-Fenster ca. 0,90*0,83m**
Holz-Alu-Fenster
wie vor, jedoch
Zulage für Uw = <0,9 W/(m2K)
Menge: 6,000 St

**03.00.3 Zulage Oberfläche eloxiert BA1 UG F 1.3 Holz-Alu-Fenster ca. 0,90*0,83m**
Holz-Alu-Fenster
wie vor, jedoch

Zulage für Oberfläche Alu eloxiert C 32 oder C 33 bzw.
nach
Wahl des AG
Menge: 6,000 St

**03.00.4 BA1 UG F 1.3 Fensterbank außen B ca. 0,90m**
Aluminium-Fensterbank außen inkl. seitliche
Randabschlüsse
an vorbeschriebenem Fenster
gemäß Leitbeschreibung liefern und einbauen,

Umfassungsbauteile: massiv, Mauerwerk/Beton
Einbauort: UG
Menge: 6,000 St

**03.00.5 Zulage Oberfläche eloxiert BA1 UG F 1.3 Fensterbank außen ca. 0,90m**
Fensterbank außen
wie vor, jedoch

Zulage für Oberfläche Alu eloxiert C 32 oder C 33 bzw.
nach
Wahl des AG
Menge: 6,000 St

**03.00.6 BA1 UG F 1.4 Holz-Alu-Fenster ca. 0,90*0,86m**
Holz-Alu-Fenster gemäß Leitbeschreibung liefern und
einbauen,

Öffnung rechteckig
Rohbauöffnungsmaße B x H ca. 0,90*0,86m
Beschlag: 1flüglig, Dreh-/Kipp-Beschlag
Fensterbankanschlussprofilierung innen und außen
Rahmenverbreiterung seitlich beidseitig b ca. 55mm
Rahmenverbreiterung oben b ca. 100mm
inkl. kraftschlüssige Befestigung am Rohbau nach Wahl
des AN
inkl. Fugenausbildung und bauphysikalischem Anschluss
an
Bauwerk

Umfassungsbauteile: massiv, Mauerwerk/Beton
Einbauort: UG
Menge: 24,000 St

**03.00.7 Zulage Uw=0,9 BA1 UG F 1.4 Holz-Alu-Fenster ca. 0,90*0,86m**
Holz-Alu-Fenster
wie vor, jedoch
Zulage für Uw = <0,9 W/(m2K)
Menge: 24,000 St

**03.00.8 Zulage Oberfläche eloxiert BA1 UG F 1.4 Holz-Alu-Fenster ca. 0,90*0,86m**
Holz-Alu-Fenster
wie vor, jedoch

Zulage für Oberfläche Alu eloxiert C 32 oder C 33 bzw.
nach
Wahl des AG
Menge: 24,000 St

**03.00.9 BA1 UG F 1.4 Fensterbank außen B ca. 0,90m**
Aluminium-Fensterbank außen inkl. seitliche
Randabschlüsse
an vorbeschriebenem Fenster
gemäß Leitbeschreibung liefern und einbauen,

Umfassungsbauteile: massiv, Mauerwerk/Beton
Einbauort: UG
Menge: 24,000 St

**03.00.10 Zulage Oberfläche eloxiert BA1 UG F 1.4 Fensterbank außen ca. 0,90m**
Fensterbank außen
wie vor, jedoch

Zulage für Oberfläche Alu eloxiert C 32 oder C 33 bzw.
nach
Wahl des AG
Menge: 24,000 St

*Hinweis*

**03.00.11 BA2 UG F2.1 Holz-Alu-Fenster ca. 0,83*0,86m**
Holz-Alu-Fenster gemäß Leitbeschreibung liefern und
einbauen,

Öffnung rechteckig
Rohbauöffnungsmaße B x H ca. 0,83*0,86m
Beschlag: 1flüglig, Dreh-/Kipp-Beschlag
Fensterbankanschlussprofilierung innen und außen
Rahmenverbreiterung seitlich beidseitig b ca. 55mm
Rahmenverbreiterung oben b ca. 100mm
inkl. kraftschlüssige Befestigung am Rohbau nach Wahl
des AN
inkl. Fugenausbildung und bauphysikalischem Anschluss
an
Bauwerk

Umfassungsbauteile: massiv, Mauerwerk/Beton
Einbauort: UG
Menge: 2,000 St

**03.00.12 Zulage Uw=0,9 BA2 UG F2.1 Holz-Alu-Fenster ca. 0,83*0,86m**
Holz-Alu-Fenster
wie vor, jedoch
Zulage für Uw = <0,9 W/(m2K)
Menge: 2,000 St

**03.00.13 Zulage Oberfläche eloxiert BA2 UG F2.1 Holz-Alu-Fenster ca. 0,83*0,86m**
Holz-Alu-Fenster
wie vor, jedoch

Zulage für Oberfläche Alu eloxiert C 32 oder C 33 bzw.
nach
Wahl des AG
Menge: 2,000 St

**03.00.14 BA2 UG F2.1 Fensterbank außen B ca. 0,83m**
Aluminium-Fensterbank außen inkl. seitliche
Randabschlüsse
an vorbeschriebenem Fenster
gemäß Leitbeschreibung liefern und einbauen,

Umfassungsbauteile: massiv, Mauerwerk/Beton
Einbauort: UG
Menge: 2,000 St

**03.00.15 Zulage Oberfläche eloxiert BA2 UG F2.1 Fensterbank außen ca. 0,83m**
Fensterbank außen
wie vor, jedoch

Zulage für Oberfläche Alu eloxiert C 32 oder C 33 bzw.
nach
Wahl des AG
Menge: 2,000 St

**03.00.16 BA2 UG F2.2 Holz-Alu-Fenster ca. 0,88*0,84m**
Holz-Alu-Fenster gemäß Leitbeschreibung liefern und
einbauen,

Öffnung rechteckig
Rohbauöffnungsmaße B x H ca. 0,88*0,84m
Beschlag: 1flüglig, Dreh-/Kipp-Beschlag
Fensterbankanschlussprofilierung innen und außen
Rahmenverbreiterung seitlich beidseitig b ca. 55mm
Rahmenverbreiterung oben b ca. 100mm
inkl. kraftschlüssige Befestigung am Rohbau nach Wahl
des AN
inkl. Fugenausbildung und bauphysikalischem Anschluss
an
Bauwerk

Umfassungsbauteile: massiv, Mauerwerk/Beton
Einbauort: UG
Menge: 3,000 St

**03.00.17 Zulage Uw=0,9 BA2 UG F2.2 Holz-Alu-Fenster ca. 0,88*0,84m**
Holz-Alu-Fenster
wie vor, jedoch
Zulage für Uw = <0,9 W/(m2K)
Menge: 3,000 St

**03.00.18 Zulage Oberfläche eloxiert BA2 UG F2.2 Holz-Alu-Fenster ca. 0,88*0,84m**
Holz-Alu-Fenster
wie vor, jedoch

Zulage für Oberfläche Alu eloxiert C 32 oder C 33 bzw.
nach
Wahl des AG
Menge: 3,000 St

**03.00.19 BA2 UG F2.2 Fensterbank außen B ca. 0,88m**
Aluminium-Fensterbank außen inkl. seitliche
Randabschlüsse
an vorbeschriebenem Fenster
gemäß Leitbeschreibung liefern und einbauen,

Umfassungsbauteile: massiv, Mauerwerk/Beton
Einbauort: UG
Menge: 3,000 St

**03.00.20 Zulage Oberfläche eloxiert BA2 UG F2.2 Fensterbank außen ca. 0,88m**
Fensterbank außen
wie vor, jedoch

Zulage für Oberfläche Alu eloxiert C 32 oder C 33 bzw.
nach
Wahl des AG
Menge: 3,000 St

**03.00.21 BA2 UG F2.3 Holz-Alu-Fenster ca.1,26*1,56m**
Holz-Alu-Fenster gemäß Leitbeschreibung liefern und
einbauen,

Öffnung rechteckig
Rohbauöffnungsmaße B x H ca. 1,26*1,56m
Beschlag: 1flüglig, Dreh-/Kipp-Beschlag
Fensterbankanschlussprofilierung innen und außen
Rahmenverbreiterung seitlich beidseitig b ca. 30mm
Rahmenverbreiterung oben b ca. 100mm
inkl. kraftschlüssige Befestigung am Rohbau nach Wahl
des AN
inkl. Fugenausbildung und bauphysikalischem Anschluss
an
Bauwerk

Umfassungsbauteile: massiv, Mauerwerk/Beton
Einbauort: UG
Menge: 2,000 St

**03.00.22 Zulage Uw=0,9 BA2 G F2.3 Holz-Alu-Fenster ca.1,26*1,56m**
Holz-Alu-Fenster
wie vor, jedoch
Zulage für Uw = <0,9 W/(m2K)
Menge: 2,000 St

**03.00.23 Zulage Oberfläche eloxiert BA2 G F2.3 Holz-Alu-Fenster ca.1,26*1,56m**
Holz-Alu-Fenster
wie vor, jedoch

Zulage für Oberfläche Alu eloxiert C 32 oder C 33 bzw.
nach
Wahl des AG
Menge: 2,000 St

**03.00.24 BA2 UG F2.3 Fensterbank außen B ca.1,26m**
Aluminium-Fensterbank außen inkl. seitliche
Randabschlüsse
an vorbeschriebenem Fenster
gemäß Leitbeschreibung liefern und einbauen,

Umfassungsbauteile: massiv, Mauerwerk/Beton
Einbauort: UG
Menge: 2,000 St

**03.00.25 Zulage Oberfläche eloxiert BA2 G F2.3 Fensterbank außen ca.1,26m**
Fensterbank außen
wie vor, jedoch

Zulage für Oberfläche Alu eloxiert C 32 oder C 33 bzw.
nach
Wahl des AG
Menge: 2,000 St

**03.00.26 BA2 UG T2.1 Holz-Alu-Außentür ca. 1,27*2,70m**
Holz-Alu-Außentür ca. 1,27*2,70m
liefern und einbauen,

Öffnung rechteckig
Rohbauöffnungsmaße B x H ca. 1,27*2,70
Beschlag: s.u.
Rahmenverbreiterung seitlich beidseitig b ca. 30mm
Rahmenverbreiterung unten ca. 80mm
inkl. kraftschlüssige Befestigung am Rohbau nach Wahl
des AN
inkl. Fugenausbildung und bauphysikalischem Anschluss
an
Bauwerk

Umfassungsbauteile: massiv, Mauerwerk/Beton
Einbauort: UG

System:  Holz-Aluminium-Tür mit Glasausschnitt
(Größe ergibt sich aus unten angegebenen
Ansichtbreiten der
Profile)

Holzprofile:  Holzkonstruktion gemäß den
Anforderungen der DIN 68121.

Profilquerschnitt: Blendrahmen, ca. 78/68 mm
  zzgl. Verbreiterungen für Einsatz in
  Pfosten-Riegel-Fassade.
  Türflügel seitlich und oben
  ca. 100/78 mm
  Türflügel unten ca. 150/78 mm

Profilansichtsbreiten: Blendrahmen, seitlich und oben
  ca. 82 mm
  Türflügel, seitlich und oben
  ca. 82 mm
  Türflügel unten, ca. 160 mm

Holzart:  Fichte

Beschichtung
Holz:
Die Beschichtung erfolgt mit einer umweltschonenden,
diffusionsfähigen Lasur, z.B. wasserbasierende
Acryl-Holzlasur.
Der Schichtenaufbau und die Untergrundvorbereitung ist
gemäß
Herstellerangaben auszuführen (Grundierung,
Zwischenbeschichtung, Schlussbeschichtung).
Die verwendete Lasur muss der "Spielzeugrichtlinie" EN
71-3
entsprechen.
Grundsätzlich müssen alle Holzteile, zwingend allseitig
beschichtet werden, um ein Eindringen von Feuchtigkeit
dauerhaft auszuschließen.

Farbe:  nach Wahl des AG

Aluminiumrahmen: System mit 90° Überschlag am
  Rahmenprofil in kantiger Ausführung.
  Das Flügelprofil wird bis auf ca. 2mm
  vom Blendrahmenprofil überdeckt und
  wird im sichtbaren Bereich vollständig
  von der eckvulkanisierten äußeren
  Verglasungsdichtung aus EPDM
  abgedeckt.

  Rahmenprofile mit Versatz

  Entwässerung nach vorn über
  Entwässerungsöffnungen mit
  Abdeckkappen.

Oberfläche Alu:  pulverbeschichtet

Farbe Alu:  RAL-Farbton, nach Wahl des AG

Befestigung
Aluminiumrahmen: Befestigung mittels demontierbarer
  Dreh- bzw. Drehklipshalter aus POM.
  Eine spannungsfreie Ausdehnung der
  Aluminiumprofile und eine vollflächige
  Hinterlüftung des Spaltes zwischen
  Alu-Rahmen und Holzprofil muss über
  die Halter sichergestellt sein.

Dichtungen:  Blendrahmen mit einer umlaufenden
  werkseitig konfektionierten und
  eckvulkanisierten Dichtung als EPDM
  zwischen Holz-Rahmen und
  Holz-Flügel.

  Trockenverglasung des Flügels mit
  aussenseitig umlaufender
  eckvulkanisierter EPDM Dichtung, die
  das Flügelprofil im sichtbaren Bereich
  vollständig abdeckt. Innenseitig
  umlaufenden Trockenverglasungsdichtung aus EPDM.

Leit-Fabrikat:  BUG, Aluvogt design integral o.glw.

Angebotenes Fabrikat:
'......................................'
(vom Bieter auszufüllen)

Für die Türen werden folgende energetische Kennwerte
gefordert:
Uw = <1,1 W/(m2K)
g-Wert der Verglasung = 58% (sommerlicher Wärmeschutz)

Wärmeschutz-3-fach-Glas
für Türen und bodengebundene Verglasungen bei
Zugangsmöglichkeit des
öffentlichen Personenverkehrs
(Öffnungsflügel OG mit bauseitiger Absturzsicherung,
Türen
EG, beidseitig Sicherheitsglas gemäß GUV)

Glasaufbau:
Glasart außen VSG 8mm (44+0,76PVB)
SZR 12mm Argon
Glasart mitte Float 4mm
SZR 12mm Argon
Glasart innen VSG 8mm (44+0,76PVB)
- mit thermisch verbessertem Randverbund

Technische Daten:
Gesamtenergiedurchlässigkeit g: 53 %
U-Wert Ug: 0,7 W/m²K
Schalldämmwert ca. 40dB
Der angegebene Ug-Wert wurde nach DIN EN 673 berechnet.

Kantenbearbeitung "Kanten feingeschliffen (KGN)" für
alle
Einzelscheiben aus Floatglas (VSG) für große/schwere
Isoliergläser, aufgrund der Eigenlast und zur
Minderung des
thermischen Glasbruchrisikos

mit Beschlag-Typ:
1-flügeliger Türbeschlag, Antipanik
Mehrfachverriegelung
Schließfunktion "E"
gemäß DIN EN 179

Türbänder:
gemäß Beschreibung und entsprechend den zu erwartenden
Lasten.
3-dimensional verstellbar, Material Edelstahl matt

Schloss incl. Zubehör:
Sicherungsbolzen, Falzluftbegrenzer, Anbohrschutz
entsprechend des Systemprüfzeugnisses
Profilzylinder mit Bohr- und Ziehschutz, Klasse 2 nach
DIN
18252 und Aufbohrschutz.
SafeMatic Mehrfachverriegelung, mit Selbstverriegelung,
Hauptriegel und 4 Fallenriegel, eintourig, mit
Wechsel, mit
Gegendruck gesichertem Fallenriegel, Schließleiste.

Betätigung innen:
Türdrücker, Edelstahl.

Betätigung außen:
Knauf, Edelstahl

(Betätigung in gesonderter Beschreibung unten)

und
geeignet für Einbruchschutz Widerstandsklasse RC 2

Leit-Fabrikat:  FSB, 1070 o.glw.

Angebotenes Fabrikat:
'......................................'
(vom Bieter auszufüllen)

Betätigungs-Garnitur:
Drücker- Stange

Wechselgarnitur
Drücker - Stange:
einseitiger Türdrücker, korbbogenförmig, als
Kompaktbeschlag
mit Gleitlagerbuchse für Rahmenaussentüren in
Holz-Alu-Bauweise mit Holz-Alu-Türblatt, inkl.
Drückerrosette,
inkl.  Schlüsselrosette, Lochung für Profilzylinder.

Klassifizierung gem.
DIN EN 1906:  4 | 7 | - | D | 1 | 4 | 0 | A,

Material:  Edelstahl

Oberfläche:  fein matt

Leit-Fabrikat:  FSB, 1070 o.glw.

Angebotenes Fabrikat:
'......................................'
(vom Bieter auszufüllen)

Griffstange:  Griffstange mit rundem Querschnitt,
unsichtbar befestigt.

Länge:  Türhoch

Durchmesser:  40mm

Material:  Edelstahl

Oberfläche:  fein matt

Leit-Fabrikat:  FSB, 66 6609 o.glw.

Angebotenes Fabrikat:
'......................................'
(vom Bieter auszufüllen)

inkl. Türschließer mit Gleitschiene
Ein Stück oben liegender Gleitschienen-Türschließer
nach DIN
EN 1154.
Schließablauf, Endanschlag und Öffnungsdämpfung
hydraulisch
kontrolliert
und einstellbar,
Schließkraft stufenlos einstellbar.
Schließergröße, entsprechend der Türflügelbreite.

inkl. Fallenriegelüberwachung
Nachrüstartikel, ersetzt den oberen Schlosskasten
durch einen
Schlosskasten mit elektrischer Überwachung der
Fallenriegel,
incl. 6 m
Anschlussleitung.
abgestimmt auf das Türprofil-System

Bestehend aus:
Fallenriegelüberwachung
6,00 m Anschlussleitung

inkl. Bauanschluss
Die Höhe des Fußbodenaufbaues beträgt ca. 100 mm.

Der Anschluss unten im Bereich der Türen ist mit einer
zum
System
gehörenden Bodenschwelle und einer Trennschiene
auszustatten. Unterhalb
der Türschwelle ist eine aufgeständerte, verzinkte
Stahlrohrkonstruktion
anzubringen, um die Türanlage abzustützen. Der
Zwischenraum
unterhalb
der Basis und des Rohfußbodens ist allseitig mit
Wärmedämmung
auszufüllen.

Auf der Innenseite ist die Basiskonstruktion für den
Anschluss
der bauseitigen Fußbodenkonstruktion vorzurichten. Der
Bereich zwischen Fußbodenbelag und Basiskonstruktion
ist mit
Wärmedämmung zu verfüllen und die innere Anschlussfuge
an
den bauseitigen inneren Bodenbelag ist mit
dauerelastischen
Dichtstoffen zu versiegeln.

Auf der Außenseite erfolgt die Abdichtung mit einer an
der
Basiskonstruktion befestigten Dichtungsfolie, die bis
auf den
tragenden Baukörper zurückzuführen und dort zu
verkleben ist.
Die Anschlussfuge zwischen der Basiskonstruktion und
dem
äußeren bauseitigen Bodenbelag ist mit einem
Kompriband zu
schließen.

Die Sockelhöhen sind auf den Aufbau der anschließenden
Basispunkte abzustimmen.

Endgültige Ausführung gemäß Detailplanung des
Architekten.
Menge: 1,000 St

**03.00.27 Zulage Oberfläche eloxiert BA2 UG T2.1 Holz-Alu-Außentür ca. 1,27*2,70m**
Holz-Alu-Fenster
wie vor, jedoch

Zulage für Oberfläche Alu eloxiert C 32 oder C 33 bzw.
nach
Wahl des AG
Menge: 1,000 St

**03.00.28 Zulage BA2 UG T2.1 Holz-Alu-Außentür mit Montage Fluchtwegsteuerungskomponenten**
Holz-Alu-Außentür ca. 1,27*2,70m

Wie in Pos. "BA2 UG T2.1 Holz-Alu-Außentür ca.
1,27*2,70m"
beschrieben, jedoch

Zulage für
Entfall der Fallriegelüberwachung

stattdessen Ausführung von
BT 760 Montage Fluchtwegsteuerungskomponenten(gemäß
Vorbeschrieb in Titel "Pfosten-Riegel-Fassaden")
Menge: 1,000 St

**03.00.29 Zulage BA2 UG T2.1 Holz-Alu-Außentür mit Lieferung und Montage Fluchtwegsteuerungskomponenten**
Holz-Alu-Außentür ca. 1,27*2,70m

Wie in Pos. "Zulage BA2 UG T2.1 Holz-Alu-Außentür mit
Montage Fluchtwegsteuerungskomponenten" beschrieben,
jedoch

Zulage für
Entfall von
BT 760 Montage Fluchtwegsteuerungskomponenten(gemäß
Vorbeschrieb in Titel "Pfosten-Riegel-Fassaden")

stattdessen Ausführung von
BT 761 Lieferung und Montage
Fluchtwegsteuerungskomponenten (gemäß Vorbeschriebin
Titel
"Pfosten-Riegel-Fassaden")
Menge: 1,000 St

**03.00.30 BA2 UG F2.4 Holz-Alu-Fenster ca. 2,135*2,43**
Holz-Alu-Fenster gemäß Leitbeschreibung liefern und
einbauen,

Öffnung rechteckig
Rohbauöffnungsmaße B x H ca. 2,135*2,43
Beschlag: 2flüglig, Dreh-/Kipp- und Dreh-Beschlag
Fensterbankanschlussprofilierung außen
Rahmenverbreiterung seitlich beidseitig b ca. 30mm
Rahmenverbreiterung unten ca. 80mm
inkl. kraftschlüssige Befestigung am Rohbau nach Wahl
des AN
inkl. Fugenausbildung und bauphysikalischem Anschluss
an
Bauwerk

Umfassungsbauteile: massiv, Mauerwerk/Beton
Einbauort: UG
Menge: 6,000 St

**03.00.31 Zulage Uw=0,9 BA2 UG F2.4 Holz-Alu-Fenster ca. 2,135*2,43**
Holz-Alu-Fenster
wie vor, jedoch
Zulage für Uw = <0,9 W/(m2K)
Menge: 6,000 St

**03.00.32 Zulage Oberfläche eloxiert BA2 UG F2.4 Holz-Alu-Fenster ca. 2,135*2,43**
Holz-Alu-Fenster
wie vor, jedoch

Zulage für Oberfläche Alu eloxiert C 32 oder C 33 bzw.
nach
Wahl des AG
Menge: 6,000 St

**03.00.33 BA2 UG F2.4 Fensterbank außen B ca.2,135m**
Aluminium-Fensterbank außen inkl. seitliche
Randabschlüsse
an vorbeschriebenem Fenster
gemäß Leitbeschreibung liefern und einbauen,

Umfassungsbauteile: massiv, Mauerwerk/Beton
Einbauort: UG
Menge: 6,000 St

**03.00.34 Zulage Austrittt BA2 UG F2.4 Fensterbank außen B ca.2,135m**
Fensterbank außen
wie vor, jedoch

Zulage für trittsichere Ausführung als begehbare
Fensterbank
mit Tränenblechprofilierung und verstärkten Halterungen
Menge: 6,000 St

**03.00.35 Zulage Oberfläche eloxiert BA2 UG F2.4 Fensterbank außen B ca.2,135m**
Fensterbank außen
wie vor, jedoch

Zulage für Oberfläche Alu eloxiert C 32 oder C 33 bzw.
nach
Wahl des AG
Menge: 6,000 St

*Hinweis*

**03.00.36 BA3 UG F3.3 Holz-Alu-Fenster ca. 0,90*1,61m**
Holz-Alu-Fenster gemäß Leitbeschreibung liefern und
einbauen,

Öffnung rechteckig
Rohbauöffnungsmaße B x H ca. 0,90*1,61m
Beschlag: 1flüglig, Dreh-/Kipp-Beschlag
Fensterbankanschlussprofilierung innen und außen
Rahmenverbreiterung seitlich beidseitig b ca. 55mm
Rahmenverbreiterung oben b ca. 100mm
inkl. kraftschlüssige Befestigung am Rohbau nach Wahl
des AN
inkl. Fugenausbildung und bauphysikalischem Anschluss
an
Bauwerk

Umfassungsbauteile: massiv, Mauerwerk/Beton
Einbauort: UG
Menge: 25,000 St

**03.00.37 Zulage Uw=0,9 BA3 UG F3.3 Holz-Alu-Fenster ca. 0,90*1,61m**
Holz-Alu-Fenster
wie vor, jedoch
Zulage für Uw = <0,9 W/(m2K)
Menge: 25,000 St

**03.00.38 Zulage Oberfläche eloxiert BA3 UG F3.3 Holz-Alu-Fenster ca. 0,90*1,61m**
Holz-Alu-Fenster
wie vor, jedoch

Zulage für Oberfläche Alu eloxiert C 32 oder C 33 bzw.
nach
Wahl des AG
Menge: 25,000 St

**03.00.39 BA3 UG F3.3 Fensterbank außen B ca. 0,90m**
Aluminium-Fensterbank außen inkl. seitliche
Randabschlüsse
an vorbeschriebenem Fenster
gemäß Leitbeschreibung liefern und einbauen,

Umfassungsbauteile: massiv, Mauerwerk/Beton
Einbauort: UG
Menge: 25,000 St

**03.00.40 Zulage Oberfläche eloxiert BA3 UG F3.3 Fensterbank außen ca. 0,90m**
Fensterbank außen
wie vor, jedoch

Zulage für Oberfläche Alu eloxiert C 32 oder C 33 bzw.
nach
Wahl des AG
Menge: 25,000 St

**03.00.41 BA3 UG F3.4 Holz-Alu-Fenster ca. 0,90*0,85m**
Holz-Alu-Fenster gemäß Leitbeschreibung liefern und
einbauen,

Öffnung rechteckig
Rohbauöffnungsmaße B x H ca. 0,90*0,85m
Beschlag: 1flüglig, Dreh-/Kipp-Beschlag
Fensterbankanschlussprofilierung innen und außen
Rahmenverbreiterung seitlich beidseitig b ca. 55mm
Rahmenverbreiterung oben b ca. 100mm
inkl. kraftschlüssige Befestigung am Rohbau nach Wahl
des AN
inkl. Fugenausbildung und bauphysikalischem Anschluss
an
Bauwerk

Umfassungsbauteile: massiv, Mauerwerk/Beton
Einbauort: UG
Menge: 7,000 St

**03.00.42 Zulage Uw=0,9 BA3 UG F3.4 Holz-Alu-Fenster ca. 0,90*0,85m**
Holz-Alu-Fenster
wie vor, jedoch
Zulage für Uw = <0,9 W/(m2K)
Menge: 7,000 St

**03.00.43 Zulage Oberfläche eloxiert BA3 UG F3.4 Holz-Alu-Fenster ca. 0,90*0,85m**
Holz-Alu-Fenster
wie vor, jedoch

Zulage für Oberfläche Alu eloxiert C 32 oder C 33 bzw.
nach
Wahl des AG
Menge: 7,000 St

**03.00.44 BA3 UG F3.4 Fensterbank außen B ca. 0,90m**
Aluminium-Fensterbank außen inkl. seitliche
Randabschlüsse
an vorbeschriebenem Fenster
gemäß Leitbeschreibung liefern und einbauen,

Umfassungsbauteile: massiv, Mauerwerk/Beton
Einbauort: UG
Menge: 7,000 St

**03.00.45 Zulage Oberfläche eloxiert BA3 UG F3.4 Fensterbank außen ca. 0,90m**
Fensterbank außen
wie vor, jedoch

Zulage für Oberfläche Alu eloxiert C 32 oder C 33 bzw.
nach
Wahl des AG
Menge: 7,000 St

*Hinweis*

**03.00.46 BA4.1 UG F4.9a Holz-Alu-Fenster ca. 1,10*0,89m**
Holz-Alu-Fenster gemäß Leitbeschreibung liefern und
einbauen,

Öffnung rechteckig
Rohbauöffnungsmaße B x H ca. 1,10*0,89m
Beschlag: 1flüglig, Dreh-/Kipp-Beschlag
Fensterbankanschlussprofilierung innen und außen
Rahmenverbreiterung seitlich beidseitig b ca. 30mm
Rahmenverbreiterung oben b ca. 100mm
inkl. kraftschlüssige Befestigung am Rohbau nach Wahl
des AN
inkl. Fugenausbildung und bauphysikalischem Anschluss
an
Bauwerk

Umfassungsbauteile: massiv, Mauerwerk/Beton
Einbauort: UG
Menge: 1,000 St

**03.00.47 Zulage Uw=0,9 BA4.1 UG F4.9a Holz-Alu-Fenster ca. 1,10*0,89m**
Holz-Alu-Fenster
wie vor, jedoch
Zulage für Uw = <0,9 W/(m2K)
Menge: 1,000 St

**03.00.48 Zulage Oberfläche eloxiert BA4.1 UG F4.9a Holz-Alu-Fenster ca. 1,10*0,89m**
Holz-Alu-Fenster
wie vor, jedoch

Zulage für Oberfläche Alu eloxiert C 32 oder C 33 bzw.
nach
Wahl des AG
Menge: 1,000 St

**03.00.49 BA4.1 UG F4.9a Fensterbank außen B ca. 1,10m**
Aluminium-Fensterbank außen inkl. seitliche
Randabschlüsse
an vorbeschriebenem Fenster
gemäß Leitbeschreibung liefern und einbauen,

Umfassungsbauteile: massiv, Mauerwerk/Beton
Einbauort: UG
Menge: 1,000 St

**03.00.50 Zulage Oberfläche eloxiert BA4.1 UG F4.9a Fensterbank außen ca. 1,10m**
Fensterbank außen
wie vor, jedoch

Zulage für Oberfläche Alu eloxiert C 32 oder C 33 bzw.
nach
Wahl des AG
Menge: 1,000 St

**03.00.51 BA4.1 UG F4.9b Holz-Alu-Fenster ca. 4,28*0,89m**
Holz-Alu-Fenster gemäß Leitbeschreibung liefern und
einbauen,
bestehend aus 4 Stück 1-flügeligen Fensterelementen,
die in
der Mitte an den senkrechten Rahmen miteinander
gekoppelt
sind.

Öffnung rechteckig
Rohbauöffnungsmaße B x H ca. 4,28*0,89m (Gesamtbreite)
Beschlag: 4x 1flüglig, Dreh-/Kipp-Beschlag
Fensterbankanschlussprofilierung innen und außen
Rahmenverbreiterung seitlich beidseitig b ca. 30mm
Rahmenverbreiterung oben b ca. 100mm
inkl. kraftschlüssige Befestigung am Rohbau nach Wahl
des AN
inkl. Fugenausbildung und bauphysikalischem Anschluss
an
Bauwerk

Umfassungsbauteile: massiv, Mauerwerk/Beton
Einbauort: UG
Menge: 1,000 St

**03.00.52 Zulage Uw=0,9 BA4.1 UG F4.9b Holz-Alu-Fenster ca. 4,28*0,89m**
Holz-Alu-Fenster
wie vor, jedoch
Zulage für Uw = <0,9 W/(m2K)
Menge: 1,000 St

**03.00.53 Zulage Oberfläche eloxiert BA4.1 UG F4.9b Holz-Alu-Fenster ca. 4,28*0,89m**
Holz-Alu-Fenster
wie vor, jedoch

Zulage für Oberfläche Alu eloxiert C 32 oder C 33 bzw.
nach
Wahl des AG
Menge: 1,000 St

**03.00.54 BA4.1 UG F4.9b Fensterbank außen B ca. 4,28m**
Aluminium-Fensterbank außen inkl. seitliche
Randabschlüsse
an vorbeschriebenem Fenster
gemäß Leitbeschreibung liefern und einbauen,

Umfassungsbauteile: massiv, Mauerwerk/Beton
Einbauort: UG
Menge: 1,000 St

**03.00.55 Zulage Oberfläche eloxiert BA4.1 UG F4.9b Fensterbank außen ca. 4,28m**
Fensterbank außen
wie vor, jedoch

Zulage für Oberfläche Alu eloxiert C 32 oder C 33 bzw.
nach
Wahl des AG
Menge: 1,000 St

**03.00.56 BA4.1 UG F4.9 Holz-Alu-Fenster ca. 1,01*0,81m**
Holz-Alu-Fenster gemäß Leitbeschreibung liefern und
einbauen,

Öffnung rechteckig
Rohbauöffnungsmaße B x H ca. 1,01*0,81m
Beschlag: 1flüglig, Dreh-/Kipp-Beschlag
Fensterbankanschlussprofilierung innen und außen
Rahmenverbreiterung seitlich beidseitig b ca. 30mm
Rahmenverbreiterung oben b ca. 100mm
inkl. kraftschlüssige Befestigung am Rohbau nach Wahl
des AN
inkl. Fugenausbildung und bauphysikalischem Anschluss
an
Bauwerk

Umfassungsbauteile: massiv, Mauerwerk/Beton
Einbauort: UG
Menge: 2,000 St

**03.00.57 Zulage Uw=0,9 BA4.1 UG F4.9 Holz-Alu-Fenster ca. 1,01*0,81m**
Holz-Alu-Fenster
wie vor, jedoch
Zulage für Uw = <0,9 W/(m2K)
Menge: 2,000 St

**03.00.58 Zulage Oberfläche eloxiert BA4.1 UG F4.9 Holz-Alu-Fenster ca. 1,01*0,81m**
Holz-Alu-Fenster
wie vor, jedoch

Zulage für Oberfläche Alu eloxiert C 32 oder C 33 bzw.
nach
Wahl des AG
Menge: 2,000 St

**03.00.59 BA4.1 UG F4.9 Fensterbank außen B ca. 1,01m**
Aluminium-Fensterbank außen inkl. seitliche
Randabschlüsse
an vorbeschriebenem Fenster
gemäß Leitbeschreibung liefern und einbauen,

Umfassungsbauteile: massiv, Mauerwerk/Beton
Einbauort: UG
Menge: 2,000 St

**03.00.60 Zulage Oberfläche eloxiert BA4.1 UG F4.9 Fensterbank außen ca. 1,01m**
Fensterbank außen
wie vor, jedoch

Zulage für Oberfläche Alu eloxiert C 32 oder C 33 bzw.
nach
Wahl des AG
Menge: 2,000 St

**03.00.61 BA4.1 UG F4.9 Holz-Alu-Fenster ca. 1,01*0,81m Schallschutz LPB V**
Holz-Alu-Fenster gemäß Leitbeschreibung liefern und
einbauen,

Öffnung rechteckig
Rohbauöffnungsmaße B x H ca. 1,01*0,81m
Beschlag: 1flüglig, Dreh-/Kipp-Beschlag
Fensterbankanschlussprofilierung innen und außen
Rahmenverbreiterung seitlich beidseitig b ca. 30mm
Rahmenverbreiterung oben b ca. 100mm
inkl. kraftschlüssige Befestigung am Rohbau nach Wahl
des AN
inkl. Fugenausbildung und bauphysikalischem Anschluss
an
Bauwerk

Fensterkonstruktion und Einbau Schallschutzanforderung
geeignet für Lärmpegelbereich V (LPB V) nach DIN
4109-1:
2018-01

Umfassungsbauteile: massiv, Mauerwerk/Beton
Einbauort: UG
Menge: 2,000 St

**03.00.62 Zulage Uw=0,9 BA4.1 UG F4.9 Holz-Alu-Fenster ca. 1,01*0,81m Schallschutz LPB V**
Holz-Alu-Fenster
wie vor, jedoch
Zulage für Uw = <0,9 W/(m2K)
Menge: 2,000 St

**03.00.63 Zulage Oberfläche eloxiert BA4.1 UG F4.9 Holz-Alu-Fenster ca. 1,01*0,81m Schallschutz LPB V**
Holz-Alu-Fenster
wie vor, jedoch

Zulage für Oberfläche Alu eloxiert C 32 oder C 33 bzw.
nach
Wahl des AG
Menge: 2,000 St

**03.00.64 BA4.1 UG F4.9 Fensterbank außen ca. 1,01m (Schallschutz LPB V)**
Aluminium-Fensterbank außen inkl. seitliche
Randabschlüsse
an vorbeschriebenem Fenster
gemäß Leitbeschreibung liefern und einbauen,

Umfassungsbauteile: massiv, Mauerwerk/Beton
Einbauort: UG
Menge: 2,000 St

**03.00.65 Zulage Oberfläche eloxiert BA4.1 UG F4.9 Fensterbank außen ca. 1,01m (Schallschutz LPB V)**
Fensterbank außen
wie vor, jedoch

Zulage für Oberfläche Alu eloxiert C 32 oder C 33 bzw.
nach
Wahl des AG
Menge: 2,000 St

**03.00.66 BA4.1 UG F4.10 Holz-Alu-Fenster ca. 2,25*0,90m**
Holz-Alu-Fenster gemäß Leitbeschreibung liefern und
einbauen,
bestehend aus 2 Stück 1-flügeligen Fensterelementen,
die in
der Mitte an den senkrechten Rahmen miteinander
gekoppelt
sind.

Öffnung rechteckig
Rohbauöffnungsmaße B x H ca. 2,25*0,90m (Gesamtbreite)
Beschlag: 2x 1flüglig, Dreh-/Kipp-Beschlag
Fensterbankanschlussprofilierung innen und außen
Rahmenverbreiterung seitlich beidseitig b ca. 30mm
Rahmenverbreiterung oben b ca. 100mm
inkl. kraftschlüssige Befestigung am Rohbau nach Wahl
des AN
inkl. Fugenausbildung und bauphysikalischem Anschluss
an
Bauwerk

Umfassungsbauteile: massiv, Mauerwerk/Beton
Einbauort: UG
Menge: 1,000 St

**03.00.67 Zulage Uw=0,9 BA4.1 UG F4.10 Holz-Alu-Fenster ca. 2,25*0,90m**
Holz-Alu-Fenster
wie vor, jedoch
Zulage für Uw = <0,9 W/(m2K)
Menge: 1,000 St

**03.00.68 Zulage Oberfläche eloxiert BA4.1 UG F4.10 Holz-Alu-Fenster ca. 2,25*0,90m**
Holz-Alu-Fenster
wie vor, jedoch

Zulage für Oberfläche Alu eloxiert C 32 oder C 33 bzw.
nach
Wahl des AG
Menge: 1,000 St

**03.00.69 BA4.1 UG F4.10 Fensterbank außen ca. 2,25m**
Aluminium-Fensterbank außen inkl. seitliche
Randabschlüsse
an vorbeschriebenem Fenster
gemäß Leitbeschreibung liefern und einbauen,

Umfassungsbauteile: massiv, Mauerwerk/Beton
Einbauort: UG
Menge: 1,000 St

**03.00.70 Zulage Oberfläche eloxiert BA4.1 UG F4.10 Fensterbank außen ca. 2,25m**
Fensterbank außen
wie vor, jedoch

Zulage für Oberfläche Alu eloxiert C 32 oder C 33 bzw.
nach
Wahl des AG
Menge: 1,000 St

**03.00.71 BA4.1 UG F4.11 Holz-Alu-Fenster ca. 1,01*1,35m**
Holz-Alu-Fenster gemäß Leitbeschreibung liefern und
einbauen,

Öffnung rechteckig
Rohbauöffnungsmaße B x H ca. 1,01*1,35m
Beschlag: 1flüglig, Dreh-/Kipp-Beschlag
Fensterbankanschlussprofilierung innen und außen
Rahmenverbreiterung seitlich beidseitig b ca. 30mm
Rahmenverbreiterung oben b ca. 100mm
inkl. kraftschlüssige Befestigung am Rohbau nach Wahl
des AN
inkl. Fugenausbildung und bauphysikalischem Anschluss
an
Bauwerk

Umfassungsbauteile: massiv, Mauerwerk/Beton
Einbauort: UG
Menge: 3,000 St

**03.00.72 Zulage Uw=0,9 BA4.1 UG F4.11 Holz-Alu-Fenster ca. 1,01*1,35m**
Holz-Alu-Fenster
wie vor, jedoch
Zulage für Uw = <0,9 W/(m2K)
Menge: 3,000 St

**03.00.73 Zulage Oberfläche eloxiert BA4.1 UG F4.11 Holz-Alu-Fenster ca. 1,01*1,35m**
Holz-Alu-Fenster
wie vor, jedoch

Zulage für Oberfläche Alu eloxiert C 32 oder C 33 bzw.
nach
Wahl des AG
Menge: 3,000 St

**03.00.74 BA4.1 UG F4.11 Fensterbank außen ca. 1,01*1,35m**
Aluminium-Fensterbank außen inkl. seitliche
Randabschlüsse
an vorbeschriebenem Fenster
gemäß Leitbeschreibung liefern und einbauen,

Umfassungsbauteile: massiv, Mauerwerk/Beton
Einbauort: UG
Menge: 3,000 St

**03.00.75 Zulage Oberfläche eloxiert BA4.1 UG F4.11 Fensterbank außen ca. 1,01m**
Fensterbank außen
wie vor, jedoch

Zulage für Oberfläche Alu eloxiert C 32 oder C 33 bzw.
nach
Wahl des AG
Menge: 3,000 St

**03.00.76 BA4.1 UG F4.11 Holz-Alu-Fenster ca. 1,01*1,35m Schallschutz LPB V**
Holz-Alu-Fenster gemäß Leitbeschreibung liefern und
einbauen,

Öffnung rechteckig
Rohbauöffnungsmaße B x H ca. 1,01*1,35m
Beschlag: 1flüglig, Dreh-/Kipp-Beschlag
Fensterbankanschlussprofilierung innen und außen
Rahmenverbreiterung seitlich beidseitig b ca. 30mm
Rahmenverbreiterung oben b ca. 100mm
inkl. kraftschlüssige Befestigung am Rohbau nach Wahl
des AN
inkl. Fugenausbildung und bauphysikalischem Anschluss
an
Bauwerk

Fensterkonstruktion und Einbau Schallschutzanforderung
geeignet für Lärmpegelbereich V (LPB V) nach DIN
4109-1:
2018-01

Umfassungsbauteile: massiv, Mauerwerk/Beton
Einbauort: UG
Menge: 3,000 St

**03.00.77 Zulage Uw=0,9 BA4.1 UG F4.11 Holz-Alu-Fenster ca. 1,01*1,35m Schallschutz LPB V**
Holz-Alu-Fenster
wie vor, jedoch
Zulage für Uw = <0,9 W/(m2K)
Menge: 3,000 St

**03.00.78 Zulage Oberfläche eloxiert BA4.1 UG F4.11 Holz-Alu-Fenster ca. 1,01*1,35m Schallschutz LPB V**
Holz-Alu-Fenster
wie vor, jedoch

Zulage für Oberfläche Alu eloxiert C 32 oder C 33 bzw.
nach
Wahl des AG
Menge: 3,000 St

**03.00.79 BA4.1 UG F4.11 Fensterbank außen ca. 1,01m (Schallschutz LPB V)**
Aluminium-Fensterbank außen inkl. seitliche
Randabschlüsse
an vorbeschriebenem Fenster
gemäß Leitbeschreibung liefern und einbauen,

Umfassungsbauteile: massiv, Mauerwerk/Beton
Einbauort: UG
Menge: 3,000 St

**03.00.80 Zulage Oberfläche eloxiert BA4.1 UG F4.11 Fensterbank außen ca. 1,01m (Schallschutz LPB V)**
Fensterbank außen
wie vor, jedoch

Zulage für Oberfläche Alu eloxiert C 32 oder C 33 bzw.
nach
Wahl des AG
Menge: 3,000 St

**03.00.81 BA4.1 UG F4.12 Holz-Alu-Fenster ca. 2,25*1,35m**
Holz-Alu-Fenster gemäß Leitbeschreibung liefern und
einbauen,
bestehend aus 2 Stück 1-flügeligen Fensterelementen,
die in
der Mitte an den senkrechten Rahmen miteinander
gekoppelt
sind.

Öffnung rechteckig
Rohbauöffnungsmaße B x H ca. 2,25*1,35m (Gesamtbreite)
Beschlag: 2x 1flüglig, Dreh-/Kipp-Beschlag
Fensterbankanschlussprofilierung innen und außen
Rahmenverbreiterung seitlich beidseitig b ca. 30mm
Rahmenverbreiterung oben b ca. 100mm
inkl. kraftschlüssige Befestigung am Rohbau nach Wahl
des AN
inkl. Fugenausbildung und bauphysikalischem Anschluss
an
Bauwerk

Umfassungsbauteile: massiv, Mauerwerk/Beton
Einbauort: UG
Menge: 2,000 St

**03.00.82 Zulage Uw=0,9 BA4.1 UG F4.12 Holz-Alu-Fenster ca. 2,25*1,35m**
Holz-Alu-Fenster
wie vor, jedoch
Zulage für Uw = <0,9 W/(m2K)
Menge: 2,000 St

**03.00.83 Zulage Oberfläche eloxiert BA4.1 UG F4.12 Holz-Alu-Fenster ca. 2,25*1,35m**
Holz-Alu-Fenster
wie vor, jedoch

Zulage für Oberfläche Alu eloxiert C 32 oder C 33 bzw.
nach
Wahl des AG
Menge: 2,000 St

**03.00.84 BA4.1 UG F4.12 Fensterbank außen ca. 2,25m**
Aluminium-Fensterbank außen inkl. seitliche
Randabschlüsse
an vorbeschriebenem Fenster
gemäß Leitbeschreibung liefern und einbauen,

Umfassungsbauteile: massiv, Mauerwerk/Beton
Einbauort: UG
Menge: 2,000 St

**03.00.85 Zulage Oberfläche eloxiert BA4.1 UG F4.12 Fensterbank außen ca. 2,25m**
Fensterbank außen
wie vor, jedoch

Zulage für Oberfläche Alu eloxiert C 32 oder C 33 bzw.
nach
Wahl des AG
Menge: 2,000 St

**03.00.86 BA4.1 UG F4.12 Holz-Alu-Fenster ca. 2,25*1,35m Schallschutz LPB V**
Holz-Alu-Fenster gemäß Leitbeschreibung liefern und
einbauen,
bestehend aus 2 Stück 1-flügeligen Fensterelementen,
die in
der Mitte an den senkrechten Rahmen miteinander
gekoppelt
sind.

Öffnung rechteckig
Rohbauöffnungsmaße B x H ca. 2,25*1,35m (Gesamtbreite)
Beschlag: 2x 1flüglig, Dreh-/Kipp-Beschlag
Fensterbankanschlussprofilierung innen und außen
Rahmenverbreiterung seitlich beidseitig b ca. 30mm
Rahmenverbreiterung oben b ca. 100mm
inkl. kraftschlüssige Befestigung am Rohbau nach Wahl
des AN
inkl. Fugenausbildung und bauphysikalischem Anschluss
an
Bauwerk

Fensterkonstruktion und Einbau Schallschutzanforderung
geeignet für Lärmpegelbereich V (LPB V) nach DIN
4109-1:
2018-01

Umfassungsbauteile: massiv, Mauerwerk/Beton
Einbauort: UG
Menge: 3,000 St

**03.00.87 Zulage Uw=0,9 BA4.1 UG F4.12 Holz-Alu-Fenster ca. 2,25*1,35m Schallschutz LPB V**
Holz-Alu-Fenster
wie vor, jedoch
Zulage für Uw = <0,9 W/(m2K)
Menge: 3,000 St

**03.00.88 Zulage Oberfläche eloxiert BA4.1 UG F4.12 Holz-Alu-Fenster ca. 2,25*1,35m Schallschutz LPB V**
Holz-Alu-Fenster
wie vor, jedoch

Zulage für Oberfläche Alu eloxiert C 32 oder C 33 bzw.
nach
Wahl des AG
Menge: 3,000 St

**03.00.89 BA4.1 UG F4.12 Fensterbank außen ca. 2,25m (Schallschutz LPB V)**
Aluminium-Fensterbank außen inkl. seitliche
Randabschlüsse
an vorbeschriebenem Fenster
gemäß Leitbeschreibung liefern und einbauen,

Umfassungsbauteile: massiv, Mauerwerk/Beton
Einbauort: UG
Menge: 3,000 St

**03.00.90 Zulage Oberfläche eloxiert BA4.1 UG F4.12 Fensterbank außen ca. 2,25m (Schallschutz LPB V)**
Fensterbank außen
wie vor, jedoch

Zulage für Oberfläche Alu eloxiert C 32 oder C 33 bzw.
nach
Wahl des AG
Menge: 3,000 St

*Hinweis*

**03.00.91 BA4.2 UG F4.13 Holz-Alu-Fenster ca. 1,01*1,61m**
Holz-Alu-Fenster gemäß Leitbeschreibung liefern und
einbauen,

Öffnung rechteckig
Rohbauöffnungsmaße B x H ca. 1,01*1,61m
Beschlag: 1flüglig, Dreh-/Kipp-Beschlag
Fensterbankanschlussprofilierung innen und außen
Rahmenverbreiterung seitlich beidseitig b ca. 30mm
Rahmenverbreiterung oben b ca. 100mm
inkl. kraftschlüssige Befestigung am Rohbau nach Wahl
des AN
inkl. Fugenausbildung und bauphysikalischem Anschluss
an
Bauwerk

Umfassungsbauteile: massiv, Mauerwerk/Beton
Einbauort: UG
Menge: 9,000 St

**03.00.92 Zulage Uw=0,9 BA4.2 UG F4.13 Holz-Alu-Fenster ca. 1,01*1,61m**
Holz-Alu-Fenster
wie vor, jedoch
Zulage für Uw = <0,9 W/(m2K)
Menge: 9,000 St

**03.00.93 Zulage Oberfläche eloxiert BA4.2 UG F4.13 Holz-Alu-Fenster ca. 1,01*1,61m**
Holz-Alu-Fenster
wie vor, jedoch

Zulage für Oberfläche Alu eloxiert C 32 oder C 33 bzw.
nach
Wahl des AG
Menge: 9,000 St

**03.00.94 BA4.2 UG F4.13 Fensterbank außen ca. 1,01m**
Aluminium-Fensterbank außen inkl. seitliche
Randabschlüsse
an vorbeschriebenem Fenster
gemäß Leitbeschreibung liefern und einbauen,

Umfassungsbauteile: massiv, Mauerwerk/Beton
Einbauort: UG
Menge: 9,000 St

**03.00.95 Zulage Oberfläche eloxiert BA4.2 UG F4.13 Fensterbank außen ca. 1,01m**
Fensterbank außen
wie vor, jedoch

Zulage für Oberfläche Alu eloxiert C 32 oder C 33 bzw.
nach
Wahl des AG
Menge: 9,000 St

**03.00.96 BA4.2 UG F4.14 Holz-Alu-Fenster ca. 2,25*1,61m**
Holz-Alu-Fenster gemäß Leitbeschreibung liefern und
einbauen,
bestehend aus 2 Stück 1-flügeligen Fensterelementen,
die in
der Mitte an den senkrechten Rahmen miteinander
gekoppelt
sind.

Öffnung rechteckig
Rohbauöffnungsmaße B x H ca. 2,25*1,61m (Gesamtbreite)
Beschlag: 2x 1flüglig, Dreh-/Kipp-Beschlag
Fensterbankanschlussprofilierung innen und außen
Rahmenverbreiterung seitlich beidseitig b ca. 30mm
Rahmenverbreiterung oben b ca. 100mm
inkl. kraftschlüssige Befestigung am Rohbau nach Wahl
des AN
inkl. Fugenausbildung und bauphysikalischem Anschluss
an
Bauwerk

Umfassungsbauteile: massiv, Mauerwerk/Beton
Einbauort: UG
Menge: 8,000 St

**03.00.97 Zulage Uw=0,9 BA4.2 UG F4.14 Holz-Alu-Fenster ca. 2,25*1,61m**
Holz-Alu-Fenster
wie vor, jedoch
Zulage für Uw = <0,9 W/(m2K)
Menge: 8,000 St

**03.00.98 Zulage Oberfläche eloxiert BA4.2 UG F4.14 Holz-Alu-Fenster ca. 2,25*1,61m**
Holz-Alu-Fenster
wie vor, jedoch

Zulage für Oberfläche Alu eloxiert C 32 oder C 33 bzw.
nach
Wahl des AG
Menge: 8,000 St

**03.00.99 BA4.2 UG F4.14 Fensterbank außen ca. 2,25m**
Aluminium-Fensterbank außen inkl. seitliche
Randabschlüsse
an vorbeschriebenem Fenster
gemäß Leitbeschreibung liefern und einbauen,

Umfassungsbauteile: massiv, Mauerwerk/Beton
Einbauort: UG
Menge: 8,000 St

**03.00.100 Zulage Oberfläche eloxiert BA4.2 UG F4.14 Fensterbank außen ca. 2,25m**
Fensterbank außen
wie vor, jedoch

Zulage für Oberfläche Alu eloxiert C 32 oder C 33 bzw.
nach
Wahl des AG
Menge: 8,000 St

**03.00.101 BA4.2 UG F4.15 Holz-Alu-Fenster ca. 1,01*0,81m**
Holz-Alu-Fenster gemäß Leitbeschreibung liefern und
einbauen,

Öffnung rechteckig
Rohbauöffnungsmaße B x H ca. 1,01*0,81m
Beschlag: 1flüglig, Dreh-/Kipp-Beschlag
Fensterbankanschlussprofilierung innen und außen
Rahmenverbreiterung seitlich beidseitig b ca. 30mm
Rahmenverbreiterung oben b ca. 100mm
inkl. kraftschlüssige Befestigung am Rohbau nach Wahl
des AN
inkl. Fugenausbildung und bauphysikalischem Anschluss
an
Bauwerk

Umfassungsbauteile: massiv, Mauerwerk/Beton
Einbauort: UG
Menge: 3,000 St

**03.00.102 Zulage Uw=0,9 BA4.2 UG F4.15 Holz-Alu-Fenster ca. 1,01*0,81m**
Holz-Alu-Fenster
wie vor, jedoch
Zulage für Uw = <0,9 W/(m2K)
Menge: 3,000 St

**03.00.103 Zulage Oberfläche eloxiert BA4.2 UG F4.15 Holz-Alu-Fenster ca. 1,01*0,81m**
Holz-Alu-Fenster
wie vor, jedoch

Zulage für Oberfläche Alu eloxiert C 32 oder C 33 bzw.
nach
Wahl des AG
Menge: 3,000 St

**03.00.104 BA4.2 UG F4.15 Fensterbank außen ca. 1,01m**
Aluminium-Fensterbank außen inkl. seitliche
Randabschlüsse
an vorbeschriebenem Fenster
gemäß Leitbeschreibung liefern und einbauen,

Umfassungsbauteile: massiv, Mauerwerk/Beton
Einbauort: UG
Menge: 3,000 St

**03.00.105 Zulage Oberfläche eloxiert BA4.2 UG F4.15 Fensterbank außen ca. 1,01m**
Fensterbank außen
wie vor, jedoch

Zulage für Oberfläche Alu eloxiert C 32 oder C 33 bzw.
nach
Wahl des AG
Menge: 3,000 St

**03.00.106 BA4.2 UG F4.16 Holz-Alu-Fenster ca. 2,25*1,01m**
Holz-Alu-Fenster gemäß Leitbeschreibung liefern und
einbauen,
bestehend aus 2 Stück 1-flügeligen Fensterelementen,
die in
der Mitte an den senkrechten Rahmen miteinander
gekoppelt
sind.

Öffnung rechteckig
Rohbauöffnungsmaße B x H ca. 2,25*1,01m (Gesamtbreite)
Beschlag: 2x 1flüglig, Dreh-/Kipp-Beschlag
Fensterbankanschlussprofilierung innen und außen
Rahmenverbreiterung seitlich beidseitig b ca. 30mm
Rahmenverbreiterung oben b ca. 100mm
inkl. kraftschlüssige Befestigung am Rohbau nach Wahl
des AN
inkl. Fugenausbildung und bauphysikalischem Anschluss
an
Bauwerk

Umfassungsbauteile: massiv, Mauerwerk/Beton
Einbauort: UG
Menge: 1,000 St

**03.00.107 Zulage Uw=0,9 BA4.2 UG F4.16 Holz-Alu-Fenster ca. 2,25*1,01m**
Holz-Alu-Fenster
wie vor, jedoch
Zulage für Uw = <0,9 W/(m2K)
Menge: 1,000 St

**03.00.108 Zulage Oberfläche eloxiert BA4.2 UG F4.16 Holz-Alu-Fenster ca. 2,25*1,01m**
Holz-Alu-Fenster
wie vor, jedoch

Zulage für Oberfläche Alu eloxiert C 32 oder C 33 bzw.
nach
Wahl des AG
Menge: 1,000 St

**03.00.109 BA4.2 UG F4.16 Fensterbank außen ca. 2,25m**
Aluminium-Fensterbank außen inkl. seitliche
Randabschlüsse
an vorbeschriebenem Fenster
gemäß Leitbeschreibung liefern und einbauen,

Umfassungsbauteile: massiv, Mauerwerk/Beton
Einbauort: UG
Menge: 1,000 St

**03.00.110 Zulage Oberfläche eloxiert BA4.2 UG F4.16 Fensterbank außen ca. 2,25m**
Fensterbank außen
wie vor, jedoch

Zulage für Oberfläche Alu eloxiert C 32 oder C 33 bzw.
nach
Wahl des AG
Menge: 1,000 St

**03.00.111 BA4.2 UG F4.17 Holz-Alu-Fenster ca. 1,75*0,87m**
Holz-Alu-Fenster gemäß Leitbeschreibung liefern und
einbauen,
bestehend aus 2 Stück 1-flügeligen Fensterelementen,
die in
der Mitte an den senkrechten Rahmen miteinander
gekoppelt
sind.

Öffnung rechteckig
Rohbauöffnungsmaße B x H ca. 1,75*0,87m (Gesamtbreite)
Beschlag: 2x 1flüglig, Dreh-/Kipp-Beschlag
Fensterbankanschlussprofilierung innen und außen
Rahmenverbreiterung seitlich beidseitig b ca. 30mm
Rahmenverbreiterung oben b ca. 100mm
inkl. kraftschlüssige Befestigung am Rohbau nach Wahl
des AN
inkl. Fugenausbildung und bauphysikalischem Anschluss
an
Bauwerk

Umfassungsbauteile: massiv, Mauerwerk/Beton
Einbauort: UG
Menge: 1,000 St

**03.00.112 Zulage Uw=0,9 BA4.2 UG F4.17 Holz-Alu-Fenster ca. 1,75*0,87m**
Holz-Alu-Fenster
wie vor, jedoch
Zulage für Uw = <0,9 W/(m2K)
Menge: 1,000 St

**03.00.113 Zulage Oberfläche eloxiert BA4.2 UG F4.17 Holz-Alu-Fenster ca. 1,75*0,87m**
Holz-Alu-Fenster
wie vor, jedoch

Zulage für Oberfläche Alu eloxiert C 32 oder C 33 bzw.
nach
Wahl des AG
Menge: 1,000 St

**03.00.114 BA4.2 UG F4.17 Fensterbank außen ca. 1,75m**
Aluminium-Fensterbank außen inkl. seitliche
Randabschlüsse
an vorbeschriebenem Fenster
gemäß Leitbeschreibung liefern und einbauen,

Umfassungsbauteile: massiv, Mauerwerk/Beton
Einbauort: UG
Menge: 1,000 St

**03.00.115 Zulage Oberfläche eloxiert BA4.2 UG F4.17 Fensterbank außen ca. 1,75m**
Fensterbank außen
wie vor, jedoch

Zulage für Oberfläche Alu eloxiert C 32 oder C 33 bzw.
nach
Wahl des AG
Menge: 1,000 St

**03.00.116 BA4.2 UG F4.18 Holz-Alu-Fenster ca. 0,80*0,87m**
Holz-Alu-Fenster gemäß Leitbeschreibung liefern und
einbauen,

Öffnung rechteckig
Rohbauöffnungsmaße B x H ca. 0,80*0,87m
Beschlag: 1flüglig, Dreh-/Kipp-Beschlag
Fensterbankanschlussprofilierung innen und außen
Rahmenverbreiterung seitlich beidseitig b ca. 30mm
Rahmenverbreiterung oben b ca. 100mm
inkl. kraftschlüssige Befestigung am Rohbau nach Wahl
des AN
inkl. Fugenausbildung und bauphysikalischem Anschluss
an
Bauwerk

Umfassungsbauteile: massiv, Mauerwerk/Beton
Einbauort: UG
Menge: 1,000 St

**03.00.117 Zulage Uw=0,9 BA4.2 UG F4.18 Holz-Alu-Fenster ca. 0,80*0,87m**
Holz-Alu-Fenster
wie vor, jedoch
Zulage für Uw = <0,9 W/(m2K)
Menge: 1,000 St

**03.00.118 Zulage Oberfläche eloxiert BA4.2 UG F4.18 Holz-Alu-Fenster ca. 0,80*0,87m**
Holz-Alu-Fenster
wie vor, jedoch

Zulage für Oberfläche Alu eloxiert C 32 oder C 33 bzw.
nach
Wahl des AG
Menge: 1,000 St

**03.00.119 BA4.2 UG F4.18 Fensterbank außen ca. 0,80m**
Aluminium-Fensterbank außen inkl. seitliche
Randabschlüsse
an vorbeschriebenem Fenster
gemäß Leitbeschreibung liefern und einbauen,

Umfassungsbauteile: massiv, Mauerwerk/Beton
Einbauort: UG
Menge: 1,000 St

**03.00.120 Zulage Oberfläche eloxiert BA4.2 UG F4.18 Fensterbank außen ca. 0,80m**
Fensterbank außen
wie vor, jedoch

Zulage für Oberfläche Alu eloxiert C 32 oder C 33 bzw.
nach
Wahl des AG
Menge: 1,000 St

**03.00.121 BA4.2 UG F4.19 Holz-Alu-Fenster ca. 1,13*0,87m**
Holz-Alu-Fenster gemäß Leitbeschreibung liefern und
einbauen,

Öffnung rechteckig
Rohbauöffnungsmaße B x H ca. 1,13*0,87m
Beschlag: 1flüglig, Dreh-/Kipp-Beschlag
Fensterbankanschlussprofilierung innen und außen
Rahmenverbreiterung seitlich beidseitig b ca. 30mm
Rahmenverbreiterung oben b ca. 100mm
inkl. kraftschlüssige Befestigung am Rohbau nach Wahl
des AN
inkl. Fugenausbildung und bauphysikalischem Anschluss
an
Bauwerk

Umfassungsbauteile: massiv, Mauerwerk/Beton
Einbauort: UG
Menge: 1,000 St

**03.00.122 Zulage Uw=0,9 BA4.2 UG F4.19 Holz-Alu-Fenster ca. 1,13*0,87m**
Holz-Alu-Fenster
wie vor, jedoch
Zulage für Uw = <0,9 W/(m2K)
Menge: 1,000 St

**03.00.123 Zulage Oberfläche eloxiert BA4.2 UG F4.19 Holz-Alu-Fenster ca. 1,13*0,87m**
Holz-Alu-Fenster
wie vor, jedoch

Zulage für Oberfläche Alu eloxiert C 32 oder C 33 bzw.
nach
Wahl des AG
Menge: 1,000 St

**03.00.124 BA4.2 UG F4.19 Fensterbank außen ca. 1,13m**
Aluminium-Fensterbank außen inkl. seitliche
Randabschlüsse
an vorbeschriebenem Fenster
gemäß Leitbeschreibung liefern und einbauen,

Umfassungsbauteile: massiv, Mauerwerk/Beton
Einbauort: UG
Menge: 1,000 St

**03.00.125 Zulage Oberfläche eloxiert BA4.2 UG F4.19 Fensterbank außen ca. 1,13m**
Fensterbank außen
wie vor, jedoch

Zulage für Oberfläche Alu eloxiert C 32 oder C 33 bzw.
nach
Wahl des AG
Menge: 1,000 St

**03.00.126 BA4.2 UG F4.20 Holz-Alu-Fenster ca. 1,10*1,01m**
Holz-Alu-Fenster gemäß Leitbeschreibung liefern und
einbauen,

Öffnung rechteckig
Rohbauöffnungsmaße B x H ca. 1,10*1,01m
Beschlag: 1flüglig, Dreh-/Kipp-Beschlag
Fensterbankanschlussprofilierung innen und außen
Rahmenverbreiterung seitlich beidseitig b ca. 30mm
Rahmenverbreiterung oben b ca. 100mm
inkl. kraftschlüssige Befestigung am Rohbau nach Wahl
des AN
inkl. Fugenausbildung und bauphysikalischem Anschluss
an
Bauwerk

Umfassungsbauteile: massiv, Mauerwerk/Beton
Einbauort: UG
Menge: 1,000 St

**03.00.127 Zulage Uw=0,9 BA4.2 UG F4.20 Holz-Alu-Fenster ca. 1,10*1,01m**
Holz-Alu-Fenster
wie vor, jedoch
Zulage für Uw = <0,9 W/(m2K)
Menge: 1,000 St

**03.00.128 Zulage Oberfläche eloxiert BA4.2 UG F4.20 Holz-Alu-Fenster ca. 1,10*1,01m**
Holz-Alu-Fenster
wie vor, jedoch

Zulage für Oberfläche Alu eloxiert C 32 oder C 33 bzw.
nach
Wahl des AG
Menge: 1,000 St

**03.00.129 BA4.2 UG F4.20 Fensterbank außen ca. 1,10m**
Aluminium-Fensterbank außen inkl. seitliche
Randabschlüsse
an vorbeschriebenem Fenster
gemäß Leitbeschreibung liefern und einbauen,

Umfassungsbauteile: massiv, Mauerwerk/Beton
Einbauort: UG
Menge: 1,000 St

**03.00.130 Zulage Oberfläche eloxiert BA4.2 UG F4.20 Fensterbank außen ca. 1,10m**
Fensterbank außen
wie vor, jedoch

Zulage für Oberfläche Alu eloxiert C 32 oder C 33 bzw.
nach
Wahl des AG
Menge: 1,000 St

**03.00.131 BA4.2 UG F4.21 Holz-Alu-Fenster ca. 2,19*1,01m**
Holz-Alu-Fenster gemäß Leitbeschreibung liefern und
einbauen,
bestehend aus 2 Stück 1-flügeligen Fensterelementen,
die in
der Mitte an den senkrechten Rahmen miteinander
gekoppelt
sind.
Öffnung rechteckig
Rohbauöffnungsmaße B x H ca. 2,19*1,01m (Gesamtbreite)
Beschlag: 2x 1flüglig, Dreh-/Kipp-Beschlag
Fensterbankanschlussprofilierung innen und außen
Rahmenverbreiterung seitlich beidseitig b ca. 30mm
Rahmenverbreiterung oben b ca. 100mm
inkl. kraftschlüssige Befestigung am Rohbau nach Wahl
des AN
inkl. Fugenausbildung und bauphysikalischem Anschluss
an
Bauwerk

Umfassungsbauteile: massiv, Mauerwerk/Beton
Einbauort: UG
Menge: 1,000 St

**03.00.132 Zulage Uw=0,9 BA4.2 UG F4.21 Holz-Alu-Fenster ca. 2,19*1,01m**
Holz-Alu-Fenster
wie vor, jedoch
Zulage für Uw = <0,9 W/(m2K)
Menge: 1,000 St

**03.00.133 Zulage Oberfläche eloxiert BA4.2 UG F4.21 Holz-Alu-Fenster ca. 2,19*1,01m**
Holz-Alu-Fenster
wie vor, jedoch

Zulage für Oberfläche Alu eloxiert C 32 oder C 33 bzw.
nach
Wahl des AG
Menge: 1,000 St

**03.00.134 BA4.2 UG F4.21 Fensterbank außen ca. 2,19m**
Aluminium-Fensterbank außen inkl. seitliche
Randabschlüsse
an vorbeschriebenem Fenster
gemäß Leitbeschreibung liefern und einbauen,

Umfassungsbauteile: massiv, Mauerwerk/Beton
Einbauort: UG
Menge: 1,000 St

**03.00.135 Zulage Oberfläche eloxiert BA4.2 UG F4.21 Fensterbank außen ca. 2,19m**
Fensterbank außen
wie vor, jedoch

Zulage für Oberfläche Alu eloxiert C 32 oder C 33 bzw.
nach
Wahl des AG
Menge: 1,000 St

**03.00.136 BA4.1 UG F4.22 Holz-Alu-Fenster ca. 4,90*1,01m**
Holz-Alu-Fenster gemäß Leitbeschreibung liefern und
einbauen,
bestehend aus 4 Stück 1-flügeligen Fensterelementen,
die in
der Mitte an den senkrechten Rahmen miteinander
gekoppelt
sind.

Öffnung rechteckig
Rohbauöffnungsmaße B x H ca. 4,90*1,01m (Gesamtbreite)
Beschlag: 4x 1flüglig, Dreh-/Kipp-Beschlag
Fensterbankanschlussprofilierung innen und außen
Rahmenverbreiterung seitlich beidseitig b ca. 30mm
Rahmenverbreiterung oben b ca. 100mm
inkl. kraftschlüssige Befestigung am Rohbau nach Wahl
des AN
inkl. Fugenausbildung und bauphysikalischem Anschluss
an
Bauwerk

Umfassungsbauteile: massiv, Mauerwerk/Beton
Einbauort: UG
Menge: 1,000 St

**03.00.137 Zulage Uw=0,9 BA4.1 UG F4.22 Holz-Alu-Fenster ca. 4,90*1,01m**
Holz-Alu-Fenster
wie vor, jedoch
Zulage für Uw = <0,9 W/(m2K)
Menge: 1,000 St

**03.00.138 Zulage Oberfläche eloxiert BA4.1 UG F4.22 Holz-Alu-Fenster ca. 4,90*1,01m**
Holz-Alu-Fenster
wie vor, jedoch

Zulage für Oberfläche Alu eloxiert C 32 oder C 33 bzw.
nach
Wahl des AG
Menge: 1,000 St

**03.00.139 BA4.1 UG F4.22 Fensterbank außen B ca. 4,90m**
Aluminium-Fensterbank außen inkl. seitliche
Randabschlüsse
an vorbeschriebenem Fenster
gemäß Leitbeschreibung liefern und einbauen,
inkl. Dehnprofil

Umfassungsbauteile: massiv, Mauerwerk/Beton
Einbauort: UG
Menge: 1,000 St

**03.00.140 Zulage Oberfläche eloxiert BA4.1 UG F4.22 Fensterbank außen ca. 4,90m**
Fensterbank außen
wie vor, jedoch

Zulage für Oberfläche Alu eloxiert C 32 oder C 33 bzw.
nach
Wahl des AG
Menge: 1,000 St

#### Bereich 03.01 Erdgeschoss EG

*Hinweis*

**03.01.5 BA1 EG F 1.1 Holz-Alu-Fenster ca. 1,01*3,25m**
Holz-Alu-Fenster gemäß Leitbeschreibung liefern und
einbauen,

Öffnung rechteckig
Rohbauöffnungsmaße B x H ca. 1,01*3,25m
Beschlag: 1flüglig, Dreh-/Kipp-Beschlag
Fensterbankanschlussprofilierung außen
Rahmenverbreiterung seitlich beidseitig b ca. 35mm,
Rahmenverbreiterung unten ca. 80mm
Rahmenverbreiterung oben b ca. 170mm
inkl. kraftschlüssige Befestigung am Rohbau nach Wahl
des AN
inkl. Fugenausbildung und bauphysikalischem Anschluss
an
Bauwerk
inkl. Abdeckprofil außen seitlich beidseitig L 40 x
20mm

Umfassungsbauteile: massiv, Mauerwerk/Beton
Einbauort: EG

Anm.:
Zusätzliche Anforderung (Flügelgröße) gemäß
Leitbeschreibung

Absturzsicherung durch gesondertes Außengeländer.

Zugangsmöglichkeit des öffentlichen Personenverkehrs
(Öffnungsflügel OG mit bauseitiger Absturzsicherung,
Türen
EG, beidseitig Sicherheitsglas gemäß GUV)
Menge: 34,000 St

**03.01.6 Zulage Uw=0,9 BA1 EG F 1.1 Holz-Alu-Fenster ca. 1,01*3,25m**
Holz-Alu-Fenster
wie vor, jedoch
Zulage für Uw = <0,9 W/(m2K)
Menge: 34,000 St

**03.01.7 Zulage Oberfläche eloxiert BA1 EG F 1.1 Holz-Alu-Fenster ca. 1,01*3,25m**
Holz-Alu-Fenster
wie vor, jedoch

Zulage für Oberfläche Alu eloxiert C 32 oder C 33 bzw.
nach
Wahl des AG
Menge: 34,000 St

**03.01.8 BA1 EG F 1.1 Fensterbank außen ca. 1,01m**
Aluminium-Fensterbank außen inkl. seitlicher
Randabschlüsse
an vorbeschriebenem Fenster
gemäß Leitbeschreibung liefern und einbauen,

Umfassungsbauteile: massiv, Mauerwerk/Beton
Einbauort: EG
Menge: 34,000 St

**03.01.9 Zulage Oberfläche eloxiert BA1 EG F 1.1 Fensterbank außen ca. 1,01m**
Fensterbank außen
wie vor, jedoch

Zulage für Oberfläche Alu eloxiert C 32 oder C 33 bzw.
nach
Wahl des AG
Menge: 34,000 St

*Hinweis*

**03.01.10 BA3 EG F3.1 Holz-Alu-Fenster ca. 1,05*3,22m**
Holz-Alu-Fenster gemäß Leitbeschreibung liefern und
einbauen,

Öffnung rechteckig
Rohbauöffnungsmaße B x H ca. 1,05*3,22m
Beschlag: 1flüglig, Dreh-/Kipp-Beschlag
Fensterbankanschlussprofilierung außen
Rahmenverbreiterung seitlich beidseitig b ca. 35mm,
Rahmenverbreiterungunten ca. 80mm
Rahmenverbreiterung oben b ca. 35mm
inkl. kraftschlüssige Befestigung am Rohbau nach Wahl
des AN
inkl. Fugenausbildung und bauphysikalischem Anschluss
an
Bauwerk
inkl. Abdeckprofil außen seitlich beidseitig L 40 x
20mm

Umfassungsbauteile: massiv, Mauerwerk/Beton
Einbauort: EG

Anm.:
Zusätzliche Anforderung (Flügelgröße) gemäß
Leitbeschreibung
beachten.

Absturzsicherung durch gesondertes Außengeländer.

Zugangsmöglichkeit des öffentlichen Personenverkehrs
(Öffnungsflügel OG mit bauseitiger Absturzsicherung,
Türen
EG, beidseitig Sicherheitsglas gemäß GUV)
Menge: 32,000 St

**03.01.11 Zulage Uw=0,9 BA3 EG F3.1 Holz-Alu-Fenster ca. 1,05*3,22m**
Holz-Alu-Fenster
wie vor, jedoch
Zulage für Uw = <0,9 W/(m2K)
Menge: 32,000 St

**03.01.12 Zulage Oberfläche eloxiert BA3 EG F3.1 Holz-Alu-Fenster ca. 1,05*3,22m**
Holz-Alu-Fenster
wie vor, jedoch

Zulage für Oberfläche Alu eloxiert C 32 oder C 33 bzw.
nach
Wahl des AG
Menge: 32,000 St

**03.01.13 BA3 EG F3.1 Fensterbank außen ca. 1,05m**
Aluminium-Fensterbank außen inkl. seitlicher
Randabschlüsse
an vorbeschriebenem Fenster
gemäß Leitbeschreibung liefern und einbauen,

Umfassungsbauteile: massiv, Mauerwerk/Beton
Einbauort: EG
Menge: 32,000 St

**03.01.14 Zulage Oberfläche eloxiert BA3 EG F3.1 Fensterbank außen ca. 1,05m**
Fensterbank außen
wie vor, jedoch

Zulage für Oberfläche Alu eloxiert C 32 oder C 33 bzw.
nach
Wahl des AG
Menge: 32,000 St

*Hinweis*
Die bestehenden Fensterelemente im Bauteil 4 sind
zwischen
der Rohbaudecken und Rohbaustützen bzw. Außenwand und
der mit dem Rohbau verankerten vorgehängten
Betonlisenenkonstruktion angeordnet. Die Elemente
stehen auf
dem horizontalen Beton-Riegel in der Ebene Decke über
UG
auf und sind in den jeweiligen Geschossen auf
Deckenebene
und seitlich an Betonstützen befestigt.
Die neuen Fensterelemente werden in gleicher Art
angeordnet
und befestigt.

**03.01.15 BA4.1 EG F4.1 Holz-Alu-Fenster ca. 1,01*3,00m**
Holz-Alu-Fenster gemäß Leitbeschreibung liefern und
einbauen,

Öffnung rechteckig
Rohbauöffnungsmaße B x H ca. 1,01*3,00m
Beschlag: 1flüglig, Dreh-/Kipp-Beschlag
Fensterbankanschlussprofilierung außen
Rahmenverbreiterung seitlich beidseitig b ca. 35mm,
Rahmenverbreiterung unten ca. 80mm
inkl. kraftschlüssige Befestigung am Rohbau mittels
Konsolen,
Winkeln nach Wahl des AN
inkl. Fugenausbildung und bauphysikalischem Anschluss
an
Bauwerk
inkl. Abdeckprofil außen seitlich beidseitig L 40 x
20mm

Umfassungsbauteile: massiv, Mauerwerk/Beton
Einbauort: EG

Anm.:
Zusätzliche Anforderung (Flügelgröße) gemäß
Leitbeschreibung
beachten.

Absturzsicherung durch gesondertes Außengeländer.

Zugangsmöglichkeit des öffentlichen Personenverkehrs
(Öffnungsflügel OG mit bauseitiger Absturzsicherung,
Türen
EG, beidseitig Sicherheitsglas gemäß GUV)
Menge: 5,000 St

**03.01.16 Zulage Uw=0,9 BA4.1 EG F4.1 Holz-Alu-Fenster ca. 1,01*3,00m**
Holz-Alu-Fenster
wie vor, jedoch
Zulage für Uw = <0,9 W/(m2K)
Menge: 5,000 St

**03.01.17 Zulage Oberfläche eloxiert BA4.1 EG F4.1 Holz-Alu-Fenster ca. 1,01*3,00m**
Holz-Alu-Fenster
wie vor, jedoch

Zulage für Oberfläche Alu eloxiert C 32 oder C 33 bzw.
nach
Wahl des AG
Menge: 5,000 St

**03.01.18 BA4.1 EG F4.1 Fensterbank außen ca. 1,01m**
Aluminium-Fensterbank außen inkl. seitlicher
Randabschlüsse
an vorbeschriebenem Fenster
gemäß Leitbeschreibung liefern und einbauen,

Ausführung von Leitbeschreibung abweichend:

Neigung ca. 30°
Ausladung der Fensterbank:
ca. 32cm

Umfassungsbauteile: massiv, Mauerwerk/Beton
Einbauort: EG
Menge: 5,000 St

**03.01.19 Zulage Oberfläche eloxiert BA4.1 EG F4.1 Fensterbank außen ca. 1,01m**
Fensterbank außen
wie vor, jedoch

Zulage für Oberfläche Alu eloxiert C 32 oder C 33 bzw.
nach
Wahl des AG
Menge: 5,000 St

**03.01.20 BA4.1 EG F4.1 Holz-Alu-Fenster ca. 1,01*3,00m Schallschutz LPB V**
Holz-Alu-Fenster gemäß Leitbeschreibung liefern und
einbauen,

Öffnung rechteckig
Rohbauöffnungsmaße B x H ca. 1,01*3,00m
Beschlag: 1flüglig, Dreh-/Kipp-Beschlag
Fensterbankanschlussprofilierung außen
Rahmenverbreiterung seitlich beidseitig b ca. 35mm,
Rahmenverbreiterung unten ca. 80mm
inkl. kraftschlüssige Befestigung am Rohbau mittels
Konsolen,
Winkeln nach Wahl des AN
inkl. Fugenausbildung und bauphysikalischem Anschluss
an
Bauwerk
inkl. Abdeckprofil außen seitlich beidseitig L 40 x
20mm

Fensterkonstruktion und Einbau Schallschutzanforderung
geeignet für Lärmpegelbereich V (LPB V) nach DIN
4109-1:
2018-01

Umfassungsbauteile: massiv, Mauerwerk/Beton
Einbauort: EG

Anm.:
Zusätzliche Anforderung (Flügelgröße) gemäß
Leitbeschreibung
beachten.

Absturzsicherung durch gesondertes Außengeländer.

Zugangsmöglichkeit des öffentlichen Personenverkehrs
(Öffnungsflügel OG mit bauseitiger Absturzsicherung,
Türen
EG, beidseitig Sicherheitsglas gemäß GUV)
Menge: 5,000 St

**03.01.21 Zulage Uw=0,9 BA4.1 EG F4.1 Holz-Alu-Fenster ca. 1,01*3,00m Schallschutz LPB V**
Holz-Alu-Fenster
wie vor, jedoch
Zulage für Uw = <0,9 W/(m2K)
Menge: 5,000 St

**03.01.22 Zulage Oberfläche eloxiert BA4.1 EG F4.1 Holz-Alu-Fenster ca. 1,01*3,00m Schallschutz LPB V**
Holz-Alu-Fenster
wie vor, jedoch

Zulage für Oberfläche Alu eloxiert C 32 oder C 33 bzw.
nach
Wahl des AG
Menge: 5,000 St

**03.01.23 BA4.1 EG F4.1 Fensterbank außen ca. 1,01m (Schallschutz LPB V)**
Aluminium-Fensterbank außen inkl. seitlicher
Randabschlüsse
an vorbeschriebenem Fenster
gemäß Leitbeschreibung liefern und einbauen,

Ausführung von Leitbeschreibung abweichend:

Neigung ca. 30°
Ausladung der Fensterbank:
ca. 32cm

Umfassungsbauteile: massiv, Mauerwerk/Beton
Einbauort: EG
Menge: 5,000 St

**03.01.24 Zulage Oberfläche eloxiert BA4.1 EG F4.1 Fensterbank außen ca. 1,01m (Schallschutz) LPB V**
Fensterbank außen
wie vor, jedoch

Zulage für Oberfläche Alu eloxiert C 32 oder C 33 bzw.
nach
Wahl des AG
Menge: 5,000 St

**03.01.25 BA4.1 EG F4.2 Holz-Alu-Fenster ca. 2,30*3,00m**
Holz-Alu-Fenster gemäß Leitbeschreibung liefern und
einbauen,
bestehend aus 2 Stück 1-flügeligen Fensterelementen,
die in
der Mitte an den senkrechten Rahmen miteinander
gekoppelt
sind.

Öffnung rechteckig
Rohbauöffnungsmaße B x H ca. 2,30*3,00m (Gesamtbreite)
Beschlag: 2flüglig, je mit Dreh-/Kipp-Beschlag
Fensterbankanschlussprofilierung außen
Rahmenverbreiterung seitlich einseitig b ca. 35mm
Rahmenverbreiterung seitlich einseitig b ca. 100mm
Rahmenverbreiterung unten ca. 80mm
inkl. kraftschlüssige Befestigung am Rohbau mittels
Konsolen,
Winkeln nach Wahl des AN
inkl. Fugenausbildung und bauphysikalischem Anschluss
an
Bauwerk
inkl. Abdeckprofil außen seitlich beidseitig L 40 x
20mm

Umfassungsbauteile: massiv, Mauerwerk/Beton
Einbauort: EG

Anm.:
Zusätzliche Anforderung (Flügelgröße) gemäß
Leitbeschreibung
beachten.

Absturzsicherung durch gesondertes Außengeländer.

Zugangsmöglichkeit des öffentlichen Personenverkehrs
(Öffnungsflügel OG mit bauseitiger Absturzsicherung,
Türen
EG, beidseitig Sicherheitsglas gemäß GUV)
Menge: 3,000 St

**03.01.26 Zulage Uw=0,9 BA4.1 EG F4.2 Holz-Alu-Fenster ca. 2,30*3,00m**
Holz-Alu-Fenster
wie vor, jedoch
Zulage für Uw = <0,9 W/(m2K)
Menge: 3,000 St

**03.01.27 Zulage Oberfläche eloxiert BA4.1 EG F4.2 Holz-Alu-Fenster ca. 2,30*3,00m**
Holz-Alu-Fenster
wie vor, jedoch

Zulage für Oberfläche Alu eloxiert C 32 oder C 33 bzw.
nach
Wahl des AG
Menge: 3,000 St

**03.01.28 BA4.1 EG F4.2 Fensterbank außen ca. 2,30m**
Aluminium-Fensterbank außen inkl. seitlicher
Randabschlüsse
an vorbeschriebenem Fenster
gemäß Leitbeschreibung liefern und einbauen,

Ausführung von Leitbeschreibung abweichend:

Neigung ca. 30°
Ausladung der Fensterbank:
ca. 32cm

Umfassungsbauteile: massiv, Mauerwerk/Beton
Einbauort: EG
Menge: 3,000 St

**03.01.29 Zulage Oberfläche eloxiert BA4.1 EG F4.2 Fensterbank außen ca. 2,30m**
Fensterbank außen
wie vor, jedoch

Zulage für Oberfläche Alu eloxiert C 32 oder C 33 bzw.
nach
Wahl des AG
Menge: 3,000 St

**03.01.30 Übergangselement Geschossdecke (waagrecht)**
Auf Höhe der Decke über EG ist zwischen den
Fenster-Elementen im EG und den Fensterelementen im OG
ein gedämmtes Übergangselement mit der Oberfläche der
Alu-Deckschale der Fenster einzubauen.

(vgl. Prinzipskizze, orange Markierung)

Breite wie vor beschriebenes Fensterelment.
Oberfläche Material wie Aluminium Deckschale der
Fenster

inkl. Unterkonstruktion und Befestigung an Bauwerk
oder den
entsprechenden Fensterelmenten
inkl. Dämmung des Hohlraumes mit geeignetem Material,
WLG
mind. 035 oder besser
inkl. Anschluss an allen Seiten (innen dampfdicht,
außen
winddicht)

Tiefe Übergangselement: wie Fensterkonstruktion
Höhe Übergangselement: ca. 35cm
Menge: 3,000 St

**03.01.31 Zulage Oberfläche eloxiert Übergangselement**
Übergangselement
wie vor, jedoch

Zulage für Oberfläche Alu eloxiert C 32 oder C 33 bzw.
nach
Wahl des AG
Menge: 3,000 St

**03.01.32 Zulage Blende Geschossdecke**
Zulage für den Einbau einer Blende im Bereich der der
Decke
über EG zwischen den Fenster-Elementen im EG und den
Fensterelementen im OG vor dem vor beschriebenem
gedämmten Übergangselement.

(vgl. Prinzipskizze, orange Markierung)

Breite wie vor beschriebenes Fensterelment.
Oberfläche Material wie Aluminium Deckschale der
Fenster

inkl. Unterkonstruktion und Befestigung an Bauwerk
oder den
entsprechenden Fensterelmenten

inkl. Anschluss an allen Seiten

Materialstärke Blende: wie Alu-Deckschale bzw. nach
Erfordernis aufgrund der Konstruktion
Höhe Blende: ca. 50cm (Höhe Übergangselement ca. 35cm +
Höhe Markisenkasten ca. 13cm)

Die Oberflächenbeschichtung des gedämmten
Übergangselementes kann im Fall des Einbaus der Blende
entfallen und ist in dieser Position entsprechend
abzuziehen.
Menge: 3,000 St

**03.01.33 Zulage Oberfläche eloxiert Blende**
Blende
wie vor, jedoch

Zulage für Oberfläche Alu eloxiert C 32 oder C 33 bzw.
nach
Wahl des AG
Menge: 3,000 St

**03.01.34 Kantteil Lisene (vertikal)**
Im Bereich der gekoppelten Fenster ist aus optischen
Gründen
außenseitig in den Bereichen, in denen es keine
vorgesetzen
Betonlisenen gibt, noch eine Lisene als vertikales
Gliederungselement auf die Fensterkonstruktion
aufzusetzen
(vgl. Prinzipskizze, orange Markierung)

Aluminium Kantteil

in der Höhe über Fensterkonstruktion EG,
Übergangselement
Geschossdecke und Fensterkonstruktion OG durchlaufend
Falls die Elemente in der Länge gestoßen werden ist
der Stoß
immer an der gleichen Stelle und in der Höhe im
gestalterischen
Bezug zur restlichen Fensterkonstruktion anzuordnen.

Tiefe: ca. 20cm
Höhe:
ca. 6,20m
(Fensterhöhe EG: ca. 3,00m, Höhe Übergangselement ca.
0,35m, Fensterhöhe OG ca. 2,85m)
ggf. inkl. Ausbildung Stoß
vordere Ansichtsbreite: 15cm
Seiten schrägverlaufend

Oberfläche Material wie Aluminium Deckschale der
Fenster
inkl. Anschluss oben und unten
inkl. Befestigung verdeckt mit Fensterkonstruktion
Menge: 1,000 St

**03.01.35 Zulage Oberfläche eloxiert Kantteil Lisene**
Kantteil Lisene
wie vor, jedoch

Zulage für Oberfläche Alu eloxiert C 32 oder C 33 bzw.
nach
Wahl des AG
Menge: 3,000 St

**03.01.36 BA4.1 EG F4.2 Holz-Alu-Fenster ca. 2,30*3,00m Schallschutz LPB V**
Holz-Alu-Fenster gemäß Leitbeschreibung liefern und
einbauen,
bestehend aus 2 Stück 1-flügeligen Fensterelementen,
die in
der Mitte an den senkrechten Rahmen miteinander
gekoppelt
sind.

Öffnung rechteckig
Rohbauöffnungsmaße B x H ca. 2,30*3,00m (Gesamtbreite)
Beschlag: 2flüglig, je mit Dreh-/Kipp-Beschlag
Fensterbankanschlussprofilierung außen
Rahmenverbreiterung seitlich einseitig b ca. 35mm
Rahmenverbreiterung seitlich einseitig b ca. 100mm
Rahmenverbreiterung unten ca. 80mm
inkl. kraftschlüssige Befestigung am Rohbau mittels
Konsolen,
Winkeln nach Wahl des AN
inkl. Fugenausbildung und bauphysikalischem Anschluss
an
Bauwerk
inkl. Abdeckprofil außen seitlich beidseitig L 40 x
20mm

Fensterkonstruktion und Einbau Schallschutzanforderung
geeignet für Lärmpegelbereich V (LPB V) nach DIN
4109-1:
2018-01

Umfassungsbauteile: massiv, Mauerwerk/Beton
Einbauort: EG

Anm.:
Zusätzliche Anforderung (Flügelgröße) gemäß
Leitbeschreibung
beachten.

Absturzsicherung durch gesondertes Außengeländer.

Zugangsmöglichkeit des öffentlichen Personenverkehrs
(Öffnungsflügel OG mit bauseitiger Absturzsicherung,
Türen
EG, beidseitig Sicherheitsglas gemäß GUV)
Menge: 3,000 St

**03.01.37 Zulage Uw=0,9 BA4.1 EG F4.2 Holz-Alu-Fenster ca. 2,30*3,00m Schallschutz LPB V**
Holz-Alu-Fenster
wie vor, jedoch
Zulage für Uw = <0,9 W/(m2K)
Menge: 3,000 St

**03.01.38 Zulage Oberfläche eloxiert BA4.1 EG F4.2 Holz-Alu-Fenster ca. 2,30*3,00m Schallschutz LPB V**
Holz-Alu-Fenster
wie vor, jedoch

Zulage für Oberfläche Alu eloxiert C 32 oder C 33 bzw.
nach
Wahl des AG
Menge: 3,000 St

**03.01.39 BA4.1 EG F4.2 Fensterbank außen ca. 2,30m (Schallschutz LPB V)**
Aluminium-Fensterbank außen inkl. seitlicher
Randabschlüsse
an vorbeschriebenem Fenster
gemäß Leitbeschreibung liefern und einbauen,

Ausführung von Leitbeschreibung abweichend:

Neigung ca. 30°
Ausladung der Fensterbank:
ca. 32cm

Umfassungsbauteile: massiv, Mauerwerk/Beton
Einbauort: EG
Menge: 3,000 St

**03.01.40 Zulage Oberfläche eloxiert BA4.1 EG F4.2 Fensterbank außen ca. 2,30m (Schallschutz LPB V)**
Fensterbank außen
wie vor, jedoch

Zulage für Oberfläche Alu eloxiert C 32 oder C 33 bzw.
nach
Wahl des AG
Menge: 3,000 St

**03.01.41 Übergangselement Geschossdecke (waagrecht)**
Auf Höhe der Decke über EG ist zwischen den
Fenster-Elementen im EG und den Fensterelementen im OG
ein gedämmtes Übergangselement mit der Oberfläche der
Alu-Deckschale der Fenster einzubauen.

(vgl. Prinzipskizze, orange Markierung)

Breite wie vor beschriebenes Fensterelment.
Oberfläche Material wie Aluminium Deckschale der
Fenster

inkl. Unterkonstruktion und Befestigung an Bauwerk
oder den
entsprechenden Fensterelmenten
inkl. Dämmung des Hohlraumes mit geeignetem Material,
WLG
mind. 035 oder besser
inkl. Anschluss an allen Seiten (innen dampfdicht,
außen
winddicht)

Tiefe Übergangselement: wie Fensterkonstruktion
Höhe Übergangselement: ca. 35cm
Menge: 3,000 St

**03.01.42 Zulage Oberfläche eloxiert Übergangselement**
Übergangselement
wie vor, jedoch

Zulage für Oberfläche Alu eloxiert C 32 oder C 33 bzw.
nach
Wahl des AG
Menge: 3,000 St

**03.01.43 Zulage Blende Geschossdecke**
Zulage für den Einbau einer Blende im Bereich der der
Decke
über EG zwischen den Fenster-Elementen im EG und den
Fensterelementen im OG vor dem vor beschriebenem
gedämmten Übergangselement.

(vgl. Prinzipskizze, orange Markierung)

Breite wie vor beschriebenes Fensterelment.
Oberfläche Material wie Aluminium Deckschale der
Fenster

inkl. Unterkonstruktion und Befestigung an Bauwerk
oder den
entsprechenden Fensterelmenten

inkl. Anschluss an allen Seiten

Materialstärke Blende: wie Alu-Deckschale bzw. nach
Erfordernis aufgrund der Konstruktion
Höhe Blende: ca. 50cm (Höhe Übergangselement ca. 35cm +
Höhe Markisenkasten ca. 13cm)

Die Oberflächenbeschichtung des gedämmten
Übergangselementes kann im Fall des Einbaus der Blende
entfallen und ist in dieser Position entsprechend
abzuziehen.
Menge: 3,000 St

**03.01.44 Zulage Oberfläche eloxiert Blende**
Blende
wie vor, jedoch

Zulage für Oberfläche Alu eloxiert C 32 oder C 33 bzw.
nach
Wahl des AG
Menge: 3,000 St

**03.01.45 Kantteil Lisene (vertikal)**
Im Bereich der gekoppelten Fenster ist aus optischen
Gründen
außenseitig in den Bereichen, in denen es keine
vorgesetzen
Betonlisenen gibt, noch eine Lisene als vertikales
Gliederungselement auf die Fensterkonstruktion
aufzusetzen
(vgl. Prinzipskizze, orange Markierung)

Aluminium Kantteil

in der Höhe über Fensterkonstruktion EG,
Übergangselement
Geschossdecke und Fensterkonstruktion OG durchlaufend
Falls die Elemente in der Länge gestoßen werden ist
der Stoß
immer an der gleichen Stelle und in der Höhe im
gestalterischen
Bezug zur restlichen Fensterkonstruktion anzuordnen.

Tiefe: ca. 20cm
Höhe:
ca. 6,20m
(Fensterhöhe EG: ca. 3,00m, Höhe Übergangselement ca.
0,35m, Fensterhöhe OG ca. 2,85m)
ggf. inkl. Ausbildung Stoß
vordere Ansichtsbreite: 15cm
Seiten schrägverlaufend

Oberfläche Material wie Aluminium Deckschale der
Fenster
inkl. Anschluss oben und unten
inkl. Befestigung verdeckt mit Fensterkonstruktion
Menge: 3,000 St

**03.01.46 Zulage Oberfläche eloxiert Kantteil Lisene**
Kantteil Lisene
wie vor, jedoch

Zulage für Oberfläche Alu eloxiert C 32 oder C 33 bzw.
nach
Wahl des AG
Menge: 3,000 St

*Hinweis*
Die bestehenden Fensterelemente im Bauteil 4 sind
zwischen
der Rohbaudecken und Rohbaustützen bzw. Außenwand und
der mit dem Rohbau verankerten vorgehängten
Betonlisenenkonstruktion angeordnet. Die Elemente
stehen auf
dem horizontalen Beton-Riegel in der Ebene Decke über
UG
auf und sind in den jeweiligen Geschossen auf
Deckenebene
und seitlich an Betonstützen befestigt.
Die neuen Fensterelemente werden in gleicher Art
angeordnet
und befestigt.

**03.01.47 BA4.2 EG F4.3 Holz-Alu-Fenster ca. 1,02*3,00m**
Holz-Alu-Fenster gemäß Leitbeschreibung liefern und
einbauen,

Öffnung rechteckig
Rohbauöffnungsmaße B x H ca. 1,02*3,00m
Beschlag: 1flüglig, Dreh-/Kipp-Beschlag
Fensterbankanschlussprofilierung außen
Rahmenverbreiterung seitlich beidseitig b ca. 35mm,
Rahmenverbreiterung unten ca. 80mm
inkl. kraftschlüssige Befestigung am Rohbau mittels
Konsolen,
Winkeln nach Wahl des AN
inkl. Fugenausbildung und bauphysikalischem Anschluss
an
Bauwerk
inkl. Abdeckprofil außen seitlich beidseitig L 40 x
20mm

Umfassungsbauteile: massiv, Mauerwerk/Beton
Einbauort: EG

Anm.:
Zusätzliche Anforderung (Flügelgröße) gemäß
Leitbeschreibung
beachten.

Absturzsicherung durch gesondertes Außengeländer.

Zugangsmöglichkeit des öffentlichen Personenverkehrs
(Öffnungsflügel OG mit bauseitiger Absturzsicherung,
Türen
EG, beidseitig Sicherheitsglas gemäß GUV)
Menge: 13,000 St

**03.01.48 Zulage Uw=0,9 BA4.2 EG F4.3 Holz-Alu-Fenster ca. 1,02*3,00m**
Holz-Alu-Fenster
wie vor, jedoch
Zulage für Uw = <0,9 W/(m2K)
Menge: 13,000 St

**03.01.49 Zulage Oberfläche eloxiert BA4.2 EG F4.3 Holz-Alu-Fenster ca. 1,02*3,00m**
Holz-Alu-Fenster
wie vor, jedoch

Zulage für Oberfläche Alu eloxiert C 32 oder C 33 bzw.
nach
Wahl des AG
Menge: 13,000 St

**03.01.50 BA4.2 EG F4.3 Fensterbank außen ca. 1,02m**
Aluminium-Fensterbank außen inkl. seitlicher
Randabschlüsse
an vorbeschriebenem Fenster
gemäß Leitbeschreibung liefern und einbauen,

Ausführung von Leitbeschreibung abweichend:

Neigung ca. 30°
Ausladung der Fensterbank:
ca. 32cm

Umfassungsbauteile: massiv, Mauerwerk/Beton
Einbauort: EG
Menge: 13,000 St

**03.01.51 Zulage Oberfläche eloxiert BA4.2 EG F4.3 Fensterbank außen ca. 1,02m**
Fensterbank außen
wie vor, jedoch

Zulage für Oberfläche Alu eloxiert C 32 oder C 33 bzw.
nach
Wahl des AG
Menge: 13,000 St

**03.01.52 BA4.2 EG F4.4 Holz-Alu-Fenster ca. 2,31*3,00m**
Holz-Alu-Fenster gemäß Leitbeschreibung liefern und
einbauen,
bestehend aus 2 Stück 1-flügeligen Fensterelementen,
die in
der Mitte an den senkrechten Rahmen miteinander
gekoppelt
sind.

Öffnung rechteckig
Rohbauöffnungsmaße B x H ca. 2,31*3,00m (Gesamtbreite)
Beschlag: 1flüglig, Dreh-/Kipp-Beschlag
Fensterbankanschlussprofilierung außen
Rahmenverbreiterung seitlich einseitig b ca. 35mm
Rahmenverbreiterung seitlich einseitig b ca. 100mm
Rahmenverbreiterung unten ca. 80mm
inkl. kraftschlüssige Befestigung am Rohbau mittels
Konsolen,
Winkeln nach Wahl des AN
inkl. Fugenausbildung und bauphysikalischem Anschluss
an
Bauwerk
inkl. Abdeckprofil außen seitlich beidseitig L 40 x
20mm

Umfassungsbauteile: massiv, Mauerwerk/Beton
Einbauort: EG

Anm.:
Zusätzliche Anforderung (Flügelgröße) gemäß
Leitbeschreibung
beachten.

Absturzsicherung durch gesondertes Außengeländer.

Zugangsmöglichkeit des öffentlichen Personenverkehrs
(Öffnungsflügel OG mit bauseitiger Absturzsicherung,
Türen
EG, beidseitig Sicherheitsglas gemäß GUV)
Menge: 9,000 St

**03.01.53 Zulage Uw=0,9 BA4.2 EG F4.4 Holz-Alu-Fenster ca. 2,31*3,00m**
Holz-Alu-Fenster
wie vor, jedoch
Zulage für Uw = <0,9 W/(m2K)
Menge: 9,000 St

**03.01.54 Zulage Oberfläche eloxiert BA4.2 EG F4.4 Holz-Alu-Fenster ca. 2,31*3,00m**
Holz-Alu-Fenster
wie vor, jedoch

Zulage für Oberfläche Alu eloxiert C 32 oder C 33 bzw.
nach
Wahl des AG
Menge: 9,000 St

**03.01.55 BA4.2 EG F4.4 Fensterbank außen ca. 2,31m**
Aluminium-Fensterbank außen inkl. seitlicher
Randabschlüsse
an vorbeschriebenem Fenster
gemäß Leitbeschreibung liefern und einbauen,

Ausführung von Leitbeschreibung abweichend:

Neigung ca. 30°
Ausladung der Fensterbank:
ca. 32cm

Umfassungsbauteile: massiv, Mauerwerk/Beton
Einbauort: EG
Menge: 9,000 St

**03.01.56 Zulage Oberfläche eloxiert BA4.2 EG F4.4 Fensterbank außen ca. 2,31m**
Fensterbank außen
wie vor, jedoch

Zulage für Oberfläche Alu eloxiert C 32 oder C 33 bzw.
nach
Wahl des AG
Menge: 9,000 St

**03.01.57 Übergangselement Geschossdecke (waagrecht)**
Auf Höhe der Decke über EG ist zwischen den
Fenster-Elementen im EG und den Fensterelementen im OG
ein gedämmtes Übergangselement mit der Oberfläche der
Alu-Deckschale der Fenster einzubauen.

(vgl. Prinzipskizze, orange Markierung)

Breite wie vor beschriebenes Fensterelment.
Oberfläche Material wie Aluminium Deckschale der
Fenster

inkl. Unterkonstruktion und Befestigung an Bauwerk
oder den
entsprechenden Fensterelmenten
inkl. Dämmung des Hohlraumes mit geeignetem Material,
WLG
mind. 035 oder besser
inkl. Anschluss an allen Seiten (innen dampfdicht,
außen
winddicht)

Tiefe Übergangselement: wie Fensterkonstruktion
Höhe Übergangselement: ca. 35cm
Menge: 9,000 St

**03.01.58 Zulage Oberfläche eloxiert Übergangselement**
Übergangselement
wie vor, jedoch

Zulage für Oberfläche Alu eloxiert C 32 oder C 33 bzw.
nach
Wahl des AG
Menge: 9,000 St

**03.01.59 Zulage Blende Geschossdecke**
Zulage für den Einbau einer Blende im Bereich der der
Decke
über EG zwischen den Fenster-Elementen im EG und den
Fensterelementen im OG vor dem vor beschriebenem
gedämmten Übergangselement.

(vgl. Prinzipskizze, orange Markierung)

Breite wie vor beschriebenes Fensterelment.
Oberfläche Material wie Aluminium Deckschale der
Fenster

inkl. Unterkonstruktion und Befestigung an Bauwerk
oder den
entsprechenden Fensterelmenten

inkl. Anschluss an allen Seiten

Materialstärke Blende: wie Alu-Deckschale bzw. nach
Erfordernis aufgrund der Konstruktion
Höhe Blende: ca. 50cm (Höhe Übergangselement ca. 35cm +
Höhe Markisenkasten ca. 13cm)

Die Oberflächenbeschichtung des gedämmten
Übergangselementes kann im Fall des Einbaus der Blende
entfallen und ist in dieser Position entsprechend
abzuziehen.
Menge: 9,000 St

**03.01.60 Zulage Oberfläche eloxiert Blende**
Blende
wie vor, jedoch

Zulage für Oberfläche Alu eloxiert C 32 oder C 33 bzw.
nach
Wahl des AG
Menge: 9,000 St

**03.01.61 Kantteil Lisene (vertikal)**
Im Bereich der gekoppelten Fenster ist aus optischen
Gründen
außenseitig in den Bereichen, in denen es keine
vorgesetzen
Betonlisenen gibt, noch eine Lisene als vertikales
Gliederungselement auf die Fensterkonstruktion
aufzusetzen
(vgl. Prinzipskizze, orange Markierung)

Aluminium Kantteil

in der Höhe über Fensterkonstruktion EG,
Übergangselement
Geschossdecke und Fensterkonstruktion OG durchlaufend
Falls die Elemente in der Länge gestoßen werden ist
der Stoß
immer an der gleichen Stelle und in der Höhe im
gestalterischen
Bezug zur restlichen Fensterkonstruktion anzuordnen.

Tiefe: ca. 20cm
Höhe:
ca. 6,20m
(Fensterhöhe EG: ca. 3,00m, Höhe Übergangselement ca.
0,35m, Fensterhöhe OG ca. 2,85m)
ggf. inkl. Ausbildung Stoß
vordere Ansichtsbreite: 15cm
Seiten schrägverlaufend

Oberfläche Material wie Aluminium Deckschale der
Fenster
inkl. Anschluss oben und unten
inkl. Befestigung verdeckt mit Fensterkonstruktion
Menge: 9,000 St

**03.01.62 Zulage Oberfläche eloxiert Kantteil Lisene**
Kantteil Lisene
wie vor, jedoch

Zulage für Oberfläche Alu eloxiert C 32 oder C 33 bzw.
nach
Wahl des AG
Menge: 9,000 St

#### Bereich 03.02 Obergeschoss OG

*Hinweis*

**03.02.1 BA1 OG F 1.2 Holz-Alu-Fenster ca. 1,06*2,97m**
Holz-Alu-Fenster gemäß Leitbeschreibung liefern und
einbauen,

Öffnung rechteckig
Rohbauöffnungsmaße B x H ca. 1,06*2,97m
Beschlag: 1flüglig, Dreh-/Kipp-Beschlag
Fensterbankanschlussprofilierung außen
Rahmenverbreiterung seitlich beidseitig b ca. 35mm
Rahmenverbreiterung unten ca. 80mm
Rahmenverbreiterung oben b ca. 170mm
inkl. kraftschlüssige Befestigung am Rohbau nach Wahl
des AN
inkl. Fugenausbildung und bauphysikalischem Anschluss
an
Bauwerk
inkl. Abdeckleisten außen seitlich beidseitig 40 x 20mm

Umfassungsbauteile: massiv, Mauerwerk/Beton
Einbauort: OG

Anm.:
Zusätzliche Anforderung (Flügelgröße) gemäß
Leitbeschreibung
beachten.

Absturzsicherung durch gesondertes Außengeländer.

Zugangsmöglichkeit des öffentlichen Personenverkehrs
(Öffnungsflügel OG mit bauseitiger Absturzsicherung,
Türen
EG, beidseitig Sicherheitsglas gemäß GUV)
Menge: 34,000 St

**03.02.2 Zulage Uw=0,9 BA1 OG F 1.2 Holz-Alu-Fenster ca. 1,06*2,97m**
Holz-Alu-Fenster
wie vor, jedoch
Zulage für Uw = <0,9 W/(m2K)
Menge: 34,000 St

**03.02.3 Zulage Oberfläche eloxiert BA1 OG F 1.2 Holz-Alu-Fenster ca. 1,06*2,97m**
Holz-Alu-Fenster
wie vor, jedoch

Zulage für Oberfläche Alu eloxiert C 32 oder C 33 bzw.
nach
Wahl des AG
Menge: 34,000 St

**03.02.4 BA1 OG F 1.2 Fensterbank außen ca. 1,06m**
Aluminium-Fensterbank außen inkl. seitlicher
Randabschlüsse
an vorbeschriebenem Fenster
gemäß Leitbeschreibung liefern und einbauen,

Umfassungsbauteile: massiv, Mauerwerk/Beton
Einbauort: OG
Menge: 34,000 St

**03.02.5 Zulage Oberfläche eloxiert BA1 OG F 1.2 Fensterbank außen ca. 1,06m**
Fensterbank außen
wie vor, jedoch

Zulage für Oberfläche Alu eloxiert C 32 oder C 33 bzw.
nach
Wahl des AG
Menge: 34,000 St

*Hinweis*

**03.02.6 BA3 OG F3.2 Holz-Alu-Fenster ca. 1,05*2,93m**
Holz-Alu-Fenster gemäß Leitbeschreibung liefern und
einbauen,

Öffnung rechteckig
Rohbauöffnungsmaße B x H ca. 1,05*2,93m
Beschlag: 1flüglig, Dreh-/Kipp-Beschlag
Fensterbankanschlussprofilierung außen
Rahmenverbreiterung seitlich beidseitig b ca. 35mm
Rahmenverbreiterung unten ca. 80mm
Rahmenverbreiterung oben b ca. 35mm
inkl. kraftschlüssige Befestigung am Rohbau nach Wahl
des AN
inkl. Fugenausbildung und bauphysikalischem Anschluss
an
Bauwerk
inkl. Abdeckleisten außen seitlich beidseitig 40 x 20mm

Umfassungsbauteile: massiv, Mauerwerk/Beton
Einbauort: OG

Anm.:
Zusätzliche Anforderung (Flügelgröße) gemäß
Leitbeschreibung
beachten.

Absturzsicherung durch gesondertes Außengeländer.

Zugangsmöglichkeit des öffentlichen Personenverkehrs
(Öffnungsflügel OG mit bauseitiger Absturzsicherung,
Türen
EG, beidseitig Sicherheitsglas gemäß GUV)
Menge: 32,000 St

**03.02.7 Zulage Uw=0,9 BA3 OG F3.2 Holz-Alu-Fenster ca. 1,05*2,93m**
Holz-Alu-Fenster
wie vor, jedoch
Zulage für Uw = <0,9 W/(m2K)
Menge: 32,000 St

**03.02.8 Zulage Oberfläche eloxiert BA3 OG F3.2 Holz-Alu-Fenster ca. 1,05*2,93m**
Holz-Alu-Fenster
wie vor, jedoch

Zulage für Oberfläche Alu eloxiert C 32 oder C 33 bzw.
nach
Wahl des AG
Menge: 32,000 St

**03.02.9 BA3 OG F3.2 Fensterbank außen ca. 1,05m**
Aluminium-Fensterbank außen inkl. seitlicher
Randabschlüsse
an vorbeschriebenem Fenster
gemäß Leitbeschreibung liefern und einbauen,

Umfassungsbauteile: massiv, Mauerwerk/Beton
Einbauort: OG
Menge: 32,000 St

**03.02.10 Zulage Oberfläche eloxiert BA3 OG F3.2 Fensterbank außen ca. 1,05m**
Fensterbank außen
wie vor, jedoch

Zulage für Oberfläche Alu eloxiert C 32 oder C 33 bzw.
nach
Wahl des AG
Menge: 32,000 St

*Hinweis*
Die bestehenden Fensterelemente im Bauteil 4 sind
zwischen
der Rohbaudecken und Rohbaustützen bzw. Außenwand und
der mit dem Rohbau verankerten vorgehängten
Betonlisenenkonstruktion angeordnet. Die Elemente
stehen auf
dem horizontalen Beton-Riegel in der Ebene Decke über
UG
auf und sind in den jeweiligen Geschossen auf
Deckenebene
und seitlich an Betonstützen befestigt.
Die neuen Fensterelemente werden in gleicher Art
angeordnet
und befestigt.

**03.02.11 BA4.1 OG F4.5 Holz-Alu-Fenster ca. 1,05*2,85m**
Holz-Alu-Fenster gemäß Leitbeschreibung liefern und
einbauen,

Öffnung rechteckig
Rohbauöffnungsmaße B x H ca. 1,05*2,85m
Beschlag: 1flüglig, Dreh-/Kipp-Beschlag
Fensterbankanschlussprofilierung außen
Rahmenverbreiterung seitlich beidseitig b ca. 35mm
Rahmenverbreiterung unten ca. 80mm
Rahmenverbreiterung oben b ca. 160mm
inkl. kraftschlüssige Befestigung am Rohbau mittels
Konsolen,
Winkeln nach Wahl des AN
inkl. Fugenausbildung und bauphysikalischem Anschluss
an
Bauwerk
inkl. Abdeckleisten außen seitlich beidseitig 40 x 20mm

Umfassungsbauteile: massiv, Mauerwerk/Beton
Einbauort: OG

Anm.:
Zusätzliche Anforderung (Flügelgröße) gemäß
Leitbeschreibung
beachten.

Absturzsicherung durch gesondertes Außengeländer.

Zugangsmöglichkeit des öffentlichen Personenverkehrs
(Öffnungsflügel OG mit bauseitiger Absturzsicherung,
Türen
EG, beidseitig Sicherheitsglas gemäß GUV)
Menge: 5,000 St

**03.02.12 Zulage Uw=0,9 BA4.1 OG F4.5 Holz-Alu-Fenster ca. 1,05*2,85m**
Holz-Alu-Fenster
wie vor, jedoch
Zulage für Uw = <0,9 W/(m2K)
Menge: 5,000 St

**03.02.13 Zulage Oberfläche eloxiert BA4.1 OG F4.5 Holz-Alu-Fenster ca. 1,05*2,85m**
Holz-Alu-Fenster
wie vor, jedoch

Zulage für Oberfläche Alu eloxiert C 32 oder C 33 bzw.
nach
Wahl des AG
Menge: 5,000 St

**03.02.14 BA4.1 OG F4.5 Fensterbank außen ca. 1,05m**
Aluminium-Fensterbank außen inkl. seitlicher
Randabschlüsse
an vorbeschriebenem Fenster
gemäß Leitbeschreibung liefern und einbauen,

Ausführung von Leitbeschreibung abweichend:

Neigung ca. 30°
Ausladung der Fensterbank:
ca. 17cm

Umfassungsbauteile: massiv, Mauerwerk/Beton
Einbauort: OG
Menge: 5,000 St

**03.02.15 Zulage Oberfläche eloxiert BA4.1 OG F4.5 Fensterbank außen ca. 1,05m**
Fensterbank außen
wie vor, jedoch

Zulage für Oberfläche Alu eloxiert C 32 oder C 33 bzw.
nach
Wahl des AG
Menge: 5,000 St

**03.02.16 BA4.1 OG F4.5 Holz-Alu-Fenster ca. 1,05*2,85m Schallschutz LPB V**
Holz-Alu-Fenster gemäß Leitbeschreibung liefern und
einbauen,

Öffnung rechteckig
Rohbauöffnungsmaße B x H ca. 1,05*2,85m
Beschlag: 1flüglig, Dreh-/Kipp-Beschlag
Fensterbankanschlussprofilierung außen
Rahmenverbreiterung seitlich beidseitig b ca. 35mm
Rahmenverbreiterung unten ca. 80mm
Rahmenverbreiterung oben b ca. 160mm
inkl. kraftschlüssige Befestigung am Rohbau mittels
Konsolen,
Winkeln nach Wahl des AN
inkl. Fugenausbildung und bauphysikalischem Anschluss
an
Bauwerk
inkl. Abdeckleisten außen seitlich beidseitig 40 x 20mm

Fensterkonstruktion und Einbau Schallschutzanforderung
geeignet für Lärmpegelbereich V (LPB V) nach DIN
4109-1:
2018-01

Umfassungsbauteile: massiv, Mauerwerk/Beton
Einbauort: OG

Anm.:
Zusätzliche Anforderung (Flügelgröße) gemäß
Leitbeschreibung
beachten.

Absturzsicherung durch gesondertes Außengeländer.

Zugangsmöglichkeit des öffentlichen Personenverkehrs
(Öffnungsflügel OG mit bauseitiger Absturzsicherung,
Türen
EG, beidseitig Sicherheitsglas gemäß GUV)
Menge: 5,000 St

**03.02.17 Zulage Uw=0,9 BA4.1 OG F4.5 Holz-Alu-Fenster ca. 1,05*2,85m Schallschutz LPB V**
Holz-Alu-Fenster
wie vor, jedoch
Zulage für Uw = <0,9 W/(m2K)
Menge: 5,000 St

**03.02.18 Zulage Oberfläche eloxiert BA4.1 OG F4.5 Holz-Alu-Fenster ca. 1,05*2,85m Schallschutz LPB V**
Holz-Alu-Fenster
wie vor, jedoch

Zulage für Oberfläche Alu eloxiert C 32 oder C 33 bzw.
nach
Wahl des AG
Menge: 5,000 St

**03.02.19 BA4.1 OG F4.5 Fensterbank außen ca. 1,05m (Schallschutz LPB V)**
Aluminium-Fensterbank außen inkl. seitlicher
Randabschlüsse
an vorbeschriebenem Fenster
gemäß Leitbeschreibung liefern und einbauen,

Ausführung von Leitbeschreibung abweichend:

Neigung ca. 30°
Ausladung der Fensterbank:
ca. 17cm

Umfassungsbauteile: massiv, Mauerwerk/Beton
Einbauort: OG
Menge: 5,000 St

**03.02.20 Zulage Oberfläche eloxiert BA4.1 OG F4.5 Fensterbank außen ca. 1,05m Schallschutz LPB V**
Fensterbank außen
wie vor, jedoch

Zulage für Oberfläche Alu eloxiert C 32 oder C 33 bzw.
nach
Wahl des AG
Menge: 5,000 St

**03.02.21 BA4.1 OG F4.6 Holz-Alu-Fenster ca. 2,30*2,85m**
Holz-Alu-Fenster gemäß Leitbeschreibung liefern und
einbauen,
bestehend aus 2 Stück 1-flügeligen Fensterelementen,
die in
der Mitte an den senkrechten Rahmen miteinander
gekoppelt
sind.

Öffnung rechteckig
Rohbauöffnungsmaße B x H ca. 2,30*2,85m (Gesamtbreite)
Beschlag: 2flüglig, je mit Dreh-/Kipp-Beschlag
Fensterbankanschlussprofilierung außen
Rahmenverbreiterung seitlich einseitig b ca. 35mm
Rahmenverbreiterung seitlich einseitig b ca. 100mm
Rahmenverbreiterung unten ca. 80mm
Rahmenverbreiterung oben b ca. 160mm
inkl. kraftschlüssige Befestigung am Rohbau mittels
Konsolen,
Winkeln nach Wahl des AN
inkl. Fugenausbildung und bauphysikalischem Anschluss
an
Bauwerk
inkl. Abdeckleisten außen seitlich beidseitig 40 x 20mm

Umfassungsbauteile: massiv, Mauerwerk/Beton
Einbauort: OG

Anm.:
Zusätzliche Anforderung (Flügelgröße) gemäß
Leitbeschreibung
beachten.

Absturzsicherung durch gesondertes Außengeländer.

Zugangsmöglichkeit des öffentlichen Personenverkehrs
(Öffnungsflügel OG mit bauseitiger Absturzsicherung,
Türen
EG, beidseitig Sicherheitsglas gemäß GUV)
Menge: 3,000 St

**03.02.22 Zulage Uw=0,9 BA4.1 OG F4.6 Holz-Alu-Fenster ca. 2,30*2,85m**
Holz-Alu-Fenster
wie vor, jedoch
Zulage für Uw = <0,9 W/(m2K)
Menge: 3,000 St

**03.02.23 Zulage Oberfläche eloxiert BA4.1 OG F4.6 Holz-Alu-Fenster ca. 2,30*2,85m**
Holz-Alu-Fenster
wie vor, jedoch

Zulage für Oberfläche Alu eloxiert C 32 oder C 33 bzw.
nach
Wahl des AG
Menge: 3,000 St

**03.02.24 BA4.1 OG F4.6 Fensterbank außen ca. 2,30m**
Aluminium-Fensterbank außen inkl. seitlicher
Randabschlüsse
an vorbeschriebenem Fenster
gemäß Leitbeschreibung liefern und einbauen,

Ausführung von Leitbeschreibung abweichend:

Neigung ca. 30°
Ausladung der Fensterbank:
ca. 17cm

Umfassungsbauteile: massiv, Mauerwerk/Beton
Einbauort: OG
Menge: 3,000 St

**03.02.25 Zulage Oberfläche eloxiert BA4.1 OG F4.6 Fensterbank außen ca. 2,30m**
Fensterbank außen
wie vor, jedoch

Zulage für Oberfläche Alu eloxiert C 32 oder C 33 bzw.
nach
Wahl des AG
Menge: 3,000 St

**03.02.26 BA4.1 OG F4.6 Holz-Alu-Fenster ca. 2,30*2,85m Schallschutz LPB V**
Holz-Alu-Fenster gemäß Leitbeschreibung liefern und
einbauen,
bestehend aus 2 Stück 1-flügeligen Fensterelementen,
die in
der Mitte an den senkrechten Rahmen miteinander
gekoppelt
sind.

Öffnung rechteckig
Rohbauöffnungsmaße B x H ca. 2,30*2,85m (Gesamtbreite)
Beschlag: 2flüglig, je mit Dreh-/Kipp-Beschlag
Fensterbankanschlussprofilierung außen
Rahmenverbreiterung seitlich be160mm
inkl. kraftschlüssige Befestigung am Rohbau mittels
Konsolen,
Winkeln nach Wahl des AN
inkl. Fugenausbildung und bauphysikalischem Anschluss
an
Bauwerk
inkl. Abdeckleisten außen seitlich beidseitig 40 x 20mm

Fensterkonstruktion und Einbau Schallschutzanforderung
geeignet für Lärmpegelbereich V (LPB V) nach DIN
4109-1:
2018-01

Umfassungsbauteile: massiv, Mauerwerk/Beton
Einbauort: OG

Anm.:
Zusätzliche Anforderung (Flügelgröße) gemäß
Leitbeschreibung
beachten.

Absturzsicherung durch gesondertes Außengeländer.

Zugangsmöglichkeit des öffentlichen Personenverkehrs
(Öffnungsflügel OG mit bauseitiger Absturzsicherung,
Türen
EG, beidseitig Sicherheitsglas gemäß GUV)
Menge: 3,000 St

**03.02.27 Zulage Uw=0,9 BA4.1 OG F4.6 Holz-Alu-Fenster ca. 2,30*2,85m Schallschutz LPB V**
Holz-Alu-Fenster
wie vor, jedoch
Zulage für Uw = <0,9 W/(m2K)
Menge: 3,000 St

**03.02.28 Zulage Oberfläche eloxiert BA4.1 OG F4.6 Holz-Alu-Fenster ca. 2,30*2,85m Schallschutz LPB V**
Holz-Alu-Fenster
wie vor, jedoch

Zulage für Oberfläche Alu eloxiert C 32 oder C 33 bzw.
nach
Wahl des AG
Menge: 3,000 St

**03.02.29 BA4.1 OG F4.6 Fensterbank außen ca. 2,30m (Schallschutz LPB V)**
Aluminium-Fensterbank außen inkl. seitlicher
Randabschlüsse
an vorbeschriebenem Fenster
gemäß Leitbeschreibung liefern und einbauen,

Ausführung von Leitbeschreibung abweichend:

Neigung ca. 30°
Ausladung der Fensterbank:
ca. 17cm

Umfassungsbauteile: massiv, Mauerwerk/Beton
Einbauort: OG
Menge: 3,000 St

**03.02.30 Zulage Oberfläche eloxiert BA4.1 OG F4.6 Fensterbank außen ca. 2,30m Schallschutz LPB V**
Fensterbank außen
wie vor, jedoch

Zulage für Oberfläche Alu eloxiert C 32 oder C 33 bzw.
nach
Wahl des AG
Menge: 3,000 St

*Hinweis*
Die bestehenden Fensterelemente im Bauteil 4 sind
zwischen
der Rohbaudecken und Rohbaustützen bzw. Außenwand und
der mit dem Rohbau verankerten vorgehängten
Betonlisenenkonstruktion angeordnet. Die Elemente
stehen auf
dem horizontalen Beton-Riegel in der Ebene Decke über
UG
auf und sind in den jeweiligen Geschossen auf
Deckenebene
und seitlich an Betonstützen befestigt.
Die neuen Fensterelemente werden in gleicher Art
angeordnet
und befestigt.

**03.02.31 BA4.2 OG F4.7 Holz-Alu-Fenster ca. 1,05*2,85m**
Holz-Alu-Fenster gemäß Leitbeschreibung liefern und
einbauen,

Öffnung rechteckig
Rohbauöffnungsmaße B x H ca. 1,05*2,85m
Beschlag: 1flüglig, Dreh-/Kipp-Beschlag
Fensterbankanschlussprofilierung außen
Rahmenverbreiterung seitlich beidseitig b ca. 35mm
Rahmenverbreiterung oben b ca. 160mm
inkl. kraftschlüssige Befestigung am Rohbau mittels
Konsolen,
Winkeln nach Wahl des AN
inkl. Fugenausbildung und bauphysikalischem Anschluss
an
Bauwerk
inkl. Abdeckleisten außen seitlich beidseitig 40 x 20mm

Umfassungsbauteile: massiv, Mauerwerk/Beton
Einbauort: OG

Anm.:
Zusätzliche Anforderung (Flügelgröße) gemäß
Leitbeschreibung
beachten.

Absturzsicherung durch gesondertes Außengeländer.

Zugangsmöglichkeit des öffentlichen Personenverkehrs
(Öffnungsflügel OG mit bauseitiger Absturzsicherung,
Türen
EG, beidseitig Sicherheitsglas gemäß GUV)
Menge: 13,000 St

**03.02.32 Zulage Uw=0,9 BA4.2 OG F4.7 Holz-Alu-Fenster ca. 1,05*2,85m**
Holz-Alu-Fenster
wie vor, jedoch
Zulage für Uw = <0,9 W/(m2K)
Menge: 13,000 St

**03.02.33 Zulage Oberfläche eloxiert BA4.2 OG F4.7 Holz-Alu-Fenster ca. 1,05*2,85m**
Holz-Alu-Fenster
wie vor, jedoch

Zulage für Oberfläche Alu eloxiert C 32 oder C 33 bzw.
nach
Wahl des AG
Menge: 13,000 St

**03.02.34 BA4.2 OG F4.7 Fensterbank außen ca. 1,05m**
Aluminium-Fensterbank außen inkl. seitlicher
Randabschlüsse
an vorbeschriebenem Fenster
gemäß Leitbeschreibung liefern und einbauen,

Ausführung von Leitbeschreibung abweichend:

Neigung ca. 30°
Ausladung der Fensterbank:
ca. 17cm

Umfassungsbauteile: massiv, Mauerwerk/Beton
Einbauort: OG
Menge: 13,000 St

**03.02.35 Zulage Oberfläche eloxiert BA4.2 OG F4.7 Fensterbank außen ca. 1,05m**
Fensterbank außen
wie vor, jedoch

Zulage für Oberfläche Alu eloxiert C 32 oder C 33 bzw.
nach
Wahl des AG
Menge: 13,000 St

**03.02.36 BA4.2 OG F4.8 Holz-Alu-Fenster ca. 2,30*2,85m**
Holz-Alu-Fenster gemäß Leitbeschreibung liefern und
einbauen,
bestehend aus 2 Stück 1-flügeligen Fensterelementen,
die in
der Mitte an den senkrechten Rahmen miteinander
gekoppelt
sind.

Öffnung rechteckig
Rohbauöffnungsmaße B x H ca. 2,30*2,85m (Gesamtbreite)
Beschlag: 2flüglig, je mit Dreh-/Kipp-Beschlag
Fensterbankanschlussprofilierung außen
Rahmenverbreiterung seitlich einseitig b ca. 35mm
Rahmenverbreiterung seitlich einseitig b ca. 100mm
Rahmenverbreiterung unten ca. 80mm
Rahmenverbreiterung oben b ca. 160mm
inkl. kraftschlüssige Befestigung am Rohbau mittels
Konsolen,
Winkeln nach Wahl des AN
inkl. Fugenausbildung und bauphysikalischem Anschluss
an
Bauwerk
inkl. Abdeckleisten außen seitlich beidseitig 40 x 20mm

Umfassungsbauteile: massiv, Mauerwerk/Beton
Einbauort: OG

Anm.:
Zusätzliche Anforderung (Flügelgröße) gemäß
Leitbeschreibung
beachten.

Absturzsicherung durch gesondertes Außengeländer.

Zugangsmöglichkeit des öffentlichen Personenverkehrs
(Öffnungsflügel OG mit bauseitiger Absturzsicherung,
Türen
EG, beidseitig Sicherheitsglas gemäß GUV)
Menge: 9,000 St

**03.02.37 Zulage Uw=0,9 BA4.2 OG F4.8 Holz-Alu-Fenster ca. 2,30*2,85m**
Holz-Alu-Fenster
wie vor, jedoch
Zulage für Uw = <0,9 W/(m2K)
Menge: 9,000 St

**03.02.38 Zulage Oberfläche eloxiert BA4.2 OG F4.8 Holz-Alu-Fenster ca. 2,30*2,85m**
Holz-Alu-Fenster
wie vor, jedoch

Zulage für Oberfläche Alu eloxiert C 32 oder C 33 bzw.
nach
Wahl des AG
Menge: 9,000 St

**03.02.39 BA4.2 OG F4.8 Fensterbank außen ca. 2,30m**
Aluminium-Fensterbank außen inkl. seitlicher
Randabschlüsse
an vorbeschriebenem Fenster
gemäß Leitbeschreibung liefern und einbauen,

Ausführung von Leitbeschreibung abweichend:

Neigung ca. 30°
Ausladung der Fensterbank:
ca. 17cm

Umfassungsbauteile: massiv, Mauerwerk/Beton
Einbauort: OG
Menge: 9,000 St

**03.02.40 Zulage Oberfläche eloxiert BA4.2 OG F4.8 Fensterbank außen ca. 2,30m**
Fensterbank außen
wie vor, jedoch

Zulage für Oberfläche Alu eloxiert C 32 oder C 33 bzw.
nach
Wahl des AG
Menge: 9,000 St

#### Bereich 03.03 Sonstiges

**03.03.1 Abdeckwinkel 40x40x2**
Abdeckwinkel Aluminium roh

Dimension 40x40x2mm
inkl. Bohrungen für Befestigungen
inkl. Befestigung

z.B. als Abdeckwinkel im Außenbereich
Menge: 1400,000 m

**03.03.2 farbige Beschichtung 40 x40 x2**
farbige Beschichtung vorgenannter Aluwinkel 40 x40 x2

Pulverbeschichtet, Farbton nach Wahl des AG
Menge: 1400,000 m

**03.03.3 Zulage für Oberfläche Eloxal 40 x40 x2**
Zulage für farbige Beschichtung vorgenannter Aluwinkel
40 x40
x2

wie vor, jedoch

Oberfläche Alu eloxiert, Farbton nach Wahl des AG
Menge: 1400,000 m

**03.03.4 Abdeckwinkel 100x50x2**
Abdeckwinkel Aluminium roh

Dimension 100x50x2 mm
inkl. Bohrungen für Befestigungen
inkl. Befestigung

z.B. als Abdeckwinkel
Menge: 561,500 m

**03.03.5 Zulage für farbige Beschichtung 100 x 50 x 2**
Zulage für farbige Beschichtung vorgenannter Aluwinkel
100 x
50 x 2

Pulverbeschichtet, Farbton nach Wahl des AG
Menge: 561,500 m

**03.03.6 Rahmenverbreiterung**
Rahmenverbreiterung
Montage an vor beschriebene Fenster

b= 30mm
Menge: 150,000 m

### Titel 04 Demontage Pfosten-Riegel-Fassaden

*Hinweis*
Aluminium- Pfosten-Riegel-Fassaden tlw. inkl.
Außen-Raffstore mit
Laufschienen und Blechblenden, tlw. mit schräger
Überkopfverglasung,
fachgerecht demontieren und verwerten.

inkl. Freilegung der Befestigungsteile

Aluminium- Pfosten-Riegel-Fassaden inkl. aller
Beschläge und
Fensterflügel, Verglasungen i.d.R. 2-Scheiben
isolierverglast, tlw. mit
Sicherheitsglas je nach Einbausituation, Deckleisten
und sonstige Profile
(z.B. Randanschlüsse)

Schutzmaßnahmen der angrenzenden Bauteile ist
einzurechnen, Abbruch ist von Hand durchzuführen.

Material unter Berücksichtigung der
Annahmebedingungen des Verwerters/Entsorgers trennen,
in entsprechenden Abfallcontainern zwischenlagern und
ordnungsgemäß entsorgen/verwerten.
Einschl. sämtlicher Entsorgung-/Verwertungskosten.
Einschl. aller Transportarbeiten und aller
Verwertung-/Entsorgungskosten.

Material:  Alu/Glas, Alublech, Blech
Umfassungsbauteile:  massiv, Mauerwerk/Beton
Abmessungen: vergleiche Positionstexte
  Pfostentiefe ca. 12-15cm
Abbruchort:  vergleiche Positionstexte

#### Bereich 04.01 Pfosten-Riegel-Fassade Bestand

*Hinweis*

**04.01.1 BA 4.1 PRF4.1a ausbauen und verwerten**
Alu- Pfosten-Riegelfassaden-Element
vertikales Fassadenelement

Vor der Rohbaukonstruktion montiert
bestehend aus einem Fassadensystem mit Einsatzelementen

Außenmaß ca. B= 5,70 m H= 7,085 m
über 2 Geschosse (EG und OG)
(Siehe unten Bestandsfoto- oranger Rahmen)

Einbaulage:
Zwischenbau BA 1-BA4.1 Aussenwand West

Bestandsfoto:
Menge: 1,000 St

**04.01.2 BA 4.1 PRF4.1b ausbauen und verwerten**
Alu- Pfosten-Riegelfassaden-Element
vertikales Fassadenelement

Vor der Rohbaukonstruktion montiert
bestehend aus einem Fassadensystem mit Einsatzelementen

Außenmaß ca. B= 2,85 m H= 8,40 m
über 2 1/2 Geschosse (tlw. UG, EG und OG)
(Siehe unten Bestandsfoto- oranger Rahmen)

Einbaulage:
Zwischenbau BA 1-BA4.1 Aussenwand West

Bestandsfoto:
Menge: 1,000 St

**04.01.3 BA 4.1 PRF4.2 ausbauen und verwerten**
Alu- Pfosten-Riegelfassaden-Element
vertikales Fassadenelement
zusätzlich mit geneigtem Dach-Bauteil
inkl. Raffstore-Anlage

Vor der Rohbaukonstruktion montiert
bestehend aus einem Fassadensystem mit Einsatzelementen

Außenmaß ca. B= 2,86 m H= 8,15 m
über 2 1/2 Geschosse (tlw. UG, EG und OG)
(Siehe unten Bestandsfoto- oranger Rahmen)

Einbaulage:
Zwischenbau BA 1-BA4.1 Aussenwand SüdOst Innenhof

Bestandsfoto:
Menge: 1,000 St

**04.01.4 BA 4.1 PRF4.3 ausbauen und verwerten**
Alu- Pfosten-Riegelfassaden-Element
vertikales Fassadenelement
zusätzlich mit geneigtem Dach-Bauteil
inkl. Raffstore-Anlage

Vor der Rohbaukonstruktion montiert
bestehend aus einem Fassadensystem mit Einsatzelementen

Außenmaß ca. B= 2,17 m H= 7,31 m
im OG noch ca. 2,00 x 3,20m zusätzliche Fläche
über 2 Geschosse (EG und OG)
(Siehe unten Bestandsfoto- oranger Rahmen)

Einbaulage:
Zwischenbau BA 1-BA4.1 Aussenwand SüdOst Innenhof

Bestandsfoto:
Menge: 1,000 St

*Hinweis*

**04.01.5 BA 4.2 PRF4.4b ausbauen und verwerten**
Alu- Pfosten-Riegelfassaden-Element
vertikales Fassadenelement
zusätzlich mit geneigtem Dach-Bauteil

Vor der Rohbaukonstruktion montiert
bestehend aus einem Fassadensystem mit Einsatzelementen

Außenmaß ca. B= 4,15 m H= 7,10 m
über 2 Geschosse (EG und OG)
(Siehe unten Bestandsfoto- oranger Rahmen)

Einbaulage:
Zwischenbau BA 3-BA4.2 Aussenwand NordWest Innenhof

Bestandsfoto:
Menge: 1,000 St

**04.01.6 BA 4.2 PRF4.4a ausbauen und verwerten**
Alu- Pfosten-Riegelfassaden-Element
vertikales Fassadenelement
zusätzlich mit geneigtem Dach-Bauteil

Vor der Rohbaukonstruktion montiert
bestehend aus einem Fassadensystem mit Einsatzelementen

Außenmaß ca. B= 2,65 m H= 8,05 m
über 2 1/2 Geschosse (tlw. UG, EG und OG)
(Siehe unten Bestandsfoto- oranger Rahmen)

Einbaulage:
Zwischenbau BA 3-BA4.2 Aussenwand NordWest Innenhof

Bestandsfoto:
Menge: 1,000 St

**04.01.7 BA 4.2 PRF4.5 ausbauen und verwerten**
Alu- Pfosten-Riegelfassaden-Element
vertikales Fassadenelement
zusätzlich mit geneigtem Dach-Bauteil

Vor der Rohbaukonstruktion montiert
bestehend aus einem Fassadensystem mit Einsatzelementen

Außenmaß ca. B= 2,23 m H= 8,05 m
über 2 1/2 Geschosse (tlw. UG, EG und OG)
über 2 Geschosse (EG und OG)
(Siehe unten Bestandsfoto- oranger Rahmen)

Einbaulage:
Zwischenbau BA 3-BA4.2 Aussenwand NordWest Innenhof

Bestandsfoto:
Menge: 1,000 St

**04.01.8 BA 4.2 PRF4.6 ausbauen und verwerten**
Alu- Pfosten-Riegelfassaden-Element
vertikales Fassadenelement

Vor der Rohbaukonstruktion montiert
bestehend aus einem Fassadensystem mit Einsatzelementen

Außenmaß ca. B= 2,17 m H= 7,10 m
 +kurzer Schenkel ca. B=0,45 m H= 7,10 m
(90°-Innen-Ecke)
über 2 Geschosse (EG und OG)
(Siehe unten Bestandsfoto)

Einbaulage:
Zwischenbau BA 3-BA4.2 Aussenwand SüdOst

Bestandsfoto:
Menge: 1,000 St

### Titel 05 Pfosten-Riegel-Fassaden

*Hinweis*
Ausführungsunterlagen

Alle vom Auftraggeber zur Verfügung gestellten
Planungsunterlagen für die Gestaltung der Elemente
gelten als
verbindlich. Die Erstellung der Ausführungszeichnungen
ist
grundsätzlich Aufgabe des Auftragnehmers und in die
Einheitspreise mit einzukalkulieren.

Mit der Fertigung der Fensterelemente darf erst
begonnen
werden, wenn die Werkzeichnungen mit
Genehmigungsvermerk freigegeben sind.

Maßaufnahme

Der Auftragnehmer hat rechtzeitig eine Maßaufnahme
durchzuführen und in einem Messprotokoll festzuhalten
aus
dem eventuelle Maßabweichungen am Rohbau ersichtlich
sind.
Bei unzulässig großen Bautoleranzen sind diese der
Bauleitung
unverzüglich anzumelden.

Höhenangaben werden je Geschoss als Meterriss von der
Bauleitung verbindlich vorgegeben.

Alle Abmessungen der einzelnen Fensterelemente sind im
nachfolgenden Leistungsbeschrieb auf die theoretischen
Achsen und Höhenknoten sowie die Rohbauöffnungen
bezogen.

Gerüste und Hebezeuge

Für die Fenstermontage werden die erforderlichen
Arbeits- und
Schutzgerüste bauseits nicht gestellt. Die Kosten
hierfür sind
anteilmäßig in die einzelnen Positionen einzurechnen.

Lagerung und Transport auf der Baustelle, sowie die
Bereitstellung der erforderlichen Hebezeuge ist Sache
des
Auftragnehmers. Die Kosten hierfür sind anteilmäßig in
die
einzelnen Positionen einzurechnen.

Fertigungsunterlagen/Konstruktionspläne/Statik

Im Rahmen der Angebotsstellung ist vom Bieter die
Bemessung
der Konstruktion durch Überschlagsrechnung oder anhand
von
Tabellen zu überprüfen. Die Profil- und sonstigen
Querschnitte
gemäß den Plänen des Architekten sind prinzipiell
einzuhalten.
Querschnittsänderungen bedürfen, wenn statisch
erforderlich,
der Genehmigung des Architekten. Die Ergebnisse der
statischen Berechnungen des Auftragnehmer sind bei der
Kalkulation zu berücksichtigen und berechtigen später
nicht zu
Mehrkostenforderungen.

Nach der Auftragserteilung sind vom Auftragnehmer auf
Verlangen des Auftraggebers Ausführungsdetails
anzufertigen
und in 3-facher Ausfertigung zur Prüfung und
Genehmigung
einzureichen. Eine gesonderte Vergütung erfolgt
hierfür nicht.

weiterhin sind sind für die Konstruktion der Fassaden
statische
Berechnungen zuerstellen und zugrunde zu legen. Eine
gesonderte Vergütung erfolgt hierfür nicht.

Nachweise

Allgemeines

Soweit mit den Nachweisen zum Angebot nicht bereits
gefordert, kann der Auftraggeber nach
Auftragserteilung den
Nachweis verlangen, dass für den Einbau vorgesehenen
Baustoffe, Konstruktionen und die angewandten
Verfahren den
Normen und / oder den geforderten Qualitäten
entsprechen.

Der Nachweis ist zu erbringen durch:

- Prüfzeugnisse amtlicher oder anerkannter
 Prüfinstitute (z.B. Brandschutz, Schallschutz, etc.)
- Bauaufsichtliche Zulassungen
- Gutachterl. Stellungnahmen anerkannter
 Güteprüfstellen
- Rechnerische oder vergleichbare Nachweise
- Güteüberwachung nach Bestimmungen oder
 Zulassungen

Nachweise zum Angebot

Zeichnerische Darstellung der Konstruktionsverbindung
zwischen Pfosten und Riegel der Fassade, inkl. der
diffusionsdichten Maßnahmen.
Prüfzeugnisse für Einstufung des Fassadensystems nach
DIN
4108. Erläuterungen zur Oberflächenbehandlung der
Fassadenbauteile, Holzbauteile usw. mit Benennung der
gewählten Anstrichmaterialien und Anstrichaufbau,
sofern nicht
mit dem LV identisch.

*Hinweis*
Konstruktionssystem

Der Ausschreibung liegen die Konstruktionsmerkmale
einer
Pfosten-Riegel- Fassade bestehend aus einem
innenliegenden
Holzgerüst, dessen Gliederung funktionalen und
gestalterischen
Anforderungen folgt (z.B. Füllungen, Gläser,
Öffnungselemente,
gedämmte Holz-/Metallpaneele etc.), zugrunde. Jede
Füllung
wird vierseitig durch Aluminiumklemmprofile gehalten.
Die
Tragstruktur ist von außen ablesbar.
Die Profil-, Zubehör-, Dichtungs- und Beschlagauswahl
muss
nach den gültigen Unterlagen des jeweiligen
System-Herstellers
erfolgen. Es dürfen nur Systeme angeboten werden, bei
denen
die kompletten Komponenten einheitlich vom
Systemhersteller
zur Verfügung gestellt werden.

Qualitätssicherung

Gemäß der Bauprodukteverordnung muss für jedes
nachfolgend beschriebene Bauprodukt, das von einer
harmonisierten Norm erfasst ist oder das einer
Europäisch
Technischen Bewertung entspricht, eine
Leistungserklärung, in
Bezug auf dessen wesentliche Merkmale (Anhang ZA der
harmonisierten Norm) vorliegen. Alle für den
Verwendungszweck im Mitgliedstaat geforderten
wesentlichen
Merkmale sind in der Leistungserklärung anzugeben.
Weiterhin können nach Landesbauordnung die Bauprodukte
zusätzlich mit einer Bestätigung ihrer Übereinstimmung
mit den
technischen Regeln, den allgemeinen bauaufsichtlichen
Zulassungen, den allgemeinen bauaufsichtlichen
Prüfzeugnissen oder den Zustimmungen im Einzelfall
ausgestattet werden.

Statische Anforderungen

Die Fassadenkonstruktion, inkl. der
Verbindungselemente,
muss alle planmäßig auf sie einwirkenden Kräfte
aufnehmen
und an die Tragwerke des Baukörpers abgeben können.
Unter den angenommenen Beanspruchungen darf sich Rahmen
und Scheibenrand zwischen zwei Auflagern nicht mehr als
1/300 der Länge, jedoch nicht mehr als 5 mm
durchbiegen bei
Verwendung von Mehrscheibenisolierglas die
Durchbiegung des
Scheibenrandes zwischen gegenüberliegenden
Scheibenkanten
8 mm nicht überschreiten.

Die Beanspruchungen sind anzunehmen nach:
DIN 1055 Teil 4  für Windlasten
DIN 1055 Teil 3  für Horizontallasten (Seitenkräfte) an
  Verglasungen und Riegeln bis
  Brüstungshöhe
DIN 18056  für Vertikallasten auf Riegeln bei zu
  öffnenden Fenstern.
Fensterflügel müssen den Anforderungen der DIN 18055
entsprechen. Falls zusätzliche Belastungen anzusetzen
sind, so
sind sie in der Berechnung zu berücksichtigen.

Holzprofile

Bei der Auswahl der Holzart ist das vom Verband für
Fenster-
und Fassadenhersteller e.V., Frankfurt herausgegebene
Merkblatt HO.06 "Holzarten für den Fensterbau -
Anforderungen, Holzartentabelle" in der aktuellen
Fassung zu
berücksichtigen. Sowohl bezüglich der grundsätzlichen
Eignung
einer Holzart, als auch der Holzqualität. Die
einzusetzende
Holzqualität ist durch die Angabe einer geeigneten
Sortierklasse
nach DIN EN 942 festzulegen.

Die prinzipielle Eignung lamellierter und
keilgezinkter Profile ist
durch eine Eignungsprüfung nachzuweisen.
Insbesondere sind für Brandschutzfassaden europäische
Nadelhölzer mit einer Mindest-Rohdichte von 450 kg/m³
und
thermostabiler Verleimung nach Prüfzeugnis zu
verwenden.

Werkstoff Aluminium

Es sind stranggepresste Aluminium-Profile der
Legierung EN
AW 6060 und EN AW 6063 in Eloxalqualität nach DIN EN
755
und DIN EN 12020 zu verwenden.
Für anodisierte Aluminium-Bleche in Eloxalqualität ist
die
Legierung AlMg 1, halbhart, (EN AW 5005A) zu verwenden.
Der AN hat sicherzustellen, dass die von ihm
angebotenen und
verarbeiteten Aluminiumbauteile von Lieferanten
stammen, die
der A/U/F Initiative, Recycling im Bausektor,
angehören, oder
einen gleichwertigen schlüssigen produktspezifischen
Recyclingprozess (PRP) nachweisen können. Es ist
sicherzustellen dass Produktionsabfälle und demontierte
Elemente (Sanierungsbau) aus Aluminium dem
Verwertungsprozess, für die Herstellung von Fenster-
und
Fassadenprofilen, zurückgeführt werden.
In diesem Zusammenhang ist die Veröffentlichung des
Gesamtverbandes der deutschen Aluminiumindustrie e.V.,
Aluminium im Bauwesen, "ökologisch und nachhaltig",
Grundlage der v.g. Forderung.
Es muss ein nachweisbarer produktspezifischer
Recyclingprozess für eine Nachhaltigkeitsbewertung
(EPD =
Environmental Product Declaration) als Grundlage für
Gebäudezertifizierungssysteme (LEED Leadership in
Energy
and Environmental Design, DGNB Deutsche Gesellschaft
für
nachhaltiges Bauen, BNB Bewertungssystem nachhaltiges
Bauen) beigebracht werden um einen optimalen
Ressourceneinsatz zu gewährleisten.
Auf Anforderung des AG hat der AN über die Einhaltung
der v.g.
Forderungen projektbezogene Bescheinigungen des
Herstellers
bzw. Prüfzeugnisse und Nachweise vorzulegen.

Werkstoff Stahl

Stahlteile (Anker-, Unterkonstruktionen, geschweißte
Konstruktionen, etc.) sind in feuerverzinkter
Ausführung
vorzusehen. Stahlbleche sind verzinkt auszuführen.
Die Nachbesserung von Fehlstellen, Beschädigungen,
sowie
das Nacharbeiten von etwaigen Schweißstellen hat
entsprechend DIN EN ISO 1461 zu erfolgen.

Edelstahl

Verankerungselemente und -mittel, die einem
Korrosionsangriff
ausgesetzt und für Wartungen nicht zugänglich sind, z.
B.
Befestigungs- und Verankerungskonstruktionen von
vorgehängten Fassaden (Kaltfassaden), sowie alle
Verbindungsteile sind grundsätzlich aus rostfreiem
Edelstahl
herzustellen.
Als Verankerungs-, Verbindungs- und
Befestigungselemente
dürfen, ohne besonderen Korrosionsschutznachweis gemäß
DIN 18516-1, nur nichtrostende Stähle bzw. Stähle
gemäß der
allgemeine bauaufsichtlichen Zulassung "Z-30.3-6" vom
20.
April 2009 der Informationsstelle Edelstahl Rostfrei,
verwendet
werden.
Weiterhin ist sicherzustellen, dass unter Spannung
stehende
Bauteile, besonders wenn sie legiert sind, in
uneingeschränkter
Festigkeit zu keiner Spannungskorrosion oder
anderweitiger
interkristalliner oder auch anderweitig wirksam
werdender
Zersetzung im Alterungsprozess neigen.
Auf Anforderung des AG hat der AN über die Einhaltung
der v.
g. Forderungen projektbezogene Bescheinigungen des
Herstellers bzw. Prüfzeugnisse und Nachweise
vorzulegen.

Zusammenbau unterschiedlicher Werkstoffe

Beim Zusammenbau unterschiedlicher Werkstoffe muss
gewährleistet sein, dass keine Kontaktkorrosion und
keine
andere ungünstige Beeinflussung entstehen kann. Es sind
Zwischenlagen aus Kunststofffolie oder dgl. vorzusehen.

Profilauswahl

Die erforderlichen Profile sind für den gewünschten
Verwendungszweck aus den Unterlagen des
System-Herstellers auszuwählen. Bei wärmegedämmten
Profilen sind nur solche zulässig, bei denen die
Innen- und
Außenschalen durch Wärmedämmprofile durchgehend kraft-
und formschlüssig miteinander verbunden sind.
Die Profile müssen die auftretenden Beanspruchungen
gemäß
DIN EN 1990 nach DIN EN 1991 incl. der zugeordneten
nationalen Anhängen sicher abtragen. Die dabei zwischen
Innen- und Außenschalen auftretenden Schubkräfte müssen
vom Verbund zuverlässig übertragen werden. Die vom
System-Hersteller angegebenen wirksamen
Trägheitsmomente
(Ix) sind, unter Berücksichtigung der DIBT Richtline
für
thermisch getrennte Profile, für die Auswahl zu
berücksichtigen.
Das Prinzip der Wärmedämmung ist für die gesamte
Konstruktion einzuhalten.
Alle Verbundprofile sind als Dreikammersystem (zwei
Hohlprofile plus Verbundzone) auszuführen.
Die ausgewiesenen Wärmedurchgangskoeffizienten der
Profile
(Uf) sind durch Berechnung nach DIN EN ISO 10077-2
nachzuweisen, die Wärmedurchgangskoeffizienten der
Verglasungen (Ug) sind gemäß der DIN EN 673, DIN EN
674,
DIN EN 675 zu ermitteln.
Der Verbund der Profile muss ohne zusätzliche
Abdichtung
wasserdicht und wasserbeständig sein. Der Falzgrund der
Profile muss absolut glattflächig ausgebildet sein
(auch die
Verbundzone), so dass anfallende Feuchtigkeit immer in
die
tiefste, außenliegende Ebene (Rinne) des Falzes
abgeführt
wird, ohne dass hierfür zusätzliche Drainagekanäle
hergestellt
werden müssen. Die Belüftung des Falzgrundes bei
Isolierverglasungen muss nach den Richtlinien der
Isolierglas-Hersteller erfolgen.
Die für das Profilsystem angegebenen minimalen und
maximalen Flügelgrößen und -gewichte sind einzuhalten.

Profilverbindungen

Eckverbinder müssen in ihrem Querschnitt den inneren
Profilkonturen entsprechen. Bei den Gehrungen ist auf
eine
einwandfreie Verklebung der Gehrungsfläche zu achten.
Auch
an den T-Stößen ist das Einsickern von Wasser in die
Konstruktion - durch entsprechende Füllstücke mit
dauerelastischer Abdichtung - zu verhindern.
Bei wärmegedämmten Profilen muss die Dämmwirkung auch
im Eck- und T-Verbinderbereich voll erhalten bleiben.

Schweißnähte an Stahlbauteilen

Alle konstruktiv notwendig werdenden Schweißnähte sind
soweit technisch möglich in der Werkstatt auszuführen.
Die
Anforderung der Schweißnähte ist unter
Berücksichtigung der
Regeln für "feuerverzinkungsgerechtes Konstruieren"
festzulegen. Besonders zu beachten ist, dass sichtbar
bleibenden Schweißnähte an filigranen Bauteilen, auch
wenn
statisch nicht erforderlich, als durchgehende Nähte,
die
anschließend einzuebnen sind, ausgeführt werden müssen.
Falls aus statischen Gründen eine Einebnung der Naht
nicht
möglich ist, dürfen nur durchgehende Schweißnähte mit
entsprechender Schweißnahtvorbereitung als Kehl- oder
V-Naht
mit gleichmäßigem Raupenbild ausgeführt werden.

Klebstoffe

Für die Verleimung der Holzteile sind Klebstoffe
entsprechend
der geforderten Beanspruchungsgruppe nach DIN EN 204
einzusetzen. Verleimungen bei Brandschutzfassaden sind
thermostabil nach Prüfbericht auszuführen.

Dichtungen

Alle Dichtungsprofile müssen so angebracht sein, dass
sie die
Forderungen der verlangten Beanspruchungsgruppe für die
Fensterkonstruktion dauerhaft erfüllen. Die Dichtungen
müssen
auswechselbar sein. Für alle Konstruktionen sind die
in den
entsprechenden Fertigungsunterlagen des
Systemherstellers
ausgewiesenen Dichtungen zu verwenden.
Für Dreh-, Drehkipp- und Stulp-Fenster ist eine
Mitteldichtung
vorgeschrieben.

Entwässerung der Konstruktion

Falze und Profilnuten, in die Niederschlag und
Kondenswasser
eindringen können, müssen nach außen entwässert werden.
Sichtbare Entwässerungsschlitze sind mit Kappen
abzudecken.
Entwässerung, Dampfdruckausgleichsöffnungen

Entwässerung:
Gemäß DIN 18055 muss sichergestellt sein, dass in die
Rahmenkonstruktion eingedrungenes Wasser unmittelbar
und
kontrolliert abgeführt wird, um Schäden am Fenster und
am
Baukörper zu vermeiden.
Die Entwässerungsöffnungen zur Außenseite sollen einen
Mindestquerschnitt von 5x20 mm haben. Der Abstand der
Öffnungen untereinander soll bei diesem
Mindestquerschnitt
nicht mehr als 600 mm betragen.

Aluminiumfenster:
Die Entwässerung der vor der Mitteldichtung liegenden
Vorkammer bei Fenster-Öffnungsflügeln sowie bei
Einzelfenstern und Fensterbändern mit Festverglasungen
erfolgt durch Öffnungen zur Außenfläche, die durch
Regenkappen im Farbton der Fassade abgedeckt werden
müssen.

Dampfdruckausgleichsöffnungen:
Bei Flügeln (Fenster, Fensterbänder, Einsatzelemente,
etc.)
sowie auch bei Festverglasungen (Fenster,
Fensterbänder,
Einsatzelemente, Pfosten-Riegelkonstruktionen,
Elementfassade) ist der Rahmen im Glasfalzbereich mit
Dampfdruckausgleichsöffnungen, entsprechend den
Vorschriften der Isolierglashersteller bzw. gemäß den
Vorgaben
der Systembeschreibung, auszuführen.
Bei der Ausführung von Paneelen ist darauf zu achten,
dass die
Dampfdruckausgleichsöffnungen des Paneels in der
erforderlichen Größe und Anzahl nach unten eingebaut
werden.
Ansonsten sind bei Verwendung von Standardsystemen die
Vorschriften der Systemhersteller zu beachten.

Beschläge

Für alle Konstruktionen sind die in den
Fertigungsunterlagen
des Systemherstellers ausgewiesenen Beschläge zu
verwenden. Sind nicht systemgebundene Beschlagteile
vorgesehen, müssen diese unter Beachtung der gültigen
DIN-Normen ausgewählt werden.
Sofern im Leistungsverzeichnis nichts anderes
vorgeschrieben
ist, müssen alle Beschlagteile, mit Ausnahme der
Bedienungshebel und Türbänder, verdecktliegend
angeordnet
werden.
Die im Falz angeordneten Beschläge sind form- und
kraftschlüssig mit den Profilen zu verbinden. Bei
Schraubverbindungen in Profilwandungen sind
Einnietmuttern
oder Hinterlegstücke zu verwenden.

Verglasung, Ausfachung

Glaslieferung und Verglasung sind im
Leistungsverzeichnis für
die jeweiligen Positionen gesondert beschrieben.
Der Glasaufbau richtet sich nach den jeweiligen Wärme-,
Schall-, Brandschutz- und Sicherheitsanforderungen.
Die Verglasung hat mittels EPDM-Dichtprofilen zu
erfolgen.
Siehe hierzu die "Technischen Vorgaben". Besonders
hingewiesen wird auf die Befolgung der
Verglasungs-Richtlinien
der Isolierglas-Hersteller.
Die Lieferung und der Einbau von Ausfachungen ist im
Leistungsverzeichnis für die jeweiligen Positionen
gesondert
beschrieben.

Einbau der Elemente

Die Verankerungen der Elemente sind so auszuführen,
dass
alle aus horizontaler und vertikaler Richtung
auftretenden Kräfte
und Lasten kraftschlüssig und mit den vorgeschriebenen
Sicherheitsreserven auf den Baukörper übertragen
werden.
Bewegungen des Baukörpers und Dehnungen der Elemente
müssen aufgenommen werden, ohne dass hieraus
Belastungen
auf die Konstruktion übertragen werden.
Die Montage der Aluminium-Bauelemente muss flucht- und
lotrecht erfolgen. Die horizontalen Einbauebenen sind
nach den
Meterrissen einzumessen, die in jedem Geschoss durch
den
Auftraggeber anzubringen sind.
Alle zur Montage erforderlichen Befestigungsmittel
sind in die
Einheitspreise mit einzukalkulieren. Falls im
Leistungsverzeichnis angegeben, werden für bestimmte
Anschlüsse Ankerschienen bauseits kostenlos geliefert
und in
die Rohbauteile eingelassen. Ein Ankerschienenplan ist
dann
nach Auftragserteilung vom Auftraggeber rechtzeitig an
den
Auftragnehmer zu übergeben.
Befestigungs- und Verbindungsmittel - wie Schrauben,
Bolzen
und Dübel - müssen entsprechend dem jeweiligen
Verwendungszweck und gemäß den Anforderungen ausgewählt
werden. Bei der Auswahl sind die hierfür gültigen
Normen und
der aktuelle "Stand der Technik" zu berücksichtigen
und zu
befolgen.
Es kommen nur bauaufsichtlich zugelassene Dübel zur
Ausführung. Sämtliche Befestigungsteile, die der
Witterung
ausgesetzt sind bzw. in hinterlüfteten Bereichen
liegen, sind aus
Edelstahl zu fertigen.
Sämtliche Anschlüsse und Abdichtungen an angrenzende
Bauteile sind in die Einheitspreise einzukalkulieren.
Die Anschlüsse müssen den bauphysikalischen
Anforderungen
gerecht werden. Das heißt, Anforderungen aus
Wärmeschutz,
Feuchteschutz, Schallschutz und Fugenbewegung sind zu
berücksichtigen.
Der Meterriss ist, abweichend von § 3 VOB/B "in
unmittelbarer
Nähe", nur einmal pro Geschoss angebracht und muss
eigenverantwortlich vom AN an die für ihn relevanten
Stellen, an
die Fassade übertragen werden.

Abdichtung zum Baukörper

Erforderliche Dichtungsprofile sind aus EPDM
einzusetzen. Sie
müssen in Beschaffenheit, Abmessung und Gestaltung dem
vorgesehenen Verwendungszweck entsprechen. Ihre
elastischen Eigenschaften müssen im vorkommenden
Temperaturbereich den Anforderungen genügen.
Für Versiegelungen sind elastisch bleibende
Dichtstoffe auf
Silikon- oder Polysulfidbasis zu verwenden. Die
Versiegelung
muss unter Berücksichtigung der konstruktiven
Gegebenheiten
innerhalb der vorkommenden Temperaturbereiche an den
anschließenden Bauteilen so haften, dass sie - unter
Berücksichtigung der zulässigen Dehnungsbewegungen der
Bauteile - nicht von den Haftflächen abreißt.
PVC-Profile dürfen
nicht mit bitumenhaltigen Stoffen in Verbindung
kommen. Bei
der Abdichtung von Anschlussfugen mit elastischen
Dichtstoffen
sind die DIN 18540 und die Verarbeitungs-Richtlinien
des
Herstellers zu befolgen.
Bei Abdichtung der Bauteile zum Baukörper mit
Bauabdichtungsfolien ist die Auswahl nach deren
Eigenschaften, geringe bzw. hohe Dampfdurchlässigkeit,
entsprechend den jeweiligen Anforderungen vorzunehmen.
Wird die Bauabdichtungsfolie verklebt, so müssen die
Klebeflächen frei von Verunreinigungen und
Fremdstoffen sein.
Die Angaben des Herstellers sind zu beachten.

Feuchtigkeitsschutz

Bei der Wärmedämmung eines Bauteils ist stets darauf zu
achten, dass die dampfdichten Materialien auf der
warmen
Seite und die dampfdurchlässigen auf der kalten Seite
angebracht werden. Baukörperanschlüsse sind fachgerecht
abzudichten.
Die Abdichtung der Fenster-, Tür- und Fassadenelemente
zum
Baukörper ist mit Bauabdichtungsfolien bzw.
abgekanteten
Blechprofilen einschl. geeigneter dauerelastischer
Versiegelungen inkl. Vorfüller zu angrenzenden
Bauteilen
herzustellen.
Lage und Anordnung von Dampfsperren und Folien müssen
wärme- und feuchttechnischen Erfordernissen
entsprechen.
Alle Flächen der Fassade müssen so entkoppelt, gedämmt
und
abgedichtet werden, dass an keiner Stelle (Flächen,
Ecken,
Randbereiche, Deckenbereiche und Fußpunkte etc.)
unzulässiges Tau- bzw. Kondensatwasser anfällt.
Zur Vermeidung von Tauwasser- und Schimmelpilzbildung
auf
raumseitigen Bauteiloberflächen darf die raumseitige
Oberflächentemperatur von 12,6° C gemäß DIN 4108
bezogen
auf 20° C Rauminnentemperatur und -5° C
Außentemperatur,
bei einer korrespondierenden Raumluftfeuchte von 50%
nicht
unterschritten werden.
Die Mindestforderungen zur Vermeidung von
Schimmelpilzbildung im Bereich von Wärmebrücken sind
gemäß DIN 4108 einzuhalten.
Soweit die Anschlussausbildungen entsprechend dem
Beiblatt 2
zur DIN 4108 ausgeführt werden, ist kein gesonderter
Nachweis
erforderlich.
Für alle abweichenden Konstruktionen müssen die
Mindestanforderungen nachgewiesen werden.

Wartung und Pflege

Vom AN sind alle von ihm gelieferten Produkte, die zur
Sicherstellung einer dauerhaften Funktionstüchtigkeit
und
Lebensdauer einer regelmäßigen Wartung bedürfen,
Benutzerinformationen für den AG zu erstellen, die aus
Produktinformation, Bedienungsanleitung und
Wartungsanleitung bestehen müssen.
Insbesondere müssen die Benutzerinformationen Angaben
zu
folgenden Themen beinhalten:
Produktinformationen Bedienungsanleitung (Angaben zu
bestimmungsgemäßer Verwendung und Fehlgebrauch)
Wartungsanleitung Reinigung und Pflege Instandhaltung
Die
Benutzerinformationen sind dem AG in schriftlicher
Form nach
Abschluss der vertraglichen Leistungen zu übergeben.

Anodische Oxidation

Die anodische Oxidation der Aluminium-Profile und/oder
-Bleche muss entsprechend der DIN 17611 durchgeführt
werden. Die Güterichtlinien für anodisch erzeugte
Oxydschichten auf Aluminium (EURAS/EWAA), herausgegeben
von dem Verband für die Oberflächenveredelung e.V.
(VOA)
Laufertormauer 6, 90403 Nürnberg, sind einzuhalten. Die
Oberflächenbehandlung und -ausführung erfolgt gemäß
den im
Leistungsverzeichnis gemachten Angaben. Die
Vorbehandlungsstufen inkl. deren Möglichkeiten und
Einschränkungen sind in der DIN 17611 hinsichtlich der
Oberflächengüte dargestellt. Die auszuführenden
Oberflächenfärbungen in den Eloxalfarbtönen C0 (EV1)
sowie
C31- C35 orientieren sich an den Mustern des
Hersteller-Farbfächers. Die Beurteilungsempfehlungen
für das
Oberflächenfinish des Systemgebers sind einzuhalten.

Oberflächenschutz

Es sind wo möglich baubiologische Produkte vorzusehen.
Hier
sind jeweils die Herstellervorschriften zu beachten.
Darüber
hinaus sind im übrigen grundsätzlich lösungsmittelfreie
Beschichtungen zu verwenden. Aluminiumprofile,
Beschläge
und sonstige Metallteile sind frühestens nach dem
ersten
Zwischenanstrich anzubringen. Anstriche bzw.
Beschichtungen
von Holzbauteilen in einem abgestimmten
Beschichtungssystem. Anstrich bzw. Beschichtungsaufbau
siehe jeweilige Leistungsbeschreibung.
Farbbeschichtungen
Stahl und Alu sind nach einer einwandfreien und
fachgerechten
Vorbehandlung durchzuführen. Die Gütevorschriften der
Gütegemeinschaft für stückbeschichtete Bauelemente e.V.
Marienplatz 4, Nürnberg, sind als Mindestanforderung
einzuhalten.

Oberflächenschutz Stahl

a) Stahlbauteile im Kaltbereich
 Darunter fallen alle Stahlbauteile für die Befestigung
 (Verankerung und Teile der Unterkonstruktion). Die
 Oberflächenteile sind zu entzundern, zu entrosten
 (Entrostungsgrad 3) und sorgfältig zu entfetten. Sie
 sind mit einer Mindestschichtauflage von 80 my (siehe
 DIN 18364) feuerzuverzinken.
b) Stahlbauteile im Warmbereich
 sind als Mindestanforderung zu entrosten
 (Entrostungsgrad 3) und erhalten Rostschutz und
 Grundanstrich.

Farb-Beschichtung Pulver

Die Beschichtung der Aluminium-Profile und/oder
-Bleche muss
mit GSB International und/oder QUALICOAT
gütegesicherten
Pulver auf Polyesterbasis in einer Schichtdicke von
mindestens
50 µm / bzw. nach Vorgaben des Nasslackherstellers,
erfolgen.
Der ausführende Beschichtungsbetrieb muss Inhaber des
Gütezeichens der GSB International ("Gütegemeinschaft
für die
Stückbeschichtung von Bauteilen aus Aluminium",
Franziskanergasse 6, D-73525 Schwäbisch Gmünd) oder des
Gütezeichens der QUALICOAT (Verband für die
Oberflächenveredelung e.V. (VOA) Laufertormauer 6,
90403
Nürnberg) sein.

Oberflächenschutz Holzbauteile

Für den Holzschutz gilt DIN 68800-3. Als
Holzschutzmittel sind
nur solche Mittel anzuwenden, deren
Anstrichverträglichkeit
nachgewiesen ist. Das Anstrichsystem ist der Tabelle
"Anstrichgruppen für Fenster und Außentüren"
auszuwählen.
Anstrichmittel müssen der DIN 18363 und den
"Technischen
Richtlinien für Fensteranstriche" entsprechen.

*Hinweis*
Technische Vorgaben und bauphysikalische
Anforderungen

Soweit in den Leistungsbeschreibungen für einzelne
Positionen
keine anderen Angaben erfolgen, gelten die
nachstehenden
Vorgaben:

Lastannahmen mit Schnee- und Eislasten

Winddruck auf Außenbauteile nach DIN EN 1991-1-4 inkl.
der
nationalen Anhänge Angaben für Gebäude mit rechteckigem
Grundriss
Windzone:  I
Geländekategorie:  ÍII
Gebäudehöhe h:  ca. 9,00m
Einbauhöhe Ze:  ca. 9,00m
Gebäudebreite b:  vgl. beiliegende Pläne
Gebäudetiefe d:  vgl. beiliegende Pläne
Höhe über NN  238,85 m = OKFF EG

Waagerechte Verkehrslast (Seitenkraft) nach DIN EN
1991-1-1
und -2 inkl. der nationalen Anhänge
Zusatzlasten mit: 1.0 KN/m
wirkend in:  Brüstungshöhe

Schneelasten nach DIN EN 1991-1-3 inkl. der nationalen
Anhänge

Schneelastzone:  2

Ermittlung der Schneelasten (einschließlich der
Sockelbeträge
1a, 2) gemäß DIN EN 1991-1-3 inkl. der nationalen
Anhänge.

Beanspruchungsgruppen gemäß DIN EN 12207 / 12208 /
12210

Fenster/Fassade:
Luftdurchlässigkeit nach DIN EN 12207 Klassifizierung:
 3
Schlagregendichtheit nach DIN EN 12208 Klassifizierung,
Prüfverfahren A: 4A
Widerstandsfähigkeit bei Windlast nach DIN EN 12210
Klassifizierung: 3A

Die entsprechenden System-Prüfzeugnisse sind nach
Aufforderung durch den AG diesem in schriftlicher Form
vorzulegen.
Der AN hat im Rahmen seiner EG-Konformitätserklärung
die
Übereinstimmung seines Produkts mit den Anforderungen
nach
EN 13830 zu erklären.

Die vorgenannten Werte beziehen sich auf
Standardelemente.
Gegebenenfalls können andere
Elementformen/Öffnungsvarianten oder
Profilkombinationen
abweichende Klassifizierungen haben.

Wärmeschutz, nach DIN EN ISO 10077-2, maßunabhängig

Wärmeschutz der Elemente (Uw) nach DIN EN ISO 10077-1,
DIN V 4108-4, (Juni 2007)

Aussenfensteremente:  Uw = = 1,1 W/(m²K)

Aussentürelemente:  Ud = = 1,8 W/(m²K)

Einbruchhemmung

Einbruchhemmung gemäß DIN EN 1627

Widerstandsklasse: RC2N

Alle Komponenten müssen den Anforderungen aus der Norm
und des Prüfzeugnisses des Systemgebers entsprechen,
bzw.
eingehalten werden.

Sollten für den Fenster- bzw. Türtyp, bedingt durch
die Größe,
Form, Profilauswahl etc., kein Prüfzeugniss vorliegen,
so hat die
Ausführung in Anlehnung an das entsprechende Zeugnis zu
erfolgen, die Abweichungen sind dem AG schriftlich
mitzuteilen.

Ein entsprechendes Prüfzeugnis bzw. die Mittelung über
die
Änderungen über das jeweilige Element, sowie eine
Werks- und
Montagebescheinigung ist auszustellen und dem Bauherren
auszuhändigen.

Schallschutz nach DIN 4109-1:2018-01

Aussenfenster und Türen: Lärmpegelbereich IV, in
Teilbereichen Lärmpegelbereich V

Grundlage ist das Schallschutzprüfzeugnis des
Systemherstellers für das entsprechende System.
Sollten Elementabmessungen, Profilkombinationen,
Elementaufteilungen, Öffnungsarten oder andere
Parameter
vom Prüfzeugnis abweichen, sind geeignete
schallschutztechnische Zusatzmaßnahmen zu
berücksichtigen.
Diese Maßnahmen sind im Einheitspreis zu
berücksichtigen.
Gegebenenfalls erforderliche Schallschutzprüfungen
sind in
einem Prüflabor durchzuführen. Die Kosten hierüber
werden in
einer gesonderten Position erfasst.

*Hinweis*
Ausführungsbeschreibung (formale Regelungen)

Die Angaben der formalen Profilabmessungen (Bautiefen
und
Ansichtsbreiten von außen) und der
Konstruktionsmerkmale
sind zu berücksichtigen. Abweichungen von den hier
gemachten Angaben werden in den jeweiligen
Positionsbeschreibungen aufgeführt.
Gegebenenfalls aus statischen und aus formalen Gründen
verstärkte Profile werden an dieser Stelle nicht
genannt. Vom
AG gewünschte formale Profilabmessungen entbinden den
AN
nicht von der Verpflichtung zu einem statischen
Nachweis.
Soweit nicht in den Systembeschreibungen anderweitig
beschrieben, sind die Verglasungsdichtungen so
geformt, dass
sie für den Betrachter nicht in Form eines breiten
Randes in
Erscheinung treten.

Nachweispflicht u. Dimensionierung

Die in den Systembeschreibungen genannten formalen
Abmessungen, Ansichtsbreiten und Tiefen sind
Mindestanforderungen und den statischen Anforderungen
und
den Planunterlagen anzupassen. Eventuelle Anpassungen
sind
preislich in den jeweiligen Positionen zu
berücksichtigen und
schriftlich dem AG bei Angebotsabgabe mitzuteilen.

Beschläge Fenster (formale Regelungen)

Nachfolgend werden die für die jeweilige Öffnungsart
einzusetzenden Beschläge (Türbänder, Schlösser,
Drücker/Griffe, Türschließer) in ihrer Grundausstattung
beschrieben.

Unter Berücksichtigung der Lastannahmen/Gewichte ist
der
erforderliche Beschlag und die Zusatzteile wie
zusätzliche
Verriegelungen, Scherenbefestigungen und Bänder nach
den
Bemessungstabellen des System-Herstellers einzusetzen.
Alle
Beschlagteile sind aus nichtrostenden Materialien
herzustellen
und müssen justierbar sein.

Müssen bedingt durch die ausgeschriebenen Größen der
Flügel
besondere Maßnahmen zum dauerhaften Gebrauch getroffen
werden (Verkleben der Verglasung, Sonderbauschrauben,
Zuschlagsicherung, Verstärkung der Profile und
Beschläge,
etc.) sind diese, ohne gesonderte Beschreibung in der
Position,
zu berücksichtigen.
Die dauerhafte Funktionstüchtigkeit des Bauteiles ist
in
schriftlicher Form inkl. der Systemgeberbestätigung,
nachzuweisen.

Beschläge Türen (formale Regelungen)

Nachfolgend werden die für die jeweiligen
Anforderungen der
Türen, die einzusetzenden Beschläge (Türbänder,
Schlösser,
Drücker/Griffe, Türschließer)in ihrer Grundausstattung
beschrieben.
Die Ausführung und die Anordnung der Beschläge ist
unter
Berücksichtigung der Lastannahmen nach den
Bemessungstabellen des System-Herstellers vorzusehen.
Die Befestigung dieser Bauteile erfolgt nach Angaben
des
System-Herstellers.

Müssen bedingt durch die ausgeschriebenen Größen der
Flügel
besondere Maßnahmen zum dauerhaften Gebrauch getroffen
werden (Verkleben der Verglasung, Sonderbauschrauben,
Zuschlagsicherung, Verstärkung der Profile und
Beschläge,
etc.) sind diese, ohne gesonderte Beschreibung in der
Position,
zu berücksichtigen.
Die dauerhafte Funktionstüchtigkeit des Bauteiles ist
in
schriftlicher Form inkl. der Systemgeberbestätigung,
nachzuweisen.

System-Zubehör

Zubehörteile wie Drückerstifte, Dichtstücke,
Befestigungszubehör und Fußpunktabdichtungen werden in
den
folgenden Beschreibungen nicht besonders erwähnt; diese
Zubehörteile sind jedoch in jedem Fall mitzuliefern.

Notausgangs- und Paniktürverschlüsse

Notausgangsverschlüsse (für Gebäude ohne öffentlichen
Personenverkehr) sind nach DIN EN 179 auszuführen.

Verglasung (formale Regelungen)

Die nachfolgende Beschreibung stellt eine allgemeine
Regelung
für die Lieferung und das Einsetzen der Verglasung in
Bauelementen dar.
Die in den Positionsbeschreibungen angegebenen
Abmessungen beziehen sich, soweit nicht anders
angegeben,
auf die Außenmaße der Bauelemente. Die Kosten für die
Ermittlung der Glasmaße sind in die Angebotspreise
einzurechnen, eine gesonderte Vergütung erfolgt
hierfür nicht.
Zum Lieferumfang der Verglasungsarbeiten gehören alle
hierfür
erforderlichen Dichtungen und deren Einbau,
einschließlich der
dicht auszuführenden Eckausbildungen und Stöße.
Weiterhin
mitzuliefern sind alle erforderlichen Dichtstoffe,
Glasauflager
und Klotzungsbrücken.
Die Dicken der Einzelscheiben sind unter
Berücksichtigung der
Scheibengrößen und der Lastannahmen nach den
Bemessungstabellen des Glas-Herstellers zu ermitteln.
Die Eignung der vorgeschlagenen Glasaufbauten ist für
den
jeweiligen Anwendungsfall hinsichtlich Glasarten,
Glasdicken
und Abmessungen vom Auftragnehmer zu prüfen.
Dies trifft insbesondere auf die Anforderungen der
jeweiligen
Landesbauordnung, die Vorschriften der
Gemeindeunfallversicherung und der
Bau-Berufsgenossenschaften oder sonstige, anzuwendende
Vorschriften zu.

Die Angabe der Licht- und Energiewerte erfolgt nach
DIN EN
410. Sie beziehen sich auf einen Standardaufbau.
Abweichungen vom Standardaufbau und Einbaulage aus der
Senkrechten führen zu Wertänderungen.

Technische Richtlinien des Instituts des Glashandwerks
für
Verglasungstechnik und Fensterbau, Hadamar (IGH) DIN
18545 Abdichten  von Verglasungen mit Dichtstoffen
Richtlinie VE-06/01: Beanspruchungsgruppen für die
Verglasung von Fenstern vom Institut für
Fenstertechnik e.V.,
Rosenheim

Absturzsichernde Verglasungen:
Absturzsichernde Verglasungen bedürfen grundsätzlich
einer
allgemeinen bauaufsichtlichen Zulassung des DIBt
"Deutsches
Institut für Bautechnik" oder einer Zustimmung im
Einzelfall
(ZiE) der jeweiligen Bauaufsichtsbehörde. Ist eine ZiE
(Zustimmung im Einzelfall) erforderlich, so ist diese
durch die
Bauherren/Bauherrenvertreter zu beantragen. Bei der
Ausführung absturzsichernder Verglasungen sind die TRAV
"Technische Regeln für die Verwendung von
absturzsichernden
Verglasungen" Fassung Januar 2003 zu befolgen.

Überkopfverglasungen:
Die Technische Regeln für die Verwendung von
linienförmig
gelagerten Verglasungen (TRLV), Fassung August 2006 des
DIBt sind anzuwenden.

Einscheibensicherheitsglas:
Sollte es, bedingt durch die ausgeschriebene
Konstruktionsart /
Anwendung erforderlich sein, dass eine ESG- oder
ESG-H-Scheibe als Außenscheibe einer
Isolierglaseinheit in
einer Vertikalfassade eingesetzt werden muss, ist der
Auftraggeber vom Auftragnehmer in schriftlicher Form
über das
Risiko einer "Spontanbruch-Gefahr" bei diesen
Erzeugnissen
aufzuklären.
Bei Verwendung von ESG bzw. ESG-H im Außenbereich ist
der
Verwendungszweck und die Einbauart schriftlich mit dem
Glaslieferanten abzuklären.
Die DIN 18516-1 für hinterlüftete Fassadenplatten und
die DIN
18516-4 für Fassadenplatten aus
Einscheiben-Sicherheitsglas
sind zu berücksichtigen.

Ausfachungen (Paneele), formale Regelungen

Für die Lieferung und den Einbau von Ausfachungen gilt
sinngemäß die im Abschnitt Verglasung näher
beschriebene
Regelung.
Die in der nachfolgenden Beschreibung der Paneele
gemachten
Angaben zu den einzusetzenden Werkstoffen und deren
Querschnitt sind formale Mindestanforderungen. Die
vorgegebenen Stoffe sind vom Auftragnehmer auf ihre
Eignung
für den vorgesehenen Verwendungszweck zu prüfen. Die
in den
"Technischen und bauphysikalischen Angaben" gemachten
Angaben zum Wärmeschutz, Schallschutz, Brandschutz und
zur
Angriffs- und Durchschusshemmung, sowie die für diese
Bereiche geltenden DIN-Normen sind zu berücksichtigen.

Der Dämmkern der Paneele ist in jedem Fall in
druckfester
Ausführung und/oder mit einem druckfesten Einleimer
auszuführen. Die anwendungsbezogenen Anforderungen an
die
Wärmedämmstoffe und die entsprechende DIN EN des
Bezeichnungsschlüssels sind gemäß der DIN V 4108-10
auszuwählen. Die Klassifizierung des Brandverhaltens
und die
Eingruppierung erfolgt nach der DIN EN 13501, bei
Schäumen
ist die Klasse E zu berücksichtigen, bei Mineralwolle
Klasse A1.
Kommt als Dämmkern Mineralwolle zur Ausführung, so ist
diese
in stehender Faser und mit zusätzlicher mechanischer
Sicherung gegen Absacken zu verarbeiten.
Der Werkstoff des druckfesten Einleimer richtet sich
nach der
Vorgabe des ?p W(mk) des Abstandshalter.

Die beschriebenen Paneele müssen nach dem Stand der
Technik dampfdiffusionsdicht ausgebildet sein. Durch
konstruktive Maßnahmen muss verhindert werden, dass
eine
Durchfeuchtung sowie eine mechanische Zerstörung des
Dämmstoffes eintritt.
Die Oberflächenveredelung der Aluminium-Verbundpaneele
ist,
wenn in den Positionsbeschreibungen nicht anders
angegeben
und gemäß der Beschreibung in den "Zusätzlichen
Technischen
Vertragsbedingungen" auszuführen.

Baukörperanschlüsse  (formale Regelungen)

Die Ausbildungen der Fenster- und Fassadenanschlüsse
sind
gemäß den nachfolgenden Beschreibungen vorzunehmen.

Die bauphysikalischen Einwirkungen durch das Raumklima
und
das Außenklima sind zu berücksichtigen. Die Anschlüsse
zum
Baukörper müssen den Anforderungen aus Wärme-, Schall-
und Feuchteschutz gerecht werden.
Die Anforderungen an die Anschlussfugenausbildung sind
in
DIN 4108-7, DIN 4109 sowie DIN 18355 enthalten.
Für nähere Informationen wird der Leitfaden zur
Montage der
RAL-Gütegemeinschaften Fenster und Haustüren,
Frankfurt a.
M. empfohlen.
Für die Anforderungen in Bezug auf den Wärmeschutz und
Feuchteschutz mit der Vermeidung von Schimmelpilzen
wird auf
das VFF-Merkblatt ES.03, Wärmetechnische Anforderungen
an
Baukörperanschlüsse für Fenster verwiesen. Hier sind
Anschlussbeispiele mit der Angabe der
Temperaturfaktors fRsi
und dem längenbezogenen Wärmedurchgangskoeffizienten
enthalten. Zur Vermeidung von Schimmelpilzbildung
sollte der
Faktor für den raumseitigen Wärmeübergangswiderstand
fRsi
>  0,70 sein.

Die Konstruktionen sind so zu gestalten, dass ein
Feuchteausgleich nach außen ermöglicht wird. Ein
Feuchteausgleich kann sichergestellt werden, wenn
raumseitig
Dichtmaterialien mit höherem Diffusionswiderstand
verwendet
werden als außenseitig und/oder auf der Außenseite
witterungsgeschützte Öffnungen eingeplant werden.
Äußere
Einflüsse, wie Bauwerksbewegungen, dürfen die
Abdichtungen
nicht in ihrer Funktion beeinträchtigen. Bei
Fensteröffnungen mit
größeren Spannweiten, auskragenden Bauteilen usw. sind
größere Bauwerksbewegungen im Bereich der Anschlüsse zu
erwarten.

Die Anschlussfugenabdichtung vom Baukörper zum Element
zur kalten Außenseite, sowie zur warmen Innenseite, ist
entsprechend der Anforderungen aus dem
Wärmeschutznachweis gemäß dem aktuell geltenden GEG für
Bauanschlüsse auszuführen.

Folien sind vor Erstellung der Außenschale anzubringen.
Materialdicke:  mind. 0,6 mm

Fensterbänke
Bei Fensterbänken mit einer Ausladung > 150 mm ist die
vordere Kante der Fensterbank mit entsprechenden
Konstruktionen gegen Abknicken zu sichern. Die
Fensterbank
ist auf der Unterseite mit einer Antidröhnmasse
(Baustoffklasse
B1 nach DIN 4102) von ca. 1,5 mm Dicke zu beschichten.
Der
Anteil der beschichteten Fläche darf 50% der
Gesamtfläche
nicht unterschreiten. Fensterbänke sind grundsätzlich
so
auszubilden, dass Schlagregenwasser sicher nach außen
über
die Fassade abgeleitet wird und kein Wasser in das
Gebäude
bzw. die Wärmedämmungen eindringen kann. Die Ableitung
muss so erfolgen, dass eine Verschmutzung der Fassade
weitgehend vermieden wird. Die Neigung der
Attikaverkleidungen sowie der Fensterbänke darf 5%
nicht
unterschreiten. Der Überstand der Abtropfkanten über
der
Vorderkante der fertigen Fassade soll mindestens 30-40
mm
betragen. Der Überstand darf 20 mm entsprechend den
Richtlinien für die Planung und Ausführung von Dächern
mit
Abdichtungen - Flachdachrichtlinien nicht
unterschreiten. Die
Befestigung ist grundsätzlich nach statischen
Erfordernissen
auszuführen, sowie sind thermisch bedingte
Längenänderungen
durch ausreichende Dehnungsmöglichkeiten
sicherzustellen.

*Hinweis*
Typ  FS01

Konstruktionsprinzip:

Die Pfosten-Riegel-Fassade besteht aus einem
innenliegenden
Holzgerüst, dessen Gliederung funktionalen und
gestalterischen
Anforderungen folgt (z.B. Füllungen, Gläser,
Öffnungselemente,
gedämmte Holz-/Metallpaneele etc.). Jede Füllung wird
vierseitig durch Aluminiumklemmprofile gehalten. Die
Tragstruktur ist von außen ablesbar.

Bauteile:

Holztragstruktur aus Leimholz mit einer Gesamtstärke
von
60mm, +/- 10% Abweichung wenn Systemhersteller genau
60mm nicht anbieten können.

Material:  Leimholz
Holzart:  Fichte
Oberflächenqualität: sauber, astfrei, gehobelt
Querschnitt:  ca. 56 x 150mm
Rundungen:  Alle Kanten im Sichtbereich sind mit
  einem Radius von 3mm zu Runden.

Verbindung Pfosten-Riegel:

Verbindungen zwischen Pfosten- und Riegel mit
bauaufsichtlich
zugelassenen Systemverbindern. Alle Verbindungselemente
sind verdeckt eingebaut. Pfosten-Riegel-Stöße müssen
grundsätzlich so verbunden und eingesetzt sein, dass
Dimensionsveränderungen aufgrund von Quell- und
Schwindverhalten keine offenen Fugen entstehen lassen.

Beschichtung Holzbauteile:

Die Beschichtung erfolgt mit einer umweltschonenden,
diffusionsfähigen Lasur, z.B. wasserbasierende
Acryl-Holzlasur.
Der Schichtenaufbau und die Untergrundvorbereitung ist
gemäß
Herstellerangaben auszuführen (Grundierung,
Zwischenbeschichtung, Schlussbeschichtung).
Die verwendete Lasur muss der "Spielzeugrichtlinie" EN
71-3
entsprechen.
Grundsätzlich müssen alle Holzteile, zwingend allseitig
beschichtet werden, um ein Eindringen von Feuchtigkeit
dauerhaft auszuschließen.

Farbe:  nach Wahl des AG

Halteprofile auf tragendem Holzteil. Aufbau von innen
nach
außen, der zwingend notwendig ist:

1. Aluminiumbasisprofil mit
 innerer Verglasungsdichtung.

Basisprofil als durchlaufendes
Aluminiumtragpressprofil,
kraftschlüssig mit der Tragstruktur verbunden.
Ausbildung mit
durchlaufendem, perforiertem Schraubkanal. Im
Riegelbereich
muss das Aluminium-Basisprofil in Zug- und Druckachse
des
Profils zur Holzstruktur verschraubt sein. Um die aus
Glasgewicht und Windsog und druck resultierenden Kräfte
statisch nachweisbar in die Tragkonstruktion
einzuleiten, ist das
Aluminiumbasisprofil zusätzlich zur Verschraubung über
einen
am Profil angeformten Steg und eine entsprechend
geformte
Nut mit dem Holzprofil zu verbinden. Diese
formschlüssige
Verbindung ist wesentlicher Bestandteil des statischen
Systems.
Eine Verschraubung ausschließlich in der Mittellinie
des Profils
ist nicht zulässig. Innere Verglasungsdichtung
durchlaufend mit
Dämmkern geklemmt, als Dampfsperre ausgebildet. Das
Basisprofil leitet zusammen mit Dämmkern die Eigenlast
der
Scheibe über die Glasverklotzung direkt kraftschlüssig
in die
entsprechenden Tragprofile der Holzstruktur. Außerdem
ist das
Basisprofil so auszubilden, dass die Verschraubung des
Dämmkerns sowie der äußeren Deckschale ausschließlich
in
das Basisprofil selbst erfolgt. Eine durchgehende
Verschraubung der genannten Teile in der Holzstruktur
ist auf
keinen Fall zulässig, da Temperaturunterschiede der
äußeren
Schraube in die Holzstruktur zur Bildung von
Feuchtigkeitsnestern führen würde. Das Basisprofil muss
ebenfalls so ausgebildet sein, dass die kalte
Verschraubung der
äußeren Deckschale über das längslaufende Basisprofil
zu
einer Temperaturverteilung führt.

2. Durchlaufendes Kunststoff-Dämmkernprofil
 als thermische Trennung und Glasträger.

Lastabtragsystem des Glases in Verbindung mit
Aluminium-Basisprofil. Die Tiefe des durchlaufenden
Kunststoff-Dämmprofils ist je nach Glasstärke
festzulegen.
Horizontale Riegelprofile müssen zu durchlaufenden,
senkrechten Pfostenprofilen entsprechend abgedichtet
und
verklebt sein.

3. Aluminium-Klemmprofil

Deckprofil ca.56 mm, bzw. mit der bei der Tragstruktur
bereits
beschriebenen zulässigen Abweich 56 mm nicht anbieten,
mit
äußerer Verglasungsdichtung, schlagregendicht aus
Dichtstoff
verklebbarem EPDM-Material. Dieses muss so konzipiert
sein,
dass Riegelstöße voll hinterlegt sind. Der Anschluss
der
senkrechten Dichtung zur Dichtung im Riegelbereich
muss sich
überlappen. Verschraubung mit Basisprofil über
perforiertem
Schraubkanal. Eine direkte Verschraubung des
Aluminium-Klemmprofils in das Holz ist grundsätzlich
nicht
erlaubt. Das Klemmprofil muss direkt auf das
durchlaufende
Dämmprofil aufgeschraubt werden. Die Glasfalzkammer
muss
feldweise abgeschlossen sein. Es darf auf keinen Fall
ein
Glasfalzverbund über benachbarte Felder entstehen. Das
durchlaufenden Dämmprofil von Punkt 2 muss so tief
dimensioniert sein bzw. an den Rändern mit Dichtungen
versehen werden, dass ein kompaktes Klemmprofilsystem
entsteht, ohne Überlauf im Riegelbereich zur oberen und
unteren Glasfalzkammer. Sämtliche Pfosten-Riegel
Einzelfelder
sind so auszubilden, dass eine innere Entwässerung und
eine
sogenannte zweite Dichtebene entsteht, so dass alle
Glasfälze
entsprechend einzelbelüftet sind bzw. jeder Glasfalz
pro
Glasscheibe einzeln entwässert wird. Entwässerung pro
Ausfachungsfeld über entsprechend eingestanzte
Riegelöffnungen 5 x 18 mm. Ein Verbund der Glasfälze
untereinander zur Entwässerung über mehrere Felder
hinweg
ist nicht zulässig. Sämtliche eindringende
Feuchtigkeit und
Schlagregen bzw. stehendes Kondensat muss feldweise
über
Querprofile abgeführt werden.

4. Aluminiumdeckprofil

Aluminiumabdeckprofile sind ca. 15 mm hoch. Die
Horizontalprofile müssen mit Entwässerungsschlitzen,
wie unter
Punkt 3 genannt, an der Unterseite versehen sein.
Pulverbeschichtung in Sonderfarben sind
einzukalkulieren.
Besonders zu beachten ist die Drainage des ganzen
Systems.
Tauwasser, eventuell eingedrungener Schlagregen, muss
direkt
abgeleitet und nach unten verdeckt abgeführt werden.
Deckprofil, ca. 56 mm Konstruktionsbreite, mit der
beschriebenen zulässigen Abweichung von +/- 10 % nach
System.

Oberfläche:  pulverbeschichtet

Farbe:  RAL-Farbton, nach Wahl des AG

Gesamtsystem

Für das Gesamtsystem gelten folgende, unabdingbare
Forderungen:

- Innere Dichtungsebene dampfdicht
- Komplette thermische Trennung des Systems
- Keine von außen nach innen durchgehende
 Verschraubung des Holzprofils
- Konsequente feldweise Trennung und Drainage der
 jeweiligen Falzräume und direkte Abführung des
 Kondensats pro Verglasungseinheit
- Durchlaufendes Grundprofil schub- und zugfest mit
 Holzstruktur verbunden
- Lasttragende, stirnseitige Dübelungen sind nicht
 zulässig

Dampfdiffusionsverhalten der Konstruktion:

 keine fäulnisfördernde Holzfeuchtigkeit im
 Gesamtsystem, Profil bzw. an der Kontaktfläche
 zwischen Holzteil und Verglasungsprofil

Leit-Fabrikat:  RAICO, Therm H-I o.glw.

Angebotenes Fabrikat:
'......................................'
(vom Bieter auszufüllen)

Die Massen, Größenangaben und die geplante Aufteilung
der
Elemente sind den angefügten Planunterlagen sowie den
einzelnen Positionen entnehmen. Sämtliche Maße sind
vor Ort
zu überprüfen.

*Hinweis*
Typ  RS01

Rahmensystem: Holz-Aluminium-Einsatzfenster mit
  verdecktliegenden Flügel.

Holzprofile:  Holzkonstruktion gemäß den
  Anforderungen der DIN 68121.
  Ausführung als Doppelfalz mit
  Mitteldichtung am Fensterflügel.

Profilquerschnitt: Blendrahmen, ca. 78/68 mm,
  zzgl. Verbreiterungen für Einsatz in
  Pfosten-Riegel-Fassade.
  Fensterflügel, ca. 78/81 mm

Holzart:  Fichte
Beschichtung
Holz:  Lasur, wie unter Ausführungsbeschr.
  Fassadensystem FS01

Aluminiumrahmen: System mit 90° Überschlag am
  Rahmenprofil in kantiger Ausführung.
  Das Flügelprofil wird bis auf ca. 2mm
  vom Blendrahmenprofil überdeckt und
  wird im sichtbaren Bereich vollständig
  von der eckvulkanisierten äußeren
  Verglasungsdichtung aus EPDM
  abgedeckt.

  Rahmenprofile mit Versatz zum Einbau
  in Pfosten-Riegel-Fassadensystem.

  Entwässerung nach vorn über
  Entwässerungsöffnungen mit
  Abdeckkappen.

Profilansichtsbreiten: Blendrahmen, seitlich, oben und
unten
  ca. 82mm
  Fensterflügel, seitlich, oben und unten
  ca. 24mm (2mm sichtbar)

Oberfläche Alu:  pulverbeschichtet

Farbe Alu:  RAL-Farbton, nach Wahl des AG

Befestigung
Aluminiumrahmen: Befestigung mittels demontierbarer
  Dreh- bzw. Drehklipshalter aus POM.
  Eine spannungsfreie Ausdehnung der
  Aluminiumprofile und eine vollflächige
  Hinterlüftung des Spaltes zwischen
  Alu-Rahmen und Holzprofil muss über
  die Halter sichergestellt sein.

Dichtungen:  Blendrahmen mit einer umlaufenden
  werkseitig konfektionierten und
  eckvulkanisierten Dichtung als EPDM
  zwischen Holz-Rahmen und
  Holz-Flügel.

  Trockenverglasung des Flügels mit
  aussenseitig umlaufender
  eckvulkanisierter EPDM Dichtung, die
  das Flügelprofil im sichtbaren Bereich
  vollständig abdeckt. Innenseitig
  umlaufenden Trockenverglasungsdichtung aus EPDM.

Leit-Fabrikat:  BUG, Aluvogt design integral o.glw.

Angebotenes Fabrikat:
'......................................'
(vom Bieter auszufüllen)

Typ  RS02

Rahmensystem: Holz-Aluminium-Einsatztür wie unter
  Ausführungsbeschreibung RS01,
  jedoch:

Profilquerschnitt: Blendrahmen, ca. 78/68 mm
  zzgl. Verbreiterungen für Einsatz in
  Pfosten-Riegel-Fassade.
  Türflügel seitlich und oben
  ca. 100/78 mm
  Türflügel unten ca. 150/78 mm

Profilansichtsbreiten: Blendrahmen, seitlich und oben
  ca. 82 mm
  Türflügel, seitlich und oben
  ca. 82 mm
  Türflügel unten, ca. 160 mm

Typ  RS03

Rahmensystem: Holz-Aluminium-Einsatztür wie unter
  Ausführungsbeschreibung RS01,
  jedoch:
  als gedämmte, opake
  Türblattkonstruktion

Profilquerschnitt: Blendrahmen, ca. 78/68 mm
  zzgl. Verbreiterungen für Einsatz in
  Pfosten-Riegel-Fassade.
  Türflügel seitlich und oben
  ca. 100/78 mm
  Türflügel unten ca. 150/78 mm

Profilansichtsbreiten: Blendrahmen, seitlich und oben
  ca. 82 mm
  Türflügel, seitlich und oben
  ca. 82 mm
  Türflügel unten, ca. 160 mm

*Hinweis*
Verglasungen

*Hinweis*
GT 105  Wärmeschutz-Iso-Glas, VSG / VSG
für Türen und bodengebundene Verglasungen bei
Zugangsmöglichkeit des öffentlichen Personenverkehrs

Glasaufbau:
Glasart außen VSG
Gasfüllung Argon
SZR d 16 mm
Glasart innen VSG
- mit thermisch verbessertem Randverbund

Technische Daten:
U-Wert Ug: 1,1 W/m²K
Der angegebene Ug-Wert nach DIN EN 673.

Kantenbearbeitung "Kanten feingeschliffen (KGN)" für
alle
Einzelscheiben aus Floatglas (VSG) für große/schwere
Isoliergläser, aufgrund der Eigenlast und zur
Minderung des
thermischen Glasbruchrisikos

*Hinweis*
GT 312-1 Wärmeschutz-3-fach-Glas
für absturzsichernde Verglasungen, bei
Zugangsmöglichkeit des
öffentlichen Personenverkehrs nach
DIN 18008-4 vom Juli 2013.
(Festverglasung OG)

Glasaufbau:
Glasart außen VSG 12mm (66+0,76PVB)
SZR 12mm Argon
Glasart mitte ESG_H 6mm
SZR 12mm Argon
Glasart innen ESG_H 8mm

- mit Heißlagerungstest für Einscheibensicherheitsglas
nach
Bauregelliste
- mit thermisch verbessertem Randverbund

Technische Daten:
Gesamtenergiedurchlässigkeit g: 53 %
U-Wert Ug: 0,7 W/m²K
Schalldämmwert ca. 44dB
Der angegebene Ug-Wert wurde nach DIN EN 673 berechnet.

Kantenbearbeitung "Kanten feingeschliffen (KGN)" für
alle
Einzelscheiben aus Floatglas (VSG) für große/schwere
Isoliergläser, aufgrund der Eigenlast und zur
Minderung des
thermischen Glasbruchrisikos

*Hinweis*
GT 312-2 Wärmeschutz-3-fach-Glas
für absturzsichernde Verglasungen, bei
Zugangsmöglichkeit des
öffentlichen Personenverkehrs nach
DIN 18008-4 vom Juli 2013.
(Festverglasung OG)

Glasaufbau:
Glasart außen VSG 12mm (66+0,76PVB)
SZR 14mm Argon
Glasart mitte ESG_H 6mm
SZR 14mm Argon
Glasart innen ESG_H 8mm

- mit Heißlagerungstest für Einscheibensicherheitsglas
nach
Bauregelliste
- mit thermisch verbessertem Randverbund

Technische Daten:
Gesamtenergiedurchlässigkeit g: 53 %
U-Wert Ug: 0,6 W/m²K
Schalldämmwert ca. 44dB
Der angegebene Ug-Wert wurde nach DIN EN 673 berechnet.

Kantenbearbeitung "Kanten feingeschliffen (KGN)" für
alle
Einzelscheiben aus Floatglas (VSG) für große/schwere
Isoliergläser, aufgrund der Eigenlast und zur
Minderung des
thermischen Glasbruchrisikos

*Hinweis*
GT 315-1a  Wärmeschutz-3-fach-Glas
für Türen und bodengebundene Verglasungen bei
Zugangsmöglichkeit des
öffentlichen Personenverkehrs
(Öffnungsflügel OG mit bauseitiger Absturzsicherung,
Türen
EG, beidseitig Sicherheitsglas gemäß GUV)

Glasaufbau:
Glasart außen VSG 8mm (44+0,76PVB)
SZR 12mm Argon
Glasart mitte Float 4mm
SZR 12mm Argon
Glasart innen VSG 8mm (44+0,76PVB)
- mit thermisch verbessertem Randverbund

Technische Daten:
Gesamtenergiedurchlässigkeit g: 53 %
U-Wert Ug: 0,7 W/m²K
Schalldämmwert ca. 40dB
Der angegebene Ug-Wert wurde nach DIN EN 673 berechnet.

Kantenbearbeitung "Kanten feingeschliffen (KGN)" für
alle
Einzelscheiben aus Floatglas (VSG) für große/schwere
Isoliergläser, aufgrund der Eigenlast und zur
Minderung des
thermischen Glasbruchrisikos

*Hinweis*
GT 315-2a  Wärmeschutz-3-fach-Glas
für Türen und bodengebundene Verglasungen bei
Zugangsmöglichkeit des
öffentlichen Personenverkehrs
(Öffnungsflügel OG, Türen EG, beidseitig
Sicherheitsglas
gemäß GUV)

Glasaufbau:
Glasart außen VSG 8mm (44+0,76PVB)
SZR 14mm Argon
Glasart mitte Float 4mm
SZR 14mm Argon
Glasart innen VSG 8mm (44+0,76PVB)
- mit thermisch verbessertem Randverbund

Technische Daten:
Gesamtenergiedurchlässigkeit g: 53 %
U-Wert Ug: 0,6 W/m²K
Schalldämmwert ca. 40dB
Der angegebene Ug-Wert wurde nach DIN EN 673 berechnet.

Kantenbearbeitung "Kanten feingeschliffen (KGN)" für
alle
Einzelscheiben aus Floatglas (VSG) für große/schwere
Isoliergläser, aufgrund der Eigenlast und zur
Minderung des
thermischen Glasbruchrisikos

*Hinweis*
GT 315-1b  Wärmeschutz-3-fach-Glas
für Türen und bodengebundene Verglasungen bei
Zugangsmöglichkeit des
öffentlichen Personenverkehrs
(Öffnungsflügel OG, Türen EG, beidseitig
Sicherheitsglas
gemäß GUV)

Glasaufbau:
Glasart außen Schalldämm-VSG 12mm (66.2)
SZR 12mm Argon
Glasart mitte Float 4mm
SZR 12mm Argon
Glasart innen Schalldämm-VSG 8mm (44.2)
- mit thermisch verbessertem Randverbund

Technische Daten:
Gesamtenergiedurchlässigkeit g: 53 %
U-Wert Ug: 0,7 W/m²K
Schalldämmwert ca. 50dB
Der angegebene Ug-Wert wurde nach DIN EN 673 berechnet.

Kantenbearbeitung "Kanten feingeschliffen (KGN)" für
alle
Einzelscheiben aus Floatglas (VSG) für große/schwere
Isoliergläser, aufgrund der Eigenlast und zur
Minderung des
thermischen Glasbruchrisikos

*Hinweis*
GT 315-2b  Wärmeschutz-3-fach-Glas
für Türen und bodengebundene Verglasungen bei
Zugangsmöglichkeit des
öffentlichen Personenverkehrs
(Öffnungsflügel OG, Türen EG, beidseitig
Sicherheitsglas
gemäß GUV)

Glasaufbau:
Glasart außen Schalldämm-VSG 12mm (66.2)
SZR 14mm Argon
Glasart mitte Float 4mm
SZR 14mm Argon
Glasart innen Schalldämm-VSG 8mm (44.2)
- mit thermisch verbessertem Randverbund

Technische Daten:
Gesamtenergiedurchlässigkeit g: 53 %
U-Wert Ug: 0,6 W/m²K
Schalldämmwert ca. 50dB
Der angegebene Ug-Wert wurde nach DIN EN 673 berechnet.

Kantenbearbeitung "Kanten feingeschliffen (KGN)" für
alle
Einzelscheiben aus Floatglas (VSG) für große/schwere
Isoliergläser, aufgrund der Eigenlast und zur
Minderung des
thermischen Glasbruchrisikos

*Hinweis*
GT 318-1a  Wärmeschutz-3-fach-Glas
für Türen und bodengebundene Verglasungen bei
Zugangsmöglichkeit des
öffentlichen Personenverkehrs
(Festverglasung EG, beidseitig Sicherheitsglas gemäß
GUV)

Glasaufbau:
Glasart außen VSG 12mm (66+0,76PVB)
SZR 12mm Argon
Glasart mitte Float 6mm
SZR 12mm Argon
Glasart innen VSG 12mm (66+0,76PVB)
- mit thermisch verbessertem Randverbund

Technische Daten:
Gesamtenergiedurchlässigkeit g: 53 %
U-Wert Ug: 0,7 W/m²K
Schalldämmwert ca. 44dB
Der angegebene Ug-Wert wurde nach DIN EN 673 berechnet.

Kantenbearbeitung "Kanten feingeschliffen (KGN)" für
alle
Einzelscheiben aus Floatglas (VSG) für große/schwere
Isoliergläser, aufgrund der Eigenlast und zur
Minderung des
thermischen Glasbruchrisikos

*Hinweis*
GT 318-2a  Wärmeschutz-3-fach-Glas
für Türen und bodengebundene Verglasungen bei
Zugangsmöglichkeit des
öffentlichen Personenverkehrs
(Festverglasung EG, beidseitig Sicherheitsglas gemäß
GUV)

Glasaufbau:
Glasart außen VSG 12mm (66+0,76PVB)
SZR 14mm Argon
Glasart mitte Float 6mm
SZR 14mm Argon
Glasart innen VSG 12mm (66+0,76PVB)
- mit thermisch verbessertem Randverbund

Technische Daten:
Gesamtenergiedurchlässigkeit g: 53 %
U-Wert Ug: 0,6 W/m²K
Schalldämmwert ca. 44dB
Der angegebene Ug-Wert wurde nach DIN EN 673 berechnet.

Kantenbearbeitung "Kanten feingeschliffen (KGN)" für
alle
Einzelscheiben aus Floatglas (VSG) für große/schwere
Isoliergläser, aufgrund der Eigenlast und zur
Minderung des
thermischen Glasbruchrisikos

*Hinweis*
GT 318-1b  Wärmeschutz-3-fach-Glas
für Türen und bodengebundene Verglasungen bei
Zugangsmöglichkeit des
öffentlichen Personenverkehrs
(Festverglasung EG, beidseitig Sicherheitsglas gemäß
GUV

Glasaufbau:
Glasart außen Schalldämm-VSG 16mm (88+0,76PVB-SI)
SZR 12mm Argon
Glasart mitte Float 6mm
SZR 12mm Argon
Glasart innen Schalldämm-VSG 12mm (66+0,76PVB-SI)
- mit thermisch verbessertem Randverbund

Technische Daten:
Gesamtenergiedurchlässigkeit g: 53 %
U-Wert Ug: 0,7 W/m²K
Schalldämmwert ca. 51dB
Der angegebene Ug-Wert wurde nach DIN EN 673 berechnet.

Kantenbearbeitung "Kanten feingeschliffen (KGN)" für
alle
Einzelscheiben aus Floatglas (VSG) für große/schwere
Isoliergläser, aufgrund der Eigenlast und zur
Minderung des
thermischen Glasbruchrisikos

*Hinweis*
GT 318-2b  Wärmeschutz-3-fach-Glas
für Türen und bodengebundene Verglasungen bei
Zugangsmöglichkeit des
öffentlichen Personenverkehrs
(Festverglasung EG, beidseitig Sicherheitsglas gemäß
GUV

Glasaufbau:
Glasart außen Schalldämm-VSG 16mm (88+0,76PVB-SI)
SZR 14mm Argon
Glasart mitte Float 6mm
SZR 14mm Argon
Glasart innen Schalldämm-VSG 12mm (66+0,76PVB-SI)
- mit thermisch verbessertem Randverbund

Technische Daten:
Gesamtenergiedurchlässigkeit g: 53 %
U-Wert Ug: 0,6 W/m²K
Schalldämmwert ca. 51dB
Der angegebene Ug-Wert wurde nach DIN EN 673 berechnet.

Kantenbearbeitung "Kanten feingeschliffen (KGN)" für
alle
Einzelscheiben aus Floatglas (VSG) für große/schwere
Isoliergläser, aufgrund der Eigenlast und zur
Minderung des
thermischen Glasbruchrisikos

*Hinweis*
Beschläge, für Fenster

*Hinweis*
BF 130-1  DK-Beschlag
Verdecktliegender Dreh-Kipp-Beschlag mit
Einhandbedienung,
für
Flügellasten bis 130/160 kg und einem Öffnungswinkel in
Drehstellung von
90°/180°

Widerstandsklasse gemäß DIN EN 1627 RC 2

Konstruktionsmerkmale:
Der Beschlag ist mit einer in Dreh- und in Kippstellung
wirksamen
Fehlbedienungssperre ausgestattet.
Scheren- und Ecklager sind verdecktliegend im Falz
eingebaut.
Alle Verriegelungspunkte sind mit Schließrollen
auszuführen.
Die untere griffseitige Eckumlenkung muss mit einem
Entlastungslager
ausgeführt werden.
Die Verriegelung an diesem Punkt erfolgt über einem im
Auflaufbock
integrierten Verschlusspunkt mit Schließrolle.
Die Öffnungsweite der Flügel in Drehstellung beträgt
maximal
180°.
Durch Montage eines zusätzlichen Anschlages kann der
Öffnungswinkel, der
Einbausituation angepasst, auf 90° begrenzt werden.
Korrosionsschutz des Grundbeschlages nach DIN EN 1670:
Klasse 5
Bedienkräfte nach DIN EN 13115: Klasse 1
Dauerfunktion nach DIN EN 12400: Klasse 2

Ein gegen Aufbohren geschütztes Kammergetriebe mit
RC-Griffen, sowie zusätzliche
Sicherheitsverriegelungen gemäß
den Systemvorgaben, sind einzusetzen.

*Hinweis*
BF 101-2  DK-Beschlag
Verdecktliegender Dreh-Kipp-Beschlag mit
Einhandbedienung,
für
Flügellasten bis 200 kg und einem Öffnungswinkel in
Drehstellung von
90°/180°

Widerstandsklasse gemäß DIN EN 1627 RC 2

Für die großen Flügeln gemäß Planunterlagen sind
zugelassene
Beschlagsysteme für Fensterflügel bis 3,0 m
Flügel-Falzhöhe
auszuwählen.

Konstruktionsmerkmale:
Der Beschlag wie vor, jedoch
für DK-Flügel geeignet für Flügelgewichte von ca. 200
kg

Angebotenes Fabrikat:
'......................................'
(vom Bieter auszufüllen)

*Hinweis*
BF 101-3  D-Beschlag
Verdecktliegender Dreh-Beschlag mit Einhandbedienung,
für
Flügellasten bis 300 kg und einem Öffnungswinkel in
Drehstellung von
90°/180°

Widerstandsklasse gemäß DIN EN 1627 RC 2

Für die großen Flügeln gemäß Planunterlagen sind
zugelassene
Beschlagsysteme für Fensterflügel bis 3,0 m
Flügel-Falzhöhe
auszuwählen.

Konstruktionsmerkmale:
Der Beschlag wie vor, jedoch
für D-Flügel geeignet für Flügelgewichte von ca. 300 kg

Angebotenes Fabrikat:
'......................................'
(vom Bieter auszufüllen)

*Hinweis*
BF 104  D-Beschlag 130/160 kg
Verdecktliegender Dreh-Beschlag mit Einhandbedienung,
für
Flügellasten
bis 130/160 kg und einem Öffnungswinkel in
Drehstellung von
90°/180°

Konstruktionsmerkmale:
Der Beschlag ist mit einer in Drehstellung wirksamen
Fehlbedienungssperre ausgestattet.
Scheren- und Ecklager sind verdecktliegend im Falz
eingebaut.
Alle Verriegelungspunkte sind mit Schließrollen
auszuführen.
Die Anzahl und Ausführung der Verriegelungspunkte
(Riegelstücke) ist in
Abhängigkeit der Größe des Flügels und der Belastung,
Anhand
der
Systemvorgaben vorzunehmen.
Die untere griffseitige Eckumlenkung muss mit einem
Entlastungslager
ausgeführt werden.
Die Verriegelung an diesem Punkt erfolgt über einem im
Auflaufbock
integrierten Verschlusspunkt mit Schließrolle.
Die Öffnungsweite der Flügel in Drehstellung beträgt
maximal
180°.
Durch Montage eines zusätzlichen Anschlages kann der
Öffnungswinkel, der
Einbausituation angepasst, auf 90° begrenzt werden.
Korrosionsschutz des Grundbeschlages nach DIN EN 1670:
Klasse 5
Bedienkräfte nach DIN EN 13115: Klasse 1
Dauerfunktion nach DIN EN 12400: Klasse 2

inkl. Montage der durch Gewerk Elektro bauseits
gestellten
RWA/NRWGSystem-Komponenten nach EN 12101-2 Eine ggf.
notwendige Verbreiterung der Rahmenprofile wegen der
Anordnung der Systemkomponenten ist einzukalkulieren.
Kettenantrieb K30 (bauseits gestellt) Aufliegender
Antrieb für
Kipp-, Klapp- und Drehfenster, geeignet für Rauchabzug
und
Lüftung

Funktion: automatische Abschaltung beim Erreichen der
Endpositionen Überlastschutz Dichtschluss einstellbar
Ausstellmechanik mit Doppelkette nach dem
Reißverschlussprinzip synchronisierbar

Hublänge 800 mm, Stromaufnahme 1,2 A, Druck-/Zugkraft
max. 300 N, Zuhaltekraft 2500 N Gesamtlaufzeit > 60
sec. Inkl.
Vorrichtung für verdeckte Leitungsführung in
Pfosten-Riegel-Elementen von Bedienstelle zu
RWA-Fensterflügel

*Hinweis*
BF 104  D-Beschlag 130/160 kg
Verdecktliegender Dreh-Beschlag mit Einhandbedienung,
für
Flügellasten
bis 130/160 kg und einem Öffnungswinkel in
Drehstellung von
90°/180°

Konstruktionsmerkmale:
Der Beschlag ist mit einer in Drehstellung wirksamen
Fehlbedienungssperre ausgestattet.
Scheren- und Ecklager sind verdecktliegend im Falz
eingebaut.
Alle Verriegelungspunkte sind mit Schließrollen
auszuführen.
Die Anzahl und Ausführung der Verriegelungspunkte
(Riegelstücke) ist in
Abhängigkeit der Größe des Flügels und der Belastung,
Anhand
der
Systemvorgaben vorzunehmen.
Die untere griffseitige Eckumlenkung muss mit einem
Entlastungslager
ausgeführt werden.
Die Verriegelung an diesem Punkt erfolgt über einem im
Auflaufbock
integrierten Verschlusspunkt mit Schließrolle.
Die Öffnungsweite der Flügel in Drehstellung beträgt
maximal
180°.
Durch Montage eines zusätzlichen Anschlages kann der
Öffnungswinkel, der
Einbausituation angepasst, auf 90° begrenzt werden.
Korrosionsschutz des Grundbeschlages nach DIN EN 1670:
Klasse 5
Bedienkräfte nach DIN EN 13115: Klasse 1
Dauerfunktion nach DIN EN 12400: Klasse 2

inkl. Lieferung und Montage aller beschriebenen
Systemkomponenten
elektr. Anschluss durch Gewerk Elektro für RWA/NRWG
Systeme nach EN 12101-2 Ausführung gemäß der aktuellen
Zusammenfassung, der Erstprüfungen, des Systemgebers.

Profilbautiefen und Ansichten: siehe System- und
Positionsbeschreibungen.

Es müssen geprüfte Komplettlösungen (NRWG), bestehend
aus Fenster und Antrieb eingesetzt werden. Bei
Auftragserteilung ist ein zusammenfassendes Prüfzeugnis
(Prüfung auf Aerodynamik, Brand und Dauerbelastung)
vorzulegen.

Die Fertigung der NRWG muss von einer anerkannten
Prüfstelle fremdüberwacht werden. Geprüfte NRWG müssen
durch ein bauproduktenrechtliches CE-Zeichen
gekennzeichnet
werden.
Die zulässigen, geprüften Flügelabmessungen,
Flügelgewichte
und Flügelflächen für die jeweilige Öffnungsart und
Ausführung
sind nach den Bemessungsunterlagen des
SystemHerstellers
zu ermitteln.
Es dürfen nur geprüfte, zum System gehörende Beschläge
eingesetzt werden (Art und Ausführung wird gesondert
beschrieben). Weiterhin sind die RWA-Anlagen mit den
jeweils
zum beschriebenen System gehörenden Bändern
auszustatten.
Die erforderliche Anzahl ist den Bemessungstabellen des
System-Herstellers zu entnehmen.

Profilbautiefen und Ansichten: siehe Systembeschreibung
Standardsystem

Kettenantrieb K30
Aufliegender Antrieb für Kipp-, Klapp- und
Drehfenster, geeignet
für Rauchabzug und Lüftung

Funktion:
automatische Abschaltung beim Erreichen der
Endpositionen
Überlastschutz
Dichtschluss einstellbar
Ausstellmechanik mit Doppelkette nach dem
Reißverschlussprinzip
synchronisierbar Hublänge 800 mm, Stromaufnahme 1,2 A,
Druck-/Zugkraft max. 300 N, Zuhaltekraft 2500 N
Gesamtlaufzeit > 60 sec.

Technische Daten:
Eingangs-/Betriebsspannung: 24 V DC (-10% +25 %)
elektr. Anschluss: 2-polige Steckschraubklemme
Abschaltung: eingebaute Endschalter Auf und Zu mit
Sicherheitslastabschaltung
Laufzeit: ca. 10 Sekunden / 100 mm Hub
Einschaltdauer: 3 Minuten (ED/ON) 7 Minuten (AD/OFF)
Schutzart: IP 20 nach DIN 40 050
Umgebungstemperatur: -10° C bis +60° C
Ausstellmechanik: Edelstahldoppelkette (wartungsfrei)
Gehäusematerial: Aluminium Farbe: RAL 9006
Endkappen: Kunststoff, schwarz

Inkl. Vorrichtung für verdeckte Leitungsführung in
Pfosten-Riegel-Elementen von Bedienstelle zu
RWA-Fensterflügel

*Hinweis*
BF 710  Magnetschalter-Set für vorbeschriebene
Beschläge
zur elektronischen Öffnungs- und Verschlussüberwachung
von
Aluminiumfenstern.
Abgestimmt auf das Fensterprofil-System.

Bestehend aus:
Magnetschalter
6,00 m Anschlussleitung
Dauermagnet

Besonderheiten:
Wechselkontakt

*Hinweis*
BF 801-1  Öffnungsbegrenzer 90°

Es ist ein Öffnungsbegrenzer mit folgenden Merkmalen
einzusetzen:
Öffnungsbegrenzung bei max. 90°, energieverzehrender
Endanschlag,
Dämpfung über die gesamte Öffnungsweite (vermindert
selbständige
Bewegungen des Flügels z.B. bei Durchzug), einsetzbar
für
Flügellasten
bis 160 kg, absolut wartungsfrei, ovales Design.

*Hinweis*
BF 801-2  Öffnungsbegrenzer 90°

Es ist ein Öffnungsbegrenzer wie vor, jedoch
einsetzbar für
Flügellasten
bis 200 kg, absolut wartungsfrei, ovales Design.

*Hinweis*
BF 801-3  Öffnungsbegrenzer 90°

Es ist ein Öffnungsbegrenzer wie vor, jedoch
einsetzbar für
Flügellasten
bis 300 kg, absolut wartungsfrei, ovales Design.

*Hinweis*
BF 905  Fenstergriff mit verdecktliegendem Getriebe

Das Getriebe wird in den Falz eingebaut.
Die Befestigung des Getriebes erfolgt mittels einer
raumseitig
aufgeschraubten, kreisförmigen Rosette (Durchmesser 32
mm).
Die Befestigungsschrauben werden durch den - später zu
montierenden -
Fenstergriff abgedeckt. Während der Bauzeit ist die
Rosette mit
einer
Schutzkappe abzudecken.
Das Fenstergriff-Getriebe ist mit Rastpunkten in Dreh-,
Verschluss- und
Kippstellung ausgestattet.
Der Fenstergriff ist erst nach Abschluss der
Fenstermontage
beziehungsweise vor der Gebrauchsabnahme der Fenster zu
montieren. Die
farblich auf den Fenstergriff abgestimmte
Abdeck-Rosette ist
ebenfalls
erst zu diesem Zeitpunkt aufzudrücken.

Farbton: Inox
Werkstoff: Inox

*Hinweis*
BF 906  Fenstergriff abschließbar mit einer
Schaltstufe, mit
verdecktliegendem Getriebe

Das Getriebe wird in den Falz eingebaut.
Die Befestigung des Getriebes erfolgt mittels einer
raumseitig
aufgeschraubten Rosette.
Die Befestigungsschrauben werden durch den - später zu
montierenden - Fenstergriff abgedeckt. Während der
Bauzeit ist
die Rosette mit einer Schutzkappe abzudecken.
Der Fenstergriff ist mit einem Schließzylinder mit
einer
Schaltstufe auszustatten.
Der Fenstergriff ist erst nach Abschluss der
Fenstermontage
beziehungsweise vor der Gebrauchsabnahme der Fenster zu
montieren.

Funktionsbeschreibung:
Grundstellung
Ein Öffnen des Fensters wird verhindert.

Schaltstufe 1
Der Fenstergriff kann aus der senkrechten Stellung um
90°
nach oben in die Drehstellung und um weitere 90° in die
Kippstellung, gedreht werden.

Griff:
einseitiger Fenstergriff für Holz-Alu-Fenster, mit
Griffrosette
korbbogenförmig.

Material: Edelstahl

Oberfläche: fein matt

Leit-Fabrikat:  FSB, 1070 o.glw.

Angebotenes Fabrikat:
'......................................'
(vom Bieter auszufüllen)

*Hinweis*
Beschläge, für Türen

*Hinweis*
Schließfunktion von Notausgangstüren

1- flg. Türen

"E" -Wechselfunktion-,
Grundstellung: Die Tür ist auf der Bandseite nur mit
Schlüssel
zu
öffnen.
Schaltstellung: Auf der Bandgegenseite kann die Tür
über den
Drücker,
auch im abgeschlossenen Zustand, immer geöffnet werden.

2- flg. Türen

Vollpanik: Schließfunktion "E" -Wechselfunktion-,
Die Antipanik-Funktion kann vom Stand- und Gangflügel
ausgelöst werden.
Standflügel: Beide Türflügel werden bei Betätigung
entriegelt.
Gangflügel: Nur der Gangflügel wird entriegelt.
Grundstellung: Die Tür ist auf der Bandseite nur mit
Schlüssel
zu
öffnen.
Schaltstellung: Auf der Bandgegenseite kann die Tür
über den
Drücker,
auch im abgeschlossenen Zustand, immer geöffnet werden.

*Hinweis*
Wartungsarme Rollentürbänder

Dreiteilige Edelstahl-Rollentürbänder mit einer
Abmessung von
22 x 200 mm, für Flügellasten bis 200 kg.

Konstruktionsmerkmale:

Die gesamte Technik für die sichere Verankerung und die
Feinjustierung ist im Türfalz angeordnet. Ohne den
Türflügel
auszuhängen, kann eine Feinjustierung vorgenommen
werden.

Gebrauchsklasse nach DIN EN 1935: Klasse 4

Korrosionsschutz nach DIN EN 1670: Klasse 4

Bandklasse nach DIN EN 1935: Klasse 14

Mechanische Beanspruchung nach DIN EN 12400: Klasse 8

*Hinweis*
BT 108 1-flügeliger Türbeschlag, als
Mehrfachverriegelung

Türbänder:
gemäß Beschreibung und entsprechend den zu erwartenden
Lasten.
3-dimensional verstellbar, Material Edelstahl matt

Schloss incl. Zubehör:
Mehrfachverriegelung, mit Selbstverriegelung,
Hauptriegel und
4 Fallenriegel, mit / ohne Wechsel, mit Gegendruck
gesichertem Fallenriegel, Schließleiste. Vorgerichtet
für
Profilzylinder.

Betätigung innen:
Türdrücker Edelstahl.

Betätigung außen:
Knauf Edelstahl.

Betätigungsgarnitur in gesonderter Beschreibung.

*Hinweis*
BT 150  1-flügeliger Türbeschlag, Widerstandsklasse RC
2,
Mehrfachverriegelung

Türbänder:
gemäß Beschreibung und entsprechend den zu erwartenden
Lasten.
3-dimensional verstellbar, Material Edelstahl matt

Schloss incl. Zubehör:
Sicherungsbolzen, Falzluftbegrenzer, Anbohrschutz
entsprechend des Systemprüfzeugnisses
Profilzylinder mit Bohr- und Ziehschutz, Klasse 2 nach
DIN
18252 und Aufbohrschutz.
SafeMatic Mehrfachverriegelung, mit Selbstverriegelung,
Hauptriegel und 4 Fallenriegel, eintourig, mit
Wechsel, mit
Gegendruck gesichertem Fallenriegel, Schließleiste.

Betätigung innen:
Türdrücker, Edelstahl.

Betätigung außen:
Knauf, Edelstahl

Betätigung in gesonderter Beschreibung

*Hinweis*
BT 121  1-flügeliger Türbeschlag, Antipanik
Mehrfachverriegelung
Schließfunktion "E"
gemäß DIN EN 179

Türbänder:
gemäß Beschreibung und entsprechend den zu erwartenden
Lasten.
3-dimensional verstellbar, Material Edelstahl matt

Schloss incl. Zubehör:
Antipanik Mehrfachverriegelung, mit
Selbstverriegelung, Falle
und 4 Fallenriegel, mit Wechsel, mit Gegendruck
gesichertem
Fallenriegel, mit motorischer Funktion
(E-Öffnerfunktion),
Kabelübergang
und Kabelset, Schließplatten. Vorgerichtet für
Profilzylinder.

Betätigung innen:
Türdrücker nach DIN EN 179  Edelstahl.

Betätigung außen:
Türknauf  Edelstahl.

Betätigungsgarnitur in gesonderter Beschreibung.

*Hinweis*
BT 121  1-flügeliger Türbeschlag, Antipanik
Mehrfachverriegelung
Schließfunktion "E"
gemäß DIN EN 179

Türbänder:
gemäß Beschreibung und entsprechend den zu erwartenden
Lasten.
3-dimensional verstellbar, Material Edelstahl matt

Schloss incl. Zubehör:
Sicherungsbolzen, Falzluftbegrenzer, Anbohrschutz
entsprechend des Systemprüfzeugnisses
Profilzylinder mit Bohr- und Ziehschutz, Klasse 2 nach
DIN
18252 und Aufbohrschutz.
SafeMatic Mehrfachverriegelung, mit Selbstverriegelung,
Hauptriegel und 4 Fallenriegel, eintourig, mit
Wechsel, mit
Gegendruck gesichertem Fallenriegel, Schließleiste.

Betätigung innen:
Türdrücker, Edelstahl.

Betätigung außen:
Knauf, Edelstahl

Betätigung in gesonderter Beschreibung

*Hinweis*
BT 125 Türöffner

Elektrischer Türöffner, E-Öffner mit
Tagesentriegelung, zur
bauseitigen Ansteuerung über Taster.
Die Einzelkomponenten sind komplett funktionsfähig
einzubauen und zu verkabeln. Für die Kabelverlegung ist
ein metallisches Leerrohr einzubauen.Übergabepunkt zur
bauseitigenElektroinstallation ist aussen am
Blendrahmen (Leibungsbereich) vorzusehen.

*Hinweis*
BT 110 Wechselgarnitur

Wechselgarnitur
Drücker - Knauf

Türdrücker und Türknopf, als zweiteiliger
Kompaktbeschlag mit
Gleitlagerbuchsen für Rahmenaussentüren in
Holz-Alu-Bauweise,
inkl. Drückerrosette,
korbbogenförmig,
inkl. Schlüsselrosette, Lochung für Profilzylinder.

Ausführung:  beidseitig verkröpft,

Material:  Edelstahl

Oberfläche:  fein matt

Klassifizierung gem.
DIN EN 1906:  4 | 7 | - | D | 1 | 4 | 0 | A,

Leit-Fabrikat:  FSB, 1070 o.glw.

Angebotenes Fabrikat:
'......................................'
(vom Bieter auszufüllen)

*Hinweis*
BT 111 Wechselgarnitur

Wechselgarnitur
Drücker - Knauf wie vor, jedoch
geeignet für Einbruchschutz Widerstandsklasse RC 2

Leit-Fabrikat:  FSB, 1070 o.glw.

Angebotenes Fabrikat:
'......................................'
(vom Bieter auszufüllen)

*Hinweis*
BT 111 Wechselgarnitur für Tür mit Antipanikfunktion
nach DIN
EN 179 Schließfunktion "E"

Wechselgarnitur wie vor, jedoch

Ausführung:  beidseitig verkröpft,
  Fluchttür  EN179

Leit-Fabrikat:  FSB, 1070 o.glw.

Angebotenes Fabrikat:
'......................................'
(vom Bieter auszufüllen)

*Hinweis*
BT 133 Wechselgarnitur für Tür mit Antipanikfunktion
nach DIN
EN 179 Schließfunktion "E"

Wechselgarnitur wie vor, jedoch

Ausführung:  beidseitig verkröpft,
  Fluchttür  EN179

und
geeignet für Einbruchschutz Widerstandsklasse RC 2

Leit-Fabrikat:  FSB, 1070 o.glw.

Angebotenes Fabrikat:
'......................................'
(vom Bieter auszufüllen)

*Hinweis*
BT 134 Drücker- Stange

Wechselgarnitur
Drücker - Knauf wie vor, jedoch
geeignet für Einbruchschutz Widerstandsklasse RC 2

Drücker - Stange:
einseitiger Türdrücker, korbbogenförmig, als
Kompaktbeschlag
mit Gleitlagerbuchse für Rahmenaussentüren in
Holz-Alu-Bauweise mit Holz-Alu-Türblatt, inkl.
Drückerrosette,
inkl.  Schlüsselrosette, Lochung für Profilzylinder.

Klassifizierung gem.
DIN EN 1906:  4 | 7 | - | D | 1 | 4 | 0 | A,

Material:  Edelstahl

Oberfläche:  fein matt

Leit-Fabrikat:  FSB, 1070 o.glw.

Angebotenes Fabrikat:
'......................................'
(vom Bieter auszufüllen)

Griffstange:  Griffstange mit rundem Querschnitt,
unsichtbar befestigt.

Länge:  Türhoch

Durchmesser:  40mm

Material:  Edelstahl

Oberfläche:  fein matt

Leit-Fabrikat:  FSB, 66 6609 o.glw.

Angebotenes Fabrikat:
'......................................'
(vom Bieter auszufüllen)

*Hinweis*
BT 757 Fallenriegelüberwachung
Nachrüstartikel, ersetzt den oberen Schlosskasten
durch einen
Schlosskasten mit elektrischer Überwachung der
Fallenriegel,
incl. 6 m
Anschlussleitung.
abgestimmt auf das Türprofil-System

Bestehend aus:
Fallenriegelüberwachung
6,00 m Anschlussleitung

*Hinweis*
Türbeschläge Zubehör

*Hinweis*
BT 700 Türschließer mit Gleitschiene
Ein Stück oben liegender Gleitschienen-Türschließer
nach DIN
EN 1154.
Schließablauf, Endanschlag und Öffnungsdämpfung
hydraulisch
kontrolliert
und einstellbar,
Schließkraft stufenlos einstellbar.
Schließergröße, entsprechend der Türflügelbreite.

*Hinweis*
BT 750 Magnetschalter-Set
zur elektronischen Öffnungsüberwachung von Türen.

Ausführung als:
- Wechselkontakt.
- Falzmaß der Tür von 15 mm - 17 mm
- Inklusive Zuleitung, Länge 6 m
- Montageort: Profilintegriert
- Montageart: Dübelmontage

*Hinweis*
BT 760 Montage Fluchtwegsteuerungskomponenten

Einbau der bauseits zur Verfügung gestellten
Systemkomponenten Türöffner, Fallenschloss und
Panikschloss
der Fluchttürsteuerung wie unter "BT 761 Lieferung und
Montage Fluchtwegsteuerungskomponenten" beschrieben

*Hinweis*
BT 761 Lieferung und Montage
Fluchtwegsteuerungskomponenten

Wie BT 760, jedoch komplette Lieferung und Montage
(über
Beschreibung unter BT 3 hinaus) der Fluchttürsteuerung
bestehend aus

FLUCHTWEGSICHERUNG
Technische Beschreibung:
Fluchtwegsteuerung zur Sicherung einer Tür im Verlauf
von
Flucht- und Rettungswegen mit elektrischer Verriegelung
gemäß der gültigen Fassung der EltVTR. Veränderungen
und
Abweichungen des Systems bedürfen einer Zustimmung im
Einzelfall durch die oberste Bauaufsichtsbehörde des
Landes.
Diese Befreiung ist im Bedarfsfall vom Bauherren zu
beantragen. Die unmittelbar an der Tür montierte
Nottaste ist
die wichtigste Komponente des Rettungswegsystems. Nach
einer Freischaltung kann die Wiederverriegelung nur an
der Tür
vorgenommen werden Hierzu ist an der Tür ein
entsprechender
Taster (Schlüsseltaster) vorzusehen. Das
Rettungswegsystem
darf an Rauchschutztüren und Feuerschutztüren nur dann
angebracht werden, wenn die Verwendbarkeitsnachweise
für
diese Türen dies vorsehen und deren Maßgaben beachtet
werden (EltVTR, Abschnitt 5). Das
Nottasten-Hinweisschild ist
im Schalterprogramm integriert. Es kann bei Bedarf mit
Beleuchtung nachgerüstet werden. Es ist zwingend eine
flächig
zu betätigende, barrierefreie Schlaghaube
erforderlich. Eine
separate (abgesetzte) Steuerung ist nicht gewünscht.
Bei
Ausführung der Türzentralen in unter Putz, sind
folgende
Angaben einzuhalten:
-Montage in 3 Dosen: Alle erforderlichen Komponenten
vor Ort.
Keine externen Elemente erforderlich.
Nottasten-Hinweisschild
im Schalterprogramm integriert. Schlüsseltaster in
sabotagegeschützter unter Putz Ausführung, Demontage
nur
mit Schlüssel möglich. Montage in 62,5mm tiefe
Standard-UP-Dosen. Die Verriegelung der Türe erfolgt
zusätzlich zum Panikbeschlag
-integriert mit: Fluchttüröffnern mit
Schlossfallenführung sowie
einem Fallenschloss. Elektrische Leitungsverlegung
bauseitig
durch Elektrofirma nach Angabe des ElektroFachplaners
und
des Systemlieferanten.

Leit-Fabrikat:
GEZE SecuLogic System TZ 320 SN Standard, eff eff, o.
glw.

Angebotenes Fabrikat:
'......................................'
(vom Bieter auszufüllen)

zur Sicherung einer Tür im Verlauf von Flucht- und
Rettungswegen mit elektrischer Verriegelung gemäß
EltVTR.
Geeignet zum Anschluss an Drehtürantriebe,
Motorschlösser,
Brandmeldeanlagen, Einbruchmeldeanlagen sowie zur
Weiterleitung von Meldungen an die Gebäudeleittechnik,
u.v.m.,
System bestehend aus:
Türzentrale GEZE SecuLogic TZ 320 SN o. glw.
in Bus-Technik

Mit integrierter Steuerung, Schlüsseltaster, Nottasten
Hinweisschild und Netzteil. Geprüft nach EltVTR.

Ausstattung:
  Steuerung mit beleuchteter Nottaste
LED-Anzeigen für die Betriebszustände:
- Tür verriegelt / entriegelt / kurzzeitentriegelt
- Tür offen / geschlossen
- Alarm, Voralarm, Störung
Farbige Klemmen zur Unterscheidung der Anschlüsse für
die
Peripherie.
Flächig zu betätigende, barrierefreie Schlaghaube mit
Sabotageschutz.
  Integriertes Nottasten-Hinweisschild, unbeleuchtet
  Schlüsseltaster mit 2 Schaltkontakten, inkl.
Profilhalbzylinder
zum Einstellen der Funktionen Kurzzeitfreigabe,
Dauerentriegeln, Verriegeln und zur Alarmrückstellung
  Netzteil
Netzspannung 230 V AC,
Betriebsspannung 24 V DC
Ausgangsstrom max. 650 mA (bei AP-Zentralen)
Ausgangsstrom max. 600 mA (bei UP-Zentralen)

Anschlüsse:
  3 programmierbare Eingänge
zum Anschluss von Zeitschaltuhr, Brandmeldeanlage,
Einbruchmeldeanlage, Zutrittskontrolle, Schlösser mit
Zylinderkontakt u.v.m.
Funktion: High aktiv, Low aktiv und Deaktiv je Zustand
wählbar
  2 programmierbare Ausgänge zum Anschluss von
Drehtürantrieb, Motorschloss, Drückersperrschloss,
zusätzlichem Türöffner, optischer oder akustischer
Alarmanzeige u.v.m.
Funktion: Öffner, Schließer und Deaktiv je Zustand
wählbar
  Eingang für indirekte Freischaltung durch externe
Nottasten
  Eingang für Beleuchtung des Nottasten-Hinweisschildes
  Eingang für externen Schlüsseltaster zur Steuerung
der
Betriebsarten  Eingang für Rückmeldung des Türzustands
  Eingang für Rückmeldung des Verriegelungszustands
  Vorgerichtet zur Vernetzung über BUS mit
Visualisierungssoftware VAT 220 SN, Tableau TE 220/TTE
220
und OPC-Schnittstelle OPC 220

Funktionen:
  Abbruch und Nachtriggern in Verbindung mit
Kurzzeitentriegelung
  Kombination mit Drehtürantrieben ohne zusätzliche
Komponenten möglich
  Steuerung und Visualisierung über
Visualisierungssoftware
VAT 220 SN und Tableau TE 220/TTE 220 sowie Übergabe an
GLT über OPC-Schnittstelle möglich. EMA,- BMA Signale
sowie
der Zeitschaltuhr können über den BUS an alle
Teilnehmer
einer Buslinie weitergeleitet werden. Jeweils 5 Gruppen
möglich.
  Integrierte Schleusenfunktion (Aktiv, Passiv und
kombiniert).
10 Gruppen möglich.
  Weiterleitung von Systemzuständen an GLT über
potentialfreie
Ausgänge
  Weiterleitung von Sammelmeldungen wie Türzustand,
Alarm
und Verriegelt an GLT
  Integrierter Summer zu akustischen Signalisierung bei
Alarmen und Voralarm
  Integrierte Wochenzeitschaltuhr
  Alarmspeicher mit Datum und Uhrzeit
  Automatische Speicherung des Betriebszustandes und
der
Nutzerdaten nach Netzausfällen bis zu 24h.

Ausführung:
Unterputzmontage:
Abmessungen (BxHxT): 3-fach Rahmen 81x223x62,5 mm
Schalterprogramm E2 der Firma Gira in weiß o. glw.

Verwendung für Türen:
einflügelig

GEZE Fluchttüröffner Typ 331 o. glw. nach dem
Ruhestromprinzip 24 V DC, gewährleistet bei
Stromabschaltung
auch bei hohem Türgegendruck eine sichere Entriegelung
der
Tür. Mit integriertem Rückmeldekontakt zur Überwachung
des
Tür- und des Verriegelungszustandes.
Druckfestigkeit gegen Aufbruchversuche 7500 N,
Betriebsspannung 24 V DC,
Stromaufnahme 160 mA

Mit GEZE Einsteck-Fallenschloss Typ 807 o. glw. ,
mit einstellbarer Falle, als Gegenstück zum
Fluchttüröffner
Ausführung: mit kurzem Flachschließblech und
Fallenfixierung
DIN links oder DIN rechts
Hinweis: Der Fluchttüröffner wird in der Regel
zusätzlich,
abgesetzt zum vorhandenen Panikschloss montiert.
Montage, Inbetriebnahme und sachkundige Abnahme der
beschriebenen Anlage mit Einweisung und Übergabe des
Prüfbuchs.

*Hinweis*
BT 762 Wartung RWS

Servicepaket für Wartung nach EltVTR sowie nach
Herstellerangabe mit folgenden Leistungsmerkmalen:
- Verlängerung der Gewährleistung auf 36 Monate
(Voraussetzung: Abschluss des Wartungsvertrages
spätestens
3 Monate nach Inbetriebnahmedatum)
- Einmalige Wartung je Vertragsjahr
- Kostenlose Bereitstellung und Führung der
Prüfunterlagen
- Anbringen der Prüfplakette
- Keine gesonderte Berechnung von Serviceleistungen und
Fahrtkosten während des Garantiezeitraums
- Keine gesonderte Berechnung von Kleinteilen bis 25,-
_ je
Wartung
- Keine gesonderte Berechnung von Arbeitszeit bei
Austausch
von Ersatzteilen während der Wartung
- Persönliche Erreichbarkeit des Helpdesk 24 Std. an
365
Tagen
- Vertragslaufzeit: 3 Jahre

Leit-Fabrikat: z.B. GEZE Servicepaket Komfort eff eff
o.glw.

Angebotenes Fabrikat:
'......................................'
(vom Bieter auszufüllen)

*Hinweis*
Ausfachungen

*Hinweis*
PF 101 Verbundpaneel Fenster

Innenschale: 2 mm Aluminiumblech, sichtbare Oberfläche
holzsichtig (s.u.)
Dämmkern: 40 mm Polystyrol-Hartschaum
Außenschale: 2 mm Aluminiumblech
- mit thermisch verbessertem Abstandshalter

Technische Daten:
Bemessungswert der Wärmeleitfähigkeit: lambda = 0,033
W/(mK)
U-Wert Up: 0,72 W/m²K

Gesamtdicke: ca. 44 mm

Die Außenschale wird allseitig Z-förmig gekantet, so
dass
Außenkante Paneel und Außenkante
Klemmleiste/Abdeckprofil
in einer Flucht-Ebene verlaufen.
Die Ecken der gekanteten Außenschalen sind zu
verschweißen.

Die Innenseite ist holzsichtig auszuführen. Ausführung
Echtholz,
Holzart wie Fensterrahmen bzw.
Pfosten-Riegel-Konstruktion.

*Hinweis*
PF 102 Paneel mit Dämmung und Dampfsperre

Innenschale: 2 mm Aluminiumblech
Dämmkern: 80 mm Mineralwolle
Außenschale: 2 mm Aluminiumblech
- mit thermisch verbessertem Abstandshalter

Technische Daten:
Bemessungswert der Wärmeleitfähigkeit: lambda =  0,035
W/(mK)
U-Wert Up:  0,41 W/m²K
Einspanndicke: 26 mm

Die Außenschale wird allseitig Z-förmig gekantet, so
dass
Außenkante Paneel und Außenkante
Klemmleiste/Abdeckprofil
in einer Flucht-Ebene verlaufen.
Die Ecken der gekanteten Außenschalen sind zu
verschweißen.

*Hinweis*
PF 103 Verbundpaneel innen holzsichtig

Innenschale: 2 mm Aluminiumblech, sichtbare Oberfläche
holzsichtig (s.u.)
Dämmkern: 80 mm Mineralwolle
Außenschale: 2 mm Aluminiumblech
- mit thermisch verbessertem Abstandshalter

Technische Daten:
Bemessungswert der Wärmeleitfähigkeit: lambda =  0,035
W/(mK)
U-Wert Up:  0,41 W/m²K
Einspanndicke: 26 mm

Die Innenschale wird allseitig Z-förmig gekantet, so
dass die
Einspannzone auf die Falzbreite der Fenster-/
Fassaden-Konstruktion abgestimmt ist.
Die Ecken der gekanteten Innenschalen sind zu
verschweißen.

Die Außenschale wird allseitig Z-förmig gekantet, so
dass
Außenkante Paneel und Außenkante
Klemmleiste/Abdeckprofil
in einer Flucht-Ebene verlaufen.
Die Ecken der gekanteten Außenschalen sind zu
verschweißen.

Die Innenseite ist holzsichtig auszuführen. Holzart wie
Pfosten-Riegel-Konstruktion.

*Hinweis*
Baukörperanschlüsse für Fenster / Türelemente

*Hinweis*
AU 201 Anschluss unten (Türen) Bodenschwelle

Die Höhe des Fußbodenaufbaues beträgt ca. 150 mm.

Der Anschluss unten im Bereich der Türen ist mit einer
zum
System gehörenden Bodenschwelle und einer Trennschiene
auszustatten. Unterhalb der Türschwelle ist eine
aufgeständerte, verzinkte Stahlrohrkonstruktion
anzubringen,
um die Türanlage abzustützen. Der Zwischenraum
unterhalb
der Basis und des Rohfußbodens ist allseitig mit
Wärmedämmung auszufüllen.

Auf der Innenseite ist die Basiskonstruktion für den
Anschluss
der bauseitigen Fußbodenkonstruktion vorzurichten. Der
Bereich zwischen Fußbodenbelag und Basiskonstruktion
ist mit
Wärmedämmung zu verfüllen und die innere Anschlussfuge
an
den bauseitigen inneren Bodenbelag ist mit
dauerelastischen
Dichtstoffen zu versiegeln.

Auf der Außenseite erfolgt die Abdichtung mit einer an
der
Basiskonstruktion befestigten Dichtungsfolie, die bis
auf den
tragenden Baukörper zurückzuführen und dort zu
verkleben ist.
Die Anschlussfuge zwischen der Basiskonstruktion und
dem
äußeren bauseitigen Bodenbelag ist mit einem
Kompriband zu
schließen.

Die Sockelhöhen sind auf den Aufbau der anschließenden
Basispunkte abzustimmen.

Endgültige Ausführung gemäß Detailplanung des
Architekten.

*Hinweis*
Baukörperanschlüsse für Fassadenelemente

Die Befestigung / Verankerung der Elemente ist gemäß
den
statischen Erfordernissen und den Herstellervorgaben
auszuführen. Die Gebäudeanschlüsse sind im Sinne der
RAL-Montage auszuführen.

*Hinweis*
Verankerung Pfosten-Riegel-Warmfassade
Die Verankerung der Fassadenpfosten erfolgt mittels zum
System gehörender, toleranzausgleichender Konsolen aus
Aluminium.

Diese Konsolen werden jeweils in den Kopf und/oder
Fußpunkten beziehungsweise an den Zwischendecken der
Fassade angeordnet. Sie sind je nach Anforderung als
Los-
oder Festpunktaufhängung auszubilden.

Konstruktiv sind die Konsolen so auszubilden, dass sie
eine
zwängungsfreie Dilatation der Fassade gewährleisten.
Gleichermaßen müssen Formänderungen des Baukörpers wie
z.B. Deckendurchbiegungen ausgeglichen werden.

Die Befestigung der Konsolen am Baukörper erfolgt
mittels
Befestigungsmitteln aus Edelstahl und entsprechend
ihrem
speziellen Verwendungszweck angepassten und
bauaufsichtlich
zugelassenen Dübeln.

Alle Bauteile der Fassadenbefestigung müssen so
ausgebildet
sein, dass sie die auf die Fassade einwirkenden Kräfte
sicher
aufnehmen und auf das Tragwerk des Baukörpers
übertragen.

*Hinweis*
AS 301 Anschluss seitlich (Warmfassade) monolithisch
mit
bauseitiger innenseitiger Flankendämmung

Der Baukörper ist einschalig ausgebildet.
Um das äußere feingliedrige Erscheinungsbild des
Baukörpers
beizubehalten wird durch das Gewerk Innenputz eine
Innen-Flankendämmung angebracht.

Die Elemente sind so einzubauen, dass die Aussenkante
Deckschale bündig mit der Aussenkante Wand-Außenputz
der
vorspringenden Außenwandstirnseiten ist.

Zum Anschluss an den Baukörper sind im Falz des
Pfostens ein
Kunststoff- Anschlussprofil und eine Dichtungsfolie
(Innenseite)
einzuspannen. Zusätzlich ist für die äußere Abdichtung
ein
Wandanschlussprofil einzuspannen.

Der Bereich zwischen Falz des Pfostens und Baukörper
bzw.
bauseitiger Wärmedämmung ist vollflächig mit
Wärmedämmung zu verfüllen.

Auf der Innenseite erfolgt die Abdichtung mittels der
im Falz des
Pfostens eingespannten Dichtungsfolie. Diese ist bis
auf den
Baukörper zurückzuführen und dort zu verkleben.
Raumseitig ist
als Abschluss zwischen Baukörper und Pfosten ein
Aluminium
U- Profil, 15/120/15, t = 2 mm mit verdeckter
Befestigung am
Posten zu montieren. Die innere Anschlussfuge zwischen
Baukörper und Aluminium U-Profil ist mit
dauerelastischen
Dichtstoffen zu versiegeln.

Auf der Außenseite ist der Anschluss an die bauseitige
Wandkonstruktion mit einem im Falz des Pfostens
eingespannten L-förmigen Aluminium Wandanschlussprofil
120/15, t = 2 mm, herzustellen. Das Profil ist so
auszubilden,
dass es als Abdeckung für die am Wandanschluss
angebrachte
Wärmedämmung dient. Die Breite des Profils ist so zu
wählen,
dass die Deckschale des Pfostens reversibel ist.
Die äußere Anschlussfuge zwischen Mauerwerk und Fassade
ist mit einem Kompriband zu schließen.

*Hinweis*
AS 302 Anschluss oben (Warmfassade) monolithisch mit
Anschluss an gedämmte Dachunterseite

Der Baukörper ist einschalig ausgebildet.

Oberseitig wird die Pfosten-Riegel-Fassade an die
gedämmte
Unterseite der Dachkonstruktion angearbeitet.

Zum Anschluss an den Baukörper sind im Falz des oberen
Riegels ein Kunststoff- Anschlussprofil und eine
Dichtungsfolie
(Innenseite) einzuspannen. Zusätzlich ist für die
äußere
Abdichtung ein Wandanschlussprofil einzuspannen.

Der Bereich zwischen Falz des Pfostens und Baukörper
bzw.
bauseitiger Wärmedämmung ist vollflächig mit
Wärmedämmung zu verfüllen.

Auf der Innenseite erfolgt die Abdichtung mittels der
im Falz des
Pfostens eingespannten Dichtungsfolie. Diese ist bis
auf den
Baukörper zurückzuführen und dort zu verkleben.
Raumseitig ist
als Abschluss zwischen Baukörper und Pfosten ein
Aluminium
U- Profil, 15/30/15, t = 2 mm mit verdeckter
Befestigung am
Riegel zu montieren. Die innere Anschlussfuge zwischen
Baukörper und Aluminium U-Profil ist mit
dauerelastischen
Dichtstoffen zu versiegeln.

Auf der Außenseite ist der Anschluss an die bauseitige
Wandkonstruktion mit einem im Falz des Pfostens
eingespannten L-förmigen Aluminium Wandanschlussprofil
30/15, t = 2 mm, herzustellen. Das Profil ist so
auszubilden,
dass es als Abdeckung für die am Wandanschluss
angebrachte
Wärmedämmung dient. Die Breite des Profils ist so zu
wählen,
dass die Deckschale des Pfostens reversibel ist.
Die äußere Anschlussfuge zwischen Mauerwerk und Fassade
ist mit einem Kompriband zu schließen.

*Hinweis*
AU 301 Anschluss unten (Warmfassade) Verbundpaneel

Unten schließt die Fassade an den ca. 100 mm tiefer
liegenden
Rohfußboden an. Die Elemente sind innerhalb des
tragenden
Baukörpers und dessen Dämmebene einzubauen.

Die Abdichtung des Anschlusses erfolgt hinter der
wasserführenden Ebene der Fassadenkonstruktion mit
einer
wannenförmig verlegten Dichtungsfolie unter Beachtung
der
Entwässerungs- und Belüftungstechnik. Der verbleibende
Raum
zwischen dem unteren Riegelprofil und dem Baukörper
ist mit
einem Dämmelement zu schließen. Die Wärmedämmung des
Baukörpers ist außerdem mit einer Abdeckung aus
gekantetem
Aluminiumblech, t = 2 mm Abwicklung mind. 300 mm
einfach
gekantet, zu schützen. Das Aluminiumblech ist
zusätzlich mit
einer Aluminiumunterkonstruktion zu sichern. Die
Unterkonstruktion ist am Baukörper zu befestigen.

Raumseitig ist ein Aluminiumwinkel 20/100 mm, t = 2 mm
bündig mit der Riegelhinterkante zu montieren. An
diesem
Aluminiumwinkel wird die innere Dichtungsfolie
angeklebt und
zusätzlich mit einem Aluminiumprofil mechanisch
gesichert. Die
Dichtungsfolie ist bis auf den Baukörper zu führen und
dort zu
verkleben.

*Hinweis*
AU 304 Anschluss unten (Warmfassade)
mit unterem Abschluss-Profil und äußerer
Aluminium-Fensterbank

Unten schließt die Fassade an einen
Baukörpervorsprung (Aufkantung) an.
Die Elemente sind innerhalb des
tragenden Baukörpers und dessen
Dämmebene einzubauen.

Die Abdichtung des Anschlusses erfolgt
hinter der wasserführenden Ebene der
Fassadenkonstruktion mit einer
wannenförmig verlegten Dichtungsfolie
unter Beachtung der Entwässerungs- und
Belüftungstechnik. Der verbleibende
Raum zwischen dem unteren Riegelprofil
und dem Baukörper ist mit einem
Dämmelement zu schließen.

Auf der Innenseite ist ein
Aluminiumwinkel 20/100 m, t = 2 mm
bündig mit der Riegelunterkante zu
montieren. An diesem Aluminiumwinkel
wird die innere Dichtungsfolie angeklebt
und zusätzlich mit einem Aluminium-
Anschlussprofil gesichert. Die
Dichtungsfolie ist bis an den Baukörper
zu führen und dort zu verkleben.

In den Fassadenfalz ist mit einem
KS-Hohlprofil eine dreimal abgekantete
Aluminium-Fensterbank einzuspannen
und durch verschrauben zu sichern. Die
Aluminium-Fensterbank, t = 3 mm, hat
eine Ausladung von ca. 150 mm mit
seitlichen Aufkantungen.Obberfläche wie
PR-Fassaden-Außenelemente.

*Hinweis*
AP 310 Anschluss Paneele Deckenebene

Der verbleibende Raum zwischen Innenseite Paneel und
dem
Baukörper ist mit Dämmstoff zu füllen.

Die Fugen zwischen Pfosten-Riegel-Fassade und
Geschossdecke sind schalldämmtechnisch dicht
auszubilden.

*Hinweis*
Schutz der Profile

Alle vom Auftragnehmer gelieferten Profile sind zum
Schutz vor Verschmutzung und Beschädigung mit einer
aufgeklebten Folie zu versehen, die rückstandslos nach
Abschluss der Bautätigkeiten entfernt werden kann.

Das Entfernen der Folie muss in Abstimmung mit der
Bauleitung erfolgen.

*Hinweis*
Die in den nachfolgend beschriebenen Positionen
aufgeführten
Leistungen sind gemäß der in der Projektbeschreibung,
den in
den Vorbemerkungen,den Weiteren  Besonderen
Vertragsbedinungen, den Allgemeinen, den Technischen
Vorbemerkungen, den Technischen und Bauphysikalischen
Angaben, sowie den Ausführungsbeschreibungen
auszuführen.
Alle Positionen sind als komplette, in sich
geschlossene und voll
funktionsfähige Leistungen anzubieten.

*Hinweis*
Holz-Aluminium-Posten-Riegel-Fassaden

Holzqualität  Fichte / Douglasie /
  nach CE-Zertifikat oder allgemeiner
  bauaufsichtlicher Zulassung (abZ).
Festigkeitskennwert:  nach statischer Erfordernis
Lamellenstärke:  20-24 mm
Aufbau:  1 Stk. durchgehende Decklamelle,
  restliche Lamellen keilgezinkt
Holzqualität:  nach EN 942 - J2
Feuchtigkeitswerte:  10% ± 2%. Der max.
  Feuchtigkeitsgehalt der Balken darf
  15% nichtübersteigen. Der
  Streubereich des Feuchtegehaltes
  darf allgemein nicht grösser als ± 2%
  sein.
Nachhaltigkeit:
Alle zu verwendeten Holzprodukte müssen nach PEFC, FSC
oder gleichwertig zertifiziert sein. Der Bieter muss
für die
angebotenen BSH Elemente eine umfassende Öko-Bilanz
(EPD) nachweisen  können.
Die Holzqualitäten sind mit mind. 3 Stück Handmuster zu
bemustern

Herkunft des Holzes:  '.........'
(vom Bieter einzutragen)

Oberflächenbehandlung von Holzbauteilen (Profile,
Platten
etc.)

Alle Holzbauteile sind nach den Regelwerken für die
Anforderungen an maßhaltigen Bauteile und nach
Werkvorschrift der Fa. Adler Lacke oder gleichwertig
und den
geltenden Anforderungen nach DGNB QS4 einzuhalten.

Folgender Anstrichaufbau ist bindend:
- Grundierung
- Zwischenbeschichtung
- Schlussbeschichtung
Basierend auf einer wasserverdünnbaren,
schnelltrocknenden
Dickschichtlasur mit UV Schutzwirkung.

Richtprodukte: Fa. Adler Lacke oder glw.

Pfosten-Riegel-Konstruktion Holz

Pfosten-Riegel-Fassade aus Holzrechteckprofilen und
Aufsatzkonstruktion Konstruktionssystem in
wärmegedämmter
Ausführung.

Das angebotene Fassadensystem muss folgende
Anforderungen erfüllen:
- thermisch getrenntes Pfosten-/ Riegelsystem als
Aufsatzkonstruktion für Holzprofile
- max. 65 mm Profilbreite
- zugelassenes, mit allen zugehörigen Komponenten
geprüftes
Fassadensystem
- Pfosten-/ Riegelsystem mit CE-Kennzeichnung nach DlN
EN
13830 systemzugehöriges  Verglasungssystem inkl. der
zugehörigen Dichtungsprofile
- systemzugehörige Press- und/ oder Deckleisten mit 56
bis 60
mm Ansichtsbreite
- mit integrierter Entwässerung in der durchgängigen
lnnendichtung in mindestens drei Ebenen
- Das Fassadensystem darf keine von außen (aus dem
Kaltbereich) bis in die Holzkonstruktion (in den
  Warmbereich) durchgehenden Bauteile aufweisen

Die Verbindung der Holzpfosten und Holzriegel wird
verdeckt,
mit einem systemzugehörigen, europäisch zugelassenen
(ETA)
Verbinder-Set ausgeführt, für die Auswahl des
Verbinder Sets
sind die zu erwartenden Glas- und Windlasten
ausschlaggebend.
Die Verbinder-Sets sind für Riegeltiefen von 60 mm -
300 mm
einsetzbar, sowohl für beidseitige als auch für
einseitige
Riegelanbindungen.
Das Verbinder-Set wird auf den Pfosten aufgesetzt und
in den
Riegel eingefräst, die Montage erfolgt gemäß
Herstellerangaben
und Zulassung.
Die Profile des Tragwerkes sowie deren Verbindung
müssen
nach statischen Erfordernissen dimensioniert werden.
Die statische Bemessung des Tragsystems, die Auswahl
der
Verbinder-Sets für Pfosten und Riegel, einschließlich
der
Bemessung der Verankerung der Fassade am Rohbau, ist
vom
Auftragnehmer  vorzunehmen.

lnnerhalb des Fassadensystems muss ein Wechsel der
Tragkonstruktion von Stahlprofilen auf Holzprofile,
oder von
einer Kalt- zu einer Warmfassade als Systemlösung bei
gleichbleibenden Qualitätsmerkmalen in Bezug auf
Ansichtsbreiten, Wärmeschutz und Funktion möglich sein.

Das Aufsatzprofil aus stranggepresstem Aluminium wird
auf das
Holzprofil aufgeschraubt. ln dem  Aufsatzprofil ist ein
durchgehender Schraubkanal integriert, welcher die
Befestigung
der Pressleisten an jeder beliebigen Stelle
sicherzustellt.
Die Holzverkleidung ist aus einem massiv verleimten BSH
herzustellen. Zusammengesetzte Einzelhölzer mit
sichtbaren
Fugen sind nicht zulässig.
Die Anpassung des Verglasungssystems an die geforderten
Rahmen-Wärmedämmwerte Uf wird allein durch Variation
eines
Dämmblockes im Glasfalzraum realisiert.
Die Außen- und lnnenansichten der Fassade ändern sich
nicht.

Der Dämmblock muss sicher und unverrückbar mit der
äußeren
Pressleiste im Glasfalzraum befestigt werden, so dass
eine
dauerhafte Belüftung des Glasrandverbunds
sichergestellt ist.

Technische Anforderungen:
Wärmeschutz:
Der Wärmedurchgangskoeffizient der Fenster wird
entsprechend den Vorgaben der DlN EN lSO 10077-1 auf
der
Grundlage des Wärmedurchgangskoeffizienten der
Verglasung
und des  Fensterrahmens mit den jeweiligen Flächen und
Kantenlängen ermittelt. Dabei ist auch der
Randverbund der
Verglasung zu berücksichtigen.
Der Hersteller hat den resultierenden
Wärmedurchgangskoeffizienten der Elemente anhand der
konkreten Abmessungen und Kennwerte der einzelnen
Bauteile
nachzuweisen.

Die Anschlüsse der Fenster an den massiven Baukörper
sind
entsprechend den Vorgaben der DlN 4108, Teil 7 luft-
und
dampfdicht auszubilden.

Bei der Anforderung "Einbruchhemmend":
ln Fassadenbereichen, die frei zugänglich sind, ist die
Deckleistenverschraubung so vorzunehmen, dass ein
zerstörungsfreies Abschrauben unmöglich ist (z.B.
Senkschrauben mit ausgebohrtem  lnnensechskant,
mindestens je 3 Schrauben je Leiste).

Bei der Anforderung "Absturzsichere Verglasung":
Bei Fassadenbereichen, deren Absturzhöhe mehr als 1,0 m
über Oberkante Gelände/ Außenanlage liegt, ist die
Fassade
absturzsicher, gemäß DlN 18008-4.

Lagerung der Verglasung:
Die Lastabtragung der Glas-Füllung muss über
systemzugehörige Glasauflagen ausgeführt werden. Die
Glasauflagen bestehen aus Kunststoff oder Aluminium
und sind
gemäß dem Gewicht und der  Glasstärke der Glasfüllung
zu
wählen. Erhöhte Glasgewichte sind möglich. Die
Glasauflagen
sind mit den zugehörigen Befestigungsmitteln (Art und
Anzahl
gemäß Hersteller-Angaben) im Schraubkanal  der
Aufsatzkonstruktion zu befestigen.
Es muss gewährleistet sein, dass die Dichtungen des
Fassadensystems durchlaufen können und nicht im
Bereich der
Glasauflager ausgeschnitten werden müssen.

Pressleiste mit Holz-Deckleiste:
Außen auf die Verglasung aufgesetzte
Aluminium-Pressleiste
von außen verschraubt, im Abstand von 250 mm/ nach
statischer Erfordernis mit systemzugehörigen Schrauben.
Die Beschichtung der Holzdeckleisten ist identisch der
Beschichtung der Holzfenster.

Verglasungs- und Dichtsystem:
Bei dem angebotenen Fassadensystem muss das in den
Falzräumen anfallende Kondensat durch im
Dichtungssystem
integrierte Kanäle gesammelt und kontrolliert nach
außen
abgeleitet werden.
Die Dichtungsprofile müssen so konstruiert sein, dass
die höher
liegende Ebene überlappend in die tiefer liegende Ebene
entwässert.
Das angebotene Fassadensystem muss, je nach Einbaulage,
über mindestens drei Entwässerungsebenen verfügen.
Die Herstellung von Dichtungsebenen die über einen
Versatz
der Tragprofile von +/- 0,5 mm hinausgehen ist nicht
gestattet.
Für das Fassadensystem muss ein Druckausgleich des
Falzraumes mit der Außenluft über systemeigene
Belüftungen
ermöglicht werden.
Ort und Anzahl der Druckausgleichsöffnungen sind
entsprechend der Verarbeitungsrichtlinie des
Systemherstellers
auszuführen.
Sämtliche Dichtungsprofile müssen vorgeformt sein und
sind
aus systemgeprüftem, witterungsbeständigem, schwarzem
EPDM-Material herzustellen.
Die inneren, systemgeprüften Dichtungen müssen als
komplett
übergreifende Aufsteckdichtungen ("Hutprofile") ohne
Durchbrüche in der Dichtebene ausgeführt werden, die
durch
den  Systemhersteller angegebenen
Mindestauflagerbreiten auf
den Tragprofilen dürfen nicht  unterschritten werden.
Die verwendeten lnnendichtungen müssen für alle
Pfosten und
Riegel gleich hoch sein, variierende Glaseinbaustärken
sind
über Ausgleichsprofile und zusätzliche Dichtungen
gemäß den
Angaben des Systemherstellers zu realisieren.
Die Auswahl der verwendeten Dichtungen muss der
Einbausituation entsprechend (für die 1./2./3.
Entwässerungsebene), nach den Anwendungsvorschriften
des
Systemherstellers erfolgen.
lm Fußpunkt kann eine Riegeldichtung mit durchlaufender
Fahne eingesetzt werden. Die Verbindung der inneren
Dichtungen im Bereich der Kreuzpunkte von Pfosten und
Riegeln muss mit dafür  vorgesehenen systemzugehörigen
Werkzeugen ausgeklinkt und mit entsprechenden
Dichtstücken,
 sowie zugehöriger Dichtmasse abgedichtet werden.
Die Systemverarbeitungsrichtlinien sind einzuhalten.

Holz-Pfosten-Riegel Profile:
Alle Holzoberflächen sind nach Mustervorlagen
festzulegen. Die
Beschichtung muss einen ausreichenden Feuchteschutz,
auch
hinter den nicht mehr zugänglichen Verkleidungen,
gewährleisten.
Bei der Bearbeitung der Holzoberfläche sollen die
Holzzellen
nicht gequetscht werden, um ein  Aufstehen und
Abzeichnen
der Holzstruktur nach der Beschichtung zu vermeiden.
Die
Holzoberfläche muss glatt sein. Lose und aufstehende
Holzfasern müssen spätestens nach der Grundierung
entfernt
werden.
Vorab anhand eines Musters Kompatibilität zwischen
Holzleim
und Beschichtung prüfen.

Beschichtung:
Die Formaldehyd- und VOC-Emissionen (VOC = flüchtige
organische Verbindungen) sind nach den  Bestimmungen
zur
Begrenzung von VOC-Emissionen und insbesondere der
Richtlinie 1999/13/EG des Rates vom 11. März 1999 oder
2010/75/EG zu begrenzen.

Füllungselemente (transparente Füllungen, opake
Füllungen):
Für das angebotene Fassadensystem müssen Füllungen aus
Glas oder Paneelfüllungen mit einer Einbaustärke bis
64 mm
realisiert werden können.
Die erforderliche Füllungsstärke richtet sich nach
bauphysikalischen Anforderungen (Wärme- und
Schallschutz)
sowie nach Anforderungen an den Objektschutz
(RC-Klasse)
und Forderungen  hinsichtlich der Absturzsicherheit
(Verglasung
gem. DlN 18008-4).
Einsatzelemente wie Fenster und Türen werden gesondert
beschrieben.

Der Fassadenpfosten wird im unteren Bereich mit einer
Befestigungskonsole als Festlager, bzw. im oberen
Bereich als
Loslager am Rohbau befestigt.
Die Befestigung am Rohbau muss thermisch getrennt,
durch
Unterlage von druckfesten Kunststoffklötzen (z.B.
Thermostop)
erfolgen.
Für die Befestigung am Rohbau sind nur zugelassene
Befestigungsmittel (z.B. Dübel) gestattet. Bei
Befestigungen in
Zugzonen des Stahlbetons müssen die Befestigungsmittel
zusätzlich auch für die  Befestigung in dieser Zugzone
zugelassen sein.

Sonnenschutzhalter:
Das angebotene Fassadensystem muss über
systemzugehörige Befestigungsmöglichkeiten für
Sonnenschutzanlagen verfügen. Die Lasten aus dem
Sonnenschutz werden über passende Schrauben und
Anschlussplatten in die Fassade eingeleitet werden.
ln Abhängigkeit von der Belastung müssen
Edelstahlhülsen für
verschiedene Schraubendurchmesser zur Verfügung stehen.
Die Befestigungshülsen passen für alle Press- und
Deckleisten
und dichten sich über eine passende EPDM-Dichthülse
beim
Montieren selbst ein.
Die gemäß Herstellerangaben bauseitigen
Aluminium-Anschlussplatten sind in ihren Abmessungen
eigenverantwortlich vom Auftragnehmer zu fertigen.
Es ist zu beachten, dass die Hülsen zur
Sonnenschutzbefestigung ausschließlich vertikale Lasten
abtragen können.

Angebotenes Fabrikat: '.........'
(vom Bieter einzutragen)

#### Bereich 05.01 Pfosten-Riegel-Fassade Bestand

*Hinweis*

**05.01.1 BA 4.1 PRF4.1a Holz-Alu- Pfosten-Riegel-Fassaden-Element**
Holz-Alu- Pfosten-Riegel-Fassaden-Element
vertikales Fassadenelement

bestehend aus einem Fassadensystem mit
Einsatzelementen,
liefern und fachgerecht, gem.
Ausführungsbeschreibungen,
Zeichnung und Herstellervorschrift, absolut lot- und
fluchtrecht,
leicht gangbar und funktionsfähig einbauen.

Außenmaß ca. B= 5,70 m H= 7,085 m
über 2 Geschosse (EG und OG)
mit 35 Feldern
(Siehe unten Prinzipskizze)

Montage vor der Rohbaukonstruktion
mit lastabtragender verdeckter Befestigung am Rohbau

Leitfabrikat:
RAICO THERM+ H-I
o. glw.

'.........'
(vom Bieter angebotenes Fabrikat)

Im Preis inbegriffen ist das Liefern und Montieren des
Elementes sowie das Herstellen aller Bauanschlüsse.

gemäß beiliegenden Plänen und Zeichnungen

Einbaulage:
Zwischenbau BA 1-BA4.1 Aussenwand West

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
OBERGESCHOSS
4 Felder ca. 560 mm x 390 mm als Festfeld
mit Paneel-Typ: PF 102 (gemäß Vorbeschrieb)

3 Felder ca. 1050 mm x 390 mm als Festfeld
mit Paneel-Typ: PF 102 (gemäß Vorbeschrieb)

4 Einsatzelemente bestehend aus je
RS01 (gemäß Vorbeschrieb)
 1 Felder ca. 560 mm x 1660 mm
als Öffnungsflügel opak (gemäß Vorbeschrieb)
mit Paneel-Typ: PF 101 (gemäß Vorbeschrieb)
mit Beschlag-Typ:
BF 130-1 (gemäß Vorbeschrieb)
BF 906 (gemäß Vorbeschrieb)
BF 710 (gemäß Vorbeschrieb)
BF 801-1 (gemäß Vorbeschrieb)
mit je
 1 Felder ca. 560 mm x 1100 mm als Brüstungs-Festfeld
mit Paneelfüllung
mit Paneel-Typ: PF 101 (gemäß Vorbeschrieb)

3 Felder ca. 1050 mm x 2685 mm als Festfeld
mit Glas-Typ: GT 312-1 (gemäß Vorbeschrieb)

4 Felder ca. 560 mm x 715 mm als Festfeld
mit Paneel-Typ: PF 103 (gemäß Vorbeschrieb)
mit Bauanschluss Paneele: AP 310

3 Felder ca. 1050 mm x 715 mm als Festfeld
mit Paneel-Typ: PF 103 (gemäß Vorbeschrieb)
mit Bauanschluss Paneele: AP 310

ERDGESCHOSS
4 Einsatzelemente bestehend aus je
RS01 (gemäß Vorbeschrieb)
 1 Felder ca. 560 mm x 1840 mm als
als Öffnungsflügel opak (gemäß Vorbeschrieb)
mit Paneel-Typ: PF 101 (gemäß Vorbeschrieb)
mit Beschlag-Typ:
BF 130-1 (gemäß Vorbeschrieb)
BF 906 (gemäß Vorbeschrieb)
BF 710 (gemäß Vorbeschrieb)
mit je
 1 Felder ca. 560 mm x 1180 mm als Festfeld
mit Paneelfüllung
mit Paneel-Typ: PF 101 (gemäß Vorbeschrieb)

3 Felder ca. 1050 mm x 2935 mm als Festfeld
mit Glas-Typ: GT 312-1 (gemäß Vorbeschrieb)

4 Felder ca. 560 mm x 360 mm als Festfeld
mit Paneel-Typ:  PF 102 (gemäß Vorbeschrieb)

3 Felder ca. 1050 mm x 360 mm als Festfeld
mit Paneel-Typ:  PF 102 (gemäß Vorbeschrieb)

Bauanschlüsse:
Anschlüsse
Seitlich: AS 301
Oben: AO 302
Unten: AU 304

Prinzipskizze:
Menge: 1,000 St

**05.01.2 Zulage BA 4.1 PRF4.1a Uw=0,9**
Holz-Alu- Pfosten-Riegel-Fassaden-Element
vertikales Fassadenelement

wie vor, jedoch
Zulage für Ausführung mit

Der Gesamt-U-Wert der Fassade muss einen Wert von
kleiner
gleich 0,9 W/(m2K) erreichen.

z.B. durch Verwendung von
Glas-Typ: GT 312-2 statt 312-1 (gemäß Vorbeschrieb)
Menge: 1,000 St

**05.01.3 Zulage Oberfläche eloxiert BA 4.1 PRF4.1a**
Holz-Alu- Pfosten-Riegel-Fassaden-Element
wie vor, jedoch

Zulage für Oberfläche Alu eloxiert C 32 oder C 33 bzw.
nach
Wahl des AG
Menge: 1,000 St

**05.01.4 BA 4.1 PRF4.1b Holz-Alu- Pfosten-Riegel-Fassaden-Element**
Holz-Alu- Pfosten-Riegel-Fassaden-Element
vertikales Fassadenelement

bestehend aus einem Fassadensystem mit
Einsatzelementen,
liefern und fachgerecht, gem.
Ausführungsbeschreibungen,
Zeichnung und Herstellervorschrift, absolut lot- und
fluchtrecht,
leicht gangbar und funktionsfähig einbauen.

Außenmaß ca. B= 2,85 m H= 8,40 m
über 2 1/2 Geschosse (tlw. UG, EG und OG)
mit 15 Feldern
(Siehe unten Prinzipskizze)

Montage vor der Rohbaukonstruktion
mit lastabtragender verdeckter Befestigung am Rohbau

Leitfabrikat:
RAICO THERM+ H-I
o. glw.

'.........'
(vom Bieter angebotenes Fabrikat)

Im Preis inbegriffen ist das Liefern und Montieren des
Elementes sowie das Herstellen aller Bauanschlüsse.

gemäß beiliegenden Plänen und Zeichnungen

Einbaulage:
Zwischenbau BA 1-BA4.1 Aussenwand West

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
OBERGESCHOSS
2 Felder ca. 700 mm x 390 mm als Festfeld
mit Paneel-Typ: PF 102 (gemäß Vorbeschrieb)

1 Felder ca. 1340 mm x 360 mm als Festfeld
mit Paneel-Typ: PF 102 (gemäß Vorbeschrieb)

2 Felder ca. 700 mm x 2685 mm als Festfeld
mit Glas-Typ: GT 312-1 (gemäß Vorbeschrieb)

1 Einsatzelement bestehend aus je
RS01 (gemäß Vorbeschrieb)
 1 Feld ca. 1340 mm x 1660 mm
als Öffnungsflügel opak (gemäß Vorbeschrieb)
mit Paneel-Typ: PF 101 (gemäß Vorbeschrieb)
mit Beschlag-Typ:
BF 140-1 (gemäß Vorbeschrieb)
mit je
 1 Felder ca. 1340 mm x 1100 mm als Brüstungs-Festfeld
mit Paneelfüllung
mit Paneel-Typ: PF 101 (gemäß Vorbeschrieb)

2 Felder ca. 700 mm x 715 mm als Festfeld
mit Paneel-Typ: PF 103 (gemäß Vorbeschrieb)
mit Bauanschluss Paneele: AP 310

1 Felder ca. 1340 mm x 715 mm als Festfeld
mit Paneel-Typ: PF 103 (gemäß Vorbeschrieb)
mit Bauanschluss Paneele: AP 310

2 Felder ca. 700 mm x 1840 mm als Festfeld
mit Glas-Typ: GT 312-1 (gemäß Vorbeschrieb)

1 Felder ca. 1340 mm x 1840 mm als Festfeld
mit Paneel-Typ: PF 103 (gemäß Vorbeschrieb)
mit Bauanschluss Paneele: AP 310

ERDGESCHOSS
2 Felder ca. 700 mm x 2670 mm als Festfeld
mit Glas-Typ: GT 318-1a (gemäß Vorbeschrieb)

1 Einsatzelement bestehend aus je
RS03 (gemäß Vorbeschrieb)
 1 Felder ca. 1340 mm x 2670 mm als
als Türflügel opak (gemäß Vorbeschrieb)
mit Paneel-Typ: PF 101 (gemäß Vorbeschrieb)
mit Beschlag-Typ:
BT 121-1 (gemäß Vorbeschrieb)
BT 133 (gemäß Vorbeschrieb)
BT 134 (gemäß Vorbeschrieb)
BT 700 (gemäß Vorbeschrieb)
BT 757 (gemäß Vorbeschrieb)
inkl. Bauanschluss AU 201 (gemäß Vorbeschrieb)

Bauanschlüsse:
Anschlüsse
Seitlich: AS 301
Oben: AO 302
Unten: AU 304

Prinzipskizze:
Menge: 1,000 St

**05.01.5 Zulage BA 4.1 PRF4.1b Uw=0,9**
Holz-Alu- Pfosten-Riegel-Fassaden-Element
vertikales Fassadenelement

wie vor, jedoch
Zulage für Ausführung mit

Der Gesamt-U-Wert der Fassade muss einen Wert von
kleiner
gleich 0,9 W/(m2K) erreichen.

z.B. durch Verwendung von
Glas-Typ: GT 312-2 statt 312-1 (gemäß Vorbeschrieb)
bzw. GT 318-2a statt GT 318-1a (gemäß Vorbeschrieb)
Menge: 1,000 St

**05.01.6 Zulage Oberfläche eloxiert BA 4.1 PRF4.1b**
Holz-Alu- Pfosten-Riegel-Fassaden-Element
wie vor, jedoch

Zulage für Oberfläche Alu eloxiert C 32 oder C 33 bzw.
nach
Wahl des AG
Menge: 1,000 St

**05.01.7 Zulage BA 4.1 PRF4.1b mit Montage Fluchtwegsteuerungskomponenten**
Holz-Alu- Pfosten-Riegel-Fassaden-Element

Wie in Pos. "BA 4.1 PRF4.1b Holz-Alu-
Pfosten-Riegel-Fassaden-Element" beschrieben, jedoch

bei Komponente
1 Einsatzelement bestehend aus
RS03 (gemäß Vorbeschrieb)
1 Felder ca. 1340 mm x 2670 mm als
als Türflügel opak (gemäß Vorbeschrieb)
mit Beschlag-Typ:

Zulage für
Entfall  von
BT 757 Fallriegelüberwachung (gemäß Vorbeschrieb)

stattdessen Ausführung von
BT 760 Montage Fluchtwegsteuerungskomponenten(gemäß
Vorbeschrieb)
Menge: 1,000 St

**05.01.8 Zulage BA 4.1 PRF4.1b mit Lieferung und Montage Fluchtwegsteuerungskomponenten**
Holz-Alu- Pfosten-Riegel-Fassaden-Element

Wie in Pos. "BA 4.1 PRF4.1b mit Montage
Fluchtwegsteuerungskomponenten" beschrieben, jedoch

bei Komponente
1 Einsatzelement bestehend aus
RS03 (gemäß Vorbeschrieb)
1 Felder ca. 1340 mm x 2670 mm als
als Türflügel opak (gemäß Vorbeschrieb)
mit Beschlag-Typ:

Zulage für
Entfall  von
BT 760 Montage Fluchtwegsteuerungskomponenten(gemäß
Vorbeschrieb)

stattdessen Ausführung von
BT 761 Lieferung und Montage
Fluchtwegsteuerungskomponenten(gemäß Vorbeschrieb)
Menge: 1,000 St

**05.01.9 BA 4.1 PRF4.2 Holz-Alu- Pfosten-Riegel-Fassaden-Element**
Holz-Alu- Pfosten-Riegel-Fassaden-Element
vertikales Fassadenelement

bestehend aus einem Fassadensystem mit
Einsatzelementen,
liefern und fachgerecht, gem.
Ausführungsbeschreibungen,
Zeichnung und Herstellervorschrift, absolut lot- und
fluchtrecht,
leicht gangbar und funktionsfähig einbauen.

Außenmaß ca. B= 2,86 m H= 8,15 m
über 2 1/2 Geschosse (tlw. UG, EG und OG)
mit 15 Feldern
(Siehe unten Prinzipskizze)

Montage vor der Rohbaukonstruktion
mit lastabtragender verdeckter Befestigung am Rohbau

Leitfabrikat:
RAICO THERM+ H-I
o. glw.

'.........'
(vom Bieter angebotenes Fabrikat)

Im Preis inbegriffen ist das Liefern und Montieren des
Elementes sowie das Herstellen aller Bauanschlüsse.

gemäß beiliegenden Plänen und Zeichnungen

Einbaulage:
Zwischenbau BA 1-BA4.1 Aussenwand SüdOst Innenhof

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
OBERGESCHOSS
2 Felder ca. 560 mm x 650 mm als Festfeld
mit Paneel-Typ: PF 102 (gemäß Vorbeschrieb)

1 Felder ca. 1660 mm x 650 mm als Festfeld
mit Paneel-Typ: PF 102 (gemäß Vorbeschrieb)

2 Einsatzelemente bestehend aus je
RS01 (gemäß Vorbeschrieb)
 1 Felder ca. 560 mm x 1590 mm
als Öffnungsflügel opak (gemäß Vorbeschrieb)
mit Paneel-Typ: PF 101 (gemäß Vorbeschrieb)
mit Beschlag-Typ:
BF 130-1 (gemäß Vorbeschrieb)
BF 906 (gemäß Vorbeschrieb)
BF 710 (gemäß Vorbeschrieb)
BF 801-1 (gemäß Vorbeschrieb)
mit je
 1 Felder ca. 560 mm x 1100 mm als Brüstungs-Festfeld
mit Paneelfüllung
mit Paneel-Typ: PF 101 (gemäß Vorbeschrieb)

1 Feld ca. 1660 mm x 2695 mm als Festfeld
mit Glas-Typ: GT 312-1 (gemäß Vorbeschrieb)

2 Felder ca. 560 mm x 715 mm als Festfeld
mit Paneel-Typ: PF 103 (gemäß Vorbeschrieb)
mit Bauanschluss Paneele: AP 310

1 Feld ca. 1660 mm x 715 mm als Festfeld
mit Paneel-Typ: PF 103 (gemäß Vorbeschrieb)
mit Bauanschluss Paneele: AP 310

ERDGESCHOSS
2 Einsatzelemente bestehend aus je
RS01 (gemäß Vorbeschrieb)
 1 Felder ca. 560 mm x 1850 mm
als Öffnungsflügel opak (gemäß Vorbeschrieb)
mit Paneel-Typ: PF 101 (gemäß Vorbeschrieb)
mit Beschlag-Typ:
BF 130-1 (gemäß Vorbeschrieb)
BF 906 (gemäß Vorbeschrieb)
BF 710 (gemäß Vorbeschrieb)
BF 801-1 (gemäß Vorbeschrieb)
mit je
 1 Felder ca. 560 mm x 1100 mm als Brüstungs-Festfeld
mit Paneelfüllung
mit Paneel-Typ: PF 101 (gemäß Vorbeschrieb)

1 Feld ca. 1660 mm x 2940 mm als Festfeld
mit Glas-Typ: GT 312-1 (gemäß Vorbeschrieb)

2 Felder ca. 560 mm x 1150 mm als Festfeld
mit Paneel-Typ:  PF 102 (gemäß Vorbeschrieb)

1 Felder ca. 1660 mm x 1150 mm als Festfeld
mit Paneel-Typ:  PF 102 (gemäß Vorbeschrieb)

Bauanschlüsse:
Anschlüsse
Seitlich: AS 301
Oben: AO 302
Unten: AU 304

Prinzipskizze:
Menge: 1,000 St

**05.01.10 Zulage BA 4.1 PRF4.2 Uw=0,9**
Holz-Alu- Pfosten-Riegel-Fassaden-Element
vertikales Fassadenelement

wie vor, jedoch
Zulage für Ausführung mit

Der Gesamt-U-Wert der Fassade muss einen Wert von
kleiner
gleich 0,9 W/(m2K) erreichen.

z.B. durch Verwendung von
Glas-Typ: GT 312-2 statt 312-1 (gemäß Vorbeschrieb)
Menge: 1,000 St

**05.01.11 Zulage Oberfläche eloxiert BA 4.1 PRF4.2**
Holz-Alu- Pfosten-Riegel-Fassaden-Element
wie vor, jedoch

Zulage für Oberfläche Alu eloxiert C 32 oder C 33 bzw.
nach
Wahl des AG
Menge: 1,000 St

**05.01.12 BA 4.1 PRF4.3 Holz-Alu- Pfosten-Riegel-Fassaden-Element**
Holz-Alu- Pfosten-Riegel-Fassaden-Element
vertikales Fassadenelement

bestehend aus einem Fassadensystem mit
Einsatzelementen,
liefern und fachgerecht, gem.
Ausführungsbeschreibungen,
Zeichnung und Herstellervorschrift, absolut lot- und
fluchtrecht,
leicht gangbar und funktionsfähig einbauen.

Außenmaß ca. B= 2,17 m H= 7,31 m
über 2 Geschosse (EG und OG)
mit 10 Feldern
(Siehe unten Prinzipskizze)

Montage vor der Rohbaukonstruktion
mit lastabtragender verdeckter Befestigung am Rohbau

Leitfabrikat:
RAICO THERM+ H-I
o. glw.

'.........'
(vom Bieter angebotenes Fabrikat)

Im Preis inbegriffen ist das Liefern und Montieren des
Elementes sowie das Herstellen aller Bauanschlüsse.

gemäß beiliegenden Plänen und Zeichnungen

Einbaulage:
Zwischenbau BA 1-BA4.1 Aussenwand SüdOst Innenhof

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
OBERGESCHOSS
1 Feld ca. 560 mm x 650 mm als Festfeld
mit Paneel-Typ: PF 102 (gemäß Vorbeschrieb)

1 Felder ca. 1600 mm x 650 mm als Festfeld
mit Paneel-Typ: PF 102 (gemäß Vorbeschrieb)

1 Einsatzelemente bestehend aus je
RS01 (gemäß Vorbeschrieb)
 1 Feld ca. 560 mm x 1590 mm
als Öffnungsflügel opak (gemäß Vorbeschrieb)
mit Paneel-Typ: PF 101 (gemäß Vorbeschrieb)
mit Beschlag-Typ:
BF 130-1 (gemäß Vorbeschrieb)
BF 906 (gemäß Vorbeschrieb)
BF 710 (gemäß Vorbeschrieb)
BF 801-1 (gemäß Vorbeschrieb)
mit je
 1 Feld ca. 560 mm x 1100 mm als Brüstungs-Festfeld
mit Paneelfüllung
mit Paneel-Typ: PF 101 (gemäß Vorbeschrieb)

1 Feld ca. 1600 mm x 2695 mm als Festfeld
mit Glas-Typ: GT 312-1 (gemäß Vorbeschrieb)

1 Feld ca. 560 mm x 715 mm als Festfeld
mit Paneel-Typ: PF 103 (gemäß Vorbeschrieb)
mit Bauanschluss Paneele: AP 310

1 Feld ca. 1600 mm x 715 mm als Festfeld
mit Paneel-Typ: PF 103 (gemäß Vorbeschrieb)
mit Bauanschluss Paneele: AP 310

ERDGESCHOSS
1 Einsatzelemente bestehend aus je
RS01 (gemäß Vorbeschrieb)
 1 Felder ca. 560 mm x 1850 mm
als Öffnungsflügel opak (gemäß Vorbeschrieb)
mit Paneel-Typ: PF 101 (gemäß Vorbeschrieb)
mit Beschlag-Typ:
BF 130-1 (gemäß Vorbeschrieb)
BF 906 (gemäß Vorbeschrieb)
BF 710 (gemäß Vorbeschrieb)
BF 801-1 (gemäß Vorbeschrieb)
mit je
 1 Felder ca. 560 mm x 1100 mm als Brüstungs-Festfeld
mit Paneelfüllung
mit Paneel-Typ: PF 101 (gemäß Vorbeschrieb)

1 Feld ca. 1600 mm x 2940 mm als Festfeld
mit Glas-Typ: GT 312-1 (gemäß Vorbeschrieb)

1 Feld ca. 560 mm x 310 mm als Festfeld
mit Paneel-Typ:  PF 102 (gemäß Vorbeschrieb)

1 Feld ca. 1600 mm x 310 mm als Festfeld
mit Paneel-Typ:  PF 102 (gemäß Vorbeschrieb)

Bauanschlüsse:
Anschlüsse
Seitlich: AS 301
Oben: AO 302
Unten: AU 304

Prinzipskizze:
Menge: 1,000 St

**05.01.13 Zulage BA 4.1 PRF4.3 Uw=0,9**
Holz-Alu- Pfosten-Riegel-Fassaden-Element
vertikales Fassadenelement

wie vor, jedoch
Zulage für Ausführung mit

Der Gesamt-U-Wert der Fassade muss einen Wert von
kleiner
gleich 0,9 W/(m2K) erreichen.

z.B. durch Verwendung von
Glas-Typ: GT 312-2 statt 312-1 (gemäß Vorbeschrieb)
Menge: 1,000 St

**05.01.14 Zulage Oberfläche eloxiert BA 4.1 PRF4.3**
Holz-Alu- Pfosten-Riegel-Fassaden-Element
wie vor, jedoch

Zulage für Oberfläche Alu eloxiert C 32 oder C 33 bzw.
nach
Wahl des AG
Menge: 1,000 St

*Hinweis*

**05.01.15 BA 4.2 PRF4.4b Holz-Alu- Pfosten-Riegel-Fassaden-Element**
Holz-Alu- Pfosten-Riegel-Fassaden-Element
vertikales Fassadenelement

bestehend aus einem Fassadensystem mit
Einsatzelementen,
liefern und fachgerecht, gem.
Ausführungsbeschreibungen,
Zeichnung und Herstellervorschrift, absolut lot- und
fluchtrecht,
leicht gangbar und funktionsfähig einbauen.

Außenmaß ca. B= 4,15 m H= 7,10 m
über 2 Geschosse (EG und OG)
mit 30 Feldern
(Siehe unten Prinzipskizze)

Montage vor der Rohbaukonstruktion
mit lastabtragender verdeckter Befestigung am Rohbau

Leitfabrikat:
RAICO THERM+ H-I
o. glw.

'.........'
(vom Bieter angebotenes Fabrikat)

Im Preis inbegriffen ist das Liefern und Montieren des
Elementes sowie das Herstellen aller Bauanschlüsse.

gemäß beiliegenden Plänen und Zeichnungen

Einbaulage:
Zwischenbau BA 3-BA4.2 Aussenwand NordWest Innenhof

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
OBERGESCHOSS
1 Feld ca. 750 mm x 340 mm als Festfeld
mit Paneel-Typ: PF 102 (gemäß Vorbeschrieb)

3 Felder ca. 560 mm x 340 mm als Festfeld
mit Paneel-Typ: PF 102 (gemäß Vorbeschrieb)

2 Felder ca. 800 mm x 340 mm als Festfeld
mit Paneel-Typ: PF 102 (gemäß Vorbeschrieb)

1 Feld ca. 750 mm x 2685 mm als Festfeld
mit Glas-Typ: GT 312-1 (gemäß Vorbeschrieb)

3 Einsatzelemente bestehend aus je
RS01 (gemäß Vorbeschrieb)
 1 Feld ca. 560 mm x 1590 mm
als Öffnungsflügel opak (gemäß Vorbeschrieb)
mit Paneel-Typ: PF 101 (gemäß Vorbeschrieb)
mit Beschlag-Typ:
BF 130-1 (gemäß Vorbeschrieb)
BF 906 (gemäß Vorbeschrieb)
BF 710 (gemäß Vorbeschrieb)
BF 801-1 (gemäß Vorbeschrieb)
mit je
 1 Feld ca. 560 mm x 1100 mm als Brüstungs-Festfeld
mit Paneelfüllung
mit Paneel-Typ: PF 101 (gemäß Vorbeschrieb)

2 Felder ca. 800 mm x 2685 mm als Festfeld
mit Glas-Typ: GT 312-1 (gemäß Vorbeschrieb)

1 Felder ca. 750 mm x 715 mm als Festfeld
mit Paneel-Typ: PF 103 (gemäß Vorbeschrieb)
mit Bauanschluss Paneele: AP 310

3 Felder ca. 560 mm x 715 mm als Festfeld
mit Paneel-Typ: PF 103 (gemäß Vorbeschrieb)
mit Bauanschluss Paneele: AP 310

2 Felder ca. 800 mm x 715 mm als Festfeld
mit Paneel-Typ: PF 103 (gemäß Vorbeschrieb)
mit Bauanschluss Paneele: AP 310

ERDGESCHOSS
1 Feld ca. 750 mm x 2950 mm als Festfeld
mit Glas-Typ: GT 312-1 (gemäß Vorbeschrieb)

3 Einsatzelemente bestehend aus je
RS01 (gemäß Vorbeschrieb)
 1 Felder ca. 560 mm x 1850 mm
als Öffnungsflügel opak (gemäß Vorbeschrieb)
mit Paneel-Typ: PF 101 (gemäß Vorbeschrieb)
mit Beschlag-Typ:
BF 130-1 (gemäß Vorbeschrieb)
BF 906 (gemäß Vorbeschrieb)
BF 710 (gemäß Vorbeschrieb)
BF 801-1 (gemäß Vorbeschrieb)
mit je
 1 Felder ca. 560 mm x 1100 mm als Brüstungs-Festfeld
mit Paneelfüllung
mit Paneel-Typ: PF 101 (gemäß Vorbeschrieb)

2 Felder ca. 800 mm x 2950 mm als Festfeld
mit Glas-Typ: GT 312-1 (gemäß Vorbeschrieb)

1 Feld ca. 750 mm x 400 mm als Festfeld
mit Paneel-Typ: PF 102 (gemäß Vorbeschrieb)

3 Felder ca. 560 mm x 400 mm als Festfeld
mit Paneel-Typ: PF 102 (gemäß Vorbeschrieb)

2 Felder ca. 800 mm x 400 mm als Festfeld
mit Paneel-Typ: PF 102 (gemäß Vorbeschrieb)

Bauanschlüsse:
Anschlüsse
Seitlich: AS 301
Oben: AO 302
Unten: AU 304

Prinzipskizze:
Menge: 1,000 St

**05.01.16 Zulage BA 4.2 PRF4.4b Uw=0,9**
Holz-Alu- Pfosten-Riegel-Fassaden-Element
vertikales Fassadenelement

wie vor, jedoch
Zulage für Ausführung mit

Der Gesamt-U-Wert der Fassade muss einen Wert von
kleiner
gleich 0,9 W/(m2K) erreichen.

z.B. durch Verwendung von
Glas-Typ: GT 312-2 statt 312-1 (gemäß Vorbeschrieb)
Menge: 1,000 St

**05.01.17 Zulage Oberfläche eloxiert BA 4.2 PRF4.4b**
Holz-Alu- Pfosten-Riegel-Fassaden-Element
wie vor, jedoch

Zulage für Oberfläche Alu eloxiert C 32 oder C 33 bzw.
nach
Wahl des AG
Menge: 1,000 St

**05.01.18 BA 4.2 PRF4.4a Holz-Alu- Pfosten-Riegel-Fassaden-Element**
Holz-Alu- Pfosten-Riegel-Fassaden-Element
vertikales Fassadenelement

bestehend aus einem Fassadensystem mit
Einsatzelementen,
liefern und fachgerecht, gem.
Ausführungsbeschreibungen,
Zeichnung und Herstellervorschrift, absolut lot- und
fluchtrecht,
leicht gangbar und funktionsfähig einbauen.

Außenmaß ca. B= 2,65 m H= 8,05 m
über 2 1/2 Geschosse (tlw. UG, EG und OG)
mit 21 Feldern
(Siehe unten Prinzipskizze)

Montage vor der Rohbaukonstruktion
mit lastabtragender verdeckter Befestigung am Rohbau

Leitfabrikat:
RAICO THERM+ H-I
o. glw.

'.........'
(vom Bieter angebotenes Fabrikat)

Im Preis inbegriffen ist das Liefern und Montieren des
Elementes sowie das Herstellen aller Bauanschlüsse.

gemäß beiliegenden Plänen und Zeichnungen

Einbaulage:
Zwischenbau BA 3-BA4.2 Aussenwand NordWest Innenhof

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
OBERGESCHOSS
2 Felder ca. 560 mm x 340 mm als Festfeld
mit Paneel-Typ: PF 102 (gemäß Vorbeschrieb)

1 Felder ca. 1450 mm x 340 mm als Festfeld
mit Paneel-Typ: PF 102 (gemäß Vorbeschrieb)

2 Einsatzelemente bestehend aus je
RS01 (gemäß Vorbeschrieb)
 1 Feld ca. 560 mm x 1590 mm
als Öffnungsflügel opak (gemäß Vorbeschrieb)
mit Paneel-Typ: PF 101 (gemäß Vorbeschrieb)
mit Beschlag-Typ:
BF 140-1 (gemäß Vorbeschrieb)
mit je
 1 Feld ca. 560 mm x 1100 mm als Brüstungs-Festfeld
mit Paneelfüllung
mit Paneel-Typ: PF 101 (gemäß Vorbeschrieb)

1 Feld ca. 1450 mm x 2685 mm als Festfeld
mit Glas-Typ: GT 312-1 (gemäß Vorbeschrieb)

2 Felder ca. 560 mm x 715 mm als Festfeld
mit Paneel-Typ: PF 103 (gemäß Vorbeschrieb)
mit Bauanschluss Paneele: AP 310

1 Felder ca. 1450 mm x 715 mm als Festfeld
mit Paneel-Typ: PF 103 (gemäß Vorbeschrieb)
mit Bauanschluss Paneele: AP 310

ERDGESCHOSS
1 Feld ca. 750 mm x 2950 mm als Festfeld
mit Glas-Typ: GT 312-1 (gemäß Vorbeschrieb)

2 Felder ca. 560 mm x 2950 mm als Festfeld
mit Paneel-Typ: PF 103 (gemäß Vorbeschrieb)
mit Bauanschluss Paneele: AP 310

1 Feld ca. 1450 mm x 2950 mm als Festfeld
mit Glas-Typ: GT 312-1 (gemäß Vorbeschrieb)

2 Felder ca. 560 mm x 400 mm als Festfeld
mit Paneel-Typ: PF 103 (gemäß Vorbeschrieb)
mit Bauanschluss Paneele: AP 310

1 Felder ca. 1450 mm x 400 mm als Festfeld
mit Paneel-Typ: PF 103 (gemäß Vorbeschrieb)
mit Bauanschluss Paneele: AP 310

2 Einsatzelemente bestehend aus je
RS01 (gemäß Vorbeschrieb)
 1 Feld ca. 560 mm x 900 mm
als Öffnungsflügel opak (gemäß Vorbeschrieb)
mit Paneel-Typ: PF 101 (gemäß Vorbeschrieb)
mit Beschlag-Typ:
BF 130-1 (gemäß Vorbeschrieb)
BF 906 (gemäß Vorbeschrieb)
BF 710 (gemäß Vorbeschrieb)
BF 801-1 (gemäß Vorbeschrieb)

1 Feld ca. 1450 mm x 900 mm als Festfeld
mit Glas-Typ: GT 318-1a (gemäß Vorbeschrieb)

Bauanschlüsse:
Anschlüsse
Seitlich: AS 301
Oben: AO 302
Unten: AU 304

Prinzipskizze:
Menge: 1,000 St

**05.01.19 Zulage BA 4.2 PRF4.4a Uw=0,9**
Holz-Alu- Pfosten-Riegel-Fassaden-Element
vertikales Fassadenelement

wie vor, jedoch
Zulage für Ausführung mit

Der Gesamt-U-Wert der Fassade muss einen Wert von
kleiner
gleich 0,9 W/(m2K) erreichen.

z.B. durch Verwendung von
Glas-Typ: GT 312-2 statt 312-1 (gemäß Vorbeschrieb)
Menge: 1,000 St

**05.01.20 Zulage Oberfläche eloxiert BA 4.2 PRF4.4a**
Holz-Alu- Pfosten-Riegel-Fassaden-Element
wie vor, jedoch

Zulage für Oberfläche Alu eloxiert C 32 oder C 33 bzw.
nach
Wahl des AG
Menge: 1,000 St

**05.01.21 BA 4.2 PRF4.5 Holz-Alu- Pfosten-Riegel-Fassaden-Element**
Holz-Alu- Pfosten-Riegelfassaden-Element
vertikales Fassadenelement

bestehend aus einem Fassadensystem mit
Einsatzelementen,
liefern und fachgerecht, gem.
Ausführungsbeschreibungen,
Zeichnung und Herstellervorschrift, absolut lot- und
fluchtrecht,
leicht gangbar und funktionsfähig einbauen.

Außenmaß ca. B= 2,23 m H= 8,05 m
über 2 1/2 Geschosse (tlw. UG, EG und OG)
mit 10 Feldern
(Siehe unten Prinzipskizze)

Montage vor der Rohbaukonstruktion
mit lastabtragender verdeckter Befestigung am Rohbau

Leitfabrikat:
RAICO THERM+ H-I
o. glw.

'.........'
(vom Bieter angebotenes Fabrikat)

Im Preis inbegriffen ist das Liefern und Montieren des
Elementes sowie das Herstellen aller Bauanschlüsse.

gemäß beiliegenden Plänen und Zeichnungen

Einbaulage:
Zwischenbau BA 3-BA4.2 Aussenwand NordWest Innenhof

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
OBERGESCHOSS
1 Feld ca. 1480 mm x 340 mm als Festfeld
mit Paneel-Typ: PF 102 (gemäß Vorbeschrieb)

1 Feld ca. 650 mm x 340 mm als Festfeld
mit Paneel-Typ: PF 102 (gemäß Vorbeschrieb)

1 Feld ca. 1480 mm x 2685 mm als Festfeld
mit Glas-Typ: GT 312-1 (gemäß Vorbeschrieb)

1 Einsatzelemente bestehend aus je
RS01 (gemäß Vorbeschrieb)
 1 Feld ca. 650 mm x 1590 mm
als Öffnungsflügel, jedoch nicht opak (gemäß
Vorbeschrieb),
sondern
mit Glasausschnitt (Größe ergibt sich aus unten
angegebenen
Ansichtbreiten der Profile)
mit Paneel-Typ: PF 101 (gemäß Vorbeschrieb)
mit Beschlag-Typ:
BF 140-1 (gemäß Vorbeschrieb)
mit je
 1 Feld ca. 650 mm x 1100 mm als Brüstungs-Festfeld
mit Paneelfüllung
mit Paneel-Typ: PF 101 (gemäß Vorbeschrieb)

1 Feld ca. 1480 mm x 715 mm als Festfeld
mit Paneel-Typ: PF 103 (gemäß Vorbeschrieb)
mit Bauanschluss Paneele: AP 310

1 Feld ca. 650 mm x 715 mm als Festfeld
mit Paneel-Typ: PF 103 (gemäß Vorbeschrieb)
mit Bauanschluss Paneele: AP 310

ERDGESCHOSS
1 Feld ca. 1480 mm x 1850 mm als Festfeld
mit Glas-Typ: GT 315-1a (gemäß Vorbeschrieb)

1 Felder ca. 650 mm x 1850 mm als Festfeld
mit Paneel-Typ: PF 103 (gemäß Vorbeschrieb)
mit Bauanschluss Paneele: AP 310

1 Einsatzelement bestehend aus je
RS03 (gemäß Vorbeschrieb)
 1 Feld ca. 1480 mm x 2500 mm als
als Türflügel verglast (gemäß Vorbeschrieb)
mit Glas-Typ: GT 315-1a (gemäß Vorbeschrieb)
mit Beschlag-Typ:
BT 121-1 (gemäß Vorbeschrieb)
BT 133 (gemäß Vorbeschrieb)
BT 134 (gemäß Vorbeschrieb)
BT 700 (gemäß Vorbeschrieb)
BT 757 (gemäß Vorbeschrieb)
inkl. Bauanschluss AU 201 (gemäß Vorbeschrieb)

1 Feld ca. 650 mm x 2500 mm als Festfeld
mit Paneel-Typ: PF 101 (gemäß Vorbeschrieb)

Bauanschlüsse:
Anschlüsse
Seitlich: AS 301
Oben: AO 302
Unten: AU 304

Prinzipskizze:
Menge: 1,000 St

**05.01.22 Zulage BA 4.2 PRF4.5 Uw=0,9**
Holz-Alu- Pfosten-Riegel-Fassaden-Element
vertikales Fassadenelement

wie vor, jedoch
Zulage für Ausführung mit

Der Gesamt-U-Wert der Fassade muss einen Wert von
kleiner
gleich 0,9 W/(m2K) erreichen.

z.B. durch Verwendung von
Glas-Typ: GT 312-2 statt 312-1 (gemäß Vorbeschrieb)
bzw. GT 315-2a statt GT 315-1a (gemäß Vorbeschrieb)
Menge: 1,000 St

**05.01.23 Zulage Oberfläche eloxiert BA 4.2 PRF4.5**
Holz-Alu- Pfosten-Riegel-Fassaden-Element
wie vor, jedoch

Zulage für Oberfläche Alu eloxiert C 32 oder C 33 bzw.
nach
Wahl des AG
Menge: 1,000 St

**05.01.24 Zulage BA 4.2 PRF4.5 mit Montage Fluchtwegsteuerungskomponenten**
Holz-Alu- Pfosten-Riegel-Fassaden-Element

Wie in Pos. "BA 4.2 PRF4.5 Holz-Alu-
Pfosten-Riegel-Fassaden-Element" beschrieben, jedoch

bei Komponente
1 Einsatzelement bestehend aus
RS03 (gemäß Vorbeschrieb)
1 Felder ca. 1480 mm x 2670 mm als
als Türflügel opak (gemäß Vorbeschrieb)
mit Beschlag-Typ:

Zulage für
Entfall  von
BT 757 Fallriegelüberwachung (gemäß Vorbeschrieb)

stattdessen Ausführung von
BT 760 Montage Fluchtwegsteuerungskomponenten(gemäß
Vorbeschrieb)
Menge: 1,000 St

**05.01.25 Zulage BA 4.2 PRF4.5 mit Lieferung und Montage Fluchtwegsteuerungskomponenten**
Holz-Alu- Pfosten-Riegel-Fassaden-Element

Wie in Pos. "BA 4.2 PRF4.5 mit Montage
Fluchtwegsteuerungskomponenten" beschrieben, jedoch

bei Komponente
1 Einsatzelement bestehend aus
RS03 (gemäß Vorbeschrieb)
1 Felder ca. 1480mm x 2670 mm als
als Türflügel verglast (gemäß Vorbeschrieb)
mit Beschlag-Typ:

Zulage für
Entfall  von
BT 760 Montage Fluchtwegsteuerungskomponenten(gemäß
Vorbeschrieb)

stattdessen Ausführung von
BT 761 Lieferung und Montage
Fluchtwegsteuerungskomponenten(gemäß Vorbeschrieb)
Menge: 1,000 St

**05.01.26 BA 4.2 PRF4.6 Holz-Alu- Pfosten-Riegel-Fassaden-Element**
Holz-Alu- Pfosten-Riegel-Fassaden-Element
vertikales Fassadenelement

bestehend aus einem Fassadensystem mit
Einsatzelementen,
liefern und fachgerecht, gem.
Ausführungsbeschreibungen,
Zeichnung und Herstellervorschrift, absolut lot- und
fluchtrecht,
leicht gangbar und funktionsfähig einbauen.

Außenmaß ca. B= 2,17 m H= 7,10 m
 +kurzer Schenkel ca. B=0,45 m H= 7,10 m
(90°-Innen-Ecke)
über 2 Geschosse (EG und OG)
mit 65 Feldern
(Siehe unten Prinzipskizze)

Montage vor der Rohbaukonstruktion
mit lastabtragender verdeckter Befestigung am Rohbau

Leitfabrikat:
RAICO THERM+ H-I
o. glw.

'.........'
(vom Bieter angebotenes Fabrikat)

Im Preis inbegriffen ist das Liefern und Montieren des
Elementes sowie das Herstellen aller Bauanschlüsse.

gemäß beiliegenden Plänen und Zeichnungen

Einbaulage:
Zwischenbau BA 3-BA4.2 Aussenwand SüdOst

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:

OBERGESCHOSS
6 Felder ca. 560 mm x 340 mm als Festfeld
mit Paneel-Typ: PF 102 (gemäß Vorbeschrieb)

1 Feld ca. 900 mm x 340 mm als Festfeld
mit Paneel-Typ: PF 102 (gemäß Vorbeschrieb)

4 Felder ca. 1030 mm x 340 mm als Festfeld
mit Paneel-Typ: PF 102 (gemäß Vorbeschrieb)

1 Feld ca. 440 mm x 340 mm als Festfeld
mit Paneel-Typ: PF 102 (gemäß Vorbeschrieb)

6 Einsatzelemente bestehend aus je
RS01 (gemäß Vorbeschrieb)
 1 Feld ca. 560 mm x 1590 mm
als Öffnungsflügel opak (gemäß Vorbeschrieb)
mit Paneel-Typ: PF 101 (gemäß Vorbeschrieb)
mit Beschlag-Typ:
BF 130-1 (gemäß Vorbeschrieb)
BF 906 (gemäß Vorbeschrieb)
BF 710 (gemäß Vorbeschrieb)
BF 801-1 (gemäß Vorbeschrieb)
mit je
 1 Feld ca. 560 mm x 1100 mm als Brüstungs-Festfeld
mit Paneelfüllung
mit Paneel-Typ: PF 101 (gemäß Vorbeschrieb)

1 Feld ca. 900 mm x 2695 mm als Festfeld
mit Glas-Typ: GT 312-1 (gemäß Vorbeschrieb)

4 Felder ca. 1030 mm x 2695 mm als Festfeld
mit Glas-Typ: GT 312-1 (gemäß Vorbeschrieb)

1 Feld ca. 440 mm x 2695 mm als Festfeld
mit Glas-Typ: GT 312-1 (gemäß Vorbeschrieb)

6 Felder ca. 560 mm x 715 mm als Festfeld
mit Paneel-Typ: PF 103 (gemäß Vorbeschrieb)
mit Bauanschluss Paneele: AP 310

1 Feld ca. 900 mm x 715 mm als Festfeld
mit Paneel-Typ: PF 103 (gemäß Vorbeschrieb)
mit Bauanschluss Paneele: AP 310

4 Felder ca. 1030 mm x 715 mm als Festfeld
mit Paneel-Typ: PF 103 (gemäß Vorbeschrieb)
mit Bauanschluss Paneele: AP 310

1 Feld ca. 440 mm x 715 mm als Festfeld
mit Paneel-Typ: PF 103 (gemäß Vorbeschrieb)
mit Bauanschluss Paneele: AP 310

ERDGESCHOSS
6 Einsatzelemente bestehend aus je
RS01 (gemäß Vorbeschrieb)
 1 Felder ca. 560 mm x 1850 mm
als Öffnungsflügel opak (gemäß Vorbeschrieb)
mit Paneel-Typ: PF 101 (gemäß Vorbeschrieb)
mit Beschlag-Typ:
BF 130-1 (gemäß Vorbeschrieb)
BF 906 (gemäß Vorbeschrieb)
BF 710 (gemäß Vorbeschrieb)
BF 801-1 (gemäß Vorbeschrieb)
mit je
 1 Felder ca. 560 mm x 1100 mm als Brüstungs-Festfeld
mit Paneelfüllung
mit Paneel-Typ: PF 101 (gemäß Vorbeschrieb)

1 Feld ca. 900 mm x 2940 mm als Festfeld
mit Glas-Typ: GT 312-1 (gemäß Vorbeschrieb)

4 Felder ca. 1030 mm x 2940 mm als Festfeld
mit Glas-Typ: GT 312-1 (gemäß Vorbeschrieb)

1 Feld ca. 440 mm x 2940 mm als Festfeld
mit Glas-Typ: GT 312-1 (gemäß Vorbeschrieb)

6 Felder ca. 560 mm x 400 mm als Festfeld
mit Paneel-Typ: PF 102 (gemäß Vorbeschrieb)

1 Feld ca. 900 mm x 400 mm als Festfeld
mit Paneel-Typ: PF 102 (gemäß Vorbeschrieb)

4 Felder ca. 1030 mm x 400 mm als Festfeld
mit Paneel-Typ: PF 102 (gemäß Vorbeschrieb)

1 Feld ca. 440 mm x 400 mm als Festfeld
mit Paneel-Typ: PF 102 (gemäß Vorbeschrieb)

(nachfolgend Beschreibung von
kurzer Schenkel ca. B=0,45 m H= 7,10 m
(90°-Innen-Ecke))

OBERGESCHOSS
1 Feld ca. 450 mm x 340 mm als Festfeld
mit Paneel-Typ: PF 102 (gemäß Vorbeschrieb)

1 Feld ca. 450 mm x 2695 mm als Festfeld
mit Glas-Typ: GT 312-1 (gemäß Vorbeschrieb)

1 Feld ca. 450 mm x 715 mm als Festfeld
mit Paneel-Typ: PF 103 (gemäß Vorbeschrieb)
mit Bauanschluss Paneele: AP 310

ERDGESCHOSS
1 Feld ca. 450 mm x 2940 mm als Festfeld
mit Glas-Typ: GT 312-1 (gemäß Vorbeschrieb)

1 Feld ca. 450 mm x 400 mm als Festfeld
mit Paneel-Typ: PF 102 (gemäß Vorbeschrieb)

Bauanschlüsse:
Anschlüsse
Seitlich: AS 301
Oben: AO 302
Unten: AU 304

inkl. Innen-Eckausbildung zwischen allen Feldern

Prinzipskizze:
Menge: 1,000 St

**05.01.27 Zulage BA 4.2 PRF4.6 Uw=0,9**
Holz-Alu- Pfosten-Riegel-Fassaden-Element
vertikales Fassadenelement

wie vor, jedoch
Zulage für Ausführung mit

Der Gesamt-U-Wert der Fassade muss einen Wert von
kleiner
gleich 0,9 W/(m2K) erreichen.

z.B. durch Verwendung von
Glas-Typ: GT 312-2 statt 312-1 (gemäß Vorbeschrieb)
Menge: 1,000 St

**05.01.28 Zulage Oberfläche eloxiert BA 4.2 PRF4.6**
Holz-Alu- Pfosten-Riegel-Fassaden-Element
wie vor, jedoch

Zulage für Oberfläche Alu eloxiert C 32 oder C 33 bzw.
nach
Wahl des AG
Menge: 1,000 St

#### Bereich 05.02 Pfosten-Riegel-Fassade Neubau

*Hinweis*

**05.02.1 BA 2 PRF 2.1 OG Holz-Alu- Pfosten-Riegel-Fassaden-Element (Straßenseite)**
Holz-Alu- Pfosten-Riegel-Fassaden-Element
vertikales Fassadenelement

bestehend aus einem Fassadensystem mit
Einsatzelementen,
liefern und fachgerecht, gem.
Ausführungsbeschreibungen,
Zeichnung und Herstellervorschrift, absolut lot- und
fluchtrecht,
leicht gangbar und funktionsfähig einbauen.

Außenmaß ca. B= 36,50 m H= 3,06 m
im OG
mit 60 Feldern (19 Felder vor den bauseitigen
Holzstützen, 2
Anschlussbereiche an den Bestandsbaukörper und weitere
39
Felder)
(Siehe unten Prinzipskizze)

Im Bereich der bauseitigen tragenden Holz-Stützen
werden
jeweils 2 Fassaden-Pfosten, jeweils in der Flucht der
Seite der
Holzstützen angeordnet.
Der Hohlraum zwischen den beiden Fassaden-Pfosten ist
aus
zu dämmen  und die Fassaden-Pfosten sind an die
bauseitiegn
Holz-Stützen anzuschließen. Die Fuge zwischen den
Fassaden-Pfosten und den Holzstützen ist mit einer
schmalen
Schattenfuge auszubilden.

Montage vor der Holz-Rohbaukonstruktion
mit lastabtragender verdeckter Befestigung am
Holz-Rohbau

Leitfabrikat:
RAICO THERM+ H-I
o. glw.

'.........'
(vom Bieter angebotenes Fabrikat)

Im Preis inbegriffen ist das Liefern und Montieren des
Elementes sowie das Herstellen aller Bauanschlüsse.

gemäß beiliegenden Plänen und Zeichnungen

Einbaulage:
BA 2 Südwesten

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
OBERGESCHOSS
1 Feld ca. 600 mm x 3060 mm als Festfeld
mit Paneel-Typ: PF 101 (gemäß Vorbeschrieb)

19 Felder ca. 1330 mm x 3060 mm als Festfeld
mit Glas-Typ: GT 312-1 (gemäß Vorbeschrieb)

19 Felder ca. 140 mm x 3060 mm als Festfeld
mit Paneel-Typ: PF 102 (gemäß Vorbeschrieb)

17 Einsatzelemente bestehend aus je
RS01 (gemäß Vorbeschrieb)
 1 Felder ca. 560 mm x 1930 mm
als Öffnungsflügel opak (gemäß Vorbeschrieb)
mit Paneel-Typ: PF 101 (gemäß Vorbeschrieb)
mit Beschlag-Typ:
BF 130-1 (gemäß Vorbeschrieb)
BF 906 (gemäß Vorbeschrieb)
BF 710 (gemäß Vorbeschrieb)
BF 801-1 (gemäß Vorbeschrieb)
mit je
 1 Felder ca. 560 mm x 1100 mm als Brüstungs-Festfeld
mit Paneelfüllung
mit Paneel-Typ: PF 101 (gemäß Vorbeschrieb)

1 Feld ca. 480 mm x 3060 mm als Festfeld
mit Paneel-Typ: PF 101 (gemäß Vorbeschrieb)

1 Feld ca. 600 mm x 3060 mm als Festfeld
mit Paneel-Typ: PF 101 (gemäß Vorbeschrieb)

Bauanschlüsse:
Anschlüsse
Seitlich: AS 301
Oben: AO 302
Unten: AU 301

Prinzipskizze:
Menge: 1,000 St

**05.02.2 Zulage BA 2 PRF 2.1 OG (Straßenseite) Uw=0,9**
Holz-Alu- Pfosten-Riegel-Fassaden-Element
vertikales Fassadenelement

wie vor, jedoch
Zulage für Ausführung mit

Der Gesamt-U-Wert der Fassade muss einen Wert von
kleiner
gleich 0,9 W/(m2K) erreichen.

z.B. durch Verwendung von
Glas-Typ: GT 312-2 statt 312-1 (gemäß Vorbeschrieb)
Menge: 1,000 St

**05.02.3 Zulage Oberfläche eloxiert BA 2 PRF 2.1 OG (Straßenseite)**
Holz-Alu- Pfosten-Riegel-Fassaden-Element
wie vor, jedoch

Zulage für Oberfläche Alu eloxiert C 32 oder C 33 bzw.
nach
Wahl des AG
Menge: 1,000 St

**05.02.4 BA 2 PRF 2.1 EG Holz-Alu- Pfosten-Riegel-Fassaden-Element (Straßenseite)**
Holz-Alu- Pfosten-Riegel-Fassaden-Element
vertikales Fassadenelement

bestehend aus einem Fassadensystem mit
Einsatzelementen,
liefern und fachgerecht, gem.
Ausführungsbeschreibungen,
Zeichnung und Herstellervorschrift, absolut lot- und
fluchtrecht,
leicht gangbar und funktionsfähig einbauen.

Außenmaß ca. B= 36,50 m H= 3,01 m
im OG
mit 58 Feldern (19 Felder vor den bauseitigen
Holzstützen, 2
Anschlussbereiche an den Bestandsbaukörper und weitere
37
Felder)
(Siehe unten Prinzipskizze)

Im Bereich der bauseitigen tragenden Holz-Stützen
werden
jeweils 2 Fassaden-Pfosten, jeweils in der Flucht der
Seite der
Holzstützen angeordnet.
Der Hohlraum zwischen den beiden Fassaden-Pfosten ist
aus
zu dämmen  und die Fassaden-Pfosten sind an die
bauseitiegn
Holz-Stützen anzuschließen. Die Fuge zwischen den
Fassaden-Pfosten und den Holzstützen ist mit einer
schmalen
Schattenfuge auszubilden.

Montage vor der Holz-Rohbaukonstruktion
mit lastabtragender verdeckter Befestigung am
Holz-Rohbau

Leitfabrikat:
RAICO THERM+ H-I
o. glw.

'.........'
(vom Bieter angebotenes Fabrikat)

Im Preis inbegriffen ist das Liefern und Montieren des
Elementes sowie das Herstellen aller Bauanschlüsse.

gemäß beiliegenden Plänen und Zeichnungen

Einbaulage:
BA 2 Südwesten

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
ERDGESCHOSS
1 Feld ca. 600 mm x 3010 mm als Festfeld
mit Paneel-Typ: PF 101 (gemäß Vorbeschrieb)

4 Einsatzelement bestehend aus je
RS03 (gemäß Vorbeschrieb)
 1 Feld ca. 1270 mm x 3060 mm
als Türflügel, jedoch nicht opak (gemäß Vorbeschrieb),
sondern
mit Glasausschnitt (Größe ergibt sich aus unten
angegebenen
Ansichtbreiten der Profile)
mit Glas-Typ: GT 315-1a (gemäß Vorbeschrieb)
mit Beschlag-Typ:
BT 121-1 (gemäß Vorbeschrieb)
BT 133 (gemäß Vorbeschrieb)
BT 134 (gemäß Vorbeschrieb)
BT 700 (gemäß Vorbeschrieb)
BT 757 (gemäß Vorbeschrieb)
inkl. Bauanschluss AU 201 (gemäß Vorbeschrieb)

15 Felder ca. 1330 mm x 3010 mm als Festfeld
mit Glas-Typ: GT 315-1a (gemäß Vorbeschrieb)

19 Felder ca. 140 mm x 3010 mm als Festfeld
mit Paneel-Typ: PF 102 (gemäß Vorbeschrieb)

16 Einsatzelemente bestehend aus je
RS01 (gemäß Vorbeschrieb)
 1 Felder ca. 560 mm x 1930 mm
als Öffnungsflügel opak (gemäß Vorbeschrieb)
mit Paneel-Typ: PF 101 (gemäß Vorbeschrieb)
mit Beschlag-Typ:
BF 130-1 (gemäß Vorbeschrieb)
BF 906 (gemäß Vorbeschrieb)
BF 710 (gemäß Vorbeschrieb)
BF 801-1 (gemäß Vorbeschrieb)
mit je
 1 Felder ca. 560 mm x 1050 mm als Brüstungs-Festfeld
mit Paneelfüllung
mit Paneel-Typ: PF 101 (gemäß Vorbeschrieb)

1 Feld ca. 560 mm x 3010 mm als Festfeld
mit Paneel-Typ: PF 101 (gemäß Vorbeschrieb)

1 Feld ca. 480 mm x 3060 mm als Festfeld
mit Paneel-Typ: PF 101 (gemäß Vorbeschrieb)

1 Feld ca. 600 mm x 3060 mm als Festfeld
mit Paneel-Typ: PF 101 (gemäß Vorbeschrieb)

Bauanschlüsse:
Anschlüsse
Seitlich: AS 301
Oben: AO 302
Unten: AU 301

Prinzipskizze:
Menge: 1,000 St

**05.02.5 Zulage BA 2 PRF 2.1 EG (Straßenseite) Uw=0,9**
Holz-Alu- Pfosten-Riegel-Fassaden-Element
vertikales Fassadenelement

wie vor, jedoch
Zulage für Ausführung mit

Der Gesamt-U-Wert der Fassade muss einen Wert von
kleiner
gleich 0,9 W/(m2K) erreichen.

z.B. durch Verwendung von
Glas-Typ: GT GT 315-2a statt GT 315-1a (gemäß
Vorbeschrieb)
Menge: 1,000 St

**05.02.6 Zulage Oberfläche eloxiert BA 2 PRF 2.1 EG (Straßenseite)**
Holz-Alu- Pfosten-Riegel-Fassaden-Element
wie vor, jedoch

Zulage für Oberfläche Alu eloxiert C 32 oder C 33 bzw.
nach
Wahl des AG
Menge: 1,000 St

**05.02.7 Zulage BA 2 PRF 2.1 EG (Straßenseite) mit Montage Fluchtwegsteuerungskomponenten**
Holz-Alu- Pfosten-Riegel-Fassaden-Element

Wie in Pos. "BA 2 PRF 2.1 EG (Straßenseite) Holz-Alu-
Pfosten-Riegel-Fassaden-Element" beschrieben, jedoch

bei Komponente
1 Einsatzelement bestehend aus
RS03 (gemäß Vorbeschrieb)
1 Felder ca. 1480 mm x 2670 mm als
als Türflügel opak (gemäß Vorbeschrieb)
mit Beschlag-Typ:

Zulage für
Entfall  von
BT 757 Fallriegelüberwachung (gemäß Vorbeschrieb)

stattdessen Ausführung von
BT 760 Montage Fluchtwegsteuerungskomponenten(gemäß
Vorbeschrieb)
Menge: 1,000 St

**05.02.8 Zulage BA 2 PRF 2.1 EG (Straßenseite) mit Lieferung und Montage Fluchtwegsteuerungskomponenten**
Holz-Alu- Pfosten-Riegel-Fassaden-Element

Wie in Pos. "BA 2 PRF 2.1 EG (Straßenseite) mit Montage
Fluchtwegsteuerungskomponenten" beschrieben, jedoch

bei Komponente
1 Einsatzelement bestehend aus
RS03 (gemäß Vorbeschrieb)
1 Felder ca. 1480mm x 2670 mm als
als Türflügel verglast (gemäß Vorbeschrieb)
mit Beschlag-Typ:

Zulage für
Entfall  von
BT 760 Montage Fluchtwegsteuerungskomponenten(gemäß
Vorbeschrieb)

stattdessen Ausführung von
BT 761 Lieferung und Montage
Fluchtwegsteuerungskomponenten(gemäß Vorbeschrieb)
Menge: 1,000 St

**05.02.9 Zulage Ausschnitt Paneel**
Zulage für das fachgerechte Ausschneiden einer Öffnung
im
Paneel zum späteren Einbau von z.B. Briefkasten oder
Klingelanlagen.
inkl. Koordination mit Fachplanung Elektro.

Größe ca. 400 x 1200mm
Menge: 2,000 St

**05.02.10 BA 2 PRF 2.1 OG Holz-Alu- Pfosten-Riegel-Fassaden-Element (Innenhofseite)**
Holz-Alu- Pfosten-Riegel-Fassaden-Element
vertikales Fassadenelement

bestehend aus einem Fassadensystem mit
Einsatzelementen,
liefern und fachgerecht, gem.
Ausführungsbeschreibungen,
Zeichnung und Herstellervorschrift, absolut lot- und
fluchtrecht,
leicht gangbar und funktionsfähig einbauen.

Außenmaß ca. B= 33,90 m H= 3,06 m
im OG
mit 54 Feldern (18 Felder vor den bauseitigen
Holzstützen, 2
Anschlussbereiche an den Bestandsbaukörper und weitere
34
Felder)
(Siehe unten Prinzipskizze)

Im Bereich der bauseitigen tragenden Holz-Stützen
werden
jeweils 2 Fassaden-Pfosten, jeweils in der Flucht der
Seite der
Holzstützen angeordnet.
Der Hohlraum zwischen den beiden Fassaden-Pfosten ist
aus
zu dämmen  und die Fassaden-Pfosten sind an die
bauseitiegn
Holz-Stützen anzuschließen. Die Fuge zwischen den
Fassaden-Pfosten und den Holzstützen ist mit einer
schmalen
Schattenfuge auszubilden.

Montage vor der Holz-Rohbaukonstruktion
mit lastabtragender verdeckter Befestigung am
Holz-Rohbau

Leitfabrikat:
RAICO THERM+ H-I
o. glw.

'.........'
(vom Bieter angebotenes Fabrikat)

Im Preis inbegriffen ist das Liefern und Montieren des
Elementes sowie das Herstellen aller Bauanschlüsse.

gemäß beiliegenden Plänen und Zeichnungen

Einbaulage:
BA 2 Nordosten  (Innenhofseite)

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
OBERGESCHOSS
1 Feld ca. 600 mm x 3060 mm als Festfeld
mit Paneel-Typ: PF 101 (gemäß Vorbeschrieb)

18 Felder ca. 1330 mm x 3060 mm als Festfeld
mit Glas-Typ: GT 312-1 (gemäß Vorbeschrieb)

18 Felder ca. 140 mm x 3060 mm als Festfeld
mit Paneel-Typ: PF 102 (gemäß Vorbeschrieb)

17 Einsatzelemente bestehend aus je
RS01 (gemäß Vorbeschrieb)
 1 Felder ca. 560 mm x 1930 mm
als Öffnungsflügel opak (gemäß Vorbeschrieb)
mit Paneel-Typ: PF 101 (gemäß Vorbeschrieb)
mit Beschlag-Typ:
BF 130-1 (gemäß Vorbeschrieb)
BF 906 (gemäß Vorbeschrieb)
BF 710 (gemäß Vorbeschrieb)
BF 801-1 (gemäß Vorbeschrieb)
mit je
 1 Felder ca. 560 mm x 1100 mm als Brüstungs-Festfeld
mit Paneelfüllung
mit Paneel-Typ: PF 101 (gemäß Vorbeschrieb)

Bauanschlüsse:
Anschlüsse
Seitlich: AS 301
Oben: AO 302
Unten: AU 301

Prinzipskizze:
Menge: 1,000 St

**05.02.11 Zulage BA 2 PRF 2.1 OG (Innenhofseite) Uw=0,9**
Holz-Alu- Pfosten-Riegel-Fassaden-Element
vertikales Fassadenelement

wie vor, jedoch
Zulage für Ausführung mit

Der Gesamt-U-Wert der Fassade muss einen Wert von
kleiner
gleich 0,9 W/(m2K) erreichen.

z.B. durch Verwendung von
Glas-Typ: GT 312-2 statt 312-1 (gemäß Vorbeschrieb)
Menge: 1,000 St

**05.02.12 Zulage Oberfläche eloxiert BA 2 PRF 2.1 OG (Innenhofseite)**
Holz-Alu- Pfosten-Riegel-Fassaden-Element
wie vor, jedoch

Zulage für Oberfläche Alu eloxiert C 32 oder C 33 bzw.
nach
Wahl des AG
Menge: 1,000 St

**05.02.13 Zulage Anschluss BA 2 PRF 2.1 OG (Innenhofseite) an Fassade BA 4.1 PRF4.3**
Zulage für das fachgerechte Anschliessen der
Pfosten-Riegel-Fassade BA 2 PRF 2.1  OG (Innenhofseite)
an die vor beschriebene Pfosten-Riegel-Fassade BA 4.1
PRF4.3
Menge: 1,000 St

**05.02.14 BA 2 PRF 2.1 EG Holz-Alu- Pfosten-Riegel-Fassaden-Element (Innenhofseite)**
Holz-Alu- Pfosten-Riegel-Fassaden-Element
vertikales Fassadenelement

bestehend aus einem Fassadensystem mit
Einsatzelementen,
liefern und fachgerecht, gem.
Ausführungsbeschreibungen,
Zeichnung und Herstellervorschrift, absolut lot- und
fluchtrecht,
leicht gangbar und funktionsfähig einbauen.

Außenmaß ca. B= 33,90 m H= 3,06 m
im EG
mit 54 Feldern (18 Felder vor den bauseitigen
Holzstützen, 2
Anschlussbereiche an den Bestandsbaukörper und weitere
34
Felder)
(Siehe unten Prinzipskizze)

Im Bereich der bauseitigen tragenden Holz-Stützen
werden
jeweils 2 Fassaden-Pfosten, jeweils in der Flucht der
Seite der
Holzstützen angeordnet.
Der Hohlraum zwischen den beiden Fassaden-Pfosten ist
aus
zu dämmen  und die Fassaden-Pfosten sind an die
bauseitiegn
Holz-Stützen anzuschließen. Die Fuge zwischen den
Fassaden-Pfosten und den Holzstützen ist mit einer
schmalen
Schattenfuge auszubilden.

Montage vor der Holz-Rohbaukonstruktion
mit lastabtragender verdeckter Befestigung am
Holz-Rohbau

Leitfabrikat:
RAICO THERM+ H-I
o. glw.

'.........'
(vom Bieter angebotenes Fabrikat)

Im Preis inbegriffen ist das Liefern und Montieren des
Elementes sowie das Herstellen aller Bauanschlüsse.

gemäß beiliegenden Plänen und Zeichnungen

Einbaulage:
BA 2 Nordosten (Innenhofseite)

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
ERDGESCHOSS
1 Feld ca. 600 mm x 3010 mm als Festfeld
mit Paneel-Typ: PF 101 (gemäß Vorbeschrieb)

15 Felder ca. 1330 mm x 3010 mm als Festfeld
mit Glas-Typ: GT 312-1 (gemäß Vorbeschrieb)

18 Felder ca. 140 mm x 3010 mm als Festfeld
mit Paneel-Typ: PF 102 (gemäß Vorbeschrieb)

17 Einsatzelemente bestehend aus je
RS01 (gemäß Vorbeschrieb)
 1 Felder ca. 560 mm x 1930 mm
als Öffnungsflügel opak (gemäß Vorbeschrieb)
mit Paneel-Typ: PF 101 (gemäß Vorbeschrieb)
mit Beschlag-Typ:
BF 130-1 (gemäß Vorbeschrieb)
BF 906 (gemäß Vorbeschrieb)
BF 710 (gemäß Vorbeschrieb)
BF 801-1 (gemäß Vorbeschrieb)
mit je
 1 Felder ca. 560 mm x 1050 mm als Brüstungs-Festfeld
mit Paneelfüllung
mit Paneel-Typ: PF 101 (gemäß Vorbeschrieb)

3 Einsatzelement bestehend aus je
RS03 (gemäß Vorbeschrieb)
 1 Feld ca. 1270 mm x 3060 mm
als Türflügel, jedoch nicht opak (gemäß Vorbeschrieb),
sondern
mit Glasausschnitt (Größe ergibt sich aus unten
angegebenen
Ansichtbreiten der Profile)
mit Glas-Typ: GT 315-1a (gemäß Vorbeschrieb)
mit Beschlag-Typ:
BT 121-1 (gemäß Vorbeschrieb)
BT 133 (gemäß Vorbeschrieb)
BT 134 (gemäß Vorbeschrieb)
BT 700 (gemäß Vorbeschrieb)
BT 757 (gemäß Vorbeschrieb)
inkl. Bauanschluss AU 201 (gemäß Vorbeschrieb)

Bauanschlüsse:
Anschlüsse
Seitlich: AS 301
Oben: AO 302
Unten: AU 301

Prinzipskizze:
Menge: 1,000 St

**05.02.15 Zulage BA 2 PRF 2.1 EG (Innenhofseite) Uw=0,9**
Holz-Alu- Pfosten-Riegel-Fassaden-Element
vertikales Fassadenelement

wie vor, jedoch
Zulage für Ausführung mit

Der Gesamt-U-Wert der Fassade muss einen Wert von
kleiner
gleich 0,9 W/(m2K) erreichen.

z.B. durch Verwendung von
Glas-Typ: GT 312-2 statt 312-1 (gemäß Vorbeschrieb)
bzw. GT 315-2a Glas-Typ: GT 315-1a (gemäß Vorbeschrieb)
Menge: 1,000 St

**05.02.16 Zulage Oberfläche eloxiert BA 2 PRF 2.1 EG (Innenhofseite)**
Holz-Alu- Pfosten-Riegel-Fassaden-Element
wie vor, jedoch

Zulage für Oberfläche Alu eloxiert C 32 oder C 33 bzw.
nach
Wahl des AG
Menge: 1,000 St

**05.02.17 Zulage BA 2 PRF 2.1 EG (Innenhofseite) mit Montage Fluchtwegsteuerungskomponenten**
Holz-Alu- Pfosten-Riegel-Fassaden-Element

Wie in Pos. "BA 2 PRF 2.1  EG (Innenhofseite) Holz-Alu-
Pfosten-Riegel-Fassaden-Element" beschrieben, jedoch

bei Komponente
1 Einsatzelement bestehend aus
RS03 (gemäß Vorbeschrieb)
1 Felder ca. 1480 mm x 2670 mm als
als Türflügel opak (gemäß Vorbeschrieb)
mit Beschlag-Typ:

Zulage für
Entfall  von
BT 757 Fallriegelüberwachung (gemäß Vorbeschrieb)

stattdessen Ausführung von
BT 760 Montage Fluchtwegsteuerungskomponenten(gemäß
Vorbeschrieb)
Menge: 1,000 St

**05.02.18 Zulage BA 2 PRF 2.1 EG (Innenhofseite) mit Lieferung und Montage Fluchtwegsteuerungskomponenten**
Holz-Alu- Pfosten-Riegel-Fassaden-Element

Wie in Pos. "BA 2 PRF 2.1  EG (Innenhofseite) mit
Montage
Fluchtwegsteuerungskomponenten" beschrieben, jedoch

bei Komponente
1 Einsatzelement bestehend aus
RS03 (gemäß Vorbeschrieb)
1 Felder ca. 1480mm x 2670 mm als
als Türflügel verglast (gemäß Vorbeschrieb)
mit Beschlag-Typ:

Zulage für
Entfall  von
BT 760 Montage Fluchtwegsteuerungskomponenten(gemäß
Vorbeschrieb)

stattdessen Ausführung von
BT 761 Lieferung und Montage
Fluchtwegsteuerungskomponenten(gemäß Vorbeschrieb)
Menge: 1,000 St

**05.02.19 Zulage Anschluss BA 2 PRF 2.1 EG (Innenhofseite) an Fassade BA 4.1 PRF4.3**
Zulage für das fachgerechte Anschliessen der
Pfosten-Riegel-Fassade BA 2 PRF 2.1 EG (Innenhofseite)
an die vor beschriebene Pfosten-Riegel-Fassade BA 4.1
PRF4.3
Menge: 1,000 St

**05.02.20 BA 2 PRF 2.3 UG Holz-Alu- Pfosten-Riegel-Fassaden-Element (Innenhofseite)**
Holz-Alu- Pfosten-Riegel-Fassaden-Element
vertikales Fassadenelement

bestehend aus einem Fassadensystem mit
Einsatzelementen,
liefern und fachgerecht, gem.
Ausführungsbeschreibungen,
Zeichnung und Herstellervorschrift, absolut lot- und
fluchtrecht,
leicht gangbar und funktionsfähig einbauen.

Außenmaß ca. B= 5,80m H= 2,43 m
im UG
mit 7 Feldern
(Siehe unten Prinzipskizze)

Montage vor der Holz-Rohbaukonstruktion
mit lastabtragender verdeckter Befestigung am
Holz-Rohbau

Leitfabrikat:
RAICO THERM+ H-I
o. glw.

'.........'
(vom Bieter angebotenes Fabrikat)

Im Preis inbegriffen ist das Liefern und Montieren des
Elementes sowie das Herstellen aller Bauanschlüsse.

gemäß beiliegenden Plänen und Zeichnungen

Einbaulage:
BA 2 Nordosten (Innenhofseite)

Das Pfosten-Riegel-System ist unter Einhaltung aller
Vorbemerkungen aus Holz-Tragprofilen nach statischer
Erfordernis mit der Ansichtsbreite B ca. 56mm und eine
Tiefe T
von ca. 150mm auszuführen.

Angebotene Dimension nach überschlägiger
Dimensionierung
durch Bieter:

Pfostenprofile B x T in  mm: '.......................'
(vom Bieter auszufüllen)

Riegelprofile H x T in  mm: '.......................'
(vom Bieter auszufüllen)

inkl. systemzugehörigen Deckleisten, Ausführung als
Flachpressleiste

Die Tragprofile und Deckleisten sind entsprechend der
Angaben
unter Oberflächenbehandlung / Oberflächenschutz in den
Vorbemerkungen der Konstruktionsbeschreibung
herzustellen.

Der Gesamt-U-Wert der Fassade muss einen Wert von
kleiner
gleich 1,1 W/(m2K) erreichen.

Längenausdehnungen sind geräuschfrei innerhalb des
Fassadensystems auszugleichen.

Das Fassadenelement besteht aus:
(Außenansicht von oben links je Feldtyp beginnend)

alle Angaben B x H:
UNTERGESCHOSS

1 Einsatzelement bestehend aus je
RS03 (gemäß Vorbeschrieb)
 1 Feld ca. 1000 mm x 2430 mm
als Türflügel, jedoch nicht opak (gemäß Vorbeschrieb),
sondern
mit Glasausschnitt (Größe ergibt sich aus unten
angegebenen
Ansichtbreiten der Profile)
mit Glas-Typ: GT 315-1a (gemäß Vorbeschrieb)
mit Beschlag-Typ:
BT 121-1 (gemäß Vorbeschrieb)
BT 133 (gemäß Vorbeschrieb)
BT 134 (gemäß Vorbeschrieb)
BT 700 (gemäß Vorbeschrieb)
BT 757 (gemäß Vorbeschrieb)
inkl. Bauanschluss AU 201 (gemäß Vorbeschrieb)

2 Felder ca. 1770 mm x 2430 mm als Festfeld
mit Glas-Typ: GT 315-1a (gemäß Vorbeschrieb)

1 Feld ca. 140 mm x 2430 mm als Festfeld
mit Paneel-Typ: PF 101 (gemäß Vorbeschrieb)

1 Felder ca. 1000 mm x 2430 mm als Festfeld
mit Glas-Typ: GT 315-1a (gemäß Vorbeschrieb)

Bauanschlüsse:
Anschlüsse
Seitlich: AS 301
Oben: AO 302
Unten: AU 301

Prinzipskizze:
Menge: 1,000 St

**05.02.21 Zulage BA 2 PRF 2.3 UG (Innenhofseite) Uw=0,9**
Holz-Alu- Pfosten-Riegel-Fassaden-Element
vertikales Fassadenelement

wie vor, jedoch
Zulage für Ausführung mit

Der Gesamt-U-Wert der Fassade muss einen Wert von
kleiner
gleich 0,9 W/(m2K) erreichen.

z.B. durch Verwendung von
GT 315-2a Glas-Typ: GT 315-1a (gemäß Vorbeschrieb)
Menge: 1,000 St

**05.02.22 Zulage Oberfläche eloxiert BA 2 PRF 2.3 UG (Innenhofseite)**
Holz-Alu- Pfosten-Riegel-Fassaden-Element
wie vor, jedoch

Zulage für Oberfläche Alu eloxiert C 32 oder C 33 bzw.
nach
Wahl des AG
Menge: 1,000 St

### Titel 06 Sonnenschutz

*Hinweis*
Zusätzliche Technische Vertragsbedingungen
Sonnenschutzarbeiten

Sonnenschutzanlagen sind nach statischen Erfordernissen
anzubieten und auszuführen.
Sämtliche Befestigungen und Unterkonstruktionen müssen
dreidimensional verstellbar und feinjustierbar sein.
Es kommen
ausschließlich nichtrostende Materialien zur
Verwendung.
Die Befestigungskonstruktionen müssen die Toleranzen
zum
Rohbau bzw. zur Fensterkonstruktion aufnehmen. Durch
die Art
der Befestigung darf keine Wärmebrücke zum Rohbau (bzw.
zum Innenraum) entstehen.
Sämtliche zur Verwendung kommenden Materialien müssen
UV- und witterungsbeständig sein.

Sämtliche sichtbaren Oberflächen sind in dekorativer
Oberfläche gem. Farbvorgabe der
Architekten, herzustellen (Oberfläche der
Sonneschutz-Anlage
nach erweiterter Herstellerfarbkarte). Kunststoffteile
sind
generell schwarz, witterungs- und UV-beständig
auszuführen.

Zur Befestigung auf Aluminium müssen Schrauben mit
Dichtbeschichtung zur Verhinderung von Wassereintritt
durch
Kapillarwirkung eingesetzt werden.

Vor Übergabe der Kabel an das Fremdgewerk Elektro ist
das
Probefahren jeder einzelnen Sonnenschutzanlage
notwendig.
Dieses Probefahren hat im Beisein der Bauleitung und
ggfls.
des Gewerkes Elektro stattzufinden und ist detailliert
zu
protokollieren. Nicht funktionierende Anlagen sind in
Gang zu
setzen bzw. auszutauschen und erneut einem Probefahren
zu
unterziehen. Bei Übergabe an das Gewerk Elektro muss
der
einwandfreie Betrieb aller Sonnenschutzanlagen
festgestellt
und protokolliert worden sein.
Am Motor (mit serienmäßig ca. 0,5 m langem Kabel) sind
die
Kabel mit Steckerkupplungen zu versehen und zu kuppeln
inklusive Kunststoffgehäuse für Steckerkupplung. (Es
ist darauf
zu achten, dass sich die Kabel nicht aus den
Sonnenschutzkästen lösen können und in die
Fensteröffnung
hineinragen; hierfür notwendige Hilfsmittel wie
Klemmen o.ä.
sind einzukalkulieren). Die Übergabe der Kabel
erfolgt im Innenraum mit einem aufgerollten und in
Plastik
geschützten Kabelschwanz.
Die zusätzlichen Kabellängen sind einzukalkulieren.
Austrittsort: im Sturzbereich
Die Kabel sind vom Gewerk Sonnenschutz für den
Anschluss
an die Sonnenschutzanlage mit Steckerkupplungen
vorzukonfektionieren. Das andere Kabelende wird ohne
Steckerkupplung ausgeführt, das Gewerk Elektro kürzt
die
Kabelauf die erforderliche Länge.
Das Gewerk Fenster führt die Sonnenschutzkabel durch
die
Fenster- und Fensteranschlüsse und dichtet die
Anschlüsse
innen dampfdicht und außen wasserdicht dauerhaft ab.

*Hinweis*
Schnittstelle Elektro / Kabelübergabe

Vor Beginn der Werkplanung sind die Orte der
Kabelübergabepunkte mit dem Gewerk
Elektro abzustimmen.
Für die Kalkulation ist davon auszugehen, dass
sämtliche Kabel
im Sturzbereich innen als aufgerollter, min. 6 m
verbleibender,
langer Kabelschwanz übergeben werden (bei
Öffnungs- und Verriegelungmeldern 10 m). Der
Kabelschwanz
ist aufgerollt und in Plastik geschützt zu übergeben.
Die Steuerung ist Leistung des Gewerks Elektro.

*Hinweis*
Konstruktion

Die Sonnenschutzbehänge laufen nur vor den verglasten
Flächen (Festverglasungen, Fenster, Fenstertüren,
Falttore,
nach innen öffnend). Ausgenommen sind nach außen
öffnende
Türen und opake Paneele.
Jeder Behang erhält einen Motor, die Antriebe werden
nicht
gekoppelt, ggf. jedoch synchronisiert.
Sonnenschutzbehänge für Fassadenelemente, die über
mehrere Räume laufen sind somit in jedem Fall nach
Räumen
getrennt schaltbar.
Wo aufgrund der Breite der Fenster erforderlich (siehe
Angaben
zu den verglasten Flächen in den einzelnen
Positionen), werden
die einzelnen Behänge geteilt, in diesen Fällen auch
gekoppelt.

Die Höhe der Sonnenschutzkästen ergibt sich nach
herstellerbedingter Pakethöhe:
EG ca. 13 cm, OG ca. 13 cm.
Die angegebenen Höhen der Fenster sind Rohbauöffnungen.

Vor den opaken Flächen läuft die untere Abdeckung des
Sonnenschutzkastens über die gesamte Länge des
Fassadenelementes weiter.
Farbe/Oberfläche wie Fensterprofile.

*Hinweis*
Vorbau-Markisen mit Schienenführung

Zur Ausführung kommen Vorbau-Markisen mit
Schienenführung, Fabrikat WAREMA, oder Vorbau-Markisen
mit mindestens gleichwertigen technischen
Ausstattungsmerkmalen.

Leitfabrikat:
Fabrikat WAREMA, oder Fenster-System-Markisen mit
mindestens gleichwertigen technischen
Ausstattungsmerkmalen.

'.........'
(vom Bieter angebotenes Fabrikat)

Angebotener Typ: '.........'
(vom Bieter angebotenes Fabrikat)

1. Elektroantrieb
Rohrmotor 230 V, 50 Hz (Drehmoment und
Leistungsaufnahme
auf Anlagengröße abgestimmt), Schutzart IP 44, mit
integriertem Thermoschutz und eingebautem Kondensator.
Der
Motor verfügt über eine mechanische Endabschaltung.
Der Motor verfügt über eine positionsgesteuerte
Endabschaltung in der unteren und oberen Endlage.
Der Anschluss erfolgt durch eine im Motorkopf steckbare
Anschlussleitung ca. 0,5 m lang mit vormontiertem
Stecker
STAS 3.
Die entsprechende Kupplung für den bauseitigen
Anschluss und
das Steckerkupplungsgehäuse liegen bei.

2. Kastengröße 130, eckig
Kasten aus stranggepresstem Aluminium, Abmessung
130x130
mm, Seitenteil aus Aluminium, pulverbeschichtet.
Rechts- und
Linksroller müssen mit Revisionsblende als untere
Abdeckung
lieferbar sein.
Optional hohe Revisionsblende, Höhe 25 mm, zur
Unterbringung der Steckerkupplung sowie zur
Reduzierung der
Ansichtshöhe der Endschiene.

2.2 Wellensystem für Kastengröße 130
Tuchwelle aus verzinktem Stahl, Durchmesser Ø85 mm, 1
mm
stark.
Die Befestigung des Markisentuches erfolgt mittels
Kedernut,
um evtl. Druckstellen durch Klemmleisten usw. zu
vermeiden.
Die Lagerung der Welle muss über einen federnd
gelagerten
Wellenkern erfolgen. Dadurch wird eine Revision des
Wellensystems nach unten, ohne Demontage des Kastens
(nur
Revisionsblende) möglich.

3. Acryl-Stoff - Preisgruppe 1
Markisentuch aus 100 % Marken-Acryl-Gewebe,
spinndüsengefärbt, lichtecht, wetterecht und reißfest.
Das
Gewebe ist schmutzabweisend, verrottungssicher,
schnelltrocknend, luftdurchlässig und wasserabweisend.
Farbauswahl gemäß der jeweils gültigen WAREMA
Kollektion.
Das Stoffgewicht beträgt ca. 300 g/m², Bahnbreite 1200
mm.
Keine Brandschutzklasse. Das Markisentuch muss
schadstoffgeprüft sein nach ÖKO-Tex-Standard 100. Alle
Nähte
und Säume werden mit besonders langlebigen Nähfaden für
Outdoor-Produkte mit hervorragender UV-Beständigkeit
auf
neuesten Nähautomaten hergestellt.

3.1 Tuchverbindung UltraSeamTM für Acryl-Stoffe
(optional)
Verbindungsnähte werden mittels UltraSeamTM Verfahren
gefügt. Dabei werden die Stoffbahnen an den
Schnittkanten des
Markisentuches stumpf gestoßen und mittels UltraSeamTM
Tape miteinander verbunden.
Die Stofflagen wickeln glatter aufeinander und
reduzieren dank
einer gleichmäßigen Stoffhöhe Wabenbildung, überdehnte
Seitenkanten oder Stauchfalten. Nur bei Acryl-Stoffen
einsetzbar.

4. Führungsschiene mit C-Nut, direkt befestigt
(ohne Führungsschienenhalter = Direktmontage)
Führungsschienen aus Aluminium, 1-teilig,
stranggepresst.
Maximale Führungsschienenbreite 26 mm. Die Befestigung
erfolgt direkt ohne Abstand auf der Fassade
(schlagregendicht)
oder in der Laibung. In der Führungsschiene befindet
sich ein
extrudiertes PVC-Profil zum Einclipsen in die C-Nut der
Führungsschiene. Endverschluss der Führungsschiene,
schwarz. Bei Wandmontage inklusive Abdeckstopfen aus
Kunststoff, im Rahmen der WAREMA Farbwelt farblich auf
die
Führungsschienen abgestimmt, ansonsten schwarz.

ODER - Bitte auswählen:
4. Führungsschiene mit C-Nut, mit Abstand befestigt
(mit Führungsschienenhalter = Abstandsmontage)
Führungsschienen mit C-Nut aus Aluminium, 1-teilig,
stranggepresst. Maximale Führungsschienenbreite 26 mm.
Die
Befestigung erfolgt mittels
Aluminium-Führungsschienenhalter
auf der Fassade. In der Führungsschiene befindet sich
ein
extrudiertes PVC-Profil zum Einclipsen in die C-Nut der
Führungsschiene. Endverschluss der Führungsschiene,
schwarz.

5. Endschiene, rund
für Größe 130
Runde Endschiene aus stranggepresstem Aluminium, Ø 40
mm, pulverbeschichtet oder eloxiert (optional),
sichtbar oder
stoffumschlungen (optional), mit Kedernut. Seitliche
schwarze
Kunststoff-Endstopfen, die eine sichere Führung
innerhalb der
Führungsschienen ermöglichen.

6. Oberflächen
Die sichtbaren Aluminiumteile sind in Pulverfarben
gemäß
WAREMA Farbwelt pulverbeschichtet auszuführen. Es
müssen
mindestens die Oberflächenqualitäten seidenglänzend,
hochwetterfest Matt und hochwetterfest Feinstruktur zur
Auswahl stehen.
Die Pulverbeschichtung ist mit einem Polyesterpulver
in einer
Schichtdicke von 50 - 120 ?m auszuführen. Die
Vorbehandlung
muss chromfrei im No-Rinse-Verfahren nach
Qualitätsrichtlinie
GSB AL 631 erfolgen.
Die Beschichtung muss die Qualität "GSB - Sea Proof"
erfüllen.

7. Befestigung
Bei Befestigung der Führungsschienenhalter auf Holz,
Aluminium oder Kunststoff müssen Schrauben mit
Dichtbeschichtung zur Verhinderung von Wassereintritt
durch
Kapillarwirkung eingesetzt werden. Bei Montage auf Holz
müssen zusätzlich Edelstahl-Distanzhülsen mit
EPDM-Dichtscheibe montiert werden.
Ein Prüfnachweis über die Dichtigkeit des
Befestigungssystems
ist auf Verlangen nachzureichen.

8. Kunststoffteile
Kunststoffteile sind in Schwarz oder wie vorgenannt
beschrieben anzubieten.

Anmerkung:
Wetterstation, Steuerung etc. kommen bauseits durch das
Gewerk Elektroinstallation.

#### Bereich 06.01 Sonnenschutz Bestand

*Hinweis*

*Hinweis*

**06.01.1 BA1 UG F 1.3 Markisenkasten für Fenster ca. 0,90*0,83m**
Da es sich um untergeordnete Räume handelt, wird nur
der
baugleiche Markisenkasten montiert, jedoch ohne
Sonnenschutzelement.

für Fenster BxH ca. 0,90*0,83m

Einbauort: UG
Menge: 6,000 St

**06.01.2 Zulage Oberfläche eloxiert BA1 UG F 1.3 Markisenkasten**
Markisenkasten
wie vor, jedoch

Zulage für Oberfläche Alu eloxiert C 32 oder C 33 bzw.
nach
Wahl des AG
Menge: 6,000 St

**06.01.3 BA1 UG F 1.4 Sonnenschutz für Fenster ca. 0,90*0,86m**
Sonnenschutzelement gemäß Leitbeschreibung liefern und
einbauen,

für Fenster BxH ca. 0,90*0,86m

Einbauort: UG
Menge: 12,000 St

**06.01.4 Zulage Oberfläche eloxiert BA1 UG F 1.4 Sonnenschutz**
Sonneschutz
wie vor, jedoch

Zulage für Oberfläche Alu eloxiert C 32 oder C 33 bzw.
nach
Wahl des AG
Menge: 12,000 St

**06.01.5 Zulage Behang Soltis BA1 UG F 1.4 Sonnenschutz für Fenster ca. 0,90*0,86m**
Sonnenschutzelement
wie vor, jedoch Zulage für

Markisentuch aus Soltis 92, Trägergewebe aus
hochreißfestem
Polyester, Beschichtung aus PVC, schmutzabweisende
Oberflächenbehandlung mit Acryllack. Schwer entflammbar
nach DIN 4102-1 B1. Farbauswahl gemäß der jeweils
gültigen
Hersteller-Kollektion. Das Stoffgewicht beträgt 420
g/m². Bei
größeren Breiten mit quer verlaufenden Schweißnähten.
Menge: 12,000 St

**06.01.6 BA1 UG F 1.4 Markisenkasten für Fenster ca. 0,90*0,86m**
Da es sich um untergeordnete Räume handelt, wird nur
der
baugleiche Markisenkasten montiert, jedoch ohne
Sonnenschutzelement.

für Fenster BxH ca. 0,90*0,86m

Einbauort: UG
Menge: 12,000 St

**06.01.7 Zulage Oberfläche eloxiert BA1 UG F 1.4 Markisenkasten**
Markisenkasten
wie vor, jedoch

Zulage für Oberfläche Alu eloxiert C 32 oder C 33 bzw.
nach
Wahl des AG
Menge: 12,000 St

*Hinweis*

**06.01.8 BA2 UG F2.4 Sonnenschutz für Fenster ca. 2,135*2,43**
Sonnenschutzelement gemäß Leitbeschreibung liefern und
einbauen,

für Fenster BxH ca. 2,135*2,43m

Einbauort: UG
Menge: 6,000 St

**06.01.9 Zulage Oberfläche eloxiert BA2 UG F2.4 Sonnenschutz**
Sonneschutz
wie vor, jedoch

Zulage für Oberfläche Alu eloxiert C 32 oder C 33 bzw.
nach
Wahl des AG
Menge: 6,000 St

**06.01.10 Zulage Behang SoltisBA2 UG F2.4 Sonnenschutz für Fenster ca. 2,135*2,43**
Sonnenschutzelement
wie vor, jedoch Zulage für

Markisentuch aus Soltis 92, Trägergewebe aus
hochreißfestem
Polyester, Beschichtung aus PVC, schmutzabweisende
Oberflächenbehandlung mit Acryllack. Schwer entflammbar
nach DIN 4102-1 B1. Farbauswahl gemäß der jeweils
gültigen
Hersteller-Kollektion. Das Stoffgewicht beträgt 420
g/m². Bei
größeren Breiten mit quer verlaufenden Schweißnähten.
Menge: 6,000 St

*Hinweis*

**06.01.11 BA3 UG F3.3 Sonnenschutz für Fenster ca. 0,90*1,61m**
Sonnenschutzelement gemäß Leitbeschreibung liefern und
einbauen,

für Fenster BxH ca. 0,90*1,61m

Einbauort: UG
Menge: 25,000 St

**06.01.12 Zulage Oberfläche eloxiert BA3 UG F3.3 Sonnenschutz**
Sonnenschutz
wie vor, jedoch

Zulage für Oberfläche Alu eloxiert C 32 oder C 33 bzw.
nach
Wahl des AG
Menge: 25,000 St

**06.01.13 Zulage Behang Soltis BA3 UG F3.3 Sonnenschutz für Fenster ca. 0,90*1,61m**
Sonnenschutzelement
wie vor, jedoch Zulage für

Markisentuch aus Soltis 92, Trägergewebe aus
hochreißfestem
Polyester, Beschichtung aus PVC, schmutzabweisende
Oberflächenbehandlung mit Acryllack. Schwer entflammbar
nach DIN 4102-1 B1. Farbauswahl gemäß der jeweils
gültigen
Hersteller-Kollektion. Das Stoffgewicht beträgt 420
g/m². Bei
größeren Breiten mit quer verlaufenden Schweißnähten.
Menge: 25,000 St

**06.01.14 BA3 UG F3.4 Sonnenschutz für Fenster ca. 0,90*0,85m**
Sonnenschutzelement gemäß Leitbeschreibung liefern und
einbauen,

für Fenster BxH ca. 0,90*0,85m

Einbauort: UG
Menge: 7,000 St

**06.01.15 Zulage Oberfläche eloxiert BA3 UG F3.4 Sonnenschutz**
Sonnenschutz
wie vor, jedoch

Zulage für Oberfläche Alu eloxiert C 32 oder C 33 bzw.
nach
Wahl des AG
Menge: 7,000 St

**06.01.16 Zulage Behang Soltis BA3 UG F3.4 Sonnenschutz für Fenster ca. 0,90*0,85m**
Sonnenschutzelement
wie vor, jedoch Zulage für

Markisentuch aus Soltis 92, Trägergewebe aus
hochreißfestem
Polyester, Beschichtung aus PVC, schmutzabweisende
Oberflächenbehandlung mit Acryllack. Schwer entflammbar
nach DIN 4102-1 B1. Farbauswahl gemäß der jeweils
gültigen
Hersteller-Kollektion. Das Stoffgewicht beträgt 420
g/m². Bei
größeren Breiten mit quer verlaufenden Schweißnähten.
Menge: 7,000 St

*Hinweis*

**06.01.17 BA4.1 UG F4.9a Sonnenschutz für Fenster ca. 1,10*0,89m**
Sonnenschutzelement gemäß Leitbeschreibung liefern und
einbauen,

für Fenster BxH ca. 1,10*0,89m

Einbauort: UG
Menge: 1,000 St

**06.01.18 Zulage Oberfläche eloxiert BA4.1 UG F4.9a Sonnenschutz**
Sonnenschutz
wie vor, jedoch

Zulage für Oberfläche Alu eloxiert C 32 oder C 33 bzw.
nach
Wahl des AG
Menge: 1,000 St

**06.01.19 Zulage Behang Soltis BA4.1 UG F4.9a Sonnenschutz für Fenster ca. 1,10*0,89m**
Sonnenschutzelement
wie vor, jedoch Zulage für

Markisentuch aus Soltis 92, Trägergewebe aus
hochreißfestem
Polyester, Beschichtung aus PVC, schmutzabweisende
Oberflächenbehandlung mit Acryllack. Schwer entflammbar
nach DIN 4102-1 B1. Farbauswahl gemäß der jeweils
gültigen
Hersteller-Kollektion. Das Stoffgewicht beträgt 420
g/m². Bei
größeren Breiten mit quer verlaufenden Schweißnähten.
Menge: 1,000 St

**06.01.20 BA4.1 UG F4.9b Sonnenschutz für Fenster ca. 4,28*0,89m**
Sonnenschutzelement gemäß Leitbeschreibung liefern und
einbauen,

für Fenster BxH ca. 4,28*0,89m

Einbauort: UG
Menge: 1,000 St

**06.01.21 Zulage Oberfläche eloxiert BA4.1 UG F4.9b Sonnenschutz**
Sonnenschutz
wie vor, jedoch

Zulage für Oberfläche Alu eloxiert C 32 oder C 33 bzw.
nach
Wahl des AG
Menge: 1,000 St

**06.01.22 Zulage Behang Soltis BA4.1 UG F4.9b Sonnenschutz für Fenster ca. 4,28*0,89m**
Sonnenschutzelement
wie vor, jedoch Zulage für

Markisentuch aus Soltis 92, Trägergewebe aus
hochreißfestem
Polyester, Beschichtung aus PVC, schmutzabweisende
Oberflächenbehandlung mit Acryllack. Schwer entflammbar
nach DIN 4102-1 B1. Farbauswahl gemäß der jeweils
gültigen
Hersteller-Kollektion. Das Stoffgewicht beträgt 420
g/m². Bei
größeren Breiten mit quer verlaufenden Schweißnähten.
Menge: 1,000 St

**06.01.23 BA4.1 UG F4.9 Sonnenschutz für Fenster ca. 1,01*0,81m**
Sonnenschutzelement gemäß Leitbeschreibung liefern und
einbauen,

für Fenster BxH ca. 1,01*0,81m

Einbauort: UG
Menge: 4,000 St

**06.01.24 Zulage Oberfläche eloxiert BA4.1 UG F4.9 Sonnenschutz**
Sonnenschutz
wie vor, jedoch

Zulage für Oberfläche Alu eloxiert C 32 oder C 33 bzw.
nach
Wahl des AG
Menge: 4,000 St

**06.01.25 Zulage Behang Soltis BA4.1 UG F4.9 Sonnenschutz für Fenster ca. 1,01*0,81m**
Sonnenschutzelement
wie vor, jedoch Zulage für

Markisentuch aus Soltis 92, Trägergewebe aus
hochreißfestem
Polyester, Beschichtung aus PVC, schmutzabweisende
Oberflächenbehandlung mit Acryllack. Schwer entflammbar
nach DIN 4102-1 B1. Farbauswahl gemäß der jeweils
gültigen
Hersteller-Kollektion. Das Stoffgewicht beträgt 420
g/m². Bei
größeren Breiten mit quer verlaufenden Schweißnähten.
Menge: 4,000 St

**06.01.26 BA4.1 UG F4.10 Sonnenschutz für Fenster ca. 2,25*0,90m**
Sonnenschutzelement gemäß Leitbeschreibung liefern und
einbauen,

für Fenster BxH ca. 2,25*0,90m

Einbauort: UG
Menge: 1,000 St

**06.01.27 Kopie von Zulage Oberfläche eloxiert BA4.1 UG F4.10 Sonnenschutz**
Sonnenschutz
wie vor, jedoch

Zulage für Oberfläche Alu eloxiert C 32 oder C 33 bzw.
nach
Wahl des AG
Menge: 1,000 St

**06.01.28 Zulage Behang Soltis BA4.1 UG F4.10 Sonnenschutz für Fenster ca. 2,25*0,90m**
Sonnenschutzelement
wie vor, jedoch Zulage für

Markisentuch aus Soltis 92, Trägergewebe aus
hochreißfestem
Polyester, Beschichtung aus PVC, schmutzabweisende
Oberflächenbehandlung mit Acryllack. Schwer entflammbar
nach DIN 4102-1 B1. Farbauswahl gemäß der jeweils
gültigen
Hersteller-Kollektion. Das Stoffgewicht beträgt 420
g/m². Bei
größeren Breiten mit quer verlaufenden Schweißnähten.
Menge: 1,000 St

**06.01.29 BA4.1 UG F4.11 Sonnenschutz für Fenster ca. 1,01*1,35m**
Sonnenschutzelement gemäß Leitbeschreibung liefern und
einbauen,

für Fenster BxH ca. 1,01*1,35m

Einbauort: UG
Menge: 6,000 St

**06.01.30 Zulage Oberfläche eloxiert BA4.1 UG F4.11 Sonnenschutz**
Sonnenschutz
wie vor, jedoch

Zulage für Oberfläche Alu eloxiert C 32 oder C 33 bzw.
nach
Wahl des AG
Menge: 6,000 St

**06.01.31 Zulage Behang Soltis BA4.1 UG F4.11 Sonnenschutz für Fenster ca. 1,01*1,35m**
Sonnenschutzelement
wie vor, jedoch Zulage für

Markisentuch aus Soltis 92, Trägergewebe aus
hochreißfestem
Polyester, Beschichtung aus PVC, schmutzabweisende
Oberflächenbehandlung mit Acryllack. Schwer entflammbar
nach DIN 4102-1 B1. Farbauswahl gemäß der jeweils
gültigen
Hersteller-Kollektion. Das Stoffgewicht beträgt 420
g/m². Bei
größeren Breiten mit quer verlaufenden Schweißnähten.
Menge: 6,000 St

**06.01.32 BA4.1 UG F4.12 Sonnenschutz für Fenster ca. 2,25*1,35m**
Sonnenschutzelement gemäß Leitbeschreibung liefern und
einbauen,

für Fenster BxH ca. 2,25*1,35m

Einbauort: UG
Menge: 5,000 St

**06.01.33 Zulage Oberfläche eloxiert BA4.1 UG F4.12 Sonnenschutz**
Sonnenschutz
wie vor, jedoch

Zulage für Oberfläche Alu eloxiert C 32 oder C 33 bzw.
nach
Wahl des AG
Menge: 5,000 St

**06.01.34 Zulage Behang Soltis BA4.1 UG F4.12 Sonnenschutz für Fenster ca. 2,25*1,35m**
Sonnenschutzelement
wie vor, jedoch Zulage für

Markisentuch aus Soltis 92, Trägergewebe aus
hochreißfestem
Polyester, Beschichtung aus PVC, schmutzabweisende
Oberflächenbehandlung mit Acryllack. Schwer entflammbar
nach DIN 4102-1 B1. Farbauswahl gemäß der jeweils
gültigen
Hersteller-Kollektion. Das Stoffgewicht beträgt 420
g/m². Bei
größeren Breiten mit quer verlaufenden Schweißnähten.
Menge: 5,000 St

*Hinweis*

**06.01.35 BA4.2 UG F4.13 Sonnenschutz für Fenster ca. 1,01*1,61m**
Sonnenschutzelement gemäß Leitbeschreibung liefern und
einbauen,

für Fenster BxH ca. 1,01*1,61m

Einbauort: UG
Menge: 9,000 St

**06.01.36 Zulage Oberfläche eloxiert BA4.2 UG F4.13 Sonnenschutz**
Sonnenschutz
wie vor, jedoch

Zulage für Oberfläche Alu eloxiert C 32 oder C 33 bzw.
nach
Wahl des AG
Menge: 9,000 St

**06.01.37 Zulage Behang Soltis BA4.2 UG F4.13 Sonnenschutz für Fenster ca. 1,01*1,61m**
Sonnenschutzelement
wie vor, jedoch Zulage für

Markisentuch aus Soltis 92, Trägergewebe aus
hochreißfestem
Polyester, Beschichtung aus PVC, schmutzabweisende
Oberflächenbehandlung mit Acryllack. Schwer entflammbar
nach DIN 4102-1 B1. Farbauswahl gemäß der jeweils
gültigen
Hersteller-Kollektion. Das Stoffgewicht beträgt 420
g/m². Bei
größeren Breiten mit quer verlaufenden Schweißnähten.
Menge: 9,000 St

**06.01.38 BA4.2 UG F4.14 Sonnenschutz für Fenster ca. 2,25*1,61m**
Sonnenschutzelement gemäß Leitbeschreibung liefern und
einbauen,

für Fenster BxH ca. 2,25*1,61m

Einbauort: UG
Menge: 8,000 St

**06.01.39 Zulage Oberfläche eloxiert BA4.2 UG F4.14 Sonnenschutz**
Sonnenschutz
wie vor, jedoch

Zulage für Oberfläche Alu eloxiert C 32 oder C 33 bzw.
nach
Wahl des AG
Menge: 8,000 St

**06.01.40 Zulage Behang Soltis BA4.2 UG F4.14 Sonnenschutz für Fenster ca. 2,25*1,61m**
Sonnenschutzelement
wie vor, jedoch Zulage für

Markisentuch aus Soltis 92, Trägergewebe aus
hochreißfestem
Polyester, Beschichtung aus PVC, schmutzabweisende
Oberflächenbehandlung mit Acryllack. Schwer entflammbar
nach DIN 4102-1 B1. Farbauswahl gemäß der jeweils
gültigen
Hersteller-Kollektion. Das Stoffgewicht beträgt 420
g/m². Bei
größeren Breiten mit quer verlaufenden Schweißnähten.
Menge: 8,000 St

**06.01.41 BA4.2 UG F4.15 Sonnenschutz für Fenster ca. 1,01*0,81m**
Sonnenschutzelement gemäß Leitbeschreibung liefern und
einbauen,

für Fenster BxH ca. 1,01*0,81m

Einbauort: UG
Menge: 3,000 St

**06.01.42 Zulage Oberfläche eloxiert BA4.2 UG F4.15 Sonnenschutz**
Sonnenschutz
wie vor, jedoch

Zulage für Oberfläche Alu eloxiert C 32 oder C 33 bzw.
nach
Wahl des AG
Menge: 3,000 St

**06.01.43 Zulage Behang Soltis BA4.2 UG F4.15 Sonnenschutz für Fenster ca. 1,01*0,81m**
Sonnenschutzelement
wie vor, jedoch Zulage für

Markisentuch aus Soltis 92, Trägergewebe aus
hochreißfestem
Polyester, Beschichtung aus PVC, schmutzabweisende
Oberflächenbehandlung mit Acryllack. Schwer entflammbar
nach DIN 4102-1 B1. Farbauswahl gemäß der jeweils
gültigen
Hersteller-Kollektion. Das Stoffgewicht beträgt 420
g/m². Bei
größeren Breiten mit quer verlaufenden Schweißnähten.
Menge: 3,000 St

**06.01.44 BA4.2 UG F4.16 Sonnenschutz für Fenster ca. 2,25*1,01m**
Sonnenschutzelement gemäß Leitbeschreibung liefern und
einbauen,

für Fenster BxH ca. 2,25*1,01m

Einbauort: UG
Menge: 1,000 St

**06.01.45 Zulage Oberfläche eloxiert BA4.2 UG F4.16 Sonnenschutz**
Sonnenschutz
wie vor, jedoch

Zulage für Oberfläche Alu eloxiert C 32 oder C 33 bzw.
nach
Wahl des AG
Menge: 1,000 St

**06.01.46 Zulage Behang Soltis BA4.2 UG F4.16 Sonnenschutz für Fenster ca. 2,25*1,01m**
Sonnenschutzelement
wie vor, jedoch Zulage für

Markisentuch aus Soltis 92, Trägergewebe aus
hochreißfestem
Polyester, Beschichtung aus PVC, schmutzabweisende
Oberflächenbehandlung mit Acryllack. Schwer entflammbar
nach DIN 4102-1 B1. Farbauswahl gemäß der jeweils
gültigen
Hersteller-Kollektion. Das Stoffgewicht beträgt 420
g/m². Bei
größeren Breiten mit quer verlaufenden Schweißnähten.
Menge: 1,000 St

**06.01.47 BA4.2 UG F4.17 Markisenkasten für Fenster ca. 1,75*0,87m**
Da es sich um untergeordnete Räume handelt, wird nur
der
baugleiche Markisenkasten montiert, jedoch ohne
Sonnenschutzelement.

für Fenster BxH ca. 1,75*0,87m

Einbauort: UG
Menge: 1,000 St

**06.01.48 Zulage Oberfläche eloxiert BA4.2 UG F4.17 Markisenkasten**
Markisenkasten
wie vor, jedoch

Zulage für Oberfläche Alu eloxiert C 32 oder C 33 bzw.
nach
Wahl des AG
Menge: 1,000 St

**06.01.49 BA4.2 UG F4.18 Markisenkasten für Fenster ca. 0,80*0,87m**
Da es sich um untergeordnete Räume handelt, wird nur
der
baugleiche Markisenkasten montiert, jedoch ohne
Sonnenschutzelement,

für Fenster BxH ca. 0,80*0,87m

Einbauort: UG
Menge: 1,000 St

**06.01.50 Zulage Oberfläche eloxiert BA4.2 UG F4.18 Markisenkasten**
Markisenkasten
wie vor, jedoch

Zulage für Oberfläche Alu eloxiert C 32 oder C 33 bzw.
nach
Wahl des AG
Menge: 1,000 St

**06.01.51 BA4.2 UG F4.19 Markisenkasten für Fenster ca. 1,13*0,87m**
Da es sich um untergeordnete Räume handelt, wird nur
der
baugleiche Markisenkasten montiert, jedoch ohne
Sonnenschutzelement.

für Fenster BxH ca. 1,13*0,87m

Einbauort: UG
Menge: 1,000 St

**06.01.52 Zulage Oberfläche eloxiert BA4.2 UG F4.19 Markisenkasten**
Markisenkasten
wie vor, jedoch

Zulage für Oberfläche Alu eloxiert C 32 oder C 33 bzw.
nach
Wahl des AG
Menge: 1,000 St

**06.01.53 BA4.2 UG F4.20 Sonnenschutz für Fenster ca. 1,10*1,01m**
Sonnenschutzelement gemäß Leitbeschreibung liefern und
einbauen,

für Fenster BxH ca. 1,10*1,01m

Einbauort: UG
Menge: 1,000 St

**06.01.54 Zulage Oberfläche eloxiert BA4.2 UG F4.20 Sonnenschutz**
Sonnenschutz
wie vor, jedoch

Zulage für Oberfläche Alu eloxiert C 32 oder C 33 bzw.
nach
Wahl des AG
Menge: 1,000 St

**06.01.55 Zulage Behang Soltis BA4.2 UG F4.20 Sonnenschutz für Fenster ca. 1,10*1,01m**
Sonnenschutzelement
wie vor, jedoch Zulage für

Markisentuch aus Soltis 92, Trägergewebe aus
hochreißfestem
Polyester, Beschichtung aus PVC, schmutzabweisende
Oberflächenbehandlung mit Acryllack. Schwer entflammbar
nach DIN 4102-1 B1. Farbauswahl gemäß der jeweils
gültigen
Hersteller-Kollektion. Das Stoffgewicht beträgt 420
g/m². Bei
größeren Breiten mit quer verlaufenden Schweißnähten.
Menge: 1,000 St

**06.01.56 BA4.2 UG F4.21 Sonnenschutz für Fenster ca. 2,19*1,01m**
Sonnenschutzelement gemäß Leitbeschreibung liefern und
einbauen,

für Fenster BxH ca. 2,19*1,01m

Einbauort: UG
Menge: 1,000 St

**06.01.57 Zulage Oberfläche eloxiert BA4.2 UG F4.21 Sonnenschutz**
Sonnenschutz
wie vor, jedoch

Zulage für Oberfläche Alu eloxiert C 32 oder C 33 bzw.
nach
Wahl des AG
Menge: 1,000 St

**06.01.58 Zulage Behang Soltis BA4.2 UG F4.21 Sonnenschutz für Fenster ca. 2,19*1,01m**
Sonnenschutzelement
wie vor, jedoch Zulage für

Markisentuch aus Soltis 92, Trägergewebe aus
hochreißfestem
Polyester, Beschichtung aus PVC, schmutzabweisende
Oberflächenbehandlung mit Acryllack. Schwer entflammbar
nach DIN 4102-1 B1. Farbauswahl gemäß der jeweils
gültigen
Hersteller-Kollektion. Das Stoffgewicht beträgt 420
g/m². Bei
größeren Breiten mit quer verlaufenden Schweißnähten.
Menge: 1,000 St

*Hinweis*

*Hinweis*

**06.01.59 BA1 EG F 1.1 Sonnenschutz für Fenster ca. 1,01*3,25m**
Sonnenschutzelement gemäß Leitbeschreibung liefern und
einbauen,

für Fenster ca. 1,01*3,25m

Einbauort: EG
Menge: 34,000 St

**06.01.60 Zulage Oberfläche eloxiert BA1 EG F 1.1 Sonnenschutz**
Sonnenschutz
wie vor, jedoch

Zulage für Oberfläche Alu eloxiert C 32 oder C 33 bzw.
nach
Wahl des AG
Menge: 34,000 St

**06.01.61 Zulage Behang Soltis BA1 EG F 1.1 Sonnenschutz für Fenster ca. 1,01*3,25m**
Sonnenschutzelement
wie vor, jedoch Zulage für

Markisentuch aus Soltis 92, Trägergewebe aus
hochreißfestem
Polyester, Beschichtung aus PVC, schmutzabweisende
Oberflächenbehandlung mit Acryllack. Schwer entflammbar
nach DIN 4102-1 B1. Farbauswahl gemäß der jeweils
gültigen
Hersteller-Kollektion. Das Stoffgewicht beträgt 420
g/m². Bei
größeren Breiten mit quer verlaufenden Schweißnähten.
Menge: 34,000 St

*Hinweis*

**06.01.62 BA3 EG F3.1 Sonnenschutz für Fenster ca. 1,05*3,22m**
Sonnenschutzelement gemäß Leitbeschreibung liefern und
einbauen,

für Fenster ca. 1,05*3,22m

Einbauort: EG
Menge: 32,000 St

**06.01.63 Zulage Oberfläche eloxiert BA3 EG F3.1 Sonnenschutz**
Sonnenschutz
wie vor, jedoch

Zulage für Oberfläche Alu eloxiert C 32 oder C 33 bzw.
nach
Wahl des AG
Menge: 32,000 St

**06.01.64 Zulage Behang Soltis BA3 EG F3.1 Sonnenschutz für Fenster ca. 1,05*3,22m**
Sonnenschutzelement
wie vor, jedoch Zulage für

Markisentuch aus Soltis 92, Trägergewebe aus
hochreißfestem
Polyester, Beschichtung aus PVC, schmutzabweisende
Oberflächenbehandlung mit Acryllack. Schwer entflammbar
nach DIN 4102-1 B1. Farbauswahl gemäß der jeweils
gültigen
Hersteller-Kollektion. Das Stoffgewicht beträgt 420
g/m². Bei
größeren Breiten mit quer verlaufenden Schweißnähten.
Menge: 32,000 St

*Hinweis*

**06.01.65 BA4.1 EG F4.1 Sonnenschutz für Fenster ca. 1,01*3,00m**
Sonnenschutzelement gemäß Leitbeschreibung liefern und
einbauen,

für Fenster ca. 1,01*3,00m

Einbauort: EG
Menge: 10,000 St

**06.01.66 Zulage Oberfläche eloxiert BA4.1 EG F4.1 Sonnenschutz**
Sonnenschutz
wie vor, jedoch

Zulage für Oberfläche Alu eloxiert C 32 oder C 33 bzw.
nach
Wahl des AG
Menge: 10,000 St

**06.01.67 Zulage Behang Soltis BA4.1 EG F4.1 Sonnenschutz für Fenster ca. 1,01*3,00m**
Sonnenschutzelement
wie vor, jedoch Zulage für

Markisentuch aus Soltis 92, Trägergewebe aus
hochreißfestem
Polyester, Beschichtung aus PVC, schmutzabweisende
Oberflächenbehandlung mit Acryllack. Schwer entflammbar
nach DIN 4102-1 B1. Farbauswahl gemäß der jeweils
gültigen
Hersteller-Kollektion. Das Stoffgewicht beträgt 420
g/m². Bei
größeren Breiten mit quer verlaufenden Schweißnähten.
Menge: 10,000 St

**06.01.68 BA4.1 EG F4.2 Sonnenschutz für Fenster ca. 2,30*3,00m**
Sonnenschutzelement gemäß Leitbeschreibung liefern und
einbauen,

für Fenster ca. 2,30*3,00m

Einbauort: EG
Menge: 6,000 St

**06.01.69 Zulage Oberfläche eloxiert BA4.1 EG F4.2 Sonnenschutz**
Sonnenschutz
wie vor, jedoch

Zulage für Oberfläche Alu eloxiert C 32 oder C 33 bzw.
nach
Wahl des AG
Menge: 6,000 St

**06.01.70 Zulage Behang Soltis BA4.1 EG F4.2 Sonnenschutz für Fenster ca. 2,30*3,00m**
Sonnenschutzelement
wie vor, jedoch Zulage für

Markisentuch aus Soltis 92, Trägergewebe aus
hochreißfestem
Polyester, Beschichtung aus PVC, schmutzabweisende
Oberflächenbehandlung mit Acryllack. Schwer entflammbar
nach DIN 4102-1 B1. Farbauswahl gemäß der jeweils
gültigen
Hersteller-Kollektion. Das Stoffgewicht beträgt 420
g/m². Bei
größeren Breiten mit quer verlaufenden Schweißnähten.
Menge: 6,000 St

*Hinweis*

**06.01.71 BA4.2 EG F4.3 Sonnenschutz für Fenster ca. 1,02*3,00m**
Sonnenschutzelement gemäß Leitbeschreibung liefern und
einbauen,

für Fenster ca. 1,02*3,00m

Einbauort: EG
Menge: 13,000 St

**06.01.72 Zulage Oberfläche eloxiert BA4.2 EG F4.3 Sonnenschutz**
Sonnenschutz
wie vor, jedoch

Zulage für Oberfläche Alu eloxiert C 32 oder C 33 bzw.
nach
Wahl des AG
Menge: 13,000 St

**06.01.73 Zulage Behang Soltis BA4.2 EG F4.3 Sonnenschutz für Fenster ca. 1,02*3,00m**
Sonnenschutzelement
wie vor, jedoch Zulage für

Markisentuch aus Soltis 92, Trägergewebe aus
hochreißfestem
Polyester, Beschichtung aus PVC, schmutzabweisende
Oberflächenbehandlung mit Acryllack. Schwer entflammbar
nach DIN 4102-1 B1. Farbauswahl gemäß der jeweils
gültigen
Hersteller-Kollektion. Das Stoffgewicht beträgt 420
g/m². Bei
größeren Breiten mit quer verlaufenden Schweißnähten.
Menge: 13,000 St

**06.01.74 BA4.2 EG F4.4 Sonnenschutz für Fenster ca. 2,31*3,00m**
Sonnenschutzelement gemäß Leitbeschreibung liefern und
einbauen,

für Fenster ca.  2,31*3,00m

Einbauort: EG
Menge: 9,000 St

**06.01.75 Zulage Oberfläche eloxiert BA4.2 EG F4.4 Sonnenschutz**
Sonnenschutz
wie vor, jedoch

Zulage für Oberfläche Alu eloxiert C 32 oder C 33 bzw.
nach
Wahl des AG
Menge: 9,000 St

**06.01.76 Zulage Behang Soltis BA4.2 EG F4.4 Sonnenschutz für Fenster ca. 2,31*3,00m**
Sonnenschutzelement
wie vor, jedoch Zulage für

Markisentuch aus Soltis 92, Trägergewebe aus
hochreißfestem
Polyester, Beschichtung aus PVC, schmutzabweisende
Oberflächenbehandlung mit Acryllack. Schwer entflammbar
nach DIN 4102-1 B1. Farbauswahl gemäß der jeweils
gültigen
Hersteller-Kollektion. Das Stoffgewicht beträgt 420
g/m². Bei
größeren Breiten mit quer verlaufenden Schweißnähten.
Menge: 9,000 St

*Hinweis*

*Hinweis*

**06.01.77 BA1 OG F 1.2 Sonnenschutz für Fenster ca. 1,06*2,87m**
Sonnenschutzelement ngemäß Leitbeschreibung liefern und
einbauen,

für Fenster ca. 1,06*2,87m

Einbauort: OG
Menge: 34,000 St

**06.01.78 Zulage Oberfläche eloxiert BA1 OG F 1.2 Sonnenschutz**
Sonnenschutz
wie vor, jedoch

Zulage für Oberfläche Alu eloxiert C 32 oder C 33 bzw.
nach
Wahl des AG
Menge: 34,000 St

**06.01.79 Zulage Behang Soltis BA1 OG F 1.2 Sonnenschutz für Fenster ca. 1,06*2,87m**
Sonnenschutzelement
wie vor, jedoch Zulage für

Markisentuch aus Soltis 92, Trägergewebe aus
hochreißfestem
Polyester, Beschichtung aus PVC, schmutzabweisende
Oberflächenbehandlung mit Acryllack. Schwer entflammbar
nach DIN 4102-1 B1. Farbauswahl gemäß der jeweils
gültigen
Hersteller-Kollektion. Das Stoffgewicht beträgt 420
g/m². Bei
größeren Breiten mit quer verlaufenden Schweißnähten.
Menge: 34,000 St

*Hinweis*

**06.01.80 BA3 OG F3.2 Sonnenschutz für Fenster ca. 1,05*2,83m**
Sonnenschutzelement ngemäß Leitbeschreibung liefern und
einbauen,

für Fenster ca. 1,05*2,83m

Einbauort: OG
Menge: 32,000 St

**06.01.81 Zulage Oberfläche eloxiert BA3 OG F3.2 Sonnenschutz**
Sonnenschutz
wie vor, jedoch

Zulage für Oberfläche Alu eloxiert C 32 oder C 33 bzw.
nach
Wahl des AG
Menge: 32,000 St

**06.01.82 Zulage Behang Soltis BA3 OG F3.2 Sonnenschutz für Fenster ca. 1,05*2,83m**
Sonnenschutzelement
wie vor, jedoch Zulage für

Markisentuch aus Soltis 92, Trägergewebe aus
hochreißfestem
Polyester, Beschichtung aus PVC, schmutzabweisende
Oberflächenbehandlung mit Acryllack. Schwer entflammbar
nach DIN 4102-1 B1. Farbauswahl gemäß der jeweils
gültigen
Hersteller-Kollektion. Das Stoffgewicht beträgt 420
g/m². Bei
größeren Breiten mit quer verlaufenden Schweißnähten.
Menge: 32,000 St

*Hinweis*

**06.01.83 BA4.1 OG F4.5 Sonnenschutz für Fenster ca. 1,05*2,85m**
Sonnenschutzelement ngemäß Leitbeschreibung liefern und
einbauen,

für Fenster ca. 1,05*2,85m

Einbauort: OG
Menge: 10,000 St

**06.01.84 Zulage Oberfläche eloxiert BA4.1 OG F4.5 Sonnenschutz**
Sonnenschutz
wie vor, jedoch

Zulage für Oberfläche Alu eloxiert C 32 oder C 33 bzw.
nach
Wahl des AG
Menge: 10,000 St

**06.01.85 Zulage Behang Soltis BA4.1 OG F4.5 Sonnenschutz für Fenster ca. 1,05*2,85m**
Sonnenschutzelement
wie vor, jedoch Zulage für

Markisentuch aus Soltis 92, Trägergewebe aus
hochreißfestem
Polyester, Beschichtung aus PVC, schmutzabweisende
Oberflächenbehandlung mit Acryllack. Schwer entflammbar
nach DIN 4102-1 B1. Farbauswahl gemäß der jeweils
gültigen
Hersteller-Kollektion. Das Stoffgewicht beträgt 420
g/m². Bei
größeren Breiten mit quer verlaufenden Schweißnähten.
Menge: 12,000 St

**06.01.86 BA4.1 OG F4.6 Sonnenschutz für Fenster ca. 2,30*2,85m**
Sonnenschutzelement ngemäß Leitbeschreibung liefern und
einbauen,

für Fenster ca. 2,30*2,85m

Einbauort: OG
Menge: 6,000 St

**06.01.87 Zulage Oberfläche eloxiert BA4.1 OG F4.6 Sonnenschutz**
Sonnenschutz
wie vor, jedoch

Zulage für Oberfläche Alu eloxiert C 32 oder C 33 bzw.
nach
Wahl des AG
Menge: 6,000 St

**06.01.88 Zulage Behang Soltis BA4.1 OG F4.6 Sonnenschutz für Fenster ca. 2,30*2,85m**
Sonnenschutzelement
wie vor, jedoch Zulage für

Markisentuch aus Soltis 92, Trägergewebe aus
hochreißfestem
Polyester, Beschichtung aus PVC, schmutzabweisende
Oberflächenbehandlung mit Acryllack. Schwer entflammbar
nach DIN 4102-1 B1. Farbauswahl gemäß der jeweils
gültigen
Hersteller-Kollektion. Das Stoffgewicht beträgt 420
g/m². Bei
größeren Breiten mit quer verlaufenden Schweißnähten.
Menge: 6,000 St

*Hinweis*

**06.01.89 BA4.2 OG F4.7 Sonnenschutz für Fenster ca. 1,05*2,85m**
Sonnenschutzelement ngemäß Leitbeschreibung liefern und
einbauen,

für Fenster ca. 1,05*2,85m

Einbauort: OG
Menge: 13,000 St

**06.01.90 Zulage Oberfläche eloxiert BA4.2 OG F4.7 Sonnenschutz**
Sonnenschutz
wie vor, jedoch

Zulage für Oberfläche Alu eloxiert C 32 oder C 33 bzw.
nach
Wahl des AG
Menge: 13,000 St

**06.01.91 Zulage Behang Soltis BA4.2 OG F4.7 Sonnenschutz für Fenster ca. 1,05*2,85m**
Sonnenschutzelement
wie vor, jedoch Zulage für

Markisentuch aus Soltis 92, Trägergewebe aus
hochreißfestem
Polyester, Beschichtung aus PVC, schmutzabweisende
Oberflächenbehandlung mit Acryllack. Schwer entflammbar
nach DIN 4102-1 B1. Farbauswahl gemäß der jeweils
gültigen
Hersteller-Kollektion. Das Stoffgewicht beträgt 420
g/m². Bei
größeren Breiten mit quer verlaufenden Schweißnähten.
Menge: 13,000 St

**06.01.92 BA4.2 EG F4.8 Sonnenschutz für Fenster ca. 2,30*2,85m**
Sonnenschutzelement ngemäß Leitbeschreibung liefern und
einbauen,

für Fenster ca. 2,30*2,85m

Einbauort: OG
Menge: 9,000 St

**06.01.93 Zulage Oberfläche eloxiert BA4.2 EG F4.8 Sonnenschutz**
Sonnenschutz
wie vor, jedoch

Zulage für Oberfläche Alu eloxiert C 32 oder C 33 bzw.
nach
Wahl des AG
Menge: 9,000 St

**06.01.94 Zulage Behang Soltis BA4.2 EG F4.8 Sonnenschutz für Fenster ca. 2,30*2,85m**
Sonnenschutzelement
wie vor, jedoch Zulage für

Markisentuch aus Soltis 92, Trägergewebe aus
hochreißfestem
Polyester, Beschichtung aus PVC, schmutzabweisende
Oberflächenbehandlung mit Acryllack. Schwer entflammbar
nach DIN 4102-1 B1. Farbauswahl gemäß der jeweils
gültigen
Hersteller-Kollektion. Das Stoffgewicht beträgt 420
g/m². Bei
größeren Breiten mit quer verlaufenden Schweißnähten.
Menge: 9,000 St

#### Bereich 06.02 Sonnenschutz Neubau

*Hinweis*
Die Sonnenschutz-Elemente werden an einer vorgestellten
Holz-Konstruktion befesitigt und zwischen dieser
Holz-Konstruktion und der Pfosten-Riegel-Fassade
angeordnet.

Diese vorgestellte Holz-Konstruktion wird nach dem
Einbau der
Pfosten-Riegel-Fassade montiert. Somit kann auch der
Sonnenschutz nur zu einem zeitlich späteren, mit der
Bauleitung
abzustimmenden, Zeitpunkt als die anderen Arbeiten
erfolgen.
Hierfür erfolgt keine zusätzliche Vergütung.
Dies ist in die Einheitspreise einzukalkulieren.

vgl. Prinzipskizze

**06.02.1 BA 2 OG Sonnenschutz für Fassade Straßenseite ca. 1,77*3,60m**
Sonnenschutzelement gemäß Leitbeschreibung liefern und
einbauen

Oberkante Markisenkasten ist 5cm unterhalb der
Vordachuntersicht.

Breite von Außenkante Schiene zu Außenkante Schiene
ca. 177cm
Höhe Fassaden-Elemente inkl. Markisen-Kasten ca. 360cm

Einbauort: OG
Menge: 19,000 St

**06.02.2 Zulage Oberfläche eloxiert BA 2 OG Sonnenschutz für Fassade Straßenseite ca. 1,77*3,60m**
Sonnenschutz
wie vor, jedoch

Zulage für Oberfläche Alu eloxiert C 32 oder C 33 bzw.
nach
Wahl des AG
Menge: 19,000 St

**06.02.3 Zulage Behang Soltis BA 2 OG Sonnenschutz für Fassade Straßenseite ca. 1,77*3,60m**
Sonnenschutzelement
wie vor, jedoch Zulage für

Markisentuch aus Soltis 92, Trägergewebe aus
hochreißfestem
Polyester, Beschichtung aus PVC, schmutzabweisende
Oberflächenbehandlung mit Acryllack. Schwer entflammbar
nach DIN 4102-1 B1. Farbauswahl gemäß der jeweils
gültigen
Hersteller-Kollektion. Das Stoffgewicht beträgt 420
g/m². Bei
größeren Breiten mit quer verlaufenden Schweißnähten.
Menge: 19,000 St

**06.02.4 BA 2 EG Sonnenschutz für Fassade Straßenseite ca. 1,77*3,70m**
Sonnenschutzelement gemäß Leitbeschreibung liefern und
einbauen

Oberkante Markisenkasten ist OKFFB OG.

Breite von Außenkante Schiene zu Außenkante Schiene
ca. 177cm
Höhe Fassaden-Elemente inkl. Markisen-Kasten ca. 370cm

Einbauort: EG
Menge: 15,000 St

**06.02.5 Zulage Oberfläche eloxiert BA 2 EG Sonnenschutz für Fassade Straßenseite ca. 1,77*3,70m**
Sonnenschutz
wie vor, jedoch

Zulage für Oberfläche Alu eloxiert C 32 oder C 33 bzw.
nach
Wahl des AG
Menge: 15,000 St

**06.02.6 Zulage Behang Soltis BA 2 EG Sonnenschutz für Fassade Straßenseite ca. 1,77*3,70m**
Sonnenschutzelement
wie vor, jedoch Zulage für

Markisentuch aus Soltis 92, Trägergewebe aus
hochreißfestem
Polyester, Beschichtung aus PVC, schmutzabweisende
Oberflächenbehandlung mit Acryllack. Schwer entflammbar
nach DIN 4102-1 B1. Farbauswahl gemäß der jeweils
gültigen
Hersteller-Kollektion. Das Stoffgewicht beträgt 420
g/m². Bei
größeren Breiten mit quer verlaufenden Schweißnähten.
Menge: 15,000 St

**06.02.7 BA 2 OG Sonnenschutz für Fassade Innenhofseite ca. 1,77*3,60m**
Sonnenschutzelement gemäß Leitbeschreibung liefern und
einbauen

Oberkante Markisenkasten ist 5cm unterhalb der
Vordachuntersicht.

Breite von Außenkante Schiene zu Außenkante Schiene
ca. 177cm
Höhe Fassaden-Elemente inkl. Markisen-Kasten ca. 360cm

Einbauort: OG
Menge: 17,000 St

**06.02.8 Zulage Oberfläche eloxiert BA 2 OG Sonnenschutz für Fassade Innenhofseite ca. 1,77*3,60m**
Sonnenschutz
wie vor, jedoch

Zulage für Oberfläche Alu eloxiert C 32 oder C 33 bzw.
nach
Wahl des AG
Menge: 17,000 St

**06.02.9 Zulage Behang Soltis BA 2 OG Sonnenschutz für Fassade Innenhofseite ca. 1,77*3,60m**
Sonnenschutzelement
wie vor, jedoch Zulage für

Markisentuch aus Soltis 92, Trägergewebe aus
hochreißfestem
Polyester, Beschichtung aus PVC, schmutzabweisende
Oberflächenbehandlung mit Acryllack. Schwer entflammbar
nach DIN 4102-1 B1. Farbauswahl gemäß der jeweils
gültigen
Hersteller-Kollektion. Das Stoffgewicht beträgt 420
g/m². Bei
größeren Breiten mit quer verlaufenden Schweißnähten.
Menge: 17,000 St

**06.02.10 BA 2 OG Sonnenschutz für Fassade Innenhofseite ca. 1,30*3,60m**
Sonnenschutzelement gemäß Leitbeschreibung liefern und
einbauen

Oberkante Markisenkasten ist 5cm unterhalb der
Vordachuntersicht.

Breite von Außenkante Schiene zu Außenkante Schiene
ca. 130cm
Höhe Fassaden-Elemente inkl. Markisen-Kasten ca. 360cm

Einbauort: OG
Menge: 1,000 St

**06.02.11 Zulage Oberfläche eloxiert BA 2 OG Sonnenschutz für Fassade Innenhofseite ca. 1,30*3,60m**
Sonnenschutz
wie vor, jedoch

Zulage für Oberfläche Alu eloxiert C 32 oder C 33 bzw.
nach
Wahl des AG
Menge: 1,000 St

**06.02.12 Zulage Behang Soltis BA 2 OG Sonnenschutz für Fassade Innenhofseite ca. 1,30*3,60m**
Sonnenschutzelement
wie vor, jedoch Zulage für

Markisentuch aus Soltis 92, Trägergewebe aus
hochreißfestem
Polyester, Beschichtung aus PVC, schmutzabweisende
Oberflächenbehandlung mit Acryllack. Schwer entflammbar
nach DIN 4102-1 B1. Farbauswahl gemäß der jeweils
gültigen
Hersteller-Kollektion. Das Stoffgewicht beträgt 420
g/m². Bei
größeren Breiten mit quer verlaufenden Schweißnähten.
Menge: 1,000 St

**06.02.13 BA 2 EG Sonnenschutz für Fassade Innenhofseite ca. 1,77*3,70m**
Sonnenschutzelement gemäß Leitbeschreibung liefern und
einbauen

Oberkante Markisenkasten ist OKFFB OG.

Breite von Außenkante Schiene zu Außenkante Schiene
ca. 177cm
Höhe Fassaden-Elemente inkl. Markisen-Kasten ca. 370cm

Einbauort: EG
Menge: 14,000 St

**06.02.14 Zulage Oberfläche eloxiert BA 2 EG Sonnenschutz für Fassade Innenhofseite ca. 1,77*3,70m**
Sonnenschutz
wie vor, jedoch

Zulage für Oberfläche Alu eloxiert C 32 oder C 33 bzw.
nach
Wahl des AG
Menge: 14,000 St

**06.02.15 Zulage Behang Soltis BA 2 EG Sonnenschutz für Fassade Innenhofseite ca. 1,77*3,70m**
Sonnenschutzelement
wie vor, jedoch Zulage für

Markisentuch aus Soltis 92, Trägergewebe aus
hochreißfestem
Polyester, Beschichtung aus PVC, schmutzabweisende
Oberflächenbehandlung mit Acryllack. Schwer entflammbar
nach DIN 4102-1 B1. Farbauswahl gemäß der jeweils
gültigen
Hersteller-Kollektion. Das Stoffgewicht beträgt 420
g/m². Bei
größeren Breiten mit quer verlaufenden Schweißnähten.
Menge: 14,000 St

**06.02.16 BA 2 EG Sonnenschutz für Fassade Innenhofseite ca. 1,30*3,70m**
Sonnenschutzelement gemäß Leitbeschreibung liefern und
einbauen

Oberkante Markisenkasten ist OKFFB OG.

Breite von Außenkante Schiene zu Außenkante Schiene
ca. 130cm
Höhe Fassaden-Elemente inkl. Markisen-Kasten ca. 370cm

Einbauort: EG
Menge: 1,000 St

**06.02.17 Zulage Oberfläche eloxiert BA 2 EG Sonnenschutz für Fassade Innenhofseite ca. 1,30*3,70m**
Sonnenschutz
wie vor, jedoch

Zulage für Oberfläche Alu eloxiert C 32 oder C 33 bzw.
nach
Wahl des AG
Menge: 1,000 St

**06.02.18 Zulage Behang Soltis BA 2 EG Sonnenschutz für Fassade Innenhofseite ca. 1,30*3,70m**
Sonnenschutzelement
wie vor, jedoch Zulage für

Markisentuch aus Soltis 92, Trägergewebe aus
hochreißfestem
Polyester, Beschichtung aus PVC, schmutzabweisende
Oberflächenbehandlung mit Acryllack. Schwer entflammbar
nach DIN 4102-1 B1. Farbauswahl gemäß der jeweils
gültigen
Hersteller-Kollektion. Das Stoffgewicht beträgt 420
g/m². Bei
größeren Breiten mit quer verlaufenden Schweißnähten.
Menge: 1,000 St

### Titel 07 Absturzsicherungen

*Hinweis*
Absturzgeländer an bodentiefen Fensteröffnungen
herstellen,
liefern und montieren.
Konstruktion:

umlaufender Rahmen aus L-Profil 50 x 50 x 8 mm
Füllungen aus geschweißtem Gitter, Qaudratlochung 50 x
50mm, Materialdicke 5mm, Stahl verzinkt

Befestigung durch Geländerpfosten seitlich in Pfosten
der
vorgehängten bauseitigen Betonkonstruktion mit
geeigneten
Schrauben (Senkkopf) und Dübeln, verdeckt mit
Abstandhalter
als Hüllrohr für Schraubenbefestigung DN ca. 30mm

Maße vgl. Positionen

Oberkante Obergurt mind. 91cm über OKFFB

Sämtliche Stahlteile ST 37, feuerverzinkt,
farbig beschichtet (Untergrundvorbehandlung,
Grundierung,
Zwischen- und Endbeschichtung)
Farbton nach Wahl des AG
alle notwendigen Schrauben aus Edelstahl V4A.

#### Bereich 07.01 Erdgeschoss EG

*Hinweis*

**07.01.1 BA1 EG F 1.1 Absturzgeländerr ca. 1,01*0,85m**
Absturzgeländer gemäß Leitbeschreibung liefern und
einbauen,

lichte Öffnungsbreite B ca. 1,01m
Geländerhöhe H ca. 0,85m

Umfassungsbauteile: massiv, Mauerwerk/Beton
Einbauort: EG
Menge: 34,000 St

*Hinweis*

**07.01.2 BA3 EG F3.1 Absturzgeländer ca. 1,05*0,85m**
Absturzgeländer gemäß Leitbeschreibung liefern und
einbauen,

lichte Öffnungsbreite B ca. 1,05m
Geländerhöhe H ca. 0,85m

Umfassungsbauteile: massiv, Mauerwerk/Beton
Einbauort: EG
Menge: 32,000 St

*Hinweis*

**07.01.3 BA4.1 EG F4.1 Absturzgeländer ca. 1,01*0,85m**
Absturzgeländer gemäß Leitbeschreibung liefern und
einbauen,

lichte Öffnungsbreite B ca. 1,01m
Geländerhöhe H ca. 0,85m

Umfassungsbauteile: massiv, Mauerwerk/Beton
Einbauort: EG
Menge: 5,000 St

**07.01.4 BA4.1 EG F4.1 Absturzgeländer ca. 1,01*0,85m (Schallschutz LPB V)**
Absturzgeländer gemäß Leitbeschreibung liefern und
einbauen,

lichte Öffnungsbreite B ca. 1,01m
Geländerhöhe H ca. 0,85m

Umfassungsbauteile: massiv, Mauerwerk/Beton
Einbauort: EG
Menge: 5,000 St

**07.01.5 BA4.1 EG F4.2 Absturzgeländer ca. 2,30*0,85m**
Absturzgeländer gemäß Leitbeschreibung liefern und
einbauen,

lichte Öffnungsbreite B ca. 2,30m
Geländerhöhe H ca. 0,85m

Umfassungsbauteile: massiv, Mauerwerk/Beton
Einbauort: EG
Menge: 3,000 St

**07.01.6 BA4.1 EG F4.2 Absturzgeländer ca. 2,30*0,85m (Schallschutz LPB V)**
Absturzgeländer gemäß Leitbeschreibung liefern und
einbauen,

lichte Öffnungsbreite B ca. 2,30m
Geländerhöhe H ca. 0,85m

Umfassungsbauteile: massiv, Mauerwerk/Beton
Einbauort: EG
Menge: 3,000 St

*Hinweis*

**07.01.7 BA4.2 EG F4.3 Absturzgeländer ca. 1,02*0,85m**
Absturzgeländer gemäß Leitbeschreibung liefern und
einbauen,

lichte Öffnungsbreite B ca. 1,02m
Geländerhöhe H ca. 0,85m

Umfassungsbauteile: massiv, Mauerwerk/Beton
Einbauort: EG
Menge: 13,000 St

**07.01.8 BA4.2 EG F4.4 Absturzgeländer ca. 2,31*0,85m**
Absturzgeländer gemäß Leitbeschreibung liefern und
einbauen,

lichte Öffnungsbreite B ca. 2,31m
Geländerhöhe H ca. 0,85m

Umfassungsbauteile: massiv, Mauerwerk/Beton
Einbauort: EG
Menge: 9,000 St

#### Bereich 07.02 Obergeschoss OG

*Hinweis*

**07.02.1 BA1 OG F 1.2 Absturzgeländer ca. 1,06*0,85m**
Absturzgeländer gemäß Leitbeschreibung liefern und
einbauen,

lichte Öffnungsbreite B ca. 1,06m
Geländerhöhe H ca. 0,85m

Umfassungsbauteile: massiv, Mauerwerk/Beton
Einbauort: OG
Menge: 34,000 St

*Hinweis*

**07.02.2 BA3 OG F3.2 Absturzgeländer ca. 1,05*0,85m**
Absturzgeländer gemäß Leitbeschreibung liefern und
einbauen,

lichte Öffnungsbreite B ca. 1,05m
Geländerhöhe H ca. 0,85m

Umfassungsbauteile: massiv, Mauerwerk/Beton
Einbauort: OG
Menge: 32,000 St

*Hinweis*

**07.02.3 BA4.1 OG F4.5 Absturzgeländer ca. 1,05*0,85m**
Absturzgeländer gemäß Leitbeschreibung liefern und
einbauen,

lichte Öffnungsbreite B ca. 1,01m
Geländerhöhe H ca. 0,85m

Umfassungsbauteile: massiv, Mauerwerk/Beton
Einbauort: OG
Menge: 5,000 St

**07.02.4 BA4.1 OG F4.5 Absturzgeländer ca. 1,05*0,85m (Schallschutz LPB V)**
Absturzgeländer gemäß Leitbeschreibung liefern und
einbauen,

lichte Öffnungsbreite B ca. 1,05m
Geländerhöhe H ca. 0,85m

Umfassungsbauteile: massiv, Mauerwerk/Beton
Einbauort: OG
Menge: 5,000 St

**07.02.5 BA4.1 OG F4.6 Absturzgeländer ca. 2,30*0,85m**
Absturzgeländer gemäß Leitbeschreibung liefern und
einbauen,

lichte Öffnungsbreite B ca. 2,30m
Geländerhöhe H ca. 0,85m

Umfassungsbauteile: massiv, Mauerwerk/Beton
Einbauort: OG
Menge: 3,000 St

**07.02.6 BA4.1 OG F4.6 Absturzgeländer ca. 2,30*0,85m (Schallschutz LPB V)**
Absturzgeländer gemäß Leitbeschreibung liefern und
einbauen,

lichte Öffnungsbreite B ca. 2,30m
Geländerhöhe H ca. 0,85m

Umfassungsbauteile: massiv, Mauerwerk/Beton
Einbauort: OG
Menge: 3,000 St

*Hinweis*

**07.02.7 BA4.2 OG F4.7 Absturzgeländer ca. 1,05*0,85m**
Absturzgeländer gemäß Leitbeschreibung liefern und
einbauen,

lichte Öffnungsbreite B ca. 1,05m
Geländerhöhe H ca. 0,85m

Umfassungsbauteile: massiv, Mauerwerk/Beton
Einbauort: OG
Menge: 13,000 St

**07.02.8 BA4.2 EG F4.8 Absturzgeländer ca. 2,30*0,85m**
Absturzgeländer gemäß Leitbeschreibung liefern und
einbauen,

lichte Öffnungsbreite B ca. 2,30m
Geländerhöhe H ca. 0,85m

Umfassungsbauteile: massiv, Mauerwerk/Beton
Einbauort: OG
Menge: 9,000 St

### Titel 08 Innenfensterbänke

*Hinweis*
Leitbeschreibung Fensterbänke

Befestigungsuntergrund: Beton
Befestigung mit passenden Dübeln und
Schrauben, verdeckt liegend, nach statischer
Erfordernis.
Ausreichende Statik bezügl. Durchbiegung und
Befestigung etc. ist zu ermitteln und in die
Einheitspreise einzukalkulieren

Oberflächen
Die Oberflächen der einzelnen Elemente müssen farblich
abgestimmt aus einer Serie sein, unabhängig vom
Trägermaterial
Brandschutz - Baustoffklassen: -

(Standardausführung, wenn nicht anders beschrieben)
Materialien:
Holzwerkstoffplatte: z.B. Spanplatten,
d=ca. 30 mm bzw. nach statischen Erfordernissen
Beschichtung: beidseitig HPL-beschichtet (Stärke 0,8mm)
Farbton Beschichtung nach Wahl AG
Kantenausbildung: Vorderkante (Sichtseite) 2 mm
ABS-Kante, passend zur Fläche
alle verdeckten Kanten als Melaminkanten,
passend zu Farbe/Dekor des der Fläche

#### Bereich 08.00 Untergeschoss UG

*Hinweis*

**08.00.1 BA1 UG F 1.3 Innen-Fensterbank ca. 0,90m**
Innen-Fensterbank inkl. seitlicher Randabschlüsse an
vorbeschriebenem Fenster
gemäß Leitbeschreibung liefern und einbauen,

Umfassungsbauteile: massiv, Mauerwerk/Beton
Einbauort: UG
Menge: 6,000 St

**08.00.2 BA1 UG F 1.4 Innen-Fensterbank ca. 0,90m**
Innen-Fensterbank inkl. seitlicher Randabschlüsse an
vorbeschriebenem Fenster
gemäß Leitbeschreibung liefern und einbauen,

Umfassungsbauteile: massiv, Mauerwerk/Beton
Einbauort: UG
Menge: 24,000 St

*Hinweis*

**08.00.3 BA2 UG F2.1 Innen-Fensterbank ca. 0,83m**
Innen-Fensterbank inkl. seitlicher Randabschlüsse an
vorbeschriebenem Fenster
gemäß Leitbeschreibung liefern und einbauen,

Umfassungsbauteile: massiv, Mauerwerk/Beton
Einbauort: UG
Menge: 2,000 St

**08.00.4 BA2 UG F2.2 Innen-Fensterbank ca. 0,88m**
Innen-Fensterbank inkl. seitlicher Randabschlüsse an
vorbeschriebenem Fenster
gemäß Leitbeschreibung liefern und einbauen,

Umfassungsbauteile: massiv, Mauerwerk/Beton
Einbauort: UG
Menge: 3,000 St

**08.00.5 BA2 UG F2.3 Innen-Fensterbank ca.1,26m**
Innen-Fensterbank inkl. seitlicher Randabschlüsse an
vorbeschriebenem Fenster
gemäß Leitbeschreibung liefern und einbauen,

Umfassungsbauteile: massiv, Mauerwerk/Beton
Einbauort: UG
Menge: 2,000 St

*Hinweis*

**08.00.6 BA3 UG F3.3 nnen-Fensterbank ca. 0,90m**
Innen-Fensterbank inkl. seitlicher Randabschlüsse an
vorbeschriebenem Fenster
gemäß Leitbeschreibung liefern und einbauen,

Umfassungsbauteile: massiv, Mauerwerk/Beton
Einbauort: UG
Menge: 25,000 St

**08.00.7 BA3 UG F3.4 Innen-Fensterbank ca. 0,90m**
Innen-Fensterbank inkl. seitlicher Randabschlüsse an
vorbeschriebenem Fenster
gemäß Leitbeschreibung liefern und einbauen,

Umfassungsbauteile: massiv, Mauerwerk/Beton
Einbauort: UG
Menge: 7,000 St

*Hinweis*

**08.00.8 BA4.1 UG F4.9a Innen-Fensterbank ca. 1,10m**
Innen-Fensterbank inkl. seitlicher Randabschlüsse an
vorbeschriebenem Fenster
gemäß Leitbeschreibung liefern und einbauen,

Umfassungsbauteile: massiv, Mauerwerk/Beton
Einbauort: UG
Menge: 1,000 St

**08.00.9 BA4.1 UG F4.9b Innen-Fensterbank ca. 4,28m**
Innen-Fensterbank inkl. seitlicher Randabschlüsse an
vorbeschriebenem Fenster
gemäß Leitbeschreibung liefern und einbauen,

Umfassungsbauteile: massiv, Mauerwerk/Beton
Einbauort: UG
Menge: 1,000 St

**08.00.10 BA4.1 UG F4.9 Innen-Fensterbank ca. 1,01m**
Innen-Fensterbank inkl. seitlicher Randabschlüsse an
vorbeschriebenem Fenster
gemäß Leitbeschreibung liefern und einbauen,

Umfassungsbauteile: massiv, Mauerwerk/Beton
Einbauort: UG
Menge: 2,000 St

**08.00.11 BA4.1 UG F4.9 Innen-Fensterbank ca. 1,01m (Schallschutz LPB V)**
Innen-Fensterbank inkl. seitlicher Randabschlüsse an
vorbeschriebenem Fenster
gemäß Leitbeschreibung liefern und einbauen,

Umfassungsbauteile: massiv, Mauerwerk/Beton
Einbauort: UG
Menge: 2,000 St

**08.00.12 BA4.1 UG F4.10 Innen-Fensterbank ca. 2,25m**
Innen-Fensterbank inkl. seitlicher Randabschlüsse an
vorbeschriebenem Fenster
gemäß Leitbeschreibung liefern und einbauen,

Umfassungsbauteile: massiv, Mauerwerk/Beton
Einbauort: UG
Menge: 1,000 St

**08.00.13 BA4.1 UG F4.11 Innen-Fensterbank ca. 1,01m**
Innen-Fensterbank inkl. seitlicher Randabschlüsse an
vorbeschriebenem Fenster
gemäß Leitbeschreibung liefern und einbauen,

Umfassungsbauteile: massiv, Mauerwerk/Beton
Einbauort: UG
Menge: 3,000 St

**08.00.14 BA4.1 UG F4.11 Innen-Fensterbank ca. 1,01m (Schallschutz LPB V)**
Innen-Fensterbank inkl. seitlicher Randabschlüsse an
vorbeschriebenem Fenster
gemäß Leitbeschreibung liefern und einbauen,

Umfassungsbauteile: massiv, Mauerwerk/Beton
Einbauort: UG
Menge: 3,000 St

**08.00.15 BA4.1 UG F4.12 Innen-Fensterbank ca. 2,25m**
Innen-Fensterbank inkl. seitlicher Randabschlüsse an
vorbeschriebenem Fenster
gemäß Leitbeschreibung liefern und einbauen,

Umfassungsbauteile: massiv, Mauerwerk/Beton
Einbauort: UG
Menge: 2,000 St

**08.00.16 BA4.1 UG F4.12 Innen-Fensterbank ca. 2,25m (Schallschutz LPB V)**
Innen-Fensterbank inkl. seitlicher Randabschlüsse an
vorbeschriebenem Fenster
gemäß Leitbeschreibung liefern und einbauen,

Umfassungsbauteile: massiv, Mauerwerk/Beton
Einbauort: UG
Menge: 3,000 St

*Hinweis*

**08.00.17 BA4.2 UG F4.13 Innen-Fensterbank ca. 1,01m**
Innen-Fensterbank inkl. seitlicher Randabschlüsse an
vorbeschriebenem Fenster
gemäß Leitbeschreibung liefern und einbauen,

Umfassungsbauteile: massiv, Mauerwerk/Beton
Einbauort: UG
Menge: 9,000 St

**08.00.18 BA4.2 UG F4.14 Innen-Fensterbank ca. 2,25m**
Innen-Fensterbank inkl. seitlicher Randabschlüsse an
vorbeschriebenem Fenster
gemäß Leitbeschreibung liefern und einbauen,

Umfassungsbauteile: massiv, Mauerwerk/Beton
Einbauort: UG
Menge: 8,000 St

**08.00.19 BA4.2 UG F4.15 Innen-Fensterbank ca. 1,01m**
Innen-Fensterbank inkl. seitlicher Randabschlüsse an
vorbeschriebenem Fenster
gemäß Leitbeschreibung liefern und einbauen,

Umfassungsbauteile: massiv, Mauerwerk/Beton
Einbauort: UG
Menge: 3,000 St

**08.00.20 BA4.2 UG F4.16 Innen-Fensterbank ca. 2,25m**
Innen-Fensterbank inkl. seitlicher Randabschlüsse an
vorbeschriebenem Fenster
gemäß Leitbeschreibung liefern und einbauen,

Umfassungsbauteile: massiv, Mauerwerk/Beton
Einbauort: UG
Menge: 1,000 St

**08.00.21 BA4.2 UG F4.17 Innen-Fensterbank ca. 1,75m**
Innen-Fensterbank inkl. seitlicher Randabschlüsse an
vorbeschriebenem Fenster
gemäß Leitbeschreibung liefern und einbauen,

Umfassungsbauteile: massiv, Mauerwerk/Beton
Einbauort: UG
Menge: 1,000 St

**08.00.22 BA4.2 UG F4.18 Innen-Fensterbank ca. 0,80m**
Innen-Fensterbank inkl. seitlicher Randabschlüsse an
vorbeschriebenem Fenster
gemäß Leitbeschreibung liefern und einbauen,

Umfassungsbauteile: massiv, Mauerwerk/Beton
Einbauort: UG
Menge: 1,000 St

**08.00.23 BA4.2 UG F4.19 Innen-Fensterbank ca. 1,13m**
Innen-Fensterbank inkl. seitlicher Randabschlüsse an
vorbeschriebenem Fenster
gemäß Leitbeschreibung liefern und einbauen,

Umfassungsbauteile: massiv, Mauerwerk/Beton
Einbauort: UG
Menge: 1,000 St

**08.00.24 BA4.2 UG F4.20 Innen-Fensterbank ca. 1,10m**
Innen-Fensterbank inkl. seitlicher Randabschlüsse an
vorbeschriebenem Fenster
gemäß Leitbeschreibung liefern und einbauen,

Umfassungsbauteile: massiv, Mauerwerk/Beton
Einbauort: UG
Menge: 1,000 St

**08.00.25 BA4.2 UG F4.21 Innen-Fensterbank ca. 2,19m**
Innen-Fensterbank inkl. seitlicher Randabschlüsse an
vorbeschriebenem Fenster
gemäß Leitbeschreibung liefern und einbauen,

Umfassungsbauteile: massiv, Mauerwerk/Beton
Einbauort: UG
Menge: 1,000 St

**08.00.26 BA4.1 UG F4.22 Innen-Fensterbank ca. 4,90m**
Innen-Fensterbank inkl. seitlicher Randabschlüsse an
vorbeschriebenem Fenster
gemäß Leitbeschreibung liefern und einbauen,

Umfassungsbauteile: massiv, Mauerwerk/Beton
Einbauort: UG
Menge: 1,000 St

### Titel 09 Holzfbekleidung

*Hinweis*
Leitbeschreibung Holzbekleidung

Aussenwände bauseits:
Die Aussenwände bestehen aus Mauerwerk bzw. in
Teilbereichen aus Beton.

Holzunterkonstruktion/Dämmebene.
Auf die Aussenwände wird eine Holzunterkonstruktion mit
senkrechter Grundkonstruktion/Kantholz und waagerechter
Tragkonstruktion/Kantholz als Unterkonstruktion
montiert.
Die Fassade wird zweilagig mit mineralischen
Fassadendämmplatten unter Berücksichtigung der
angebrachten Holz-UK gedämmt.
Die Stärke der Dämmebene entspricht der Stärke der
Holz-UK.
Die Dämmebene wird mit einer UV-stabilen Fassadenbahn
belegt.

Hinterlüftete Fassadenbekleidung mit UK

Die Unterkonstruktion für die hinterlüftete
Fassadenbekleidung
besteht aus zweilagiger Holzlattung mit senkrechter
Grundlattung und waagerechter Traglattung.

Die Fassadenbekleidung besteht aus vertikal
angebrachten
Holzprofilen (Wechselfalz).

Aufbau/Angaben:

Bauteil:
Aussenwände, Bereich Deckenstirn bzw. Sturzbereiche

Untergrund:
Holz-Rohbau

Wandaufbau ges: (v. außen n. innen)
- Fassadenbekleidung Lärche vertikal, 21/121mm,
  Wechselfalzprofil
  mit 8mm Zwischenfuge
  Oberfläche strukturrau
- Holzlattung 30/50mm waagerecht, e=0,625m.
- Holzlattung 30/50mm senkrecht e=0,625m.
- Fassadenbahn UV-stabil, schwarz, diffusionsoffen.
- Holz-UK 80/120mm waagerechte e =0,625m
- Holz-UK 80/120mm senkrecht, e=0,625m
- 240mm Mineralwolle, zweilagig WLS 035
  im Zwischenraum der Holz-UK verlegt inkl.
  Dämmstoffhalter/Befestigungsmittel nach
Herstellerangaben
- Aussenwand Holz massiv (bauseits)

vgl. Prizipskizzen
Straßenseite

Innenhofseite

**09.1 Unterkonstruktion auf Mauerwerk, 80/120mm, zweilagig**
Holzunterkonstruktion,zweilagig mit senkrechter
Grundkonstruktion/Kantholz und waagerechter
Tragkonstruktion/Kantholz, inkl. Zuschnitt, flucht-
und lotrecht
montieren mit zugelassenen Schraub-/
Verankerungsmitteln auf
tragfähiger Rohbauwand sowie auf
Grundkonstruktion/Kantholz
nach Vorgaben der statischen Berechnung, inkl.
vorbeugendem
Holzschutz nach DIN 68800.

Holzart:  Fichte/
Sortierklasse:  S10 DIN 68365
Oberfläche:  egalisiert
Holzschutz:  Holzschutz nach DIN 68800.

Grundkonstruktion:
Querschnitt:  80/120mm
Abstand lichte:  625mm
Lage:  senkrecht
Befestigung:  Zugelassene Schraub-/
  Dübelbefestigung, nichtrostend zur
  Montage auf Mauerwerks-/
  Betonflächen

Tragkonstruktion:
Querschnitt:  80/120mm
Abstand lichte:  625mm
Lage:  waagerecht
Befestigung:  Zugelassene Bohrschrauben aus
  nichtrostendem Stahl
Untergrund:  Holz massiv

Abrechung erfolgt als Flächenmaß der zweilagigen
Unterkonstruktion in m²
Menge: 190,000 m²

**09.2 Fassadendämmung 240mm, WLS 035, zweilagig**
Mineralwolleplatten-Wärmedämmung zwischen vorhandener
Unterkonstruktion auf massiven Wänden, hinter
Vorhangfassade, inkl. mechanischer Sicherung durch
Dämmstoffhalter/Befestigungsmittel nach
Herstellerangaben

Wärmedämmung: Mineralwolle-Dämmplatten, WLS 035
Brandverhalten:  240 mm, zweilagig

Erste Dämmlage

Untergrund:  Mauerwerk, Stahlbeton
Wärmedämmung:  Mineralwolle, WLS 035
Oberfläche:  Witterungsbeständig
Montage:  zwischen vorh.
  Holz-Grundkonstruktion
Verlegung:  im Verband, dicht gestoßen
Befestigung:  inkl. Dämmstoffhalter
  gem. Herstellerangaben

Zweite Dämmlage

Untergrund:  Dämmschisch bzw. Holz-UK
Wärmedämmung:  Mineralwolle, WLS 035
Oberfläche:  aussenseitig mit schwarzer
  Glasvlieskaschierung
Montage:  zwischen vorh. Holz-UK
Verlegung:  im Verband, dicht gestoßen
Befestigung:  inkl. Dämmstoffhalter
  gem. Herstellerangaben

Abrechung erfolgt als Flächenmaß der der zweilagigen
Dämmschicht in m²
Menge: 190,000 m²

**09.3 Fassadenbahn, diffusionsoffen**
Geeignete Fassadenbahn, diffusionsoffen,UV-stabil,
winddicht,
regensicher auf die oberste Dämmung aufbringen. An den
Überlappungen mit Dichtungsband verklebt oder
kraftschlüssig
befestigt.

Farbe:  schwarz
Material:  PES Vlies mit Beschichtung
  UV-Beständig
Sd-Wert:  0,17m

Fabrikat:  Isocell, Omega Fassadenbahn G20
  Winddichtung o.glw.

Angeboten:  '..............................'
Menge: 190,000 m²

**09.4 Unterkonstruktion Holzlattung Fassade, 30/50mm, zweilagig**
Holzunterkonstruktion, für Fassadenbekleidung
zweilagig mit
waagerechter Grundlattung und senkrechter Traglattung,
Unterkonstruktion inkl. Zuschnitt, flucht- und
lotrecht montieren
mit zugelassenen Befestigungsmitteln nach Vorgaben der
statischen Berechnung, inkl. vorbeugendem Holzschutz
nach
DIN 68800.

Holzart:  Lärche
Sortierklasse:  S10 DIN 68365
Oberfläche:  egalisiert
Holzschutz:  Holzschutz nach DIN 68800.

Grundkonstruktion:
Querschnitt:  30/50mm
Abstand lichte:  625mm
Lage:  waagerecht
Befestigung:  Zugelassene Bohrschrauben aus
  nichtrostendem Stahl
Untergrund:  Konstruktionsholz

Tragkonstruktion:
Querschnitt:  30/50mm
Abstand lichte:  625mm
Lage:  senkrecht
Befestigung:  Zugelassene Bohrschrauben aus
  nichtrostendem Stahl
Untergrund:  Konstruktionsholz

Abrechung erfolgt als Flächenmaß der zweilagigen
Unterkonstruktion in m²
Menge: 190,000 m²

**09.5 Vertikalschalung, Profilholz, vertikal**
Hinterlüftete Bekleidung als vertikale
Profilholzleistenschalung,
rechteckig, feingesägt, liefern und fachgerecht mit
Fugenabstand montieren, inkl. vorbeugendem Holzschutz
nach
DIN 68800

Holzart:  heimische Lärche
Sortierklasse:  S13 DIN 68365
Oberfläche:  strukturrau
Kanten:  leicht gefast
Querschnitte:  21/121mm, Wechselfalz
Zwischenfugen:  je 8mm
Lage:  vertikal
Befestigung:  verdecktr, mit
  zugelassenen Bohrschrauben aus
  nichtrostendem Stahl, gem.
  Unterkonstruktionssystem,
  ca.5 x 60mm
Untergrund:  Holz-Unterkonstruktion

Die einzelnen Profilhölzer sind in der gesamten
jeweiligen
Fassadenhöhen ohne Stirnholzstöße zu kalkulieren.

Abrechnung erfolgt nach m² Fassadenfläche
Menge: 190,000 m²

**09.6 Unterer und Oberer Abschluss, Lüftungs- Kleintierschutzgitter**
Geeignete Gitter im Belüftungsbereich an der unteren
und
oberen Kante sowie im Tür- und Fensterbereich nach den
Vorgaben der Hersteller zuschneiden und montieren
inkl. aller
erforderlichen Befestigungsmittel und Anpassungen

Unterer Abschluss mit Lüftungsgitter aus Aluminium,
beschichtetem Stahlblech oder Edelstahlbech, inkl.
Befestigung
an der Unterkonstruktion, zum Schutz gegen Flugschnee,
Vogeleinflug, für Hinterlüftung mit 80mm

Einbauorte:  Sockel-/Attikabereiche Außenfassade
Menge: 490,000 m

**09.7 Leibungsanschluss, Anarbeiten, ges. Fassadenaufbau**
Herstellen eines Leibungsanschlusses bzw. Anarbeiten
der
gesamten vor beschriebenen Holzunterkontruktion inkl.
anpassen der Fassadendämmung, herumführen und verkleben
der Fassadenbahn mit angrenzenden Bauteilen sowie
Anpassen der Holzleistenschalung an Fensteröffnungen
bzw.
deren Leibungen, inkl. Kleinmaterial, sowie sämtliche
Nebenarbeiten.

Die Abrechnung erfolgt nach lfm der Gebäudeöffnungen.
Menge: 42,500 m

**09.8 Leibungsbretter, Fensteröffnungen umlaufend**
Bekleidung der Leibungsflächen aus gehobelten Brettern
DIN
4073, als drei-/vierseitig umlaufender Rahmen, in
hinterlüfteter
Fassaden, im Sturz leicht geneigt liefern und
fachgerecht in
Leibung, auf  angepasste UK, montieren, mit
nichtrostenden
Schrauben und Befestigungsmittel.

Holzart:  heimische Lärche
Sortierklasse:  S13 DIN 68365
Oberfläche:  feingesägt
Leibungstiefe:  ca. 280mm
Abmessungen:  2x 24/140mm
Zwischenfugen:  je 8mm
Lage:  vertikal
Befestigung:  sichtbar, lot u. waagrecht mit
  zugelassenen Bohrschrauben aus
  nichtrostendem Stahl, gem.
  Unterkonstruktionssystem,
  ca.5 x 60mm
Untergrund:  Holz-Unterkonstruktion
Menge: 42,500 m

**09.9 Zulage Beschichtung, Holz, Lasur, silikatisch**
Zulage zu Vorposition "Vertikalschalung" für die
Beschichtung
der Vertikalprofilschalung im Außenbereich mit
silikatische
Vergrauungslasur, bestehend aus Grund-,und
Schlussbeschichtung.

Farbton:  platingrau, nach Bemusterung
Bauteil:  Profilholzschalung, inkl UK
Oberfläche : feingesägt
Beschichtung: 3-seitig

Richtsystem: Keim Lignosil-Verano
Farbton:  FT4832-M bzw. nach Wahl des AG
innerhalb der Herstellerpalette
  o.glw.

Angeboten:
'_______________________________'

Abrechnung erfolgt nach m² Fassadenfläche
Menge: 190,000 m²

**09.10 Zulage Beschichtung Leibungsbretter, Lasur, silikatisch**
Zulage zu Vorposition "Leibungsbretter" für die
Beschichtung
der Leibungsbretter im Außenbereich mit silikatischer
Vergrauungslasur, bestehend aus Grund-,und
Schlussbeschichtung.

Leibungstiefe:  ca. 300mm
Abmessungen: 2x 24/150mm.
Farbton:  platingrau, nach Bemusterung
Bauteil:  Profilholzschalung
Oberfläche:  feingesägt
Beschichtung: 3-seitig

Richtsystem: Keim Lignosil-Verano
Farbton:  FT4832-M
  o.glw.

Angeboten:
'_______________________________'

Abrechnung erfolgt nach lfm Leibung
Menge: 42,500 m

### Titel 10 Stundenlohnarbeiten

**10.1 Stundenlohnarbeiten Baufacharbeiter Stundenlohnarbeiten durch Arbeitskräfte auf**
Stundenlohnarbeiten Baufacharbeiter
Stundenlohnarbeiten durch Arbeitskräfte auf Anordnung
des
AG, VOB/B § 15, ausführen.
Der Verrechnungssatz für die jeweilige Arbeitskraft
umfasst
sämtliche Aufwendungen, insbesondere den tatsächlichen
Lohn
einschl. vermögenswirksamer Leistungen mit den
Zuschlägen
für Gemeinkosten sowie Lohn- bzw. Gehaltsnebenkosten
und
Zuschläge für Überstunden.

Baufacharbeiter
Menge: 50,000 h

**10.2 Stundenlohnarbeiten Bauhelfer Stundenlohnarbeiten durch Arbeitskräfte auf Anord**
Stundenlohnarbeiten Bauhelfer
Stundenlohnarbeiten durch Arbeitskräfte auf Anordnung
des AG
ausführen wie vor beschrieben, jedoch

Bauhelfer
Menge: 50,000 h

USt %: 19,00
